# KARLA Verwaltungs-und Bildungszentrum
Angebotsaufforderung (GAEB DA XML 3.2, DA83)
Projekt: 0392
Währung: EUR
Erstellt mit: GXML Toolbox V3.3 R20220330, ORCA AVA 25.0.5 - Professional Edition 25.00.05, 17.01.2025

## AV - Allgemeine Vorbemerkungen
AV - Allgemeine Vorbemerkungen

1. BESCHREIBUNG BAUMAßNAHME

1.1 - Nutzung

Der Landkreis Karlsruhe plant im Zuge der Neugestaltung des Landratsamtareals u.a. die Errichtung eines neuen Verwaltungs- und Bildungszentrums als Ersatz der bisherigen Bebauung am Standort Beiertheimer Allee 2 in Karlsruhe. Zukünftig sollen an diesem Standort mehrere Dienststellen zusammengefasst werden und eine zukunftsweisende Neubebauung für den Landkreis Karlsruhe für ca. 1.000 Mitarbeiter.innen entstehen.

Die Nutzung des Neubaus ist u.a. vorgesehen mit öffentlichen Servicebereichen des Landratsamtes Karlsruhe, öffentlichen Konferenzbereichen, Büroräumen, einem Betriebsrestaurant, Seminar- und Schulungsbereichen für externe Mieter, einer öffentlichen Tiefgarage, Sozialräumen, Nebenräumen, eine Kindertagesstätte und eine Berufsschule in Sondereigentum.

1.2 - Footprint und Abmessungen

Das Gebäude besitzt einen L-förmigen Grundriss mit seiner größten Ausdehnung in Ost-West-Richtung (unterirdisch) über alles von ca. 147m und einer Länge in Nord-Süd-Richtung von ca. 87m. Dieser Grundrissplot erstreckt sich unterirdisch bis in das 2. Untergeschoss und oberirdisch bis in das 4. Obergeschoss (Bereiche Flachbau). Ab dem 5. Obergeschoss wird das Gebäude auf den Hochhausgrundriss reduziert, der sich etwa im Zentrum des L-förmigen Flachbaus befindet und einen rechteckigen Grundriss von ca. 26,6m x 34,7m aufweist. Der Hochhausgrundriss wird bis in das 23. Obergeschoss geführt, womit das Gebäude dann eine Höhe von 89,90m aufweist.

1.3 - Untergeschoss und Baugrube

Die beiden Untergeschosse binden vollständig ins Erdreich ein, wo diese Flächen im Wesentlichen zur Nutzung der PKW-Abstellung sowie zur Unterbringung der umfangreichen Haus- und Gebäudetechnik dienen. Aufgrund des vorhandenen Grund- und Schichtenwassers werden beide Untergeschossebenen als wasserundurchlässige Stahlbetonkonstruktion in Kombination einer Sekundärabdichtung, hier Frischbetonverbundfolie hergestellt.

2. BESCHREIBUNG ARCHITEKTUR

2.1 - Städtebau

Mit der Gebäudekonfiguration gelingt es sowohl, den Blockrand zur Badenwerk- und Kriegsstraße durch klare Raumkanten zu definieren und zu schließen, als auch einen respektvollen Abstand zu dem denkmalgeschützten Wohnblock des Architekten Hermann Billing zu wahren. Zwischen beiden Gebäudekomplexen, die im Zusammenspiel einen Blockrand bilden, entsteht durch die Ausformulierung des neuen Gebäudeensembles eine zusammenhängende, großzügige Grünfläche, eine sogenannte "Grüne Mitte", mit hoher Aufenthaltsqualität, die einen Mehrwert sowohl für die Anwohner als auch die Mitarbeiter der verschiedenen Verwaltungen darstellt. Die Kindertagesstätte integriert sich mit einem eigenen Außenbereich im 4. Obergeschoss in den Gebäudekomplex.
Die Untergeschosse sind innerhalb der Gebäudekonturen organisiert, sodass die "Grüne Mitte" völlig frei von Unterbauten bleibt und die versiegelten Flächen damit auf ein Minimum reduziert werden und eine üppige Vegetation garantiert werden kann.
Über den großzügigen Vorplatz am Ettlinger Tor und einen ruhigen, intimeren Innenhof erreicht man den Hauptzugang zum neuen Landratsamt. Die Empfangszone liegt unter dem großen Sitzungssaal, der mittels Lichtfugen an seinen Längsseiten und seiner Materialität als eigenständiger Baukörper ablesbar ist. Es schließt sich eine zweigeschossige, lichtdurchflutete Halle an, die sowohl für die Besucherlenkung als auch für eine gute Orientierbarkeit im Gesamtgebäude von Bedeutung ist. Von hier aus werden alle unterschiedlichen Nutzungseinheiten zentral erschlossen.
Die Stützenkonstruktion unter dem Sitzungssaal wird durch asymmetrische V-Stützen gebildet, die die Kräfte aus dem Sitzungssaal geschickt bündeln und effizient auf die Tragkonstruktion in den Untergeschossen übertragen.
2.2 - Erdgeschoßnutzung
Im Erdgeschoss und ersten Obergeschoss sind alle öffentlichen und halböffentlichen Funktionen wie das Service- und Beratungscenter, das Betriebsrestaurant, Versammlungs- und Konferenzbereich sowie die extern vermietbaren Seminarflächen der VWA verortet.
Die publikumsintensiven Bereiche sind im Erdgeschoss entlang der Kriegsstraße angeordnet. Der Multifunktionsraum ist als belebendes Element direkt am Ettlinger-Tor-Platz in das Gebäude integriert. Die Schulungsbereiche des ernährungswissenschaftlichen Zentrums beleben die Nordfassade im Erdgeschoss entlang der Kriegsstraße.
Zusammen mit der Bäckerei mit Bistro und dem Betriebsrestaurant mit Wintergarten und Außenbereich an der Badenwerkstraße sorgt dies für eine Belebung und stellt eine Wechselwirkung zum öffentlichen Raum her.
2.3 - Erschließung
Das Erschließungskonzept ermöglicht die direkte Adressbildung aus dem öffentlichen Raum. Direkte Zugänge in die Mietbereiche in den Obergeschossen sind möglich. Die klare Adresse des Landratsamts zum Ettlinger Tor aus der ursprünglichen Konzeption bleibt erhalten. Sie wird durch ein weiteres Treppenhaus aus dem Bereich der öffentlichen Tiefgarage zusätzlich betont.
2.4 - Dachflächen
Die Dachflächen sind weitestgehend mit einer extensiven Begrünung vorgesehen und werden größtenteils als Retentionsdächer ausgeführt. Zusätzlich werden PV-Module über ca. 60% der Dachflächen gem. Klimakonzept benötigt. Diese sind in Ost-West-Orientierung aufgestellt und in den Dachaufsichten dargestellt.
2.5 - Konstruktionsprinzip
Das Konstruktionsprinzip als Holzhybrid und die Materialwahl entspricht den Anforderungen, die an ein zeitgenössisches und ökologisch sinnvoll ausgewogenes Gebäude gestellt werden. Die Struktur des gesamten Gebäudeensembles basiert auf einem Achsraster von 1,35 m und ist für die Mischung verschiedener Büroraumkonzepte - von Zellenbüros über Teamräume bis hin zu Kombibüros und offenen Raumstrukturen - gleichermaßen geeignet. Mit einfachen Maßnahmen kann flexibel auf sich verändernde Gebäudenutzungen reagiert werden. Moderne, zukunftsweisende und kommunikationsfördernde Arbeitswelten mit einer hohen Flexibilität für unterschiedliche Anforderungen und Arbeitsweisen sind umsetzbar.
2.6 - Tragwerk
Der Flachbau wird als 5-geschossiger Holzbetonhybridbau konzipiert. Er entwickelt sich linear entlang der Grundstücksgrenzen (Badenwerkstraße, Kriegsstraße) und schwingt im östlichen Bereich (an der Ettlingerstraße) um 180° Grad entlang der Beiertheimer Allee zurück. Er bildet im nördlichen Bereich einen Innenhof zwischen den Gebäuderiegeln aus.
Die langen Gebäuderiegel als auch die Hochpunkte werden als moderne Holzbetonhybridstrukturen konzipiert. Das gleichmäßige Gebäuderaster von 2,70 m entlang den Fassaden / 5,40 m entlang der Mittelachse und 2 x 8,10 m in der Gebäudetiefe ermöglicht ein über alle Bereiche gleichermaßen flexibles wie auch im höchsten Maße repetitives Tragsystem. So können alle Decken - auch in den Hochpunkten - ausnahmslos mit dem gleichen Holz-Betonverbundsystem hergestellt werden. Es besteht aus 24cm dicken Brettsperrholzflachdecken und einer 12cm starken Aufbetonschicht. Das Deckensystem trägt einachsig vom Gebäuderand zur Mittelachse und wieder zum Gebäuderand.
Entlang der Gebäuderänder sowie der Mittelstützenachse werden Stahlunterzüge mit einer Spannweite von 5,40m angeordnet. Durch eine Ortbetonfuge werden sie mit den Verbunddecken gekoppelt. Die Deckenelemente können als Halbfertigteile 2,7m x 8,10m auf die Baustelle geliefert werden. Alle Stützen der 5-geschossigen Riegel werden als Holzstützen ausgeführt. Es kommt Brettschichtholz/Baubuche zum Einsatz. Alle Stützen weisen so geringe Querschnitte trotz der brandschutztechnischen Anforderungen auf.
Der Kellerkasten wird als Stahlbetonkonstruktion in klassischer Ortbetonbauweise geplant. Er wird generell flach und unter dem zentralen Hochhaus mit Hilfe eines Kammerfundaments gegründet, um die Lasten aus dem Hochbaubereichen sauber abzuleiten und keine schädlichen Setzungsdifferenzen zu den nicht so hoch überbauten Bereichen entstehen zu lassen. Die Kerne der Hochbauten werden als Stahlbetonstrukturen geplant und setzen sich bis zur Sohlplatte der Untergeschosse fort. Die Kerne sind in den Kellerkasten eingespannt und steifen die Hochbauten aus. Ein modernes, ökologisches Holzhybridtragwerk kann so entstehen. Dank konsequenter Rasterung ergibt sich ein wirtschaftliches, vorfertigbares Gesamtsystem.
2.7 - Fassade
Im gesamten Gebäude werden die Fassadenkonstruktionen in einem Raster von 1.35m konzipiert. Trennwandanschlüsse sind alle 1.35m möglich, eine hohe Flexibilität ist damit gewährleistet. In der Erstkonfiguration wird festgelegt, dass im Bürobereich 3- und 6-Achs-Räume ausgebildet werden. Nur der Sitzungssaal macht sich von diesen Vorgaben frei.
Die Fassade im Hochhaus wird als Doppelfassade mit einer äußeren Prallscheibe und einer inneren Isolierverglasung als Aluminium-Elementkonstruktion konzipiert. Ziel ist es, den Vorfertigungsgrad möglichst hoch auszubilden. Der außenliegende Sonnenschutz mit verstellbaren Aluminiumlamellen befindet sich bei dieser Fassadenkonstruktion im wind- und wettergeschützten Zwischenraum und kann damit auch bei windigen Sonnentagen heruntergefahren werden und den Innenraum vor Überhitzung schützen. Der außenliegende Sonnenschutz ist im Flachbau der Witterung ausgesetzt. Die Reinigung der Fassade kann durch den Einsatz von Hubsteigern von unten erfolgen. Im Hochhaus wie auch im Flachbau soll die Fassade optisch über die Erschließungskerne fortgeführt werden, auch wenn sich dort der Aufbau der Fassade ändert.
Die thermische Hülle des Sitzungssaals wird in den geschlossenen Bereichen aus mit Blech bekleideten Fassadenpaneelen mit einer innenliegenden Kerndämmung ausgebildet. An den Stirnseiten sind jeweils geschosshohe Verglasungen vorgesehen, die sich über einen vorgesetzten Stahlrahmen frei tragen, jeweils über die Deckenkanten fortgeführt. Unterseitig des Saales wird eine abgehängte Deckenkonstruktion aus Baubronzeblechen ausgeführt.
Die Fassade des Flachbaus wird als Holz-Aluminium-Konstruktion ausgeführt. Im Innenbereich sind die Fassadenprofile und Verkleidungen in Fichtenholz sichtbar. Im bewitterten Außenbereich schützt Aluminium in C31/C32 Eloxal die Konstruktion nachhaltig vor Verschmutzung und Verwitterung, in Teilbereichen kommen auch Stahlfassaden zum Einsatz.
2.8 - Materialien
Trotz der vielfältigen Nutzungen im Gesamtgebäude soll die Anzahl der verschiedenen Materialien möglichst gering gehalten werden. Der Einsatz von Holz soll - sofern aus brandschutztechnischen Vorgaben möglich - im Gebäude prioritär erfolgen und den ökologischen Anspruch betonen. Die Qualität der Raumatmosphäre wird durch den Einsatz von Holz zudem erhöht. Allerdings darf der Holzanteil raumweise zunächst aus brandschutztechnischen Gründen maximal 25% betragen.
2.9 - Freianlagen
Gegenüber dem Theaterplatz präsentiert sich der neue Vorplatz vor dem Landratsamt. Ein offener, kommunikativer öffentlicher Raum für Begegnung, Mobilität und Repräsentation. Radfahrer dürfen vor den Haupteingang vorfahren, auch für E-bikes und Radsharingplätze bestehen hier Angebote. Unter der mächtigen Baumgruppe sitzt man im Schatten mit Blick auf das städtische Treiben.
Der Innenhof zwischen Neubebauung und Wohnen zeigt sich im Gegenzug als "Grüne Mitte". Unter blühenden Kleinbäumen treffen sich hier Arbeitende mit den Wohnenden, Alt und Jung zum ruhigen oder bewegten Aufenthalt. Boule spielen, Kinderspiel, Chillen, Tischtennis, Picknick und Sitzgruppen bieten Angebote für Alle.
Die Freiflächen der Kita sind vollständig auf dem Dach im 4. Obergeschoss untergebracht.
Auch entlang der zwei Gebäudefronten des Neubaus schaffen Erschließungsflächen Zugang für die Bewohner, Feuerwehr und Anlieferung.
Die Allee an der Badenwerkstraße wird ergänzt, an den Eingängen werden Fahrradständer angeboten und Bäcker und Kantine können auch nach außen bestuhlen. Ein Durchgang zum Hof vernetzt hier auch nach Nordwesten.
Der Baumbestand auf dem gesamten Areal wird soweit wie möglich erhalten. Die "Grüne Mitte" wird nach Rückbau der Baustelleneinrichtung neu und intensiv bepflanzt.
Der Bodenbelag des Vorplatzes wird im Innenraum übernommen, Außenraum und Innenraum werden dadurch räumlich verbunden. Der Eingangsbereich am Ettlinger Tor wird im ersten Innenhof durch ein Wasserbecken akzentuiert und führt gemeinsam mit dem dort gesetzten Baum zu einem individuellen und stilvollen Charakter des Haupteingangsbereichs. Die entsprechenden Unterbauten werden in der Tiefgarage im 1. Untergeschoss ausgebildet. Dort ist ein 1.3m hoher Bereich zwischen den Unterzügen vorhanden.
3. BESCHREIBUNG LÜFTUNGS-; HEIZUNGS- UND KLIMAKONZEPT
Ziel des Energiekonzepts ist die bilanzielle CO2-Neutralität im Betrieb über einen Betrachtungszeitraum von einem Jahr. Folglich gilt es, die CO2-Emissionen des Gebäudebetriebs vollständig durch lokal erzeugte, erneuerbare Energie zu kompensieren. Dieses Ziel ist insbesondere für Hochhäuser sehr ambitioniert, aufgrund des ungünstigen Verhältnisses von Energiebezugs- zu nutzbaren PV-Flächen. In der aktuellen Planungsphase wurden der Erfüllungsgrad und etwaige Optimierungspotenziale bewertet.
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Abbildung: Energiezieldefinition: Bilanzielle Klimaneutralität im Betrieb

Zunächst gilt es passive Maßnahmen auszureizen: So wird Wert auf eine kompakte Bauform und eine Fassade mit hohem Wärmedämmstandard gelegt. Die Auslegung der Verglasung wird so gestaltet, dass ein optimierter Kompromiss zwischen der Tageslichtverfügbarkeit und dem winterlichen sowie sommerlichen Wärmeschutz erreicht wird. Der außenliegende Lamellenbehang bietet zudem eine individuell regelbare Tageslicht-Lenkfunktion, der ausreichend Tageslicht in den Raum eindringen lässt, jedoch gleichzeitig, den solaren Eintrag und dadurch den Kühlbedarf reduziert.
3.1 Lüftungskonzept
Das Konzept sieht grundsätzlich eine mechanische Grundlüftung der Bereiche im Flachbau vor. Alle Bereiche, die durch die räumlichen und baulichen Gegebenheiten natürlich belüftet werden können, erhalten Zugang zu öffenbaren Fenster für eine individuelle Intensivlüftung. Dadurch wird die benötigte Lüfterenergie minimiert.
Im Flachbau erfolgt die Frischluftversorgung über zentrale Lüftungsgeräte, die im Untergeschoss verortet sind. Die Anlagen verfügen über eine hocheffiziente sensible Wärmerückgewinnung. Die Frischluftansaugung erfolgt über die Fassade im EG. Die Fortluft wird als Garagenlüftung in die Tiefgarage eingebracht, auf diese Weise kann auf ein dediziertes Tiefgaragenlüftungsgerät verzichtet werden.
Im Hochhaus wird jedes Geschoss über geschossweise dedizierte Lüftungsanlagen mit Wärmerückgewinnung (WRG) mit einer Grundlüftung versorgt. Die Außenluft wird über einen zentralen Kanal angesaugt und die Fortluft ebenfalls über einen zentralen Kanal abgeführt.
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Das Gesamtlüftungskonzept geht mit den unterschiedlichen Herangehensweisen differenziert auf die Gegebenheiten (Lage, Nutzung) der Räume ein, wobei öffenbare Fenster in allen Bereichen, wenn technisch möglich und keine sicherheitsrelevanten Problemstellungen verursacht werden, eine Intensivlüftung zulässt. Ausreichender Luftwechsel und gute Luftqualität bei reduziertem Technikaufwand und Energiebedarf (low-tech) waren bei der Erarbeitung des Konzepts Schlüsselelemente.
3.2 Raumkonditionierung
Im Gegensatz zum Bestand sind das Lüftungssystem und die Konditionierung der Räume technisch voneinander getrennt. Diese Maßnahme stellt die Energieeffizienz des Gebäudebetriebs sicher, indem lediglich die exakte Luftmenge bewegt wird, welche für eine ausreichend gute Luftqualität in den Räumen notwendig ist. Die Heizung und Kühlung erfolgt über ein hydraulisches Flächenheiz- und Kühlsystem, das im Vergleich zu luftbasierten Systemen, eine bedeutend höhere Effizienz des Wärmetransports zulässt. Weiterhin sind alle Wärme- und Kälteverbraucher, mit Ausnahme der Warmwasserbereitung, auf niedrige Vorlauftemperaturen für Heizzwecke und hohe Temperaturen für Kühlzwecke ausgelegt, um eine effiziente Wärme- und Kälteerzeugung zu begünstigen. Dabei dienen die hohen Vorlauftemperaturen der Kühlung einem effizienten Betrieb von Kompressionskältemaschinen.
Im Flachbau werden aufgrund des vielfältigen Nutzungsprogramms und des damit einhergehenden Bedarfs für Flexibilität, Heiz- und Kühldecken für die thermische Konditionierung der Räume verwendet. Mit den Modulen kann schnell auf Sondersituationen reagiert werden und bei einem späteren Umbau ist die Umplatzierung mit technisch geringem Aufwand möglich.
Die Lobby, Speisesaal und die Kindertagesstätte bilden Ausnahmen, hier soll eine Fußbodenheizung die Räume mit Wärme versorgen. In diesen Bereichen wird das Fußbodensystem im Sommer zur Temperierung mit Kaltwasser beschickt.
Im Hochhaus ist vorwiegend eine homogene Nutzung vorzufinden. Die Raumheizung und- kühlung erfolgt hier über ein aktiviertes Lehmdeckensystem. Das System bringt Vorteile durch eine passive natürliche Regelung der Raumluftfeuchte, erhöht die thermische Masse im Raum und führt dadurch zu einem stabileren Raumklima. Aufgrund der technischen Installationsart ist das System weniger flexibel. Das System wird mit einem 3 Achsraster geplant, so dass flexibel Trennwände in jedem 3.Raster platziert werden können.
3.3 Wärme- und Kälteversorgung
Das Wärme- und Kälteerzeugungskonzept sieht eine reversible Wärmepumpe als zentrales Element vor. Die dadurch ermöglichte Abwärmenutzung innerhalb des Gebäudes ist die effizienteste Form der Wärme- und Kälteerzeugung, da simultan nutzbare Wärme als auch Kälte mit einfachen Energieeinsatz erzeugt wird. Eine Abwärmenutzung ist dann einsetzbar wenn sowohl Wärme als auch Kälte angefordert werden. Der Einsatz des Sprinklertanks (ca. 2x400 m³) als Kältepufferspeicher, entkoppelt die Wärme- vom Kältebezug und erlaubt eine optimierte Regelungsstrategie, um den Anteil der Abwärmenutzung zu maximieren.
Die reversible Wärmepumpe dient als Grundlastssystem. Für die Deckung darüber hinausgehender Wärme und Kältebedarfe sind weitere Systeme einzusetzen.
Im Rahmen der Planung wurde das Potential unterschiedlicher Umweltquellen untersucht. Aufgrund der lokalen Gegebenheiten scheiden die Umweltquellen Geothermie über Erdsonden, Abwasser, Eisspeicher, Nahkälte aus. Es bleibt die geothermische Nutzung über Brunnen und eine Rückkühlung über die Außenluft.
Aufgrund des ganzjährig hohen Wirkungsgrades bei einer Brunnennutzung wurden geohydrologische Untersuchungen durchgeführt, nach deren Erkenntnissen eine maximale Rückkühlleistung von 250 kW und ein max. Wärmeentzug von ca. 320 kW möglich ist. Vorbehaltlich der Genehmigung, soll die Brunnennutzung nach dem Versorgungskonzept für die Wärmeerzeugung und Kälteerzeugung, als primäre Umweltquelle genutzt werden und die erweiterte Grundlast decken.
Die weiteren Wärmespitzenlasten werden über die Fernwärme der Stadtwerke Karlsruhe gedeckt.
Weitere Kühlspitzenlasten werden über Kompressionskältemaschinen und einer Rückkühlung über Trockenrückkühler auf dem Dach des Flachbaus abgeführt.
Das hier vorgestellte Konzept stellt eine optimierte Wärme- und Kälteversorgungsstrategie dar, die den Großteil des Wärme- und Kältebedarfs über hocheffiziente und CO2-Emissionsarme Systeme bereitstellt.
3.4 Regenerative Energieerzeugung
Ein bilanziell CO2-neutraler Betrieb wird angestrebt. PV-Strom wird primär eigengenutzt. Energiebedarfe, die nicht mit dem aktuell erzeugten Strom gedeckt werden können, sollen in Zeiten der Überproduktion der PV-Anlage durch Netzeinspeisung über das Jahr kompensiert werden.
Um dieses ambitionierte Ziel zu erreichen sind alle verfügbaren Flächen zu aktivieren. Dies gilt insbesondere für die Flachbaudachflächen und die Süd- und Westfassade des Hochhauses. Die potenziell in der Süd-West Ecke mit PV-Modulen belegten Fassaden können ohne negative Auswirkungen auf die Tageslichtverfügbarkeit im Innenraum platziert werden.

4. BESCHREIBUNG DER BAUSTELLE

4.1 - Lage der Baustelle

Das überplante Baugrundstück befindet sich westlich der markanten "Via triumphalis", zwischen Schloss und Hauptbahnhof in direkter Nähe zum Ettlinger Tor und damit in einer städtebaulich herausragenden Lage an einem der zentralen Orte der Stadt. Das Baugrundstück wird umlaufend durch angrenzende Straßen bzw. deren vorgelagerte öffentliche Verkehrsflächen begrenzt, nämlich im Norden durch die Kriegsstraße (Bundesstraße B10), im Westen durch die Badenwerkstraße, im Osten durch die Ettlinger Straße, im Süden durch die Hermann-Billing-Straße und im Süd-Osten durch die Beiertheimer Allee.

Aufgrund der zentralen innerstädtischen Lage und insbesondere in Anbetracht der vorherrschend sehr beengten Platzverhältnisse hat der Bauherr im Vorfeld eine Baulogistikplanung in Auftrag gegeben, die den gesamten Rückbau- und Neubauprozess in den unterschiedlichen Bauphasen betrachtet hat um für alle am Bau Beteiligten optimierte Logistikbedingungen zu schaffen und einen möglichst reibungslosen Bauablauf zu ermöglichen. Insofern müssen die unterschiedlichen Bauphasenpläne besondere Beachtung finden. Sie werden Vertragsbestandteil.

4.2 -  Weitere Informationen zur Baustelle und den Baustellenbedingungen

Alle weiteren Informationen zur Baustelle sowie insbesondere auch die allgemein geltenden Baustellenbedingung sind dem Baustellenhandbuch, jeweils in der gültigen Fassung und mit allen Anhängen (aktuell Stand 07.01.2025, Dokument "KARLA-20250107-Baustellenhandbuch V1.3-WSA") zu entnehmen. Das Baustellenhandbuch wird den Ausschreibungsunterlagen als pdf-Datei beigefügt. Aller sich daraus ergebende Aufwand ist bei der Preisbildung zu berücksichtigen und in die Einheitspreise einzurechnen.

5. VORGESEHENE ARBEITEN
Im Rahmen der ausgeschriebenen Leistungen sind auszuführen: Sanitärarbeiten ohne Regenwasser im gesamten Gebäude

6. PLANEINSICHT

Die zur Übersicht der Maßnahme erforderlichen Planunterlagen werden zusammen mit dem Leistungsverzeichnis auf der Vergabeplattform zur An- und Einsicht zur Verfügung gestellt. Sie sind im Zuge der Kalkulation zu beachten, dienen aber aufgrund des Informationsgehaltes (Vorabzug Planungsstand) keinesfalls für die spätere Ausführung der Arbeiten. Es wird in diesem Zusammenhang auf das beigefügte Anlagenverzeichnis verwiesen.

7. RAHMENTERMINE

Es wird in diesem Zusammenhang auf KEV 116.1 verwiesen.

8. NEBENKOSTEN

Es gelten die Vorgaben in KEV 116.1 und KEV 116.2

9. VERANTWORTLICHER FACHBAULEITER (VORARBEITER)

Nach Auftragserteilung - auf jeden Fall vor Beginn der Arbeiten - hat der Auftragnehmer der Objektüberwachung schriftlich den vorgesehenen Baustellenleiter (Vorarbeiter) zu benennen. Diese Führungskraft muss für die durchzuführenden Arbeiten die erforderliche Ausbildung, Qualifikation, Sachkunde und Erfahrung besitzen und fließend deutsch sprechen können, sie muss für den AN die Einhaltung der Baustellenverordnung übernehmen und ist damit für die Sicherheit und den Gesundheitsschutz auf der Baustelle mit verantwortlich. Die genannte Führungskraft muss berechtigt sein, Anordnungen der Bauleitung entgegenzunehmen bzw. im Namen des Auftragnehmers zu handeln.

10. BESONDERE ANFORDERUNG NACHHALTIGKEIT

Das Bauvorhaben wurde unter den Vorgaben "LNB - Leitfaden Nachhaltig Bauen" geplant und unterliegt dem zu Folge bei der Ausführung unter entsprechenden Vorgaben.

10.1 Ökologische Anforderungen an die Materialwahl

Das Neubauvorhaben des Verwaltungs- und Bildungszentrums wird von Beginn der Planung bis zur Fertigstellung durch ein Fachbüro bauökologisch begleitet. Im Rahmen dieser Prozessbegleitung nach dem "LNB - Leitfaden Nachhaltig Bauen" spielen Nachhaltigkeitsanforderungen an die einzusetzenden Bauprodukte eine wichtige Rolle. Bereits in der Vorentwurfs- und Entwurfsplanung erfolgte eine Beratung für eine ökologisch optimierte Materialwahl.

Im Rahmen der Ausschreibung wird die ökologische Anforderungen an die Materialwahl als zusätzliche technische Vertragsbedingungen vorgegeben. Bei der Wahl der Bauprodukte durch den AN sind damit die ÖkoBauKriterien gemäß der Plattform "baubook ökologisch ausschreiben (www.baubook.info/oea)" einzuhalten.

Die Anforderungen gemäß der Anlage "Ökologische Kriterien zur Materialwahl (Modell: Kriterienkatalog 2020)" im jeweiligen Gewerk sind Muss-Anforderungen und vom Auftragnehmer bei der Erbringung seiner Leistungen einzuhalten. Aller sich daraus ergebenden Aufwand hat der AN bei der Angebotserstellung und -kalkulation zu berücksichtigen und in die Einheitspreise einzurechnen.

Ist aus vom AN nachzuweisenden technischen und/oder funktionalen Gründen (d.h. in Ermangelung eines funktional gleichwertigen Produktes oder einer Konstruktionsalternative, welche die Anforderungen erfüllt), eine der genannten Produktanforderungen nicht umsetzbar, werden Ausnahmen von den Produktanforderungen / ökologischen Anforderungen zugelassen. Die Abweichung von den Anforderungen muss vom AN unter Angabe des Produktes, der technischen Anwendung und der eingesetzten Menge dokumentiert und begründet werden und ist kostenneutral von dem Auftragnehmer auszuführen. Produktausnahmen aus rein ästhetischen Gründen werden nicht zugelassen.

Nicht zugelassen sind insoweit ferner Abweichungen von der in der bauseits erstellten statischen Berechnung einschließlich der Übersichts- und Konstruktionszeichnungen durch den Tragwerksplaner im Zuge des Nachweisführung festgelegten Verbindungslösungen und in der Fortfolge Befestigungsmittel festgelegt, deren ETAs ( = European Technical Assessments) sowie die aBGs ( = Allgemeine Bauartgenehmigungen). Diese sind Grundlage der Planungslösung und demnach in der weiteren Ausführung für den Auftragnehmer verbindlich festgelegt.  Änderungen sind nicht gestattet.

10.2 Weiteres Vorgehen nach Auftragserteilung:

Produktdeklaration durch den Auftragnehmer/ ökologische Fachbauaufsicht

Im Rahmen der ökologischen Prozessbegleitung hat der Auftraggeber im Weiteren eine Fachplanung "Nachhaltigkeit" beauftragt, die die Einhaltung der ökologischen Anforderungen an die Materialwahl in der Ausführung überwachen wird.

Diese Fachplanung wird den Auftragnehmer auffordern, in Abhängigkeit des Bauzeitenplans - jedoch nicht kürzer als binnen 14 Tagen ab Aufforderung - eine Produkt-Deklarationsliste inklusive der geforderten Nachweise, wie Produktbeschreibungen, chemischen Sicherheitsdatenblätter und Herstellerbestätigungen über alle verwendeten Produkte oder einen Nachweis der Listung auf www.baubook.info/oea (Einhaltung aller benannten bauökologischen Anforderungen) vorzulegen. Die Fachplanung "Nachhaltigkeit" stellt hierfür eine entsprechend auszufüllende Vorlage zur Verfügung. Geringwertige Einzelkomponenten (z.B. Schrauben, Beilagscheiben und dergleichen) und Systembauteile (Leuchten, technische Geräte und dergleichen) können von diesen Anforderungen und der Produktdeklaration ausgenommen werden. Aller sich daraus ergebenden Aufwand hat der AN bei der Angebotserstellung und -kalkulation zu berücksichtigen und in die Einheitspreise einzurechnen. Sofern Produkte nicht innerhalb der gesetzten Fristen deklariert werden bzw. die geforderten Nachweise nicht fristgerecht vorgelegt werden, oder werden im Laufe des Bauprozesses Produkte geändert, kann durch den Auftraggeber nicht sichergestellt werden, dass die Prüfung und Freigabe rechtzeitig für den Einbau erteilt werden kann. Verzögerungen, die aus einer nicht fristgerechten Deklaration oder Vorlage der geforderten Nachweise resultieren, gehen zu Lasten des Auftragnehmers.

Ist aus vom AN nachzuweisenden technischen und/oder funktionalen Gründen (d.h. in Ermangelung eines funktional gleichwertigen Produktes oder einer Konstruktionsalternative, welche die Anforderungen erfüllt) eine der genannten Produktanforderungen nicht umsetzbar, werden Ausnahmen von den ökologischen Anforderungen zugelassen. Die Abweichung von den Anforderungen muss vom AN unter Angabe des Produktes, der technischen Anwendung und der eingesetzten Menge dokumentiert und begründet werden und ist kostenneutral von dem Auftragnehmer auszuführen. Produktausnahmen aus rein ästhetischen Gründen werden nicht zugelassen.

Nicht zugelassen sind insoweit ferner Abweichungen von der in der bauseits erstellten statischen Berechnung einschließlich der Übersichts- und Konstruktionszeichnungen durch den Tragwerksplaner im Zuge des Nachweisführung festgelegten Verbindungslösungen und in der Fortfolge Befestigungsmittel festgelegt, deren ETAs ( = European Technical Assessments) sowie die aBGs ( = Allgemeine Bauartgenehmigungen). Diese sind Grundlage der Planungslösung und demnach in der weiteren Ausführung für den Auftragnehmer verbindlich festgelegt.  Änderungen sind nicht gestattet.

Durch die Fachplanung "Nachhaltigkeit" erfolgt auch eine Unterstützung des Auftragnehmers bei der Produktdeklaration. Es ist u.a. beabsichtigt, im Rahmen eines "Handwerker-Infoabends" entsprechende Unterstützung anzubieten.

Bei der Bauausführung wird eine "Ökologische Fachbauaufsicht" die Einhaltung der Anforderungen in der Umsetzung auf der Baustelle überwachen.

10.3. Gewerkeübergreifende Anforderungen zu Montageschäumen

Die einzuhaltenden gewerkespezifischen Anforderungen an die bauökologische Materialwahl sind der jeweiligen Anlage "Ökologische Kriterien zur Materialwahl (Modell: Kriterienkatalog 2020)" dem Leistungsverzeichnis zu entnehmen.

Gewerkeübergreifend gilt grundsätzlich:

PU-Schäume sind nicht zulässig.

Sollte ein Einsatz von Montage- und Füllschäumen technisch erforderlich erscheinen, so ist dieser zu begründen, die Einsatzmenge zu minimieren und es sind isocyanatfreie Montageschäume zu verwenden. (siehe hierzu auch Ziffer 10.1).

11. LEAN CONSTRUCTION MANAGEMENT

Der Auftraggeber behält sich vor, ein Lean Construction Management auf der Baustelle KARLA - Neubau Verwaltungs- und Bildungszentrum einzuführen. Der Auftragnehmer hat das Lean Construction Management zu fördern und an den eingerichteten Besprechungen teilzunehmen. Auf die Mitwirkungspflichten des AN, die im Baustellenhandbuch unter Kapitel "Lean Construction Management" beschrieben sind, wird explizit verwiesen.

12. SONSTIGE PROJEKTBEZOGENE HINWEISE

12.1 - Besichtigung der Örtlichkeiten

Im Zuge der Kalkulation wird ausdrücklich eine Besichtigung der Örtlichkeiten empfohlen, insbesondere in Anbetracht der innerstädtischen Situation, der umgebenden Bestandsbebauung sowie der Baustellenver- und -Entsorgung. Dies jeweils unter Berücksichtigung der vom Bauherrn zur Verfügung gestellten Bauphasen- bzw. Baulogistikpläne, die als Bestandteil im Baustellenhandbuch verortet sind.

## Leistungsbeschreibung KG410
KG 410, Abwasser-, Wasser-, Gasanlagen

1 KG 411 Abwasseranlagen allgemein

Das Schmutzwasser wird an die öffentliche Mischwasserkanalisation der Stadt Karlsruhe angeschlossen.
Die Entwässerung wird innerhalb und außerhalb des Gebäudes im Trennsystem vorgesehen. Hierbei werden Schmutz-, Regen- und Notentwässerung getrennt geführt. Die Ausführung der Entwässerungsanlage erfolgt im Freispiegelgefälle entsprechend der DIN EN 12056 (Schwerkraftentwässerungsanlagen innerhalb von Gebäuden). Die Schmutz- und Regenentwässerung erfolgt über getrennte Leitungen, sie wird teilweise innerhalb des Gebäudes zusammengeführt. Von dort aus wird auf die Hauptentwässerungsleitung im Straßenkanal (Mischwasserkanal) angeschlossen. Für Grundstücksentwässerungsanlagen außerhalb von Gebäuden gilt die Normenreihe DIN EN 752. Zusätzlich wurde in der Restnorm DIN 1986-100 die bisher geltenden Teile 1, 2 und 31 der DIN 1986 ersetzt.

2 Schmutzwasser

Die Entwässerung der Sanitärgegenstände im EG und oberhalb erfolgt im Freispiegelgefälle. In den Geschossen werden die Ablaufstellen der einzelnen Einrichtungsgegenstände innerhalb von Vorwänden und mittels Sammelanschlussleitungen den Fallsträngen zugeführt. Alle Fallstränge erhalten eine Strangentlüftung über Dach gemäß DIN EN 12056.

Als Rückstauebene gilt die Schachtdeckeloberkante im Anschlussbereich an die öffentliche Kanalisation. Die Rückstauebene liegt bei 115,5 m ü.NN.

Ablaufstellen unterhalb der Rückstauebene sind durch automatisch arbeitende Abwasserhebeanlagen mit Rückstauschleife nach DIN EN 12056-4 gegen Rückstau aus dem Kanal zu sichern. Die Ablaufstellen im Untergeschoss werden über Hebeanlagen entwässert und über die Rückstauebene gepumpt. Die Druckleitungen der Abwasserhebeanlagen werden mit der Sohle der Rückstauschleife über die Rückstauebene geführt. Über die Hebeanlagen werden die Ausgussbecken, Duschen und WC Räume sowie der Feuerwehraufzug der Untergeschosse entwässert.

Im Gebäude wird es Bereiche (Spülküche, Bäckerei, Ernährungszentrum) geben, in denen fetthaltiges Schmutzwasser anfällt. Diese Bereiche werden über einen Frischfettabscheider der Größe NS 10 entwässert. Für die Berechnung des Fettabscheiders nach DIN 1825-2 wurden 750 Mahlzeiten und eine tägliche Betriebszeit von 8h angenommen. Der Fettabscheider wird im 1. UG des Gebäudes aufgestellt. Vorgesehen ist ein geruchsdicht verschlossener Abscheider. Für die Abwasserführung ist gemäß DIN eine geschlossene Doppelhebeanlage zur freien Aufstellung in der Technikzentrale vorgesehen. Das anfallende fetthaltige Schmutzwasser wird zum Fettabscheider geführt. Hier wird dem Schmutzwasser das Fett entzogen. Folglich wird das entfettete Schmutzwasser über eine Hebeanlage an die vorhandenen Schmutzwasserleitungen im Gebäude angebunden. Die Leerung des Fettabscheiders erfolgt durch den Nutzer über die Nassmüllanlage.

Es sind folgende Rohrleitungsmaterialien vorgesehen:

Regenwasser:

erdverlegte Leitungen  PP-Kanalrohr mit Steckmuffe (KG 2000)

Fallleitungen im Gebäude  PP-Kanalrohr mit Steckmuffe
Fallleitungen in den Untergeschossen  SML-Rohr mit Verbinder

Schmutzwasser:

Erdverlegte Leitungen  PP-Kanalrohr mit Steckmuffe (KG 2000)

Objektanschlussleitungen PP-Kanalrohr mit Steckmuffe
im Gebäude

Objektanschlussleitungen PP-Kanalrohr (unmittelbar am Objekt) und SML-Rohr
in den Untergeschossen

Fallleitungen im Gebäude  PP-Kanalrohr mit Steckmuffe
und < 20m

Fallleitungen in den Untergeschossen  SML-Rohr mit Verbinder
und > 20m

Sammelleitungen im Gebäude  PP-Kanalrohr mit Steckmuffe

Sammelleitungen in den Untergeschossen SML-Rohr mit Verbinder

Fetthaltiges Abwasser  KML-Rohr mit Verbinder

Brandschutzdurchführungen an nicht brennbaren Leitungen (SML-Rohr) erfolgen mit temperaturfester (1.000°C) mineralischer Wärmedämmung (eingemörtelt). Brandschutzdurchführungen für brennbare Leitungen (PP/PE...) sind mit zugelassenen Schottungen und Brandschutzelementen auszuführen und entsprechend Herstellerangaben und Zulassung zu kennzeichnen. Die Brandschutz-Anforderungen an die Ausführung in Holz-Hybrid-Bauweise sind in der Planung berücksichtigt.

3 KG 412 Wasseranlagen

Hinter der Wasserzählanlage im Hausanschlussraum im UG wird das Trinkwasser des gesamten Gebäudes über eine Kalkschutzanlage geführt. Nach diesem Prozess wird das Wasser für die Küche zusätzlich gesondert enthärtet.

Gewisse Geräte im Küchenbereich benötigen enthärtetes Wasser von 0-3°dH. Hierfür wird eine Enthärtungsanlage im 1.UG vorgesehen. Zur Erwärmung wird das enthärtete Wasser über eine Frischwasserstation erwärmt. Für die Geräte der Küche die eine geringere Anforderung an den Härtegrad haben, wird das enthärtete Warmwasser mit nicht enthärtetem Kaltwasser verschnitten.

Das Gebäude teilt sich auf in 3 Druckstufen. 2 dieser Druckstufen befinden sich im Hochhaus, eine vom 5. bis 13. Obergeschoss und die andere vom 14. bis zum 23. Obergeschoss. Die dritte bildet der Flachbau.
Damit das Trinkwasser an allen Entnahmestellen mit dem benötigten Druck ankommt, werden für diese Druckstufen je eine Druckerhöhungsanlage benötigt. Diese befinden sich in der Technikzentrale im 1.UG.

Die Verteilung erfolgt über Verteilungs- und Steigleitungen. Die Steigleitungen sind separat absperr- und entleerbar. Es werden nur eigensichere Armaturen zugelassen, so dass entsprechend DIN 1988 keine Rohrbelüfter und Entlüfter notwendig sind. Den Hygieneanforderungen entsprechend werden die Trinkwasserleitungen durchgeschleift und am Ende Hygienespülungen vorgesehen.

Die Trinkwasserzählung erfolgt über eine Differenzzählung. Externe Nutzer werden separat nach den einzelnen Nutzereinheiten an den Steigleitungen bzw. geschossweise an den Abgängen der Steigleitungen gezählt und die Kosten entsprechend der Differenzen berechnet.

Barrierefreie WCs, Umkleiden, Putzräume, Teeküchen und Sonderräume erhalten eine dezentrale Warmwasserbereitung. Das Warmwasser wird über Elektroboiler mit 5 Liter Speicher oder Durchlauferhitzer vorgesehen. Die restlichen WCs erhalten keine Warmwasserversorgung. Für die Duschen in den oberen Geschossen erfolgt die Warmwasserbereitung dezentral über Durchlauferhitzer. Für die Duschen im Untergeschoss ist eine zentrale Warmwasseraufbereitung über eine Frischwasserstation vorgesehen. Der Küchenbereich und die hier verorteten Duschen in den UGs werden zentral mit Warmwasser aus einer Frischwasserstation versorgt.

Es sind folgende Rohrleitungsmaterialien vorgesehen:

Trinkwasserleitungen in Vorwänden:  nichtrostendes Stahlrohr mit Pressverbindung

Trinkwasserleitungen, Verteilleitungen:  nichtrostendes Stahlrohr mit Pressverbindung

Absperrarmaturen:  Rotguss oder entzinkungsfreies Messing

## 01 3-410.01-1 - Sanitär I

### Titel 01 Landratsamt

#### Bereich 01.01 Zentrale Sanitär

##### Abschnitt 01.01.01 Apparate und Zubehör

*Hinweis: Einbringung Anlagen*
Die nachfolgend aufgeführten Komponenten für die Enthärtungsanlage werden in einer eigens dafür vorgesehenen Technikzentrale im UG01 aufgestellt. Die Einbringung der Komponenten erfolgt aus dem UG02 über eine Einbringöffnung. Dabei muss ein Höhenunterschied von ca. 2,90 m (von OKFFB UG2 zu OKFFB UG1) überwunden werden.
Maximale Bodenlast zur Einbringung der Komponenten: 3 kN / m²
Dafür notwendige Arbeitshilfen sind in den Einheitspreis der nachfolgend aufgeführten Komponenten einzurechnen.

**01.01.01.1 Enthärtungs-Doppelanl. Ionenaustauschverfahren TW 7m3/h Kompaktanlage Steuerung mengenabhängig**
Enthärtungs-Doppelanlage, nach dem Ionenaustauschverfahren für kaltes Trinkwasser, DIN EN 14743 und DIN 19636-100, gemäß beiliegender Wasseranalyse, Volumenstrom 7 m3/h, bezogen auf eine Wassereingangshärte von 20 Grad dH,
Weichwasser-Abgabevolumen zwischen zwei Regenerationen bei 0 Grad dH in m3
Gehalt an Erdalkali am Austritt der Anlage kleiner 0,02 mol/m3, Fließdruck am Eintritt der Anlage von/bis 0,38 MPa (3,8 bar) / 0,65 MPa (6,5 bar), Betriebsüberdruck der Anlage min./max. 0,2/0,8 MPa (2/8 bar), Betriebstemperatur Wasser/Umgebung 30/40 Grad C, Enthärtung durch Kationentauscher,

Kompaktanlage, Steuerung mengenabhängig, mit den Steuer- bzw. Regelbauteilen, intern anschlussfertig verdrahtet, Bemessungsbetriebsspannung 230 V AC, mit Anzeigeinstrumenten, Sicherungen, Schalter und Relais, Betriebs- und Störmeldeanzeigen, mit Schaltschrank, Schutzart IP 54 DIN EN 60529 (VDE 0470-1), Sammelstörmeldung mit potentialfreiem Kontakt, Regeneriersalz für Erstbefüllung DIN EN 973, Tabletten, Verschneidearmatur, Gehäuse aus Rotguss.

Hersteller/Typ '.
..................................................'
vom Bieter einzutragen.
Menge: 1,000 St

**01.01.01.2 Kalkschutzanlage, Modular aufgebaute Kompakteinheit, integrierter Wasserzähler**
Kalkschutzanlage, für kaltes Trinkwasser, DIN EN 14743 und DIN 19636-100, Spitzenvolumenstrom 12 m3/h, ohne Chemieeinsatz

Fließdruck am Eintritt der Anlage von / bis: 0,38 MPa (3,8 bar) - 0,59 MPa (5,9 bar)
Druckverlust Anlage max. 0,8 bar,
Nenndruck 10 bar.
Mit DVGW geprüften Einzelgeräten,
Rohranschluss: DN65
max. Temperatur Trinkwasser: 30 °C
Kapazität Kalkschutzeinheit: 6.000 m³
Spülwasseranschluss DN70
integrierter Wasserzähler
Automatische Ermittlung und Anzeige des Spülzeitpunktes und Austauschintervall
Kompaktanlage, Steuerung mengenabhängig, mit den Steuer- bzw. Regelbauteilen, intern anschlussfertig verdrahtet, Bemessungsbetriebsspannung 230 V AC, mit Anzeigeinstrumenten, Sicherungen, Schalter und Relais, Betriebs- und Störmeldeanzeigen, mit Schaltschrank, Schutzart IP 54 DIN EN 60529 (VDE 0470-1), Sammelstörmeldung mit potentialfreiem Kontakt,

Hersteller/Typ '.
..................................................'
vom Bieter einzutragen.
Menge: 1,000 St

##### Abschnitt 01.01.02 Armaturen und Zubehör

**01.01.02.1 Filter rückspülbar Qn 15m3/h PN16 Rotguss Rücksp. autom. DN65**
STLB-Bau 2024-04 042
Filter, rückspülbar, Nenndurchfluss Qn 15 m3/h, für Trinkwasserleitung DIN 1988-200, DIN EN 13443-1, Filterfeinheit 80 bis 150 mym, mit lichtundurchlässiger Filtertasse, Monatswartungsanzeige und differenzdruckgesteuerter Anzeige bei Verschmutzung, mit Flanschanschluss DIN EN 1092, PN 16, Gehäuse aus Rotguss, mit integriertem Filter-Rückspülsystem, 2 Druckmessgeräten und Einrichtung zur Abführung des Rückspülwassers DIN 1988, Rückspülung automatisch über Differenzdruck mit Zeitvorrangschaltung, DN 65.
Menge: 1,000 St

**01.01.02.2 Rückflussverhinderer Wasser Flanschanschl. Prüf- Entleereinr. PN10 DN65 Schrägsitz Entleerungsventil Messing**
STLB-Bau 2024-04 042
Rückflussverhinderer DIN EN 13959, für Wasserleitung, mit Flanschanschluss DIN EN 1092, Prüf- und Entleereinrichtung, PN 10, DN 65, für waagerechten oder senkrechten Einbau, in Schrägsitzform mit Entleerungsventil, Gehäuse aus Messing, Schließfeder aus nichtrostendem Stahl und EPDM-Sitzdichtung.
Menge: 1,000 St

**01.01.02.3 Absperrventil Rotguss Schrägsitz Entleerungsventil Handrad PN16 DN40 Dämmschalen**
STLB-Bau 2024-04 042
Absperrventil, für Trinkwasserleitung DIN 1988-200, Gehäuse, Oberteil und wasserberührende Teile der Innengarnitur aus Rotguss DIN EN 1982, Schrägsitzform mit Entleerungsventil, mit wartungsfreier Spindelabdichtung, Spindelabdichtung mit O-Ring aus EPDM, mit Handrad, mit angeformtem Pressanschluss, Nenndruck 1,6 MPa (16 bar), DN 40, mit Dämmschalen.
Menge: 2,000 St

**01.01.02.4 Absperrventil Rotguss Schrägsitz Entleerungsventil Handrad PN16 DN50 Dämmschalen**
STLB-Bau 2024-04 042
Absperrventil, für Trinkwasserleitung DIN 1988-200, Gehäuse, Oberteil und wasserberührende Teile der Innengarnitur aus Rotguss DIN EN 1982, Schrägsitzform mit Entleerungsventil, mit wartungsfreier Spindelabdichtung, Spindelabdichtung mit O-Ring aus EPDM, mit Handrad, mit angeformtem Pressanschluss, Nenndruck 1,6 MPa (16 bar), DN 50, mit Dämmschalen.
Menge: 4,000 St

**01.01.02.5 Absperrventil Rotguss Schrägsitz Entleerungsventil Handrad PN10 DN65**
STLB-Bau 2024-04 042
Absperrventil, für Trinkwasserleitung DIN 1988-200, Gehäuse, Oberteil und wasserberührende Teile der Innengarnitur aus Rotguss DIN EN 1982, Schrägsitzform mit Entleerungsventil, mit wartungsfreier Spindelabdichtung, Spindelabdichtung mit O-Ring aus EPDM, mit Handrad, mit Flanschanschluss, Nenndruck 1 MPa (10 bar), DN 65.
Menge: 5,000 St

**01.01.02.6 Übergangsflansch Einsteckende Stahl niro PN10/16 TW Pressverbindung AD 76,1mm**
STLB-Bau 2024-04 042
Übergangsflansch, mit Einsteckende, aus nichtrostendem Stahl, PN 10/16, für Rohrleitung aus nichtrostendem Stahl, Werkstoff-Nr 1.4521, für Trinkwasser DIN 1988-200, als Pressverbindung mit DVGW-Zertifizierung, mit Verpresstkennzeichnung, Außendurchmesser 76,1 mm.
Menge: 10,000 St

**01.01.02.7 Entleerungsventil Rotguss Knebel PN16 DN15**
STLB-Bau 2024-04 042
Entleerungsventil, für Trinkwasserleitung DIN 1988-200, Gehäuse, Oberteil und wasserberührende Teile der Innengarnitur aus Rotguss DIN EN 1982, mit wartungsfreier Spindelabdichtung, mit gebogenem Auslauf, mit Knebel, mit Muffenanschluss, Nenndruck 1,6 MPa (16 bar), DN 15.
Menge: 5,000 St

**01.01.02.8 Entleerungsventil Rotguss Knebel PN16 DN20**
STLB-Bau 2024-04 042
Entleerungsventil, für Trinkwasserleitung DIN 1988-200, Gehäuse, Oberteil und wasserberührende Teile der Innengarnitur aus Rotguss DIN EN 1982, mit wartungsfreier Spindelabdichtung, mit gebogenem Auslauf, mit Knebel, mit Muffenanschluss, Nenndruck 1,6 MPa (16 bar), DN 20.
Menge: 5,000 St

**01.01.02.9 Entleerungsventil Rotguss Knebel PN16 DN25**
STLB-Bau 2024-04 042
Entleerungsventil, für Trinkwasserleitung DIN 1988-200, Gehäuse, Oberteil und wasserberührende Teile der Innengarnitur aus Rotguss DIN EN 1982, mit wartungsfreier Spindelabdichtung, mit gebogenem Auslauf, mit Knebel, mit Muffenanschluss, Nenndruck 1,6 MPa (16 bar), DN 25.
Menge: 5,000 St

##### Abschnitt 01.01.03 Rohrleitung und Zubehör

*Hinweis: Allgemeiner Hinweis*
Allgemeiner Hinweis

Verlegung
Bei der Verlegung der Rohrleitungen ist auf den notwendigen Abstand zur späteren Anbringung der Wärmedämmung zu achten. Auszugehen ist von einer Dämmstärke nach DIN 1988, bzw. GEG.

Rohrleitungszuschlag
Der Rohrleitungszuschlag ist nicht separat ausgewiesen und in den Meterpreis einzurechnen für:
- Verschnitt,
- Schweiß-, Löt- und Dichtungsmaterial, Klebstoff
- Rohrhülsen im Wand- und Deckendurchführungsbereich

Armaturen
Alle Armaturen sind in geräuscharmer Ausführung mit Rosetten und Zubehör zu liefern. Soweit nicht anderes gefordert gilt Messing poliert und hochglanzverchromt als Standard. Für alle Armaturen sind einheitliche Bediengriffe zu verwenden.

Verfugungen
Bei allen Einrichtungsgegenständen sind die Wandanschlussfugen mit dauerelastischem Material in der Farbe der Einrichtungsgegenstände abzudichten. Dies ist in die Einheitspreise einzurechnen.

Bemusterung
Von den Einrichtungsgegenständen, Armaturen und Hygieneobjekten sind grundsätzlich vor der Ausführung Muster vorzulegen.

*Hinweis: Hinweis zu nachfolgenden Positionen:*
Hinweis zu nachfolgenden Positionen:
Das Rohrleitungssytem der Trinkwasserversorgung ist einschl. aller Form- und Verbindungsstücke in einem System herzustellen, um Schnittstellenprobleme bei der Gewährleistung zu vermeiden und / oder Ersatzteilbeschaffungen zu optimieren.
Rohrleitungen und Form- / Verbindungsstücke müssen über DVGW-Zulassungen für Trinkwasser verfügen.

Sämtliche Trinkwasserrohrleitungen müssen PN16 sein.

*Hinweis: Trinkwasser, Montagehöhe bis 3,5 m*

**01.01.03.1 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes bis 3,5 m über der Standfläche des hierfür erforderlichen Gerüstes,
Hersteller und Typ '....................................................'
vom Bieter einzutragen.
Menge: 10,000 m

**01.01.03.2 Rohr Stahl niro geschweißt TW AD 22mm WD 1,2mm Pressen**
STLB-Bau 2023-10 042
Rohrleitung aus nichtrostenden Stahlrohren DVGW GW 541, geschweißt, für Trinkwasser DIN 1988-200, Außendurchmesser 22 mm, Wanddicke 1,2 mm, Verbindung durch Pressen, mit Verpresstkennzeichnung, einschl. Dichtungsmittel und Herstellen der Verbindungen, Form- und Verbindungsstücke werden gesondert vergütet, Rohrbefestigungen werden gesondert vergütet, Verlegung in Gebäuden, Arbeitshöhe des Montageortes bis 3,5 m über der Standfläche des hierfür erforderlichen Gerüstes.
Menge: 5,000 m

**01.01.03.3 Rohr Stahl niro geschweißt TW AD 28mm WD 1,2mm Pressen**
STLB-Bau 2023-10 042
Rohrleitung aus nichtrostenden Stahlrohren DVGW GW 541, geschweißt, für Trinkwasser DIN 1988-200, Außendurchmesser 28 mm, Wanddicke 1,2 mm, Verbindung durch Pressen, mit Verpresstkennzeichnung, einschl. Dichtungsmittel und Herstellen der Verbindungen, Form- und Verbindungsstücke werden gesondert vergütet, Rohrbefestigungen werden gesondert vergütet, Verlegung in Gebäuden, Arbeitshöhe des Montageortes bis 3,5 m über der Standfläche des hierfür erforderlichen Gerüstes.
Menge: 5,000 m

**01.01.03.4 Rohr Stahl niro geschweißt TW AD 35mm WD 1,5mm Pressen**
STLB-Bau 2023-10 042
Rohrleitung aus nichtrostenden Stahlrohren DVGW GW 541, geschweißt, für Trinkwasser DIN 1988-200, Außendurchmesser 35 mm, Wanddicke 1,5 mm, Verbindung durch Pressen, mit Verpresstkennzeichnung, einschl. Dichtungsmittel und Herstellen der Verbindungen, Form- und Verbindungsstücke werden gesondert vergütet, Rohrbefestigungen werden gesondert vergütet, Verlegung in Gebäuden, Arbeitshöhe des Montageortes bis 3,5 m über der Standfläche des hierfür erforderlichen Gerüstes.
Menge: 10,000 m

**01.01.03.5 Rohr Stahl niro geschweißt TW AD 42mm WD 1,5mm Pressen**
STLB-Bau 2023-10 042
Rohrleitung aus nichtrostenden Stahlrohren DVGW GW 541, geschweißt, für Trinkwasser DIN 1988-200, Außendurchmesser 42 mm, Wanddicke 1,5 mm, Verbindung durch Pressen, mit Verpresstkennzeichnung, einschl. Dichtungsmittel und Herstellen der Verbindungen, Form- und Verbindungsstücke werden gesondert vergütet, Rohrbefestigungen werden gesondert vergütet, Verlegung in Gebäuden, Arbeitshöhe des Montageortes bis 3,5 m über der Standfläche des hierfür erforderlichen Gerüstes.
Menge: 15,000 m

**01.01.03.6 Rohr Stahl niro geschweißt TW AD 54mm WD 1,5mm Pressen**
STLB-Bau 2023-10 042
Rohrleitung aus nichtrostenden Stahlrohren DVGW GW 541, geschweißt, für Trinkwasser DIN 1988-200, Außendurchmesser 54 mm, Wanddicke 1,5 mm, Verbindung durch Pressen, mit Verpresstkennzeichnung, einschl. Dichtungsmittel und Herstellen der Verbindungen, Form- und Verbindungsstücke werden gesondert vergütet, Rohrbefestigungen werden gesondert vergütet, Verlegung in Gebäuden, Arbeitshöhe des Montageortes bis 3,5 m über der Standfläche des hierfür erforderlichen Gerüstes.
Menge: 10,000 m

**01.01.03.7 Rohr Stahl niro geschweißt TW AD 76,1mm WD 2mm Pressen**
STLB-Bau 2024-04 042
Rohrleitung aus nichtrostenden Stahlrohren DVGW GW 541, geschweißt, für Trinkwasser DIN 1988-200, Außendurchmesser 76,1 mm, Wanddicke 2 mm, Verbindung durch Pressen, mit Verpresstkennzeichnung, einschl. Dichtungsmittel und Herstellen der Verbindungen, Form- und Verbindungsstücke werden gesondert vergütet, Rohrbefestigungen werden gesondert vergütet, Verlegung in Gebäuden, Arbeitshöhe des Montageortes bis 3,5 m über der Standfläche des hierfür erforderlichen Gerüstes.
Menge: 16,000 m

**01.01.03.8 Bogen Einsteckende Stahl niro 90Grad TW Pressverbindung AD 15mm**
STLB-Bau 2024-04 042
Bogen, mit Einsteckende, aus nichtrostendem Stahl, 90 Grad, für Rohrleitung aus nichtrostendem Stahl, für Trinkwasser DIN 1988-200, als Pressverbindung mit DVGW-Zertifizierung, mit Verpresstkennzeichnung, Außendurchmesser 15 mm.
Menge: 10,000 St

**01.01.03.9 Bogen Einsteckende Stahl niro 90Grad TW Pressverbindung AD 22mm**
STLB-Bau 2023-10 042
Bogen, mit Einsteckende, aus nichtrostendem Stahl, 90 Grad, für Rohrleitung aus nichtrostendem Stahl, für Trinkwasser DIN 1988-200, als Pressverbindung mit DVGW-Zertifizierung, mit Verpresstkennzeichnung, Außendurchmesser 22 mm.
Menge: 8,000 St

**01.01.03.10 Bogen Einsteckende Stahl niro 90Grad TW Pressverbindung AD 28mm**
STLB-Bau 2023-10 042
Bogen, mit Einsteckende, aus nichtrostendem Stahl, 90 Grad, für Rohrleitung aus nichtrostendem Stahl, für Trinkwasser DIN 1988-200, als Pressverbindung mit DVGW-Zertifizierung, mit Verpresstkennzeichnung, Außendurchmesser 28 mm.
Menge: 8,000 St

**01.01.03.11 Bogen Einsteckende Stahl niro 90Grad TW Pressverbindung AD 35mm**
STLB-Bau 2023-10 042
Bogen, mit Einsteckende, aus nichtrostendem Stahl, 90 Grad, für Rohrleitung aus nichtrostendem Stahl, für Trinkwasser DIN 1988-200, als Pressverbindung mit DVGW-Zertifizierung, mit Verpresstkennzeichnung, Außendurchmesser 35 mm.
Menge: 15,000 St

**01.01.03.12 Bogen Einsteckende Stahl niro 90Grad TW Pressverbindung AD 42mm**
STLB-Bau 2023-10 042
Bogen, mit Einsteckende, aus nichtrostendem Stahl, 90 Grad, für Rohrleitung aus nichtrostendem Stahl, für Trinkwasser DIN 1988-200, als Pressverbindung mit DVGW-Zertifizierung, mit Verpresstkennzeichnung, Außendurchmesser 42 mm.
Menge: 15,000 St

**01.01.03.13 Bogen Einsteckende Stahl niro 90Grad TW Pressverbindung AD 54mm**
STLB-Bau 2023-10 042
Bogen, mit Einsteckende, aus nichtrostendem Stahl, 90 Grad, für Rohrleitung aus nichtrostendem Stahl, für Trinkwasser DIN 1988-200, als Pressverbindung mit DVGW-Zertifizierung, mit Verpresstkennzeichnung, Außendurchmesser 54 mm.
Menge: 10,000 St

**01.01.03.14 Bogen Einsteckende Stahl niro 90Grad TW Pressverbindung AD 76,1mm**
STLB-Bau 2024-04 042
Bogen, mit Einsteckende, aus nichtrostendem Stahl, 90 Grad, für Rohrleitung aus nichtrostendem Stahl, für Trinkwasser DIN 1988-200, als Pressverbindung mit DVGW-Zertifizierung, mit Verpresstkennzeichnung, Außendurchmesser 76,1 mm.
Menge: 10,000 St

**01.01.03.15 T-Stück reduziert Einsteckende Stahl niro TW Pressverbindung AD 42mm x 22mm**
STLB-Bau 2023-10 042
T-Stück, reduziert, mit Einsteckende, aus nichtrostendem Stahl, für Rohrleitung aus nichtrostendem Stahl, Werkstoff-Nr 1.4521, für Trinkwasser DIN 1988-200, als Pressverbindung mit DVGW-Zertifizierung, mit Verpresstkennzeichnung, Außendurchmesser 42 mm, 2. Durchmesser 22 mm.
Menge: 2,000 St

**01.01.03.16 T-Stück reduziert Einsteckende Stahl niro TW Pressverbindung AD 54mm x 28mm**
STLB-Bau 2024-04 042
T-Stück, reduziert, mit Einsteckende, aus nichtrostendem Stahl, für Rohrleitung aus nichtrostendem Stahl, Werkstoff-Nr 1.4521, für Trinkwasser DIN 1988-200, als Pressverbindung mit DVGW-Zertifizierung, mit Verpresstkennzeichnung, Außendurchmesser 54 mm, 2. Durchmesser 28 mm.
Menge: 2,000 St

**01.01.03.17 T-Stück reduziert Einsteckende Stahl niro TW Pressverbindung AD 54mm x 35mm**
STLB-Bau 2024-04 042
T-Stück, reduziert, mit Einsteckende, aus nichtrostendem Stahl, für Rohrleitung aus nichtrostendem Stahl, Werkstoff-Nr 1.4521, für Trinkwasser DIN 1988-200, als Pressverbindung mit DVGW-Zertifizierung, mit Verpresstkennzeichnung, Außendurchmesser 54 mm, 2. Durchmesser 35 mm.
Menge: 2,000 St

**01.01.03.18 T-Stück reduziert Einsteckende Stahl niro TW Pressverbindung AD 76,1mm x 35mm**
STLB-Bau 2024-04 042
T-Stück, reduziert, mit Einsteckende, aus nichtrostendem Stahl, für Rohrleitung aus nichtrostendem Stahl, Werkstoff-Nr 1.4521, für Trinkwasser DIN 1988-200, als Pressverbindung mit DVGW-Zertifizierung, mit Verpresstkennzeichnung und Prüfsicherheit, Außendurchmesser 76,1 mm, 2. Durchmesser 35 mm.
Menge: 1,000 St

**01.01.03.20 T-Stück reduziert Einsteckende Stahl niro TW Pressverbindung AD 76,1mm x 3/4"**
T-Stück, reduziert, mit Einsteckende, aus nichtrostendem Stahl, für Rohrleitung aus nichtrostendem Stahl, Werkstoff-Nr 1.4521, für Trinkwasser DIN 1988-200, als Pressverbindung mit DVGW-Zertifizierung, mit Verpresstkennzeichnung und Prüfsicherheit, Außendurchmesser 76,1 mm, 2. Durchmesser 3/4 Zoll Innengewinde.
Menge: 2,000 St

**01.01.03.21 T-Stück reduziert Einsteckende Stahl niro TW Pressverbindung AD 54mm x 1/2"**
T-Stück, reduziert, mit Einsteckende, aus nichtrostendem Stahl, für Rohrleitung aus nichtrostendem Stahl, Werkstoff-Nr 1.4521, für Trinkwasser DIN 1988-200, als Pressverbindung mit DVGW-Zertifizierung, mit Verpresstkennzeichnung und Prüfsicherheit, Außendurchmesser 54 mm, 2. Durchmesser 1/2 Zoll Innengewinde.
Menge: 2,000 St

**01.01.03.22 Übergangsstück Einsteckende AG Stahl niro TW Pressverbindung AD 76,1mm R2 1/2**
STLB-Bau 2024-04 042
Übergangsstück, mit Einsteckende und Außengewinde, aus nichtrostendem Stahl, für Rohrleitung aus nichtrostendem Stahl, Werkstoff-Nr 1.4521, für Trinkwasser DIN 1988-200, als Pressverbindung mit DVGW-Zertifizierung, mit Verpresstkennzeichnung, Außendurchmesser 76,1 mm, Gewindeanschluss R 2 1/2.
Menge: 20,000 St

**01.01.03.23 Übergangsstück Einsteckende AG Stahl niro TW Pressverbindung AD 54mm R2**
STLB-Bau 2024-04 042
Übergangsstück, mit Einsteckende und Außengewinde, aus nichtrostendem Stahl, für Rohrleitung aus nichtrostendem Stahl, Werkstoff-Nr 1.4521, für Trinkwasser DIN 1988-200, als Pressverbindung mit DVGW-Zertifizierung, mit Verpresstkennzeichnung, Außendurchmesser 54 mm, Gewindeanschluss R 2.
Menge: 4,000 St

##### Abschnitt 01.01.04 Befestigungselemente

**Ausführungsbeschreibung 1 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.01.04.1 Profilstahlkonstruktion aus serienmäßigen Profilschienen, bis 3,5m**
*** gemäß Ausführungsbeschreibung 1
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes bis 3,5 m über der Standfläche des hierfür erforderlichen Gerüstes
Menge: 100,000 kg

*Hinweis: Rohrschellen bis 3,5m, Befestigungsuntergrund: Beton*

**01.01.04.2 Rohrschelle Stahl verz L bis 0,5m DN12**
STLB-Bau 2024-04 042
Rohraufhängung als Rohrschelle, aus verzinktem Stahl, mit schalldämmenden Einlagen, Anforderungen entsprechend DIN 4109-1, Länge Aufhängung bis 0,5 m, Befestigung an Montageschienen, Befestigungsuntergrund Beton, Rohr aus nichtrostendem Stahl, DN 12, Arbeitshöhe des Montageortes bis 3,5 m über der Standfläche des hierfür erforderlichen Gerüstes.
Menge: 15,000 St

**01.01.04.3 Rohrschelle Stahl verz L bis 0,5m DN15**
STLB-Bau 2024-04 042
Rohraufhängung als Rohrschelle, aus verzinktem Stahl, mit schalldämmenden Einlagen, Anforderungen entsprechend DIN 4109-1, Länge Aufhängung bis 0,5 m, Befestigung an Montageschienen, Befestigungsuntergrund Beton, Rohr aus nichtrostendem Stahl, DN 15, Arbeitshöhe des Montageortes bis 3,5 m über der Standfläche des hierfür erforderlichen Gerüstes.
Menge: 10,000 St

**01.01.04.4 Rohrschelle Stahl verz L bis 0,5m DN20**
STLB-Bau 2024-04 042
Rohraufhängung als Rohrschelle, aus verzinktem Stahl, mit schalldämmenden Einlagen, Anforderungen entsprechend DIN 4109-1, Länge Aufhängung bis 0,5 m, Befestigung an Montageschienen, Befestigungsuntergrund Beton, Rohr aus nichtrostendem Stahl, DN 20, Arbeitshöhe des Montageortes bis 3,5 m über der Standfläche des hierfür erforderlichen Gerüstes.
Menge: 10,000 St

**01.01.04.5 Rohrschelle Stahl verz L bis 0,5m DN25**
STLB-Bau 2024-04 042
Rohraufhängung als Rohrschelle, aus verzinktem Stahl, mit schalldämmenden Einlagen, Anforderungen entsprechend DIN 4109-1, Länge Aufhängung bis 0,5 m, Befestigung an Montageschienen, Befestigungsuntergrund Beton, Rohr aus nichtrostendem Stahl, DN 25, Arbeitshöhe des Montageortes bis 3,5 m über der Standfläche des hierfür erforderlichen Gerüstes.
Menge: 10,000 St

**01.01.04.6 Rohrschelle Stahl verz L bis 0,5m DN32**
STLB-Bau 2024-04 042
Rohraufhängung als Rohrschelle, aus verzinktem Stahl, mit schalldämmenden Einlagen, Anforderungen entsprechend DIN 4109-1, Länge Aufhängung bis 0,5 m, Befestigung an Montageschienen, Befestigungsuntergrund Beton, Rohr aus nichtrostendem Stahl, DN 32, Arbeitshöhe des Montageortes bis 3,5 m über der Standfläche des hierfür erforderlichen Gerüstes.
Menge: 10,000 St

**01.01.04.7 Rohrschelle Stahl verz L bis 0,5m DN40**
STLB-Bau 2024-04 042
Rohraufhängung als Rohrschelle, aus verzinktem Stahl, mit schalldämmenden Einlagen, Anforderungen entsprechend DIN 4109-1, Länge Aufhängung bis 0,5 m, Befestigung an Montageschienen, Befestigungsuntergrund Beton, Rohr aus nichtrostendem Stahl, DN 40, Arbeitshöhe des Montageortes bis 3,5 m über der Standfläche des hierfür erforderlichen Gerüstes.
Menge: 10,000 St

**01.01.04.8 Rohrschelle Stahl verz L bis 0,5m DN50**
STLB-Bau 2024-04 042
Rohraufhängung als Rohrschelle, aus verzinktem Stahl, mit schalldämmenden Einlagen, Anforderungen entsprechend DIN 4109-1, Länge Aufhängung bis 0,5 m, Befestigung an Montageschienen, Befestigungsuntergrund Beton, Rohr aus nichtrostendem Stahl, DN 50, Arbeitshöhe des Montageortes bis 3,5 m über der Standfläche des hierfür erforderlichen Gerüstes.
Menge: 15,000 St

**01.01.04.9 Rohrschelle Stahl verz L bis 0,5m DN65**
STLB-Bau 2024-04 042
Rohraufhängung als Rohrschelle, aus verzinktem Stahl, mit schalldämmenden Einlagen, Anforderungen entsprechend DIN 4109-1, Länge Aufhängung bis 0,5 m, Befestigung an Montageschienen, Befestigungsuntergrund Beton, Rohr aus nichtrostendem Stahl, DN 65, Arbeitshöhe des Montageortes bis 3,5 m über der Standfläche des hierfür erforderlichen Gerüstes.
Menge: 10,000 St

##### Abschnitt 01.01.05 Begleitheizung TW Tiefgarage

**01.01.05.1 Frostschutz-Begleitheizung TW Leistung vermindernd Stahl niro AD 22mm**
Frostschutz-Begleitheizung für Rohrleitungen von Ver- und Entsorgungssystemen, mit korrosionsschützendem Außenmantel, für Trinkwasser DIN 1988-200, Nennhaltetemperatur 5 Grad C, Heizleitung mit sich deutlich vermindernder Leistung bei steigender Temperatur, mit Schutzgeflecht,
Nennleistung in W/m
10
Arbeitshöhe des Montageortes über 3,5 bis 5,5 m über der Standfläche des hierfür erforderlichen Gerüstes, Gerüst wird gesondert vergütet.

mit VDE-Registrierung, Rohrleitung aus nichtrostendem Stahl, Außendurchmesser 22 mm, Befestigung mit Kabelbindern alle 30 cm, abgerechnet wird die zu beheizende Rohrleitungslänge
Menge: 44,000 m

**01.01.05.2 Frostschutz-Begleitheizung TW Leistung vermindernd Stahl niro AD 28mm**
Frostschutz-Begleitheizung für Rohrleitungen von Ver- und Entsorgungssystemen, mit korrosionsschützendem Außenmantel, für Trinkwasser DIN 1988-200, Nennhaltetemperatur 5 Grad C, Heizleitung mit sich deutlich vermindernder Leistung bei steigender Temperatur, mit Schutzgeflecht,
Nennleistung in W/m
10
Arbeitshöhe des Montageortes über 3,5 bis 5,5 m über der Standfläche des hierfür erforderlichen Gerüstes, Gerüst wird gesondert vergütet.

mit VDE-Registrierung, Rohrleitung aus nichtrostendem Stahl, Außendurchmesser 28 mm, Befestigung mit Kabelbindern alle 30 cm, abgerechnet wird die zu beheizende Rohrleitungslänge,
Menge: 139,000 m

**01.01.05.3 Frostschutz-Begleitheizung TW Leistung vermindernd Stahl niro AD 35mm**
Frostschutz-Begleitheizung für Rohrleitungen von Ver- und Entsorgungssystemen, mit korrosionsschützendem Außenmantel, für Trinkwasser DIN 1988-200, Nennhaltetemperatur 5 Grad C, Heizleitung mit sich deutlich vermindernder Leistung bei steigender Temperatur, mit Schutzgeflecht,
Nennleistung in W/m
10
Arbeitshöhe des Montageortes über 3,5 bis 5,5 m über der Standfläche des hierfür erforderlichen Gerüstes, Gerüst wird gesondert vergütet.

mit VDE-Registrierung, Rohrleitung aus nichtrostendem Stahl, Außendurchmesser 35 mm, Befestigung mit Kabelbindern alle 30 cm, abgerechnet wird die zu beheizende Rohrleitungslänge,
Menge: 35,000 m

**01.01.05.4 Frostschutz-Begleitheizung TW Leistung vermindernd Stahl niro AD 42mm**
Frostschutz-Begleitheizung für Rohrleitungen von Ver- und Entsorgungssystemen, mit korrosionsschützendem Außenmantel, für Trinkwasser DIN 1988-200, Nennhaltetemperatur 5 Grad C, Heizleitung mit sich deutlich vermindernder Leistung bei steigender Temperatur, mit Schutzgeflecht,
Nennleistung in W/m
10

Arbeitshöhe des Montageortes über 3,5 bis 5,5 m über der Standfläche des hierfür erforderlichen Gerüstes, Gerüst wird gesondert vergütet.

mit VDE-Registrierung, Rohrleitung aus nichtrostendem Stahl, Außendurchmesser 42 mm, Befestigung mit Kabelbindern alle 30 cm, abgerechnet wird die zu beheizende Rohrleitungslänge,
Menge: 21,000 m

**01.01.05.5 Heizbandsteuerung 3Heizkreise L 60-80m Temperatur-Messel.**
Heizbandsteuerung einschl. Thermostat, 3 Heizkreise, Heizkreislänge über 60 bis 80 m, mit Temperatur-Messelement, einschl. Verteilerkasten und Leitungsschutz für Wandmontage.
Befestigungsuntergrund: Beton
Menge: 1,000 St

**01.01.05.6 Heizbandsteuerung 1Heizkreis L 30-40m Temperatur-Messel.**
Heizbandsteuerung einschl. Thermostat, ein Heizkreis, Heizkreislänge über 30 bis 40 m, mit Temperatur-Messelement, einschl. Verteilerkasten und Leitungsschutz für Wandmontage.
Befestigungsuntergrund: Beton
Menge: 1,000 St

**01.01.05.7 Heizband-Endabschluss**
STLB-Bau 2024-04 022
Heizband-Endabschluss.
Menge: 16,000 St

**01.01.05.8 Inbetriebnahme Begleitheizung**
Inbetriebnahme Begleitheizung,
einschl. Protokoll mit Messwerten Stromaufnahme und Temperaturen.
Menge: 1,000 St

#### Bereich 01.02 Druckstufe 1: Flachbau

##### Abschnitt 01.02.01 Apparate und Zubehör

**Ausführungsbeschreibung 2 Einbringung Druckerhöhungsanlagen / Komponenten Zentral**
*Einbringung Druckerhöhungsanlagen / Komponenten Zentrale*
Ein Großteil der Sanitärkomponenten ist im Untergeschoss 1 aufgestellt. Die Einbringung der Komponenten erfolgt über die Tiefgaragenabfahrt. Die Tiefgaragenabfahrt weist eine maximale Durchfahrtshöhe von 4,50 m, eine maximale Durchfahrtsbreite von 6 m und eine Steigung von 15 % auf und endet im Untergeschoss 2. Von dort kommt man über die Rampenauffahrt ins Untergeschoss 1.
Die Rampenauffahrt weist eine maximale Durchfahrtshöhe von 2,20 m, eine maximale Durchfahrtsbreite von 6,50 m und eine Steigung von 15 % auf. Angekommen im Untergeschoss 1
können die Komponenten ebenerdig, ohne Höhenversatz an Ihren vorgesehenen Platz transportiert werden.
Die maximale lichte Durchfahrtshöhe in der Tiefgarage UG1 von 2,20 ist unbedingt zu beachten. Maximale Bodenlast zur Einbringung der Komponenten: 5 kN / m²
Geeignete Transportmittel sind zu berücksichtigen

*Hinweis: Druckerhöhungsanlage 1 (DEA), Flachbau Etagen U2- E04*

**01.02.01.1 Druckerhöhungsanlage Kreiselpumpe**
Druckerhöhungsanlage für Trinkwasser DIN 1988-500, für Trinkwasser-Installation, mit Anschluss an die öffentliche Trinkwasserversorgung,
Volumenstrom in m3/h
12

Anlagenförderdruck in MPa
0,65

verfügbarer Druck vor der Druckerhöhungsanlage min./max. in MPa
0,30/0,59

Verrohrung aus nichtrostendem Stahl, Armaturen innerhalb der Anlage, aus nichtrostendem Stahl, Anforderung an den Schallschutz DIN 4109-1, Nennvolumen Membranausdehnungsgefäß MAG-W mind. 8 l, Kreiselpumpe, mit Wassermangelsicherung, Fördermedium Trinkwasser, kalt (PWC), Pumpengehäuse aus nichtrostendem Stahl, Laufrad aus nichtrostendem Stahl, Welle aus nichtrostendem Stahl, Grundrahmen aus Stahl, korrosionsgeschützt, Pumpenantriebsmotor DIN EN 60034-1 (VDE 0530-1), mit drehzahlgeregeltem Antrieb, Bemessungsbetriebsspannung 230 V AC, Schutzart IP 54 DIN EN 60529 (VDE 0470-1), Energieeffizienz min. IE4, mit integriertem Motorschutz, Steuerungseinheit, anschlussfertig verdrahtet, in der Anlage integriert, Schutzart IP 54 DIN EN 60529 (VDE 0470-1), mit Hauptschalter und Hauptsicherung, mit Wahlschalter zur Schaltung der Antriebe, von außen bedienbar, für Hand-, 0- und Automatikbetrieb, mit optischen Betriebs- und Störmeldeanzeigen, Druckregelung mit Druckschalter, mit Wiedereinschaltautomatik, komplett verdrahtet und geschaltet, Sammelstörmeldung mit potentialfreiem Kontakt.

Hersteller und Typ '....................................................'
vom Bieter einzutragen,
Menge: 1,000 St

##### Abschnitt 01.02.02 Armaturen und Zubehör

**01.02.02.1 Absperrventil Rotguss Schrägsitz Entleerungsventil Handrad PN16 DN15 Dämmschalen**
STLB-Bau 2024-04 042
Absperrventil, für Trinkwasserleitung DIN 1988-200, Gehäuse, Oberteil und wasserberührende Teile der Innengarnitur aus Rotguss DIN EN 1982, Schrägsitzform mit Entleerungsventil, mit wartungsfreier Spindelabdichtung, Spindelabdichtung mit O-Ring aus EPDM, mit Handrad, mit angeformtem Pressanschluss, Nenndruck 1,6 MPa (16 bar), DN 15, mit Dämmschalen.
Menge: 20,000 St

**01.02.02.2 Absperrventil Rotguss Schrägsitz Entleerungsventil Handrad PN16 DN20 Dämmschalen**
STLB-Bau 2024-04 042
Absperrventil, für Trinkwasserleitung DIN 1988-200, Gehäuse, Oberteil und wasserberührende Teile der Innengarnitur aus Rotguss DIN EN 1982, Schrägsitzform mit Entleerungsventil, mit wartungsfreier Spindelabdichtung, Spindelabdichtung mit O-Ring aus EPDM, mit Handrad, mit angeformtem Pressanschluss, Nenndruck 1,6 MPa (16 bar), DN 20, mit Dämmschalen.
Menge: 37,000 St

**01.02.02.3 Absperrventil Rotguss Schrägsitz Entleerungsventil Handrad PN16 DN25 Dämmschalen**
STLB-Bau 2024-04 042
Absperrventil, für Trinkwasserleitung DIN 1988-200, Gehäuse, Oberteil und wasserberührende Teile der Innengarnitur aus Rotguss DIN EN 1982, Schrägsitzform mit Entleerungsventil, mit wartungsfreier Spindelabdichtung, Spindelabdichtung mit O-Ring aus EPDM, mit Handrad, mit angeformtem Pressanschluss, Nenndruck 1,6 MPa (16 bar), DN 25, mit Dämmschalen.
Menge: 33,000 St

**01.02.02.4 Absperrventil Rotguss Schrägsitz Entleerungsventil Handrad PN16 DN32 Dämmschalen**
STLB-Bau 2024-04 042
Absperrventil, für Trinkwasserleitung DIN 1988-200, Gehäuse, Oberteil und wasserberührende Teile der Innengarnitur aus Rotguss DIN EN 1982, Schrägsitzform mit Entleerungsventil, mit wartungsfreier Spindelabdichtung, Spindelabdichtung mit O-Ring aus EPDM, mit Handrad, mit angeformtem Pressanschluss, Nenndruck 1,6 MPa (16 bar), DN 32, mit Dämmschalen.
Menge: 21,000 St

**01.02.02.5 Absperrventil Rotguss Schrägsitz Entleerungsventil Handrad PN16 DN40 Dämmschalen**
STLB-Bau 2024-04 042
Absperrventil, für Trinkwasserleitung DIN 1988-200, Gehäuse, Oberteil und wasserberührende Teile der Innengarnitur aus Rotguss DIN EN 1982, Schrägsitzform mit Entleerungsventil, mit wartungsfreier Spindelabdichtung, Spindelabdichtung mit O-Ring aus EPDM, mit Handrad, mit angeformtem Pressanschluss, Nenndruck 1,6 MPa (16 bar), DN 40, mit Dämmschalen.
Menge: 15,000 St

**01.02.02.6 Absperrventil Rotguss Schrägsitz Entleerungsventil Handrad PN16 DN50 Dämmschalen**
STLB-Bau 2024-04 042
Absperrventil, für Trinkwasserleitung DIN 1988-200, Gehäuse, Oberteil und wasserberührende Teile der Innengarnitur aus Rotguss DIN EN 1982, Schrägsitzform mit Entleerungsventil, mit wartungsfreier Spindelabdichtung, Spindelabdichtung mit O-Ring aus EPDM, mit Handrad, mit angeformtem Pressanschluss, Nenndruck 1,6 MPa (16 bar), DN 50, mit Dämmschalen.
Menge: 16,000 St

**01.02.02.7 Absperrventil Rotguss Schrägsitz Entleerungsventil Handrad PN16 DN65**
STLB-Bau 2024-04 042
Absperrventil, für Trinkwasserleitung DIN 1988-200, Gehäuse, Oberteil und wasserberührende Teile der Innengarnitur aus Rotguss DIN EN 1982, Schrägsitzform mit Entleerungsventil, mit wartungsfreier Spindelabdichtung, Spindelabdichtung mit O-Ring aus EPDM, mit Handrad, mit Flanschanschluss, Nenndruck 1,6 MPa (16 bar), DN 65.
Menge: 4,000 St

**01.02.02.8 Übergangsflansch Einsteckende Stahl niro PN10/16 TW Pressverbindung AD 76,1mm**
STLB-Bau 2024-04 042
Übergangsflansch, mit Einsteckende, aus nichtrostendem Stahl, PN 10/16, für Rohrleitung aus nichtrostendem Stahl, Werkstoff-Nr 1.4521, für Trinkwasser DIN 1988-200, als Pressverbindung mit DVGW-Zertifizierung, mit Verpresstkennzeichnung, Außendurchmesser 76,1 mm.
Menge: 10,000 St

**01.02.02.9 Druckminderer PN16 Vordruck 4bar Hinterdruck 1,5-6bar TW Rotguss R1/2**
STLB-Bau 2024-04 042
Druckminderer, in Verbindung mit Druckmessgeräten für Vor- und Hinterdruck, Nenndruck 1,6 MPa (16 bar), min. Vordruck 4 bar, Hinterdruck 1,5 bis 6 bar, entlastet, DIN EN 1567, für Trinkwasserleitung DIN 1988-200, max. Betriebstemperatur 30 Grad C, mit Gewindeanschluss und Anschlussverschraubungen, mit Schallschutzprüfzeichen DIN EN ISO 3822-1 Klasse I, Gehäuse aus Rotguss, R 1/2.
Menge: 4,000 St

**01.02.02.10 Druckminderer PN16 Vordruck 4bar Hinterdruck 1,5-6bar TW Rotguss R3/4**
STLB-Bau 2024-04 042
Druckminderer, in Verbindung mit Druckmessgeräten für Vor- und Hinterdruck, Nenndruck 1,6 MPa (16 bar), min. Vordruck 4 bar, Hinterdruck 1,5 bis 6 bar, entlastet, DIN EN 1567, für Trinkwasserleitung DIN 1988-200, max. Betriebstemperatur 30 Grad C, mit Gewindeanschluss und Anschlussverschraubungen, mit Schallschutzprüfzeichen DIN EN ISO 3822-1 Klasse I, Gehäuse aus Rotguss, R 3/4.
Menge: 17,000 St

**01.02.02.11 Druckminderer PN16 Vordruck 4bar Hinterdruck 1,5-6bar TW Rotguss R1**
STLB-Bau 2024-04 042
Druckminderer, in Verbindung mit Druckmessgeräten für Vor- und Hinterdruck, Nenndruck 1,6 MPa (16 bar), min. Vordruck 4 bar, Hinterdruck 1,5 bis 6 bar, entlastet, DIN EN 1567, für Trinkwasserleitung DIN 1988-200, max. Betriebstemperatur 30 Grad C, mit Gewindeanschluss und Anschlussverschraubungen, mit Schallschutzprüfzeichen DIN EN ISO 3822-1 Klasse I, Gehäuse aus Rotguss, R 1.
Menge: 11,000 St

**01.02.02.12 Druckminderer PN16 Vordruck 4bar Hinterdruck 1,5-6bar TW Rotguss R1 1/4**
STLB-Bau 2024-04 042
Druckminderer, in Verbindung mit Druckmessgeräten für Vor- und Hinterdruck, Nenndruck 1,6 MPa (16 bar), min. Vordruck 4 bar, Hinterdruck 1,5 bis 6 bar, entlastet, DIN EN 1567, für Trinkwasserleitung DIN 1988-200, max. Betriebstemperatur 30 Grad C, mit Gewindeanschluss und Anschlussverschraubungen, mit Schallschutzprüfzeichen DIN EN ISO 3822-1 Klasse I, Gehäuse aus Rotguss, R 1 1/4.
Menge: 1,000 St

**01.02.02.13 Außenarmatur frostsicher DN20 Rotguss**
STLB-Bau 2024-04 042
Außenarmatur, frostsicher, mit Schallschutzprüfzeichen DIN EN ISO 3822-1 Klasse I, DN 20, medienberührte Teile aus Rotguss, verchromt, Anschlussgewinde, mit automatischer Entleerung, mit Schlauchanschlussverschraubung, Rohrbelüfter und Rückflussverhinderer, mit Betätigungsgriff, abschließbar, für Wanddicke bis 49 cm, einschl. Wanddurchführung.
Menge: 2,000 St

**01.02.02.14 Entnahmeschrank 1Anschluss DN20 2Stromanschlüsse UP-Montage B/H/T 250/470/120mm abschließbare Tür Auslaufventil Geräteanschlussventil**
Entnahmeschrank, mit einem Anschluss für Wasser DN 20, mit 2 Anschlüssen für Strom, 230/400 V AC, mit Steckdosen, mit Fehlerstromschutzschalter, Unterputzmontage, aus nichtrostendem Stahl, gebürstet, Maße max. B/H/T 250/470/120 mm, mit abschließbarer Tür, Auslaufventil Gruppe/Typ HD DIN EN 1717, DN 15, frostgeschützt, Geräteanschlussventil DN 15.
Menge: 3,000 St

**01.02.02.15 Entnahmeschrank 1Anschluss DN20 UP-Montage B/H/T 245/238,5/120mm abschließbare Tür Auslaufventil Geräteanschlussventil**
Entnahmeschrank, mit einem Anschluss für Wasser DN 20, Unterputzmontage, aus nichtrostendem Stahl, gebürstet, Maße max.  B/H/T 245/238,5/120 mm, mit abschließbarer Tür, Auslaufventil Gruppe/Typ HD DIN EN 1717, DN 15, frostgeschützt, Geräteanschlussventil DN 15.
Menge: 1,000 St

**01.02.02.16 Spüleinr. elektron. Nassraum DN15 Rotguss Magnetselbstschlussventil Vorabsperr. programmierbar**
STLB-Bau 2024-04 045
Elektronische Spüleinrichtung zur Verhinderung von Trinkwasserstagnation in Rohrleitungen, für Einbau in Nassraum, DN 15, mit Gewindeanschluss, aus Rotguss, medienberührende Teile nickelfrei, mit Magnet-Selbstschlussventil und Vorabsperrung als Durchgangsventil, Ventil in Ruhestellung geschlossen, Auslösung programmierbar, für Wandeinbau für Installationsgestell, mit Wandeinbaukasten aus Kunststoff, mit angeformtem Geruchverschluss, DN 50, mit Wandabdeckplatte aus nichtrostendem Stahl, Werkstoff-Nr 1.4301, geschliffen, Bemessungsbetriebsspannung 230 V AC.
Menge: 57,000 St

**01.02.02.17 Spüleinr. elektron. Nassraum DN20 Rotguss Magnetselbstschlussventil Vorabsperr. programmierbar**
STLB-Bau 2024-04 045
Elektronische Spüleinrichtung zur Verhinderung von Trinkwasserstagnation in Rohrleitungen, für Einbau in Nassraum, DN 20, mit Gewindeanschluss, aus Rotguss, medienberührende Teile nickelfrei, mit Magnet-Selbstschlussventil und Vorabsperrung als Durchgangsventil, Ventil in Ruhestellung geschlossen, Auslösung programmierbar, für Wandeinbau für Installationsgestell, mit Wandeinbaukasten aus Kunststoff, mit angeformtem Geruchverschluss, DN 50, mit Wandabdeckplatte aus nichtrostendem Stahl, Werkstoff-Nr 1.4301, geschliffen, Bemessungsbetriebsspannung 230 V AC.
Menge: 1,000 St

**01.02.02.18 Probenahmeventil Rotguss absperrbar DN10**
STLB-Bau 2024-04 042
Probenahmeventil, zur Bestimmung mikrobiologischer und chemischer Parameter nach TrinkwVO, für Trinkwasser DIN 1988-200, Gehäuse, Oberteil und wasserberührende Teile der Innengarnitur aus Rotguss, Ventilkörper 360 Grad drehbar mit abflammbarem und drehbarem Auslaufbogen aus nichtrostendem Stahl, absperrbar, Gewindeanschluss, DN 10.
Menge: 6,000 St

**01.02.02.19 Zirkulations-Regulierventil autom. regelbar absperrbar Rotguss PN16 DN15**
STLB-Bau 2024-04 042
Zirkulations-Regulierventil automatisch regelbar, absperrbar, für Trinkwasserleitung warm DIN 1988-200, für Wassertemperatur von 50 bis 65 Grad C, zum selbstregelnden, thermischen und hydraulischen Strangabgleich, Gehäuse, Oberteil und wasserberührende Teile der Innengarnitur aus Rotguss DIN EN 1982, mit wartungsfreier Spindelabdichtung und PTFE-Sitzdichtung im Bereich der Absperreinheit, mit Außengewindeanschluss, Nenndruck 1,6 MPa (16 bar), DN 15.
Menge: 6,000 St

**01.02.02.20 Zirkulations-Regulierventil autom. regelbar absperrbar Rotguss PN16 DN20**
STLB-Bau 2024-04 042
Zirkulations-Regulierventil automatisch regelbar, absperrbar, für Trinkwasserleitung warm DIN 1988-200, für Wassertemperatur von 50 bis 65 Grad C, zum selbstregelnden, thermischen und hydraulischen Strangabgleich, Gehäuse, Oberteil und wasserberührende Teile der Innengarnitur aus Rotguss DIN EN 1982, mit wartungsfreier Spindelabdichtung und PTFE-Sitzdichtung im Bereich der Absperreinheit, mit Außengewindeanschluss, Nenndruck 1,6 MPa (16 bar), DN 20.
Menge: 1,000 St

**01.02.02.21 Zirkulations-Regulierventil autom. regelbar absperrbar Rotguss PN16 DN25**
STLB-Bau 2024-04 042
Zirkulations-Regulierventil automatisch regelbar, absperrbar, für Trinkwasserleitung warm DIN 1988-200, für Wassertemperatur von 50 bis 65 Grad C, zum selbstregelnden, thermischen und hydraulischen Strangabgleich, Gehäuse, Oberteil und wasserberührende Teile der Innengarnitur aus Rotguss DIN EN 1982, mit wartungsfreier Spindelabdichtung und PTFE-Sitzdichtung im Bereich der Absperreinheit, mit Außengewindeanschluss, Nenndruck 1,6 MPa (16 bar), DN 25.
Menge: 18,000 St

**01.02.02.22 Sicherungseinr. TW BA Rotguss Kunststoff PN10 DN15 Gewindeanschl.**
STLB-Bau 2024-04 042
Sicherungseinrichtung für Trinkwasser DIN EN 1717, als Rohrtrenner mit kontrollierbarer Mitteldruckzone, Gruppe/Typ BA, Gehäuse und Oberteil aus Rotguss, wasserberührende Teile der Innengarnitur aus Kunststoff, mit integriertem eingangsseitigem Schmutzfänger, differenzdruckgesteuerter Sicherungspatrone und Ablaufanschluss, zur Absicherung von Anlagen bis Flüssigkeitskategorie 4, Nenndruck 1 MPa (10 bar), DN 15, Gewindeanschluss.
Menge: 5,000 St

**01.02.02.23 Rückflussverhinderer TW Prüf- Entleereinr. PN16 DN15 Schrägsitz Entleerungsventil Rotguss messingfrei Dämmschalen**
STLB-Bau 2024-04 042
Rückflussverhinderer, mit Schallschutzprüfzeichen DIN EN ISO 3822-1 Klasse I, für Trinkwasserleitung DIN 1988-200, mit Prüf- und Entleereinrichtung, Öffnungsdruck bis 10 mbar, Nenndruck 1,6 MPa (16 bar), DN 15, für waagerechten Einbau, in Schrägsitzform mit Entleerungsventil, Gehäuse, Oberteil und wasserberührte Teile der Innengarnitur aus Rotguss, messingfrei, mit Dämmschalen.
Menge: 1,000 St

**01.02.02.24 Rückflussverhinderer TW Prüf- Entleereinr. PN16 DN20 Schrägsitz Entleerungsventil Rotguss messingfrei Dämmschalen**
STLB-Bau 2024-04 042
Rückflussverhinderer, mit Schallschutzprüfzeichen DIN EN ISO 3822-1 Klasse I, für Trinkwasserleitung DIN 1988-200, mit Prüf- und Entleereinrichtung, Öffnungsdruck bis 10 mbar, Nenndruck 1,6 MPa (16 bar), DN 20, für waagerechten Einbau, in Schrägsitzform mit Entleerungsventil, Gehäuse, Oberteil und wasserberührte Teile der Innengarnitur aus Rotguss, messingfrei, mit Dämmschalen.
Menge: 4,000 St

**01.02.02.25 Rückflussverhinderer TW Prüf- Entleereinr. PN16 DN25 Schrägsitz Entleerungsventil Rotguss messingfrei Dämmschalen**
STLB-Bau 2024-04 042
Rückflussverhinderer, mit Schallschutzprüfzeichen DIN EN ISO 3822-1 Klasse I, für Trinkwasserleitung DIN 1988-200, mit Prüf- und Entleereinrichtung, Öffnungsdruck bis 10 mbar, Nenndruck 1,6 MPa (16 bar), DN 25, für waagerechten Einbau, in Schrägsitzform mit Entleerungsventil, Gehäuse, Oberteil und wasserberührte Teile der Innengarnitur aus Rotguss, messingfrei, mit Dämmschalen.
Menge: 2,000 St

**01.02.02.26 Rückflussverhinderer TW Prüf- Entleereinr. DN65 Schrägsitz Entleerungsventil Rotguss messingfrei**
STLB-Bau 2024-04 042
Rückflussverhinderer, für Trinkwasserleitung DIN 1988-200, mit Prüf- und Entleereinrichtung, Öffnungsdruck bis 10 mbar, DN 65, für waagerechten Einbau, in Schrägsitzform mit Entleerungsventil, Gehäuse, Oberteil und wasserberührte Teile der Innengarnitur aus Rotguss, messingfrei.
Menge: 1,000 St

##### Abschnitt 01.02.03 Rohrleitungen und Zubehör

*Hinweis: Allgemeiner Hinweis*
Allgemeiner Hinweis

Verlegung
Bei der Verlegung der Rohrleitungen ist auf den notwendigen Abstand zur späteren Anbringung der Wärmedämmung zu achten. Auszugehen ist von einer Dämmstärke nach DIN 1988, bzw. GEG.

Rohrleitungszuschlag
Der Rohrleitungszuschlag ist nicht separat ausgewiesen und in den Meterpreis einzurechnen für:
- Verschnitt,
- Schweiß-, Löt- und Dichtungsmaterial, Klebstoff
- Rohrhülsen im Wand- und Deckendurchführungsbereich

Armaturen
Alle Armaturen sind in geräuscharmer Ausführung mit Rosetten und Zubehör zu liefern. Soweit nicht anderes gefordert gilt Messing poliert und hochglanzverchromt als Standard. Für alle Armaturen sind einheitliche Bediengriffe zu verwenden.

Verfugungen
Bei allen Einrichtungsgegenständen sind die Wandanschlussfugen mit dauerelastischem Material in der Farbe der Einrichtungsgegenstände abzudichten. Dies ist in die Einheitspreise einzurechnen.

Bemusterung
Von den Einrichtungsgegenständen, Armaturen und Hygieneobjekten sind grundsätzlich vor der Ausführung Muster vorzulegen.

*Hinweis: Hinweis zu nachfolgenden Positionen:*
Hinweis zu nachfolgenden Positionen:
Das Rohrleitungssytem der Trinkwasserversorgung ist einschl. aller Form- und Verbindungsstücke in einem System herzustellen, um Schnittstellenprobleme bei der Gewährleistung zu vermeiden und / oder Ersatzteilbeschaffungen zu optimieren.
Rohrleitungen und Form- / Verbindungsstücke müssen über DVGW-Zulassungen für Trinkwasser verfügen.

Sämtliche Trinkwasserrohrleitungen müssen PN16 sein.

*Hinweis: Trinkwasser, Montagehöhe bis 3,5 m*

**01.02.03.1 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes bis 3,5 m über der Standfläche des hierfür erforderlichen Gerüstes.
Menge: 1103,000 m

**01.02.03.2 Rohr Stahl niro geschweißt TW AD 18mm WD 1mm Pressen**
STLB-Bau 2023-10 042
Rohrleitung aus nichtrostenden Stahlrohren DVGW GW 541, geschweißt, für Trinkwasser DIN 1988-200, Außendurchmesser 18 mm, Wanddicke 1 mm, Verbindung durch Pressen, mit Verpresstkennzeichnung, einschl. Dichtungsmittel und Herstellen der Verbindungen, Form- und Verbindungsstücke werden gesondert vergütet, Rohrbefestigungen werden gesondert vergütet, Verlegung in Gebäuden, Arbeitshöhe des Montageortes bis 3,5 m über der Standfläche des hierfür erforderlichen Gerüstes.
Menge: 700,000 m

**01.02.03.3 Rohr Stahl niro geschweißt TW AD 22mm WD 1,2mm Pressen**
STLB-Bau 2023-10 042
Rohrleitung aus nichtrostenden Stahlrohren DVGW GW 541, geschweißt, für Trinkwasser DIN 1988-200, Außendurchmesser 22 mm, Wanddicke 1,2 mm, Verbindung durch Pressen, mit Verpresstkennzeichnung, einschl. Dichtungsmittel und Herstellen der Verbindungen, Form- und Verbindungsstücke werden gesondert vergütet, Rohrbefestigungen werden gesondert vergütet, Verlegung in Gebäuden, Arbeitshöhe des Montageortes bis 3,5 m über der Standfläche des hierfür erforderlichen Gerüstes.
Menge: 893,000 m

**01.02.03.4 Rohr Stahl niro geschweißt TW AD 28mm WD 1,2mm Pressen**
STLB-Bau 2023-10 042
Rohrleitung aus nichtrostenden Stahlrohren DVGW GW 541, geschweißt, für Trinkwasser DIN 1988-200, Außendurchmesser 28 mm, Wanddicke 1,2 mm, Verbindung durch Pressen, mit Verpresstkennzeichnung, einschl. Dichtungsmittel und Herstellen der Verbindungen, Form- und Verbindungsstücke werden gesondert vergütet, Rohrbefestigungen werden gesondert vergütet, Verlegung in Gebäuden, Arbeitshöhe des Montageortes bis 3,5 m über der Standfläche des hierfür erforderlichen Gerüstes.
Menge: 965,000 m

**01.02.03.5 Rohr Stahl niro geschweißt TW AD 35mm WD 1,5mm Pressen**
STLB-Bau 2023-10 042
Rohrleitung aus nichtrostenden Stahlrohren DVGW GW 541, geschweißt, für Trinkwasser DIN 1988-200, Außendurchmesser 35 mm, Wanddicke 1,5 mm, Verbindung durch Pressen, mit Verpresstkennzeichnung, einschl. Dichtungsmittel und Herstellen der Verbindungen, Form- und Verbindungsstücke werden gesondert vergütet, Rohrbefestigungen werden gesondert vergütet, Verlegung in Gebäuden, Arbeitshöhe des Montageortes bis 3,5 m über der Standfläche des hierfür erforderlichen Gerüstes.
Menge: 1540,000 m

**01.02.03.6 Rohr Stahl niro geschweißt TW AD 42mm WD 1,5mm Pressen**
STLB-Bau 2023-10 042
Rohrleitung aus nichtrostenden Stahlrohren DVGW GW 541, geschweißt, für Trinkwasser DIN 1988-200, Außendurchmesser 42 mm, Wanddicke 1,5 mm, Verbindung durch Pressen, mit Verpresstkennzeichnung, einschl. Dichtungsmittel und Herstellen der Verbindungen, Form- und Verbindungsstücke werden gesondert vergütet, Rohrbefestigungen werden gesondert vergütet, Verlegung in Gebäuden, Arbeitshöhe des Montageortes bis 3,5 m über der Standfläche des hierfür erforderlichen Gerüstes.
Menge: 100,000 m

**01.02.03.7 Rohr Stahl niro geschweißt TW AD 54mm WD 1,5mm Pressen**
STLB-Bau 2023-10 042
Rohrleitung aus nichtrostenden Stahlrohren DVGW GW 541, geschweißt, für Trinkwasser DIN 1988-200, Außendurchmesser 54 mm, Wanddicke 1,5 mm, Verbindung durch Pressen, mit Verpresstkennzeichnung, einschl. Dichtungsmittel und Herstellen der Verbindungen, Form- und Verbindungsstücke werden gesondert vergütet, Rohrbefestigungen werden gesondert vergütet, Verlegung in Gebäuden, Arbeitshöhe des Montageortes bis 3,5 m über der Standfläche des hierfür erforderlichen Gerüstes.
Menge: 360,000 m

**01.02.03.8 Rohr Stahl niro geschweißt TW AD 76,1mm WD 2mm Pressen**
STLB-Bau 2024-04 042
Rohrleitung aus nichtrostenden Stahlrohren DVGW GW 541, geschweißt, für Trinkwasser DIN 1988-200, Außendurchmesser 76,1 mm, Wanddicke 2 mm, Verbindung durch Pressen, mit Verpresstkennzeichnung, einschl. Dichtungsmittel und Herstellen der Verbindungen, Form- und Verbindungsstücke werden gesondert vergütet, Rohrbefestigungen werden gesondert vergütet, Verlegung in Gebäuden, Arbeitshöhe des Montageortes bis 3,5 m über der Standfläche des hierfür erforderlichen Gerüstes.
Menge: 8,000 m

*Hinweis: Trinkwasser, Montagehöhe über 3,5 m bis 5,5 m*

**01.02.03.9 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes über 3,5 bis 5,5 m über der Standfläche des hierfür erforderlichen Gerüstes, Gerüst wird gesondert vergütet.
Menge: 81,000 m

**01.02.03.10 Rohr Stahl niro geschweißt TW AD 18mm WD 1mm Pressen**
STLB-Bau 2024-04 042
Rohrleitung aus nichtrostenden Stahlrohren DVGW GW 541, geschweißt, für Trinkwasser DIN 1988-200, Außendurchmesser 18 mm, Wanddicke 1 mm, Verbindung durch Pressen, mit Verpresstkennzeichnung, einschl. Dichtungsmittel und Herstellen der Verbindungen, Form- und Verbindungsstücke werden gesondert vergütet, Rohrbefestigungen werden gesondert vergütet, Verlegung in Gebäuden, Arbeitshöhe des Montageortes über 3,5 bis 5,5 m über der Standfläche des hierfür erforderlichen Gerüstes, Gerüst wird gesondert vergütet.
Menge: 54,000 m

**01.02.03.11 Rohr Stahl niro geschweißt TW AD 22mm WD 1,2mm Pressen**
STLB-Bau 2024-04 042
Rohrleitung aus nichtrostenden Stahlrohren DVGW GW 541, geschweißt, für Trinkwasser DIN 1988-200, Außendurchmesser 22 mm, Wanddicke 1,2 mm, Verbindung durch Pressen, mit Verpresstkennzeichnung, einschl. Dichtungsmittel und Herstellen der Verbindungen, Form- und Verbindungsstücke werden gesondert vergütet, Rohrbefestigungen werden gesondert vergütet, Verlegung in Gebäuden, Arbeitshöhe des Montageortes über 3,5 bis 5,5 m über der Standfläche des hierfür erforderlichen Gerüstes, Gerüst wird gesondert vergütet.
Menge: 113,000 m

**01.02.03.12 Rohr Stahl niro geschweißt TW AD 28mm WD 1,2mm Pressen**
STLB-Bau 2024-04 042
Rohrleitung aus nichtrostenden Stahlrohren DVGW GW 541, geschweißt, für Trinkwasser DIN 1988-200, Außendurchmesser 28 mm, Wanddicke 1,2 mm, Verbindung durch Pressen, mit Verpresstkennzeichnung, einschl. Dichtungsmittel und Herstellen der Verbindungen, Form- und Verbindungsstücke werden gesondert vergütet, Rohrbefestigungen werden gesondert vergütet, Verlegung in Gebäuden, Arbeitshöhe des Montageortes über 3,5 bis 5,5 m über der Standfläche des hierfür erforderlichen Gerüstes, Gerüst wird gesondert vergütet.
Menge: 235,000 m

**01.02.03.13 Rohr Stahl niro geschweißt TW AD 35mm WD 1,5mm Pressen**
STLB-Bau 2024-04 042
Rohrleitung aus nichtrostenden Stahlrohren DVGW GW 541, geschweißt, für Trinkwasser DIN 1988-200, Außendurchmesser 35 mm, Wanddicke 1,5 mm, Verbindung durch Pressen, mit Verpresstkennzeichnung, einschl. Dichtungsmittel und Herstellen der Verbindungen, Form- und Verbindungsstücke werden gesondert vergütet, Rohrbefestigungen werden gesondert vergütet, Verlegung in Gebäuden, Arbeitshöhe des Montageortes über 3,5 bis 5,5 m über der Standfläche des hierfür erforderlichen Gerüstes, Gerüst wird gesondert vergütet.
Menge: 13,000 m

**01.02.03.14 Rohr Stahl niro geschweißt TW AD 42mm WD 1,5mm Pressen**
STLB-Bau 2024-04 042
Rohrleitung aus nichtrostenden Stahlrohren DVGW GW 541, geschweißt, für Trinkwasser DIN 1988-200, Außendurchmesser 42 mm, Wanddicke 1,5 mm, Verbindung durch Pressen, mit Verpresstkennzeichnung, einschl. Dichtungsmittel und Herstellen der Verbindungen, Form- und Verbindungsstücke werden gesondert vergütet, Rohrbefestigungen werden gesondert vergütet, Verlegung in Gebäuden, Arbeitshöhe des Montageortes über 3,5 bis 5,5 m über der Standfläche des hierfür erforderlichen Gerüstes, Gerüst wird gesondert vergütet.
Menge: 122,000 m

**01.02.03.15 Rohr Stahl niro geschweißt TW AD 54mm WD 1,5mm Pressen**
STLB-Bau 2024-04 042
Rohrleitung aus nichtrostenden Stahlrohren DVGW GW 541, geschweißt, für Trinkwasser DIN 1988-200, Außendurchmesser 54 mm, Wanddicke 1,5 mm, Verbindung durch Pressen, mit Verpresstkennzeichnung, einschl. Dichtungsmittel und Herstellen der Verbindungen, Form- und Verbindungsstücke werden gesondert vergütet, Rohrbefestigungen werden gesondert vergütet, Verlegung in Gebäuden, Arbeitshöhe des Montageortes über 3,5 bis 5,5 m über der Standfläche des hierfür erforderlichen Gerüstes, Gerüst wird gesondert vergütet.
Menge: 167,000 m

**01.02.03.16 Muffe Einsteckende Stahl niro TW Pressverbindung AD 15mm**
STLB-Bau 2024-04 042
Muffe, mit Einsteckende, aus nichtrostendem Stahl, für Rohrleitung aus nichtrostendem Stahl, Werkstoff-Nr 1.4521, für Trinkwasser DIN 1988-200, als Pressverbindung mit DVGW-Zertifizierung, mit Verpresstkennzeichnung und Prüfsicherheit, Außendurchmesser 15 mm.
Menge: 7,000 St

**01.02.03.17 Muffe Einsteckende Stahl niro TW Pressverbindung AD 18mm**
STLB-Bau 2023-10 042
Muffe, mit Einsteckende, aus nichtrostendem Stahl, für Rohrleitung aus nichtrostendem Stahl, für Trinkwasser DIN 1988-200, als Pressverbindung mit DVGW-Zertifizierung, mit Verpresstkennzeichnung, Außendurchmesser 18 mm.
Menge: 14,000 St

**01.02.03.18 Muffe Einsteckende Stahl niro TW Pressverbindung AD 22mm**
STLB-Bau 2023-10 042
Muffe, mit Einsteckende, aus nichtrostendem Stahl, für Rohrleitung aus nichtrostendem Stahl, für Trinkwasser DIN 1988-200, als Pressverbindung mit DVGW-Zertifizierung, mit Verpresstkennzeichnung, Außendurchmesser 22 mm.
Menge: 29,000 St

**01.02.03.19 Muffe Einsteckende Stahl niro TW Pressverbindung AD 28mm**
STLB-Bau 2023-10 042
Muffe, mit Einsteckende, aus nichtrostendem Stahl, für Rohrleitung aus nichtrostendem Stahl, für Trinkwasser DIN 1988-200, als Pressverbindung mit DVGW-Zertifizierung, mit Verpresstkennzeichnung, Außendurchmesser 28 mm.
Menge: 31,000 St

**01.02.03.20 Muffe Einsteckende Stahl niro TW Pressverbindung AD 35mm**
STLB-Bau 2023-10 042
Muffe, mit Einsteckende, aus nichtrostendem Stahl, für Rohrleitung aus nichtrostendem Stahl, für Trinkwasser DIN 1988-200, als Pressverbindung mit DVGW-Zertifizierung, mit Verpresstkennzeichnung, Außendurchmesser 35 mm.
Menge: 212,000 St

**01.02.03.21 Muffe Einsteckende Stahl niro TW Pressverbindung AD 54mm**
STLB-Bau 2023-10 042
Muffe, mit Einsteckende, aus nichtrostendem Stahl, für Rohrleitung aus nichtrostendem Stahl, für Trinkwasser DIN 1988-200, als Pressverbindung mit DVGW-Zertifizierung, mit Verpresstkennzeichnung, Außendurchmesser 54 mm.
Menge: 9,000 St

**01.02.03.22 Bogen Einsteckende Stahl niro 90Grad TW Pressverbindung AD 15mm**
STLB-Bau 2024-04 042
Bogen, mit Einsteckende, aus nichtrostendem Stahl, 90 Grad, für Rohrleitung aus nichtrostendem Stahl, für Trinkwasser DIN 1988-200, als Pressverbindung mit DVGW-Zertifizierung, mit Verpresstkennzeichnung, Außendurchmesser 15 mm.
Menge: 1035,000 St

**01.02.03.23 Bogen Einsteckende Stahl niro 90Grad TW Pressverbindung AD 18mm**
STLB-Bau 2023-10 042
Bogen, mit Einsteckende, aus nichtrostendem Stahl, 90 Grad, für Rohrleitung aus nichtrostendem Stahl, für Trinkwasser DIN 1988-200, als Pressverbindung mit DVGW-Zertifizierung, mit Verpresstkennzeichnung, Außendurchmesser 18 mm.
Menge: 470,000 St

**01.02.03.24 Bogen Einsteckende Stahl niro 90Grad TW Pressverbindung AD 22mm**
STLB-Bau 2023-10 042
Bogen, mit Einsteckende, aus nichtrostendem Stahl, 90 Grad, für Rohrleitung aus nichtrostendem Stahl, für Trinkwasser DIN 1988-200, als Pressverbindung mit DVGW-Zertifizierung, mit Verpresstkennzeichnung, Außendurchmesser 22 mm.
Menge: 577,000 St

**01.02.03.25 Bogen Einsteckende Stahl niro 90Grad TW Pressverbindung AD 28mm**
STLB-Bau 2023-10 042
Bogen, mit Einsteckende, aus nichtrostendem Stahl, 90 Grad, für Rohrleitung aus nichtrostendem Stahl, für Trinkwasser DIN 1988-200, als Pressverbindung mit DVGW-Zertifizierung, mit Verpresstkennzeichnung, Außendurchmesser 28 mm.
Menge: 603,000 St

**01.02.03.26 Bogen Einsteckende Stahl niro 90Grad TW Pressverbindung AD 35mm**
STLB-Bau 2023-10 042
Bogen, mit Einsteckende, aus nichtrostendem Stahl, 90 Grad, für Rohrleitung aus nichtrostendem Stahl, für Trinkwasser DIN 1988-200, als Pressverbindung mit DVGW-Zertifizierung, mit Verpresstkennzeichnung, Außendurchmesser 35 mm.
Menge: 250,000 St

**01.02.03.27 Bogen Einsteckende Stahl niro 90Grad TW Pressverbindung AD 42mm**
STLB-Bau 2023-10 042
Bogen, mit Einsteckende, aus nichtrostendem Stahl, 90 Grad, für Rohrleitung aus nichtrostendem Stahl, für Trinkwasser DIN 1988-200, als Pressverbindung mit DVGW-Zertifizierung, mit Verpresstkennzeichnung, Außendurchmesser 42 mm.
Menge: 110,000 St

**01.02.03.28 Bogen Einsteckende Stahl niro 90Grad TW Pressverbindung AD 54mm**
STLB-Bau 2023-10 042
Bogen, mit Einsteckende, aus nichtrostendem Stahl, 90 Grad, für Rohrleitung aus nichtrostendem Stahl, für Trinkwasser DIN 1988-200, als Pressverbindung mit DVGW-Zertifizierung, mit Verpresstkennzeichnung, Außendurchmesser 54 mm.
Menge: 225,000 St

**01.02.03.29 Bogen Einsteckende Stahl niro 90Grad TW Pressverbindung AD 76,1mm**
STLB-Bau 2024-04 042
Bogen, mit Einsteckende, aus nichtrostendem Stahl, 90 Grad, für Rohrleitung aus nichtrostendem Stahl, für Trinkwasser DIN 1988-200, als Pressverbindung mit DVGW-Zertifizierung, mit Verpresstkennzeichnung, Außendurchmesser 76,1 mm.
Menge: 9,000 St

**01.02.03.30 T-Stück Einsteckende Stahl niro TW Pressverbindung AD 15mm**
STLB-Bau 2024-04 042
T-Stück, mit Einsteckende, aus nichtrostendem Stahl, für Rohrleitung aus nichtrostendem Stahl, für Trinkwasser DIN 1988-200, als Pressverbindung mit DVGW-Zertifizierung, mit Verpresstkennzeichnung, Außendurchmesser 15 mm.
Menge: 101,000 St

**01.02.03.31 T-Stück Einsteckende Stahl niro TW Pressverbindung AD 18mm**
STLB-Bau 2023-10 042
T-Stück, mit Einsteckende, aus nichtrostendem Stahl, für Rohrleitung aus nichtrostendem Stahl, für Trinkwasser DIN 1988-200, als Pressverbindung mit DVGW-Zertifizierung, mit Verpresstkennzeichnung, Außendurchmesser 18 mm.
Menge: 115,000 St

**01.02.03.32 T-Stück Einsteckende Stahl niro TW Pressverbindung AD 22mm**
STLB-Bau 2023-10 042
T-Stück, mit Einsteckende, aus nichtrostendem Stahl, für Rohrleitung aus nichtrostendem Stahl, für Trinkwasser DIN 1988-200, als Pressverbindung mit DVGW-Zertifizierung, mit Verpresstkennzeichnung, Außendurchmesser 22 mm.
Menge: 149,000 St

**01.02.03.33 T-Stück Einsteckende Stahl niro TW Pressverbindung AD 28mm**
STLB-Bau 2023-10 042
T-Stück, mit Einsteckende, aus nichtrostendem Stahl, für Rohrleitung aus nichtrostendem Stahl, für Trinkwasser DIN 1988-200, als Pressverbindung mit DVGW-Zertifizierung, mit Verpresstkennzeichnung, Außendurchmesser 28 mm.
Menge: 148,000 St

**01.02.03.34 T-Stück Einsteckende Stahl niro TW Pressverbindung AD 35mm**
STLB-Bau 2023-10 042
T-Stück, mit Einsteckende, aus nichtrostendem Stahl, für Rohrleitung aus nichtrostendem Stahl, für Trinkwasser DIN 1988-200, als Pressverbindung mit DVGW-Zertifizierung, mit Verpresstkennzeichnung, Außendurchmesser 35 mm.
Menge: 56,000 St

**01.02.03.35 T-Stück Einsteckende Stahl niro TW Pressverbindung AD 42mm**
STLB-Bau 2023-10 042
T-Stück, mit Einsteckende, aus nichtrostendem Stahl, für Rohrleitung aus nichtrostendem Stahl, Werkstoff-Nr 1.4521, für Trinkwasser DIN 1988-200, als Pressverbindung mit DVGW-Zertifizierung, mit Verpresstkennzeichnung und Prüfsicherheit, Außendurchmesser 42 mm.
Menge: 30,000 St

**01.02.03.36 T-Stück Einsteckende Stahl niro TW Pressverbindung AD 54mm**
STLB-Bau 2024-04 042
T-Stück, mit Einsteckende, aus nichtrostendem Stahl, für Rohrleitung aus nichtrostendem Stahl, Werkstoff-Nr 1.4521, für Trinkwasser DIN 1988-200, als Pressverbindung mit DVGW-Zertifizierung, mit Verpresstkennzeichnung und Prüfsicherheit, Außendurchmesser 54 mm.
Menge: 32,000 St

**01.02.03.37 T-Stück Einsteckende Stahl niro TW Pressverbindung AD 76,1mm**
STLB-Bau 2024-04 042
T-Stück, mit Einsteckende, aus nichtrostendem Stahl, für Rohrleitung aus nichtrostendem Stahl, Werkstoff-Nr 1.4521, für Trinkwasser DIN 1988-200, als Pressverbindung mit DVGW-Zertifizierung, mit Verpresstkennzeichnung und Prüfsicherheit, Außendurchmesser 76,1 mm.
Menge: 7,000 St

**01.02.03.38 T-Stück reduziert Einsteckende Stahl niro TW Pressverbindung AD 18mm x 15mm**
STLB-Bau 2024-04 042
T-Stück, reduziert, mit Einsteckende, aus nichtrostendem Stahl, für Rohrleitung aus nichtrostendem Stahl, Werkstoff-Nr 1.4521, für Trinkwasser DIN 1988-200, als Pressverbindung mit DVGW-Zertifizierung, mit Verpresstkennzeichnung, Außendurchmesser 18 mm, 2. Durchmesser 15 mm.
Menge: 162,000 St

**01.02.03.39 T-Stück reduziert Einsteckende Stahl niro TW Pressverbindung AD 22mm x 15mm**
STLB-Bau 2024-04 042
T-Stück, reduziert, mit Einsteckende, aus nichtrostendem Stahl, für Rohrleitung aus nichtrostendem Stahl, Werkstoff-Nr 1.4521, für Trinkwasser DIN 1988-200, als Pressverbindung mit DVGW-Zertifizierung, mit Verpresstkennzeichnung, Außendurchmesser 22 mm, 2. Durchmesser 15 mm.
Menge: 26,000 St

**01.02.03.40 T-Stück reduziert Einsteckende Stahl niro TW Pressverbindung AD 22mm x 18mm**
STLB-Bau 2023-10 042
T-Stück, reduziert, mit Einsteckende, aus nichtrostendem Stahl, für Rohrleitung aus nichtrostendem Stahl, Werkstoff-Nr 1.4521, für Trinkwasser DIN 1988-200, als Pressverbindung mit DVGW-Zertifizierung, mit Verpresstkennzeichnung, Außendurchmesser 22 mm, 2. Durchmesser 18 mm.
Menge: 22,000 St

**01.02.03.41 T-Stück reduziert Einsteckende Stahl niro TW Pressverbindung AD 28mm x 15mm**
STLB-Bau 2024-04 042
T-Stück, reduziert, mit Einsteckende, aus nichtrostendem Stahl, für Rohrleitung aus nichtrostendem Stahl, Werkstoff-Nr 1.4521, für Trinkwasser DIN 1988-200, als Pressverbindung mit DVGW-Zertifizierung, mit Verpresstkennzeichnung, Außendurchmesser 28 mm, 2. Durchmesser 15 mm.
Menge: 9,000 St

**01.02.03.42 T-Stück reduziert Einsteckende Stahl niro TW Pressverbindung AD 28mm x 18mm**
STLB-Bau 2023-10 042
T-Stück, reduziert, mit Einsteckende, aus nichtrostendem Stahl, für Rohrleitung aus nichtrostendem Stahl, Werkstoff-Nr 1.4521, für Trinkwasser DIN 1988-200, als Pressverbindung mit DVGW-Zertifizierung, mit Verpresstkennzeichnung, Außendurchmesser 28 mm, 2. Durchmesser 18 mm.
Menge: 8,000 St

**01.02.03.43 T-Stück reduziert Einsteckende Stahl niro TW Pressverbindung AD 28mm x 22mm**
STLB-Bau 2023-10 042
T-Stück, reduziert, mit Einsteckende, aus nichtrostendem Stahl, für Rohrleitung aus nichtrostendem Stahl, Werkstoff-Nr 1.4521, für Trinkwasser DIN 1988-200, als Pressverbindung mit DVGW-Zertifizierung, mit Verpresstkennzeichnung, Außendurchmesser 28 mm, 2. Durchmesser 22 mm.
Menge: 17,000 St

**01.02.03.44 T-Stück reduziert Einsteckende Stahl niro TW Pressverbindung AD 35mm x 15mm**
STLB-Bau 2024-04 042
T-Stück, reduziert, mit Einsteckende, aus nichtrostendem Stahl, für Rohrleitung aus nichtrostendem Stahl, Werkstoff-Nr 1.4521, für Trinkwasser DIN 1988-200, als Pressverbindung mit DVGW-Zertifizierung, mit Verpresstkennzeichnung, Außendurchmesser 35 mm, 2. Durchmesser 15 mm.
Menge: 6,000 St

**01.02.03.45 T-Stück reduziert Einsteckende Stahl niro TW Pressverbindung AD 35mm x 18mm**
STLB-Bau 2024-04 042
T-Stück, reduziert, mit Einsteckende, aus nichtrostendem Stahl, für Rohrleitung aus nichtrostendem Stahl, Werkstoff-Nr 1.4521, für Trinkwasser DIN 1988-200, als Pressverbindung mit DVGW-Zertifizierung, mit Verpresstkennzeichnung, Außendurchmesser 35 mm, 2. Durchmesser 18 mm.
Menge: 4,000 St

**01.02.03.46 T-Stück reduziert Einsteckende Stahl niro TW Pressverbindung AD 35mm x 22mm**
STLB-Bau 2024-04 042
T-Stück, reduziert, mit Einsteckende, aus nichtrostendem Stahl, für Rohrleitung aus nichtrostendem Stahl, Werkstoff-Nr 1.4521, für Trinkwasser DIN 1988-200, als Pressverbindung mit DVGW-Zertifizierung, mit Verpresstkennzeichnung, Außendurchmesser 35 mm, 2. Durchmesser 22 mm.
Menge: 9,000 St

**01.02.03.47 T-Stück reduziert Einsteckende Stahl niro TW Pressverbindung AD 35mm x 28mm**
STLB-Bau 2024-04 042
T-Stück, reduziert, mit Einsteckende, aus nichtrostendem Stahl, für Rohrleitung aus nichtrostendem Stahl, Werkstoff-Nr 1.4521, für Trinkwasser DIN 1988-200, als Pressverbindung mit DVGW-Zertifizierung, mit Verpresstkennzeichnung, Außendurchmesser 35 mm, 2. Durchmesser 28 mm.
Menge: 14,000 St

**01.02.03.48 T-Stück reduziert Einsteckende Stahl niro TW Pressverbindung AD 42mm x 15mm**
STLB-Bau 2023-10 042
T-Stück, reduziert, mit Einsteckende, aus nichtrostendem Stahl, für Rohrleitung aus nichtrostendem Stahl, Werkstoff-Nr 1.4521, für Trinkwasser DIN 1988-200, als Pressverbindung mit DVGW-Zertifizierung, mit Verpresstkennzeichnung, Außendurchmesser 42 mm, 2. Durchmesser 15 mm.
Menge: 6,000 St

**01.02.03.49 T-Stück reduziert Einsteckende Stahl niro TW Pressverbindung AD 42mm x 22mm**
STLB-Bau 2023-10 042
T-Stück, reduziert, mit Einsteckende, aus nichtrostendem Stahl, für Rohrleitung aus nichtrostendem Stahl, Werkstoff-Nr 1.4521, für Trinkwasser DIN 1988-200, als Pressverbindung mit DVGW-Zertifizierung, mit Verpresstkennzeichnung, Außendurchmesser 42 mm, 2. Durchmesser 22 mm.
Menge: 7,000 St

**01.02.03.50 T-Stück reduziert Einsteckende Stahl niro TW Pressverbindung AD 42mm x 28mm**
STLB-Bau 2024-04 042
T-Stück, reduziert, mit Einsteckende, aus nichtrostendem Stahl, für Rohrleitung aus nichtrostendem Stahl, Werkstoff-Nr 1.4521, für Trinkwasser DIN 1988-200, als Pressverbindung mit DVGW-Zertifizierung, mit Verpresstkennzeichnung, Außendurchmesser 42 mm, 2. Durchmesser 28 mm.
Menge: 4,000 St

**01.02.03.51 T-Stück reduziert Einsteckende Stahl niro TW Pressverbindung AD 42mm x 35mm**
STLB-Bau 2024-04 042
T-Stück, reduziert, mit Einsteckende, aus nichtrostendem Stahl, für Rohrleitung aus nichtrostendem Stahl, Werkstoff-Nr 1.4521, für Trinkwasser DIN 1988-200, als Pressverbindung mit DVGW-Zertifizierung, mit Verpresstkennzeichnung, Außendurchmesser 42 mm, 2. Durchmesser 35 mm.
Menge: 8,000 St

**01.02.03.52 T-Stück reduziert Einsteckende Stahl niro TW Pressverbindung AD 54mm x 15mm**
STLB-Bau 2024-04 042
T-Stück, reduziert, mit Einsteckende, aus nichtrostendem Stahl, für Rohrleitung aus nichtrostendem Stahl, Werkstoff-Nr 1.4521, für Trinkwasser DIN 1988-200, als Pressverbindung mit DVGW-Zertifizierung, mit Verpresstkennzeichnung, Außendurchmesser 54 mm, 2. Durchmesser 15 mm.
Menge: 7,000 St

**01.02.03.53 T-Stück reduziert Einsteckende Stahl niro TW Pressverbindung AD 54mm x 18mm**
STLB-Bau 2024-04 042
T-Stück, reduziert, mit Einsteckende, aus nichtrostendem Stahl, für Rohrleitung aus nichtrostendem Stahl, Werkstoff-Nr 1.4521, für Trinkwasser DIN 1988-200, als Pressverbindung mit DVGW-Zertifizierung, mit Verpresstkennzeichnung, Außendurchmesser 54 mm, 2. Durchmesser 18 mm.
Menge: 4,000 St

**01.02.03.54 T-Stück reduziert Einsteckende Stahl niro TW Pressverbindung AD 54mm x 22mm**
STLB-Bau 2023-10 042
T-Stück, reduziert, mit Einsteckende, aus nichtrostendem Stahl, für Rohrleitung aus nichtrostendem Stahl, Werkstoff-Nr 1.4521, für Trinkwasser DIN 1988-200, als Pressverbindung mit DVGW-Zertifizierung, mit Verpresstkennzeichnung, Außendurchmesser 54 mm, 2. Durchmesser 22 mm.
Menge: 4,000 St

**01.02.03.55 T-Stück reduziert Einsteckende Stahl niro TW Pressverbindung AD 54mm x 28mm**
STLB-Bau 2024-04 042
T-Stück, reduziert, mit Einsteckende, aus nichtrostendem Stahl, für Rohrleitung aus nichtrostendem Stahl, Werkstoff-Nr 1.4521, für Trinkwasser DIN 1988-200, als Pressverbindung mit DVGW-Zertifizierung, mit Verpresstkennzeichnung, Außendurchmesser 54 mm, 2. Durchmesser 28 mm.
Menge: 15,000 St

**01.02.03.56 T-Stück reduziert Einsteckende Stahl niro TW Pressverbindung AD 54mm x 35mm**
STLB-Bau 2024-04 042
T-Stück, reduziert, mit Einsteckende, aus nichtrostendem Stahl, für Rohrleitung aus nichtrostendem Stahl, Werkstoff-Nr 1.4521, für Trinkwasser DIN 1988-200, als Pressverbindung mit DVGW-Zertifizierung, mit Verpresstkennzeichnung, Außendurchmesser 54 mm, 2. Durchmesser 35 mm.
Menge: 6,000 St

**01.02.03.57 T-Stück reduziert Einsteckende Stahl niro TW Pressverbindung AD 54mm x 42mm**
STLB-Bau 2023-10 042
T-Stück, reduziert, mit Einsteckende, aus nichtrostendem Stahl, für Rohrleitung aus nichtrostendem Stahl, Werkstoff-Nr 1.4521, für Trinkwasser DIN 1988-200, als Pressverbindung mit DVGW-Zertifizierung, mit Verpresstkennzeichnung und Prüfsicherheit, Außendurchmesser 54 mm, 2. Durchmesser 42 mm.
Menge: 6,000 St

**01.02.03.58 T-Stück reduziert Einsteckende Stahl niro TW Pressverbindung AD 76,1mm x 22mm**
STLB-Bau 2024-04 042
T-Stück, reduziert, mit Einsteckende, aus nichtrostendem Stahl, für Rohrleitung aus nichtrostendem Stahl, Werkstoff-Nr 1.4521, für Trinkwasser DIN 1988-200, als Pressverbindung mit DVGW-Zertifizierung, mit Verpresstkennzeichnung und Prüfsicherheit, Außendurchmesser 76,1 mm, 2. Durchmesser 22 mm.
Menge: 5,000 St

**01.02.03.59 T-Stück reduziert Einsteckende Stahl niro TW Pressverbindung AD 76,1mm x 35mm**
STLB-Bau 2024-04 042
T-Stück, reduziert, mit Einsteckende, aus nichtrostendem Stahl, für Rohrleitung aus nichtrostendem Stahl, Werkstoff-Nr 1.4521, für Trinkwasser DIN 1988-200, als Pressverbindung mit DVGW-Zertifizierung, mit Verpresstkennzeichnung und Prüfsicherheit, Außendurchmesser 76,1 mm, 2. Durchmesser 35 mm.
Menge: 5,000 St

**01.02.03.60 Reduzierstück Einsteckende Stahl niro TW Pressverbindung AD 18mm x 15mm**
STLB-Bau 2024-04 042
Reduzierstück, mit Einsteckende, aus nichtrostendem Stahl, für Rohrleitung aus nichtrostendem Stahl, Werkstoff-Nr 1.4521, für Trinkwasser DIN 1988-200, als Pressverbindung mit DVGW-Zertifizierung, mit Verpresstkennzeichnung, Außendurchmesser 18 mm, 2. Durchmesser 15 mm.
Menge: 188,000 St

**01.02.03.61 Reduzierstück Einsteckende Stahl niro TW Pressverbindung AD 22mm x 15mm**
STLB-Bau 2024-04 042
Reduzierstück, mit Einsteckende, aus nichtrostendem Stahl, für Rohrleitung aus nichtrostendem Stahl, Werkstoff-Nr 1.4521, für Trinkwasser DIN 1988-200, als Pressverbindung mit DVGW-Zertifizierung, mit Verpresstkennzeichnung, Außendurchmesser 22 mm, 2. Durchmesser 15 mm.
Menge: 41,000 St

**01.02.03.62 Reduzierstück Einsteckende Stahl niro TW Pressverbindung AD 22mm x 18mm**
STLB-Bau 2023-10 042
Reduzierstück, mit Einsteckende, aus nichtrostendem Stahl, für Rohrleitung aus nichtrostendem Stahl, Werkstoff-Nr 1.4521, für Trinkwasser DIN 1988-200, als Pressverbindung mit DVGW-Zertifizierung, mit Verpresstkennzeichnung, Außendurchmesser 22 mm, 2. Durchmesser 18 mm.
Menge: 36,000 St

**01.02.03.63 Reduzierstück Einsteckende Stahl niro TW Pressverbindung AD 28mm x 15mm**
STLB-Bau 2024-04 042
Reduzierstück, mit Einsteckende, aus nichtrostendem Stahl, für Rohrleitung aus nichtrostendem Stahl, Werkstoff-Nr 1.4521, für Trinkwasser DIN 1988-200, als Pressverbindung mit DVGW-Zertifizierung, mit Verpresstkennzeichnung, Außendurchmesser 28 mm, 2. Durchmesser 15 mm.
Menge: 32,000 St

**01.02.03.64 Reduzierstück Einsteckende Stahl niro TW Pressverbindung AD 28mm x 18mm**
STLB-Bau 2024-04 042
Reduzierstück, mit Einsteckende, aus nichtrostendem Stahl, für Rohrleitung aus nichtrostendem Stahl, Werkstoff-Nr 1.4521, für Trinkwasser DIN 1988-200, als Pressverbindung mit DVGW-Zertifizierung, mit Verpresstkennzeichnung, Außendurchmesser 28 mm, 2. Durchmesser 18 mm.
Menge: 9,000 St

**01.02.03.65 Reduzierstück Einsteckende Stahl niro TW Pressverbindung AD 28mm x 22mm**
STLB-Bau 2023-10 042
Reduzierstück, mit Einsteckende, aus nichtrostendem Stahl, für Rohrleitung aus nichtrostendem Stahl, Werkstoff-Nr 1.4521, für Trinkwasser DIN 1988-200, als Pressverbindung mit DVGW-Zertifizierung, mit Verpresstkennzeichnung, Außendurchmesser 28 mm, 2. Durchmesser 22 mm.
Menge: 29,000 St

**01.02.03.66 Reduzierstück Einsteckende Stahl niro TW Pressverbindung AD 35mm x 15mm**
STLB-Bau 2024-04 042
Reduzierstück, mit Einsteckende, aus nichtrostendem Stahl, für Rohrleitung aus nichtrostendem Stahl, Werkstoff-Nr 1.4521, für Trinkwasser DIN 1988-200, als Pressverbindung mit DVGW-Zertifizierung, mit Verpresstkennzeichnung, Außendurchmesser 35 mm, 2. Durchmesser 15 mm.
Menge: 15,000 St

**01.02.03.67 Reduzierstück Einsteckende Stahl niro TW Pressverbindung AD 35mm x 18mm**
STLB-Bau 2024-04 042
Reduzierstück, mit Einsteckende, aus nichtrostendem Stahl, für Rohrleitung aus nichtrostendem Stahl, Werkstoff-Nr 1.4521, für Trinkwasser DIN 1988-200, als Pressverbindung mit DVGW-Zertifizierung, mit Verpresstkennzeichnung, Außendurchmesser 35 mm, 2. Durchmesser 18 mm.
Menge: 52,000 St

**01.02.03.68 Reduzierstück Einsteckende Stahl niro TW Pressverbindung AD 35mm x 22mm**
STLB-Bau 2024-04 042
Reduzierstück, mit Einsteckende, aus nichtrostendem Stahl, für Rohrleitung aus nichtrostendem Stahl, Werkstoff-Nr 1.4521, für Trinkwasser DIN 1988-200, als Pressverbindung mit DVGW-Zertifizierung, mit Verpresstkennzeichnung, Außendurchmesser 35 mm, 2. Durchmesser 22 mm.
Menge: 19,000 St

**01.02.03.69 Reduzierstück Einsteckende Stahl niro TW Pressverbindung AD 35mm x 28mm**
STLB-Bau 2023-10 042
Reduzierstück, mit Einsteckende, aus nichtrostendem Stahl, für Rohrleitung aus nichtrostendem Stahl, Werkstoff-Nr 1.4521, für Trinkwasser DIN 1988-200, als Pressverbindung mit DVGW-Zertifizierung, mit Verpresstkennzeichnung, Außendurchmesser 35 mm, 2. Durchmesser 28 mm.
Menge: 13,000 St

**01.02.03.70 Reduzierstück Einsteckende Stahl niro TW Pressverbindung AD 42mm x 15mm**
STLB-Bau 2024-04 042
Reduzierstück, mit Einsteckende, aus nichtrostendem Stahl, für Rohrleitung aus nichtrostendem Stahl, Werkstoff-Nr 1.4521, für Trinkwasser DIN 1988-200, als Pressverbindung mit DVGW-Zertifizierung, mit Verpresstkennzeichnung, Außendurchmesser 42 mm, 2. Durchmesser 15 mm.
Menge: 6,000 St

**01.02.03.71 Reduzierstück Einsteckende Stahl niro TW Pressverbindung AD 42mm x 18mm**
STLB-Bau 2024-04 042
Reduzierstück, mit Einsteckende, aus nichtrostendem Stahl, für Rohrleitung aus nichtrostendem Stahl, Werkstoff-Nr 1.4521, für Trinkwasser DIN 1988-200, als Pressverbindung mit DVGW-Zertifizierung, mit Verpresstkennzeichnung, Außendurchmesser 42 mm, 2. Durchmesser 18 mm.
Menge: 20,000 St

**01.02.03.72 Reduzierstück Einsteckende Stahl niro TW Pressverbindung AD 42mm x 22mm**
STLB-Bau 2024-04 042
Reduzierstück, mit Einsteckende, aus nichtrostendem Stahl, für Rohrleitung aus nichtrostendem Stahl, Werkstoff-Nr 1.4521, für Trinkwasser DIN 1988-200, als Pressverbindung mit DVGW-Zertifizierung, mit Verpresstkennzeichnung, Außendurchmesser 42 mm, 2. Durchmesser 22 mm.
Menge: 7,000 St

**01.02.03.73 Reduzierstück Einsteckende Stahl niro TW Pressverbindung AD 42mm x 28mm**
STLB-Bau 2024-04 042
Reduzierstück, mit Einsteckende, aus nichtrostendem Stahl, für Rohrleitung aus nichtrostendem Stahl, Werkstoff-Nr 1.4521, für Trinkwasser DIN 1988-200, als Pressverbindung mit DVGW-Zertifizierung, mit Verpresstkennzeichnung, Außendurchmesser 42 mm, 2. Durchmesser 28 mm.
Menge: 24,000 St

**01.02.03.74 Reduzierstück Einsteckende Stahl niro TW Pressverbindung AD 42mm x 35mm**
STLB-Bau 2023-10 042
Reduzierstück, mit Einsteckende, aus nichtrostendem Stahl, für Rohrleitung aus nichtrostendem Stahl, Werkstoff-Nr 1.4521, für Trinkwasser DIN 1988-200, als Pressverbindung mit DVGW-Zertifizierung, mit Verpresstkennzeichnung, Außendurchmesser 42 mm, 2. Durchmesser 35 mm.
Menge: 10,000 St

**01.02.03.75 Reduzierstück Einsteckende Stahl niro TW Pressverbindung AD 54mm x 15mm**
STLB-Bau 2024-04 042
Reduzierstück, mit Einsteckende, aus nichtrostendem Stahl, für Rohrleitung aus nichtrostendem Stahl, Werkstoff-Nr 1.4521, für Trinkwasser DIN 1988-200, als Pressverbindung mit DVGW-Zertifizierung, mit Verpresstkennzeichnung, Außendurchmesser 54 mm, 2. Durchmesser 15 mm.
Menge: 8,000 St

**01.02.03.76 Reduzierstück Einsteckende Stahl niro TW Pressverbindung AD 54mm x 18mm**
STLB-Bau 2024-04 042
Reduzierstück, mit Einsteckende, aus nichtrostendem Stahl, für Rohrleitung aus nichtrostendem Stahl, Werkstoff-Nr 1.4521, für Trinkwasser DIN 1988-200, als Pressverbindung mit DVGW-Zertifizierung, mit Verpresstkennzeichnung, Außendurchmesser 54 mm, 2. Durchmesser 18 mm.
Menge: 20,000 St

**01.02.03.77 Reduzierstück Einsteckende Stahl niro TW Pressverbindung AD 54mm x 28mm**
STLB-Bau 2024-04 042
Reduzierstück, mit Einsteckende, aus nichtrostendem Stahl, für Rohrleitung aus nichtrostendem Stahl, Werkstoff-Nr 1.4521, für Trinkwasser DIN 1988-200, als Pressverbindung mit DVGW-Zertifizierung, mit Verpresstkennzeichnung, Außendurchmesser 54 mm, 2. Durchmesser 28 mm.
Menge: 22,000 St

**01.02.03.78 Reduzierstück Einsteckende Stahl niro TW Pressverbindung AD 54mm x 35mm**
STLB-Bau 2024-04 042
Reduzierstück, mit Einsteckende, aus nichtrostendem Stahl, für Rohrleitung aus nichtrostendem Stahl, Werkstoff-Nr 1.4521, für Trinkwasser DIN 1988-200, als Pressverbindung mit DVGW-Zertifizierung, mit Verpresstkennzeichnung, Außendurchmesser 54 mm, 2. Durchmesser 35 mm.
Menge: 9,000 St

**01.02.03.79 Reduzierstück Einsteckende Stahl niro TW Pressverbindung AD 54mm x 42mm**
STLB-Bau 2023-10 042
Reduzierstück, mit Einsteckende, aus nichtrostendem Stahl, für Rohrleitung aus nichtrostendem Stahl, Werkstoff-Nr 1.4521, für Trinkwasser DIN 1988-200, als Pressverbindung mit DVGW-Zertifizierung, mit Verpresstkennzeichnung, Außendurchmesser 54 mm, 2. Durchmesser 42 mm.
Menge: 8,000 St

**01.02.03.80 Reduzierstück Einsteckende Stahl niro TW Pressverbindung AD 76,1mm x 54mm**
STLB-Bau 2024-04 042
Reduzierstück, mit Einsteckende, aus nichtrostendem Stahl, für Rohrleitung aus nichtrostendem Stahl, Werkstoff-Nr 1.4521, für Trinkwasser DIN 1988-200, als Pressverbindung mit DVGW-Zertifizierung, mit Verpresstkennzeichnung, Außendurchmesser 76,1 mm, 2. Durchmesser 54 mm.
Menge: 13,000 St

**01.02.03.81 Übergangsstück Einsteckende AG Stahl niro TW Pressverbindung AD 15mm R1/2**
STLB-Bau 2024-04 042
Übergangsstück, mit Einsteckende und Außengewinde, aus nichtrostendem Stahl, für Rohrleitung aus nichtrostendem Stahl, Werkstoff-Nr 1.4521, für Trinkwasser DIN 1988-200, als Pressverbindung mit DVGW-Zertifizierung, mit Verpresstkennzeichnung, Außendurchmesser 15 mm, Gewindeanschluss R 1/2.
Menge: 22,000 St

**01.02.03.82 Übergangsstück Einsteckende AG Stahl niro TW Pressverbindung AD 18mm R1/2**
STLB-Bau 2024-04 042
Übergangsstück, mit Einsteckende und Außengewinde, aus nichtrostendem Stahl, für Rohrleitung aus nichtrostendem Stahl, Werkstoff-Nr 1.4521, für Trinkwasser DIN 1988-200, als Pressverbindung mit DVGW-Zertifizierung, mit Verpresstkennzeichnung, Außendurchmesser 18 mm, Gewindeanschluss R 1/2.
Menge: 43,000 St

**01.02.03.83 Übergangsstück Einsteckende AG Stahl niro TW Pressverbindung AD 22mm R1/2**
STLB-Bau 2023-10 042
Übergangsstück, mit Einsteckende und Außengewinde, aus nichtrostendem Stahl, für Rohrleitung aus nichtrostendem Stahl, Werkstoff-Nr 1.4521, für Trinkwasser DIN 1988-200, als Pressverbindung mit DVGW-Zertifizierung, mit Verpresstkennzeichnung, Außendurchmesser 22 mm, Gewindeanschluss R 1/2.
Menge: 28,000 St

**01.02.03.84 Übergangsstück Einsteckende AG Stahl niro TW Pressverbindung AD 22mm R3/4**
STLB-Bau 2024-04 042
Übergangsstück, mit Einsteckende und Außengewinde, aus nichtrostendem Stahl, für Rohrleitung aus nichtrostendem Stahl, Werkstoff-Nr 1.4521, für Trinkwasser DIN 1988-200, als Pressverbindung mit DVGW-Zertifizierung, mit Verpresstkennzeichnung, Außendurchmesser 22 mm, Gewindeanschluss R 3/4.
Menge: 22,000 St

**01.02.03.85 Übergangsstück Einsteckende AG Stahl niro TW Pressverbindung AD 28mm R3/4**
STLB-Bau 2024-04 042
Übergangsstück, mit Einsteckende und Außengewinde, aus nichtrostendem Stahl, für Rohrleitung aus nichtrostendem Stahl, Werkstoff-Nr 1.4521, für Trinkwasser DIN 1988-200, als Pressverbindung mit DVGW-Zertifizierung, mit Verpresstkennzeichnung, Außendurchmesser 28 mm, Gewindeanschluss R 3/4.
Menge: 28,000 St

**01.02.03.86 Übergangsstück Einsteckende AG Stahl niro TW Pressverbindung AD 28mm R1**
STLB-Bau 2024-04 042
Übergangsstück, mit Einsteckende und Außengewinde, aus nichtrostendem Stahl, für Rohrleitung aus nichtrostendem Stahl, Werkstoff-Nr 1.4521, für Trinkwasser DIN 1988-200, als Pressverbindung mit DVGW-Zertifizierung, mit Verpresstkennzeichnung, Außendurchmesser 28 mm, Gewindeanschluss R 1.
Menge: 5,000 St

**01.02.03.87 Übergangsstück Einsteckende AG Stahl niro TW Pressverbindung AD 28mm R1 1/4**
STLB-Bau 2023-10 042
Übergangsstück, mit Einsteckende und Außengewinde, aus nichtrostendem Stahl, für Rohrleitung aus nichtrostendem Stahl, Werkstoff-Nr 1.4521, für Trinkwasser DIN 1988-200, als Pressverbindung mit DVGW-Zertifizierung, mit Verpresstkennzeichnung, Außendurchmesser 28 mm, Gewindeanschluss R 1 1/4.
Menge: 8,000 St

**01.02.03.88 Übergangsstück Einsteckende AG Stahl niro TW Pressverbindung AD 35mm R1**
STLB-Bau 2024-04 042
Übergangsstück, mit Einsteckende und Außengewinde, aus nichtrostendem Stahl, für Rohrleitung aus nichtrostendem Stahl, Werkstoff-Nr 1.4521, für Trinkwasser DIN 1988-200, als Pressverbindung mit DVGW-Zertifizierung, mit Verpresstkennzeichnung, Außendurchmesser 35 mm, Gewindeanschluss R 1.
Menge: 13,000 St

**01.02.03.89 Übergangsstück Einsteckende AG Stahl niro TW Pressverbindung AD 35mm R1 1/4**
STLB-Bau 2023-10 042
Übergangsstück, mit Einsteckende und Außengewinde, aus nichtrostendem Stahl, für Rohrleitung aus nichtrostendem Stahl, Werkstoff-Nr 1.4521, für Trinkwasser DIN 1988-200, als Pressverbindung mit DVGW-Zertifizierung, mit Verpresstkennzeichnung, Außendurchmesser 35 mm, Gewindeanschluss R 1 1/4.
Menge: 6,000 St

**01.02.03.90 Übergangsstück Einsteckende AG Stahl niro TW Pressverbindung AD 42mm R1 1/4**
STLB-Bau 2024-04 042
Übergangsstück, mit Einsteckende und Außengewinde, aus nichtrostendem Stahl, für Rohrleitung aus nichtrostendem Stahl, Werkstoff-Nr 1.4521, für Trinkwasser DIN 1988-200, als Pressverbindung mit DVGW-Zertifizierung, mit Verpresstkennzeichnung, Außendurchmesser 42 mm, Gewindeanschluss R 1 1/4.
Menge: 6,000 St

**01.02.03.91 Übergangsstück Einsteckende IG Stahl niro TW Pressverbindung AD 15mm Rp1/2**
STLB-Bau 2024-04 042
Übergangsstück, mit Einsteckende und Innengewinde, aus nichtrostendem Stahl, für Rohrleitung aus nichtrostendem Stahl, Werkstoff-Nr 1.4521, für Trinkwasser DIN 1988-200, als Pressverbindung mit DVGW-Zertifizierung, mit Verpresstkennzeichnung, Außendurchmesser 15 mm, Gewindeanschluss Rp 1/2.
Menge: 185,000 St

**01.02.03.92 Übergangsstück Einsteckende IG Stahl niro TW Pressverbindung AD 18mm Rp1/2**
STLB-Bau 2023-10 042
Übergangsstück, mit Einsteckende und Innengewinde, aus nichtrostendem Stahl, für Rohrleitung aus nichtrostendem Stahl, Werkstoff-Nr 1.4521, für Trinkwasser DIN 1988-200, als Pressverbindung mit DVGW-Zertifizierung, mit Verpresstkennzeichnung, Außendurchmesser 18 mm, Gewindeanschluss Rp 1/2.
Menge: 289,000 St

**01.02.03.93 Übergangsstück Einsteckende IG Stahl niro TW Pressverbindung AD 22mm Rp1/2**
STLB-Bau 2023-10 042
Übergangsstück, mit Einsteckende und Innengewinde, aus nichtrostendem Stahl, für Rohrleitung aus nichtrostendem Stahl, Werkstoff-Nr 1.4521, für Trinkwasser DIN 1988-200, als Pressverbindung mit DVGW-Zertifizierung, mit Verpresstkennzeichnung, Außendurchmesser 22 mm, Gewindeanschluss Rp 1/2.
Menge: 132,000 St

**01.02.03.94 Übergangsstück Einsteckende IG Stahl niro TW Pressverbindung AD 22mm Rp3/4**
STLB-Bau 2024-04 042
Übergangsstück, mit Einsteckende und Innengewinde, aus nichtrostendem Stahl, für Rohrleitung aus nichtrostendem Stahl, Werkstoff-Nr 1.4521, für Trinkwasser DIN 1988-200, als Pressverbindung mit DVGW-Zertifizierung, mit Verpresstkennzeichnung, Außendurchmesser 22 mm, Gewindeanschluss Rp 3/4.
Menge: 25,000 St

**01.02.03.95 Übergangsstück Einsteckende IG Stahl niro TW Pressverbindung AD 28mm Rp1/2**
STLB-Bau 2024-04 042
Übergangsstück, mit Einsteckende und Innengewinde, aus nichtrostendem Stahl, für Rohrleitung aus nichtrostendem Stahl, Werkstoff-Nr 1.4521, für Trinkwasser DIN 1988-200, als Pressverbindung mit DVGW-Zertifizierung, mit Verpresstkennzeichnung, Außendurchmesser 28 mm, Gewindeanschluss Rp 1/2.
Menge: 135,000 St

**01.02.03.96 Übergangsstück Einsteckende IG Stahl niro TW Pressverbindung AD 28mm Rp3/4**
STLB-Bau 2024-04 042
Übergangsstück, mit Einsteckende und Innengewinde, aus nichtrostendem Stahl, für Rohrleitung aus nichtrostendem Stahl, Werkstoff-Nr 1.4521, für Trinkwasser DIN 1988-200, als Pressverbindung mit DVGW-Zertifizierung, mit Verpresstkennzeichnung, Außendurchmesser 28 mm, Gewindeanschluss Rp 3/4.
Menge: 21,000 St

**01.02.03.97 Übergangsstück Einsteckende IG Stahl niro TW Pressverbindung AD 28mm Rp1**
STLB-Bau 2024-04 042
Übergangsstück, mit Einsteckende und Innengewinde, aus nichtrostendem Stahl, für Rohrleitung aus nichtrostendem Stahl, Werkstoff-Nr 1.4521, für Trinkwasser DIN 1988-200, als Pressverbindung mit DVGW-Zertifizierung, mit Verpresstkennzeichnung, Außendurchmesser 28 mm, Gewindeanschluss Rp 1.
Menge: 20,000 St

**01.02.03.98 Übergangsstück Einsteckende IG Stahl niro TW Pressverbindung AD 35mm Rp1**
STLB-Bau 2024-04 042
Übergangsstück, mit Einsteckende und Innengewinde, aus nichtrostendem Stahl, für Rohrleitung aus nichtrostendem Stahl, Werkstoff-Nr 1.4521, für Trinkwasser DIN 1988-200, als Pressverbindung mit DVGW-Zertifizierung, mit Verpresstkennzeichnung, Außendurchmesser 35 mm, Gewindeanschluss Rp 1.
Menge: 6,000 St

**01.02.03.99 Übergangsstück Einsteckende IG Stahl niro TW Pressverbindung AD 42mm Rp1 1/4**
STLB-Bau 2024-04 042
Übergangsstück, mit Einsteckende und Innengewinde, aus nichtrostendem Stahl, für Rohrleitung aus nichtrostendem Stahl, Werkstoff-Nr 1.4521, für Trinkwasser DIN 1988-200, als Pressverbindung mit DVGW-Zertifizierung, mit Verpresstkennzeichnung, Außendurchmesser 42 mm, Gewindeanschluss Rp 1 1/4.
Menge: 6,000 St

**01.02.03.100 Übergangsstück Einsteckende IG Stahl niro TW Pressverbindung AD 54mm Rp1 1/2**
STLB-Bau 2024-04 042
Übergangsstück, mit Einsteckende und Innengewinde, aus nichtrostendem Stahl, für Rohrleitung aus nichtrostendem Stahl, Werkstoff-Nr 1.4521, für Trinkwasser DIN 1988-200, als Pressverbindung mit DVGW-Zertifizierung, mit Verpresstkennzeichnung, Außendurchmesser 54 mm, Gewindeanschluss Rp 1 1/2.
Menge: 6,000 St

**01.02.03.101 Doppelanschlusswinkel Stahl niro Rp 1/2/15mm TW Pressverbindung AD 15mm**
STLB-Bau 2024-04 042
Doppelanschlusswinkel einschl. Abpressstopfen, verdrehsicher, in 45-Grad-Stufen arretierbar, aus nichtrostendem Stahl, Anschlussmaße Rp 1/2/15 mm, für Rohrleitung aus nichtrostendem Stahl, für Trinkwasser DIN 1988-200, als Pressverbindung mit DVGW-Zertifizierung, mit Verpresstkennzeichnung, Außendurchmesser 15 mm.
Menge: 132,000 St

**01.02.03.102 Doppelanschlusswinkel Stahl niro Rp 1/2/18mm TW Pressverbindung AD 18mm**
STLB-Bau 2024-04 042
Doppelanschlusswinkel einschl. Abpressstopfen, verdrehsicher, in 45-Grad-Stufen arretierbar, aus nichtrostendem Stahl, Anschlussmaße Rp 1/2/18 mm, für Rohrleitung aus nichtrostendem Stahl, für Trinkwasser DIN 1988-200, als Pressverbindung mit DVGW-Zertifizierung, mit Verpresstkennzeichnung, Außendurchmesser 18 mm.
Menge: 632,000 St

**01.02.03.103 Doppelanschlusswinkel Stahl niro Rp 1/2/22 mm TW Pressverbindung AD 22mm**
STLB-Bau 2024-04 042
Doppelanschlusswinkel einschl. Abpressstopfen, verdrehsicher, in 45-Grad-Stufen arretierbar, aus nichtrostendem Stahl, Anschlussmaße Rp 1/2/22 mm, für Rohrleitung aus nichtrostendem Stahl, für Trinkwasser DIN 1988-200, als Pressverbindung mit DVGW-Zertifizierung, mit Verpresstkennzeichnung, Außendurchmesser 22 mm.
Menge: 380,000 St

**01.02.03.104 Doppelanschlusswinkel Stahl niro Rp 3/4/22mm TW Pressverbindung AD 22mm**
STLB-Bau 2024-04 042
Doppelanschlusswinkel einschl. Abpressstopfen, verdrehsicher, in 45-Grad-Stufen arretierbar, aus nichtrostendem Stahl, Anschlussmaße Rp 3/4/22 mm, für Rohrleitung aus nichtrostendem Stahl, für Trinkwasser DIN 1988-200, als Pressverbindung mit DVGW-Zertifizierung, mit Verpresstkennzeichnung, Außendurchmesser 22 mm.
Menge: 63,000 St

**01.02.03.105 Hahnverlängerung, zylindr. IG kon. AG Rotguss TW Rp1/2, 12,5mm**
Hahnverlängerung, zylindr. IG kon. AG Rotguss TW Rp1/2

Hahnverlängerung, mit zylindrischem Innen- und konischen Außengewinde, aus Rotguss, für Trinkwasser DIN 1988-200, mit Innenvielkant, Rp1/2, Länge: 12,5 mm
Menge: 100,000 St

**01.02.03.106 Hahnverlängerung, zylindr. IG kon. AG Rotguss TW Rp1/2 17,5mm**
Hahnverlängerung, zylindr. IG kon. AG Rotguss TW Rp1/2

Hahnverlängerung, mit zylindrischem Innen- und konischen Außengewinde, aus Rotguss, für Trinkwasser DIN 1988-200, mit Innenvielkant, Rp1/2, Länge: 17,5 mm
Menge: 100,000 St

**01.02.03.107 Hahnverlängerung, zylindr. IG kon. AG Rotguss TW Rp1/2 20mm**
Hahnverlängerung, zylindr. IG kon. AG Rotguss TW Rp1/2

Hahnverlängerung, mit zylindrischem Innen- und konischen Außengewinde, aus Rotguss, für Trinkwasser DIN 1988-200, mit Innenvielkant, Rp1/2, Länge: 20 mm
Menge: 100,000 St

**01.02.03.108 Hahnverlängerung, zylindr. IG kon. AG Rotguss TW Rp1/2 25mm**
Hahnverlängerung, zylindr. IG kon. AG Rotguss TW Rp1/2

Hahnverlängerung, mit zylindrischem Innen- und konischen Außengewinde, aus Rotguss, für Trinkwasser DIN 1988-200, mit Innenvielkant, Rp1/2, Länge: 25 mm
Menge: 100,000 St

**01.02.03.109 Hahnverlängerung, zylindr. IG kon. AG Rotguss TW Rp1/2 30mm**
Hahnverlängerung, zylindr. IG kon. AG Rotguss TW Rp1/2

Hahnverlängerung, mit zylindrischem Innen- und konischen Außengewinde, aus Rotguss, für Trinkwasser DIN 1988-200, mit Innenvielkant, Rp1/2, Länge: 30 mm
Menge: 100,000 St

**01.02.03.110 Hahnverlängerung, zylindr. IG kon. AG Rotguss TW Rp1/2 40mm**
Hahnverlängerung, zylindr. IG kon. AG Rotguss TW Rp1/2

Hahnverlängerung, mit zylindrischem Innen- und konischen Außengewinde, aus Rotguss, für Trinkwasser DIN 1988-200, mit Innenvielkant, Rp1/2, Länge: 40 mm
Menge: 100,000 St

*Hinweis: Passstücke für bauseitig gestellte Wasserzähler*

**01.02.03.111 Passstück Stahl TW R1/2, L=130 mm**
Passstück, aus Stahl, für Trinkwasserleitung DIN 1988-200, Rohrenden Verschraubung/Verschraubung, R 1/2, Länge: 130 mm
Menge: 14,000 St

**01.02.03.112 Passstück Stahl TW R3/4, L=160mm**
Passstück, aus Stahl, für Trinkwasserleitung DIN 1988-200, Rohrenden Verschraubung/Verschraubung, R 3/4, Länge: 160mm
Menge: 12,000 St

**01.02.03.113 Passstück Stahl TW R1, L=175mm**
Passstück, aus Stahl, für Trinkwasserleitung DIN 1988-200, Rohrenden Verschraubung/Verschraubung, R 1, Länge: 175mm
Menge: 5,000 St

**01.02.03.114 Passstück Stahl TW R1 1/4, L=190**
Passstück, aus Stahl, für Trinkwasserleitung DIN 1988-200, Rohrenden Verschraubung/Verschraubung, R 1 1/4, Länge: 190mm
Menge: 1,000 St

**01.02.03.115 Passstück Stahl TW R1 1/2, L=260mm**
Passstück, aus Stahl, für Trinkwasserleitung DIN 1988-200, Rohrenden Verschraubung/Verschraubung, R 1 1/2, Länge: 260mm
Menge: 1,000 St

##### Abschnitt 01.02.04 Befestigungselemente

**Ausführungsbeschreibung 3 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.02.04.1 Profilstahlkonstruktion aus serienmäßigen Profilschienen, bis 3,5m**
*** gemäß Ausführungsbeschreibung 3
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschienen.
Arbeitshöhe des Montageortes bis 3,5 m über der Standfläche des hierfür erforderlichen Gerüstes
Menge: 480,000 kg

**01.02.04.2 Profilstahlkonstruktion aus serienmäßigen Profilschienen, 3,5m - 5,5m**
*** gemäß Ausführungsbeschreibung 3
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschienen.
Arbeitshöhe des Montageortes 3,5 m bis 5,5m über der Standfläche des hierfür erforderlichen Gerüstes
Menge: 70,000 kg

**Ausführungsbeschreibung 4 Rohrschellen, bis 3,5m, Befestigungsuntergrund: Holz**
*Rohrschellen, bis 3,5m, Befestigungsuntergrund: Holz*
Folgender Deckenaufbau ist bei den Rohrschellen in der Holz-hybrid Decke (120 mm Aufbeton + 240 mm Brettsperrholz) zu berücksichtigen:
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
**01.02.04.3 Rohrschelle Stahl verz L bis 0,5m DN12**
*** gemäß Ausführungsbeschreibung 4
STLB-Bau 2024-04 042
Rohraufhängung als Rohrschelle, aus verzinktem Stahl, mit schalldämmenden Einlagen, Anforderungen entsprechend DIN 4109-1, Länge Aufhängung bis 0,5 m, Befestigung an Montageschienen, Befestigungsuntergrund Holz, Rohr aus nichtrostendem Stahl, DN 12, Arbeitshöhe des Montageortes bis 3,5 m über der Standfläche des hierfür erforderlichen Gerüstes.
Menge: 935,000 St

**01.02.04.4 Rohrschelle Stahl verz L bis 0,5m DN15**
*** gemäß Ausführungsbeschreibung 4
STLB-Bau 2024-04 042
Rohraufhängung als Rohrschelle, aus verzinktem Stahl, mit schalldämmenden Einlagen, Anforderungen entsprechend DIN 4109-1, Länge Aufhängung bis 0,5 m, Befestigung an Montageschienen, Befestigungsuntergrund Holz, Rohr aus nichtrostendem Stahl, DN 15, Arbeitshöhe des Montageortes bis 3,5 m über der Standfläche des hierfür erforderlichen Gerüstes.
Menge: 750,000 St

**01.02.04.5 Rohrschelle Stahl verz L bis 0,5m DN20**
*** gemäß Ausführungsbeschreibung 4
STLB-Bau 2024-04 042
Rohraufhängung als Rohrschelle, aus verzinktem Stahl, mit schalldämmenden Einlagen, Anforderungen entsprechend DIN 4109-1, Länge Aufhängung bis 0,5 m, Befestigung an Montageschienen, Befestigungsuntergrund Holz, Rohr aus nichtrostendem Stahl, DN 20, Arbeitshöhe des Montageortes bis 3,5 m über der Standfläche des hierfür erforderlichen Gerüstes.
Menge: 450,000 St

**01.02.04.6 Rohrschelle Stahl verz L bis 0,5m DN25**
*** gemäß Ausführungsbeschreibung 4
STLB-Bau 2024-04 042
Rohraufhängung als Rohrschelle, aus verzinktem Stahl, mit schalldämmenden Einlagen, Anforderungen entsprechend DIN 4109-1, Länge Aufhängung bis 0,5 m, Befestigung an Montageschienen, Befestigungsuntergrund Holz, Rohr aus nichtrostendem Stahl, DN 25, Arbeitshöhe des Montageortes bis 3,5 m über der Standfläche des hierfür erforderlichen Gerüstes.
Menge: 250,000 St

**01.02.04.7 Rohrschelle Stahl verz L bis 0,5m DN32**
*** gemäß Ausführungsbeschreibung 4
STLB-Bau 2024-04 042
Rohraufhängung als Rohrschelle, aus verzinktem Stahl, mit schalldämmenden Einlagen, Anforderungen entsprechend DIN 4109-1, Länge Aufhängung bis 0,5 m, Befestigung an Montageschienen, Befestigungsuntergrund Holz, Rohr aus nichtrostendem Stahl, DN 32, Arbeitshöhe des Montageortes bis 3,5 m über der Standfläche des hierfür erforderlichen Gerüstes.
Menge: 300,000 St

**01.02.04.8 Rohrschelle Stahl verz L bis 0,5m DN40**
*** gemäß Ausführungsbeschreibung 4
STLB-Bau 2024-04 042
Rohraufhängung als Rohrschelle, aus verzinktem Stahl, mit schalldämmenden Einlagen, Anforderungen entsprechend DIN 4109-1, Länge Aufhängung bis 0,5 m, Befestigung an Montageschienen, Befestigungsuntergrund Holz, Rohr aus nichtrostendem Stahl, DN 40, Arbeitshöhe des Montageortes bis 3,5 m über der Standfläche des hierfür erforderlichen Gerüstes.
Menge: 50,000 St

**01.02.04.9 Rohrschelle Stahl verz L bis 0,5m DN50**
*** gemäß Ausführungsbeschreibung 4
STLB-Bau 2024-04 042
Rohraufhängung als Rohrschelle, aus verzinktem Stahl, mit schalldämmenden Einlagen, Anforderungen entsprechend DIN 4109-1, Länge Aufhängung bis 0,5 m, Befestigung an Montageschienen, Befestigungsuntergrund Holz, Rohr aus nichtrostendem Stahl, DN 50, Arbeitshöhe des Montageortes bis 3,5 m über der Standfläche des hierfür erforderlichen Gerüstes.
Menge: 40,000 St

**01.02.04.10 Rohrschelle Stahl verz L bis 0,5m DN65**
*** gemäß Ausführungsbeschreibung 4
STLB-Bau 2024-04 042
Rohraufhängung als Rohrschelle, aus verzinktem Stahl, mit schalldämmenden Einlagen, Anforderungen entsprechend DIN 4109-1, Länge Aufhängung bis 0,5 m, Befestigung an Montageschienen, Befestigungsuntergrund Holz, Rohr aus nichtrostendem Stahl, DN 65, Arbeitshöhe des Montageortes bis 3,5 m über der Standfläche des hierfür erforderlichen Gerüstes.
Menge: 5,000 St

**Ausführungsbeschreibung 5 Rohrschellen, 3,5m - 5,5m, Befestigungsuntergrund: Holz**
*Rohrschellen, 3,5m - 5,5m, Befestigungsuntergrund: Holz*
Folgender Deckenaufbau ist bei den Rohrschellen in der Holz-hybrid Decke (120 mm Aufbeton + 240 mm Brettsperrholz) zu berücksichtigen:
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
**01.02.04.11 Rohrschelle Stahl verz L bis 0,5m DN12**
*** gemäß Ausführungsbeschreibung 5
STLB-Bau 2024-04 042
Rohraufhängung als Rohrschelle, aus verzinktem Stahl, mit schalldämmenden Einlagen, Anforderungen entsprechend DIN 4109-1, Länge Aufhängung bis 0,5 m, Befestigung an Montageschienen, Befestigungsuntergrund Holz, Rohr aus nichtrostendem Stahl, DN 12, Arbeitshöhe des Montageortes über 3,5 bis 5,5 m über der Standfläche des hierfür erforderlichen Gerüstes, Gerüst wird gesondert vergütet.
Menge: 70,000 St

**01.02.04.12 Rohrschelle Stahl verz L bis 0,5m DN15**
*** gemäß Ausführungsbeschreibung 5
STLB-Bau 2024-04 042
Rohraufhängung als Rohrschelle, aus verzinktem Stahl, mit schalldämmenden Einlagen, Anforderungen entsprechend DIN 4109-1, Länge Aufhängung bis 0,5 m, Befestigung an Montageschienen, Befestigungsuntergrund Holz, Rohr aus nichtrostendem Stahl, DN 15, Arbeitshöhe des Montageortes über 3,5 bis 5,5 m über der Standfläche des hierfür erforderlichen Gerüstes, Gerüst wird gesondert vergütet.
Menge: 60,000 St

**01.02.04.13 Rohrschelle Stahl verz L bis 0,5m DN20**
*** gemäß Ausführungsbeschreibung 5
STLB-Bau 2024-04 042
Rohraufhängung als Rohrschelle, aus verzinktem Stahl, mit schalldämmenden Einlagen, Anforderungen entsprechend DIN 4109-1, Länge Aufhängung bis 0,5 m, Befestigung an Montageschienen, Befestigungsuntergrund Holz, Rohr aus nichtrostendem Stahl, DN 20, Arbeitshöhe des Montageortes über 3,5 bis 5,5 m über der Standfläche des hierfür erforderlichen Gerüstes, Gerüst wird gesondert vergütet.
Menge: 60,000 St

**01.02.04.14 Rohrschelle Stahl verz L bis 0,5m DN25**
*** gemäß Ausführungsbeschreibung 5
STLB-Bau 2024-04 042
Rohraufhängung als Rohrschelle, aus verzinktem Stahl, mit schalldämmenden Einlagen, Anforderungen entsprechend DIN 4109-1, Länge Aufhängung bis 0,5 m, Befestigung an Montageschienen, Befestigungsuntergrund Holz, Rohr aus nichtrostendem Stahl, DN 25, Arbeitshöhe des Montageortes über 3,5 bis 5,5 m über der Standfläche des hierfür erforderlichen Gerüstes, Gerüst wird gesondert vergütet.
Menge: 60,000 St

**01.02.04.15 Rohrschelle Stahl verz L bis 0,5m DN32**
*** gemäß Ausführungsbeschreibung 5
STLB-Bau 2024-04 042
Rohraufhängung als Rohrschelle, aus verzinktem Stahl, mit schalldämmenden Einlagen, Anforderungen entsprechend DIN 4109-1, Länge Aufhängung bis 0,5 m, Befestigung an Montageschienen, Befestigungsuntergrund Holz, Rohr aus nichtrostendem Stahl, DN 32, Arbeitshöhe des Montageortes über 3,5 bis 5,5 m über der Standfläche des hierfür erforderlichen Gerüstes, Gerüst wird gesondert vergütet.
Menge: 5,000 St

**01.02.04.16 Rohrschelle Stahl verz L bis 0,5m DN40**
*** gemäß Ausführungsbeschreibung 5
STLB-Bau 2024-04 042
Rohraufhängung als Rohrschelle, aus verzinktem Stahl, mit schalldämmenden Einlagen, Anforderungen entsprechend DIN 4109-1, Länge Aufhängung bis 0,5 m, Befestigung an Montageschienen, Befestigungsuntergrund Holz, Rohr aus nichtrostendem Stahl, DN 40, Arbeitshöhe des Montageortes über 3,5 bis 5,5 m über der Standfläche des hierfür erforderlichen Gerüstes, Gerüst wird gesondert vergütet.
Menge: 55,000 St

**01.02.04.17 Rohrschelle Stahl verz L bis 0,5m DN50**
*** gemäß Ausführungsbeschreibung 5
STLB-Bau 2024-04 042
Rohraufhängung als Rohrschelle, aus verzinktem Stahl, mit schalldämmenden Einlagen, Anforderungen entsprechend DIN 4109-1, Länge Aufhängung bis 0,5 m, Befestigung an Montageschienen, Befestigungsuntergrund Holz, Rohr aus nichtrostendem Stahl, DN 50, Arbeitshöhe des Montageortes über 3,5 bis 5,5 m über der Standfläche des hierfür erforderlichen Gerüstes, Gerüst wird gesondert vergütet.
Menge: 20,000 St

*Hinweis: Rohrschellen, bis 3,5m, Befestigungsuntergrund: Beton*

**01.02.04.18 Rohrschelle Stahl verz L bis 0,5m DN12**
STLB-Bau 2024-04 042
Rohraufhängung als Rohrschelle, aus verzinktem Stahl, mit schalldämmenden Einlagen, Anforderungen entsprechend DIN 4109-1, Länge Aufhängung bis 0,5 m, Befestigung an Montageschienen, Befestigungsuntergrund Beton, Rohr aus nichtrostendem Stahl, DN 12, Arbeitshöhe des Montageortes bis 3,5 m über der Standfläche des hierfür erforderlichen Gerüstes.
Menge: 110,000 St

**01.02.04.19 Rohrschelle Stahl verz L bis 0,5m DN15**
STLB-Bau 2024-04 042
Rohraufhängung als Rohrschelle, aus verzinktem Stahl, mit schalldämmenden Einlagen, Anforderungen entsprechend DIN 4109-1, Länge Aufhängung bis 0,5 m, Befestigung an Montageschienen, Befestigungsuntergrund Beton, Rohr aus nichtrostendem Stahl, DN 15, Arbeitshöhe des Montageortes bis 3,5 m über der Standfläche des hierfür erforderlichen Gerüstes.
Menge: 110,000 St

**01.02.04.20 Rohrschelle Stahl verz L bis 0,5m DN20**
STLB-Bau 2024-04 042
Rohraufhängung als Rohrschelle, aus verzinktem Stahl, mit schalldämmenden Einlagen, Anforderungen entsprechend DIN 4109-1, Länge Aufhängung bis 0,5 m, Befestigung an Montageschienen, Befestigungsuntergrund Beton, Rohr aus nichtrostendem Stahl, DN 20, Arbeitshöhe des Montageortes bis 3,5 m über der Standfläche des hierfür erforderlichen Gerüstes.
Menge: 80,000 St

**01.02.04.21 Rohrschelle Stahl verz L bis 0,5m DN25**
STLB-Bau 2024-04 042
Rohraufhängung als Rohrschelle, aus verzinktem Stahl, mit schalldämmenden Einlagen, Anforderungen entsprechend DIN 4109-1, Länge Aufhängung bis 0,5 m, Befestigung an Montageschienen, Befestigungsuntergrund Beton, Rohr aus nichtrostendem Stahl, DN 25, Arbeitshöhe des Montageortes bis 3,5 m über der Standfläche des hierfür erforderlichen Gerüstes.
Menge: 50,000 St

**01.02.04.22 Rohrschelle Stahl verz L bis 0,5m DN32**
STLB-Bau 2024-04 042
Rohraufhängung als Rohrschelle, aus verzinktem Stahl, mit schalldämmenden Einlagen, Anforderungen entsprechend DIN 4109-1, Länge Aufhängung bis 0,5 m, Befestigung an Montageschienen, Befestigungsuntergrund Beton, Rohr aus nichtrostendem Stahl, DN 32, Arbeitshöhe des Montageortes bis 3,5 m über der Standfläche des hierfür erforderlichen Gerüstes.
Menge: 60,000 St

**01.02.04.23 Rohrschelle Stahl verz L bis 0,5m DN40**
STLB-Bau 2024-04 042
Rohraufhängung als Rohrschelle, aus verzinktem Stahl, mit schalldämmenden Einlagen, Anforderungen entsprechend DIN 4109-1, Länge Aufhängung bis 0,5 m, Befestigung an Montageschienen, Befestigungsuntergrund Beton, Rohr aus nichtrostendem Stahl, DN 40, Arbeitshöhe des Montageortes bis 3,5 m über der Standfläche des hierfür erforderlichen Gerüstes.
Menge: 30,000 St

**01.02.04.24 Rohrschelle Stahl verz L bis 0,5m DN50**
STLB-Bau 2024-04 042
Rohraufhängung als Rohrschelle, aus verzinktem Stahl, mit schalldämmenden Einlagen, Anforderungen entsprechend DIN 4109-1, Länge Aufhängung bis 0,5 m, Befestigung an Montageschienen, Befestigungsuntergrund Beton, Rohr aus nichtrostendem Stahl, DN 50, Arbeitshöhe des Montageortes bis 3,5 m über der Standfläche des hierfür erforderlichen Gerüstes.
Menge: 50,000 St

**01.02.04.25 Rohrschelle Stahl verz L bis 0,5m DN65**
STLB-Bau 2024-04 042
Rohraufhängung als Rohrschelle, aus verzinktem Stahl, mit schalldämmenden Einlagen, Anforderungen entsprechend DIN 4109-1, Länge Aufhängung bis 0,5 m, Befestigung an Montageschienen, Befestigungsuntergrund Beton, Rohr aus nichtrostendem Stahl, DN 65, Arbeitshöhe des Montageortes bis 3,5 m über der Standfläche des hierfür erforderlichen Gerüstes.
Menge: 20,000 St

*Hinweis: Rohrschellen, 3,5m - 5,5m, Befestigungsuntergrund: Beton*

**01.02.04.26 Rohrschelle Stahl verz L bis 0,5m DN12**
STLB-Bau 2024-04 042
Rohraufhängung als Rohrschelle, aus verzinktem Stahl, mit schalldämmenden Einlagen, Anforderungen entsprechend DIN 4109-1, Länge Aufhängung bis 0,5 m, Befestigung an Montageschienen, Befestigungsuntergrund Beton, Rohr aus nichtrostendem Stahl, DN 12, Arbeitshöhe des Montageortes über 3,5 bis 5,5 m über der Standfläche des hierfür erforderlichen Gerüstes, Gerüst wird gesondert vergütet.
Menge: 250,000 St

**01.02.04.27 Rohrschelle Stahl verz L bis 0,5m DN15**
STLB-Bau 2024-04 042
Rohraufhängung als Rohrschelle, aus verzinktem Stahl, mit schalldämmenden Einlagen, Anforderungen entsprechend DIN 4109-1, Länge Aufhängung bis 0,5 m, Befestigung an Montageschienen, Befestigungsuntergrund Beton, Rohr aus nichtrostendem Stahl, DN 15, Arbeitshöhe des Montageortes über 3,5 bis 5,5 m über der Standfläche des hierfür erforderlichen Gerüstes, Gerüst wird gesondert vergütet.
Menge: 250,000 St

**01.02.04.28 Rohrschelle Stahl verz L bis 0,5m DN20**
STLB-Bau 2024-04 042
Rohraufhängung als Rohrschelle, aus verzinktem Stahl, mit schalldämmenden Einlagen, Anforderungen entsprechend DIN 4109-1, Länge Aufhängung bis 0,5 m, Befestigung an Montageschienen, Befestigungsuntergrund Beton, Rohr aus nichtrostendem Stahl, DN 20, Arbeitshöhe des Montageortes über 3,5 bis 5,5 m über der Standfläche des hierfür erforderlichen Gerüstes, Gerüst wird gesondert vergütet.
Menge: 180,000 St

**01.02.04.29 Rohrschelle Stahl verz L bis 0,5m DN25**
STLB-Bau 2024-04 042
Rohraufhängung als Rohrschelle, aus verzinktem Stahl, mit schalldämmenden Einlagen, Anforderungen entsprechend DIN 4109-1, Länge Aufhängung bis 0,5 m, Befestigung an Montageschienen, Befestigungsuntergrund Beton, Rohr aus nichtrostendem Stahl, DN 25, Arbeitshöhe des Montageortes über 3,5 bis 5,5 m über der Standfläche des hierfür erforderlichen Gerüstes, Gerüst wird gesondert vergütet.
Menge: 110,000 St

**01.02.04.30 Rohrschelle Stahl verz L bis 0,5m DN32**
STLB-Bau 2024-04 042
Rohraufhängung als Rohrschelle, aus verzinktem Stahl, mit schalldämmenden Einlagen, Anforderungen entsprechend DIN 4109-1, Länge Aufhängung bis 0,5 m, Befestigung an Montageschienen, Befestigungsuntergrund Beton, Rohr aus nichtrostendem Stahl, DN 32, Arbeitshöhe des Montageortes über 3,5 bis 5,5 m über der Standfläche des hierfür erforderlichen Gerüstes, Gerüst wird gesondert vergütet.
Menge: 140,000 St

**01.02.04.31 Rohrschelle Stahl verz L bis 0,5m DN40**
STLB-Bau 2024-04 042
Rohraufhängung als Rohrschelle, aus verzinktem Stahl, mit schalldämmenden Einlagen, Anforderungen entsprechend DIN 4109-1, Länge Aufhängung bis 0,5 m, Befestigung an Montageschienen, Befestigungsuntergrund Beton, Rohr aus nichtrostendem Stahl, DN 40, Arbeitshöhe des Montageortes über 3,5 bis 5,5 m über der Standfläche des hierfür erforderlichen Gerüstes, Gerüst wird gesondert vergütet.
Menge: 70,000 St

**01.02.04.32 Rohrschelle Stahl verz L bis 0,5m DN50**
STLB-Bau 2024-04 042
Rohraufhängung als Rohrschelle, aus verzinktem Stahl, mit schalldämmenden Einlagen, Anforderungen entsprechend DIN 4109-1, Länge Aufhängung bis 0,5 m, Befestigung an Montageschienen, Befestigungsuntergrund Beton, Rohr aus nichtrostendem Stahl, DN 50, Arbeitshöhe des Montageortes über 3,5 bis 5,5 m über der Standfläche des hierfür erforderlichen Gerüstes, Gerüst wird gesondert vergütet.
Menge: 110,000 St

#### Bereich 01.03 Druckstufe 2: Hochhaus 1

##### Abschnitt 01.03.01 Apparate und Zubehör

**Ausführungsbeschreibung 6 Einbringung Druckerhöhungsanlagen / Komponenten Zentral**
*Einbringung Druckerhöhungsanlagen / Komponenten Zentrale*
Ein Großteil der Sanitärkomponenten ist im Untergeschoss 1 aufgestellt. Die Einbringung der Komponenten erfolgt über die Tiefgaragenabfahrt. Die Tiefgaragenabfahrt weist eine maximale Durchfahrtshöhe von 4,50 m, eine maximale Durchfahrtsbreite von 6 m und eine Steigung von 15 % auf und endet im Untergeschoss 2. Von dort kommt man über die Rampenauffahrt ins Untergeschoss 1.
Die Rampenauffahrt weist eine maximale Durchfahrtshöhe von 2,20 m, eine maximale Durchfahrtsbreite von 6,50 m und eine Steigung von 15 % auf. Angekommen im Untergeschoss 1
können die Komponenten ebenerdig, ohne Höhenversatz an Ihren vorgesehenen Platz transportiert werden.
Die maximale lichte Durchfahrtshöhe in der Tiefgarage UG1 von 2,20 ist unbedingt zu beachten. Maximale Bodenlast zur Einbringung der Komponenten: 3 kN / m²
Geeignete Transportmittel sind zu berücksichtigen

*Hinweis: Druckerhöhungsanlage 2, Hochhaus, Etagen 5-13*

**01.03.01.1 Druckerhöhungsanlage Kreiselpumpe**
Druckerhöhungsanlage für Trinkwasser DIN 1988-500, für Trinkwasser-Installation, mit Anschluss an die öffentliche Trinkwasserversorgung,
Volumenstrom in m3/h
6,2

Anlagenförderdruck in MPa
0,95

verfügbarer Druck vor der Druckerhöhungsanlage min./max. in MPa
0,30/0,59

Verrohrung aus nichtrostendem Stahl, Armaturen innerhalb der Anlage, aus nichtrostendem Stahl, Anforderung an den Schallschutz DIN 4109-1, Nennvolumen Membranausdehnungsgefäß MAG-W mind. 8 l, Kreiselpumpe, mit Wassermangelsicherung, für vertikale Anordnung, Fördermedium Trinkwasser, kalt (PWC), Pumpengehäuse aus nichtrostendem Stahl, Laufrad aus nichtrostendem Stahl, Welle aus nichtrostendem Stahl,
Anzahl der Pumpen einschl. Reservepumpe
2

Grundrahmen aus Stahl, korrosionsgeschützt, Pumpenantriebsmotor DIN EN 60034-1 (VDE 0530-1), mit drehzahlgeregeltem Antrieb, Bemessungsbetriebsspannung 230 V AC, Schutzart IP 54 DIN EN 60529 (VDE 0470-1), Energieeffizienz min. IE4, mit integriertem Motorschutz, Steuerungseinheit, anschlussfertig verdrahtet, in der Anlage integriert, Schutzart IP 54 DIN EN 60529 (VDE 0470-1), mit Hauptschalter und Hauptsicherung, mit Wahlschalter zur Schaltung der Antriebe, von außen bedienbar, für Hand-, 0- und Automatikbetrieb, mit optischen Betriebs- und Störmeldeanzeigen, Druckregelung mit Druckschalter, mit Wiedereinschaltautomatik, komplett verdrahtet und geschaltet, Sammelstörmeldung mit potentialfreiem Kontakt.

Hersteller und Typ '....................................................'
vom Bieter einzutragen,
Menge: 1,000 St

##### Abschnitt 01.03.02 Armaturen und Zubehör

**01.03.02.1 Absperrventil Rotguss Schrägsitz Entleerungsventil Handrad PN16 DN20 Dämmschalen**
STLB-Bau 2024-04 042
Absperrventil, für Trinkwasserleitung DIN 1988-200, Gehäuse, Oberteil und wasserberührende Teile der Innengarnitur aus Rotguss DIN EN 1982, Schrägsitzform mit Entleerungsventil, mit wartungsfreier Spindelabdichtung, Spindelabdichtung mit O-Ring aus EPDM, mit Handrad, mit angeformtem Pressanschluss, Nenndruck 1,6 MPa (16 bar), DN 20, mit Dämmschalen.
Menge: 7,000 St

**01.03.02.2 Absperrventil Rotguss Schrägsitz Entleerungsventil Handrad PN16 DN25 Dämmschalen**
STLB-Bau 2024-04 042
Absperrventil, für Trinkwasserleitung DIN 1988-200, Gehäuse, Oberteil und wasserberührende Teile der Innengarnitur aus Rotguss DIN EN 1982, Schrägsitzform mit Entleerungsventil, mit wartungsfreier Spindelabdichtung, Spindelabdichtung mit O-Ring aus EPDM, mit Handrad, mit angeformtem Pressanschluss, Nenndruck 1,6 MPa (16 bar), DN 25, mit Dämmschalen.
Menge: 10,000 St

**01.03.02.3 Absperrventil Rotguss Schrägsitz Entleerungsventil Handrad PN16 DN40 Dämmschalen**
STLB-Bau 2024-04 042
Absperrventil, für Trinkwasserleitung DIN 1988-200, Gehäuse, Oberteil und wasserberührende Teile der Innengarnitur aus Rotguss DIN EN 1982, Schrägsitzform mit Entleerungsventil, mit wartungsfreier Spindelabdichtung, Spindelabdichtung mit O-Ring aus EPDM, mit Handrad, mit angeformtem Pressanschluss, Nenndruck 1,6 MPa (16 bar), DN 40, mit Dämmschalen.
Menge: 1,000 St

**01.03.02.4 Übergangsflansch Einsteckende Stahl niro PN10/16 TW Pressverbindung AD 76,1mm**
STLB-Bau 2024-04 042
Übergangsflansch, mit Einsteckende, aus nichtrostendem Stahl, PN 10/16, für Rohrleitung aus nichtrostendem Stahl, Werkstoff-Nr 1.4521, für Trinkwasser DIN 1988-200, als Pressverbindung mit DVGW-Zertifizierung, mit Verpresstkennzeichnung, Außendurchmesser 76,1 mm.
Menge: 10,000 St

**01.03.02.5 Druckminderer PN16 Vordruck 4bar Hinterdruck 1,5-6bar TW Rotguss R3/4**
STLB-Bau 2024-04 042
Druckminderer, in Verbindung mit Druckmessgeräten für Vor- und Hinterdruck, Nenndruck 1,6 MPa (16 bar), min. Vordruck 4 bar, Hinterdruck 1,5 bis 6 bar, entlastet, DIN EN 1567, für Trinkwasserleitung DIN 1988-200, max. Betriebstemperatur 30 Grad C, mit Gewindeanschluss und Anschlussverschraubungen, mit Schallschutzprüfzeichen DIN EN ISO 3822-1 Klasse I, Gehäuse aus Rotguss, R 3/4.
Menge: 7,000 St

**01.03.02.6 Spüleinr. elektron. Nassraum DN15 Rotguss Magnetselbstschlussventil Vorabsperr. programmierbar**
STLB-Bau 2024-04 045
Elektronische Spüleinrichtung zur Verhinderung von Trinkwasserstagnation in Rohrleitungen, für Einbau in Nassraum, DN 15, mit Gewindeanschluss, aus Rotguss, medienberührende Teile nickelfrei, mit Magnet-Selbstschlussventil und Vorabsperrung als Durchgangsventil, Ventil in Ruhestellung geschlossen, Auslösung programmierbar, für Wandeinbau für Installationsgestell, mit Wandeinbaukasten aus Kunststoff, mit angeformtem Geruchverschluss, DN 50, mit Wandabdeckplatte aus nichtrostendem Stahl, Werkstoff-Nr 1.4301, geschliffen, Bemessungsbetriebsspannung 230 V AC.
Menge: 10,000 St

**01.03.02.7 Probenahmeventil Rotguss absperrbar DN10**
STLB-Bau 2024-04 042
Probenahmeventil, zur Bestimmung mikrobiologischer und chemischer Parameter nach TrinkwVO, für Trinkwasser DIN 1988-200, Gehäuse, Oberteil und wasserberührende Teile der Innengarnitur aus Rotguss, Ventilkörper 360 Grad drehbar mit abflammbarem und drehbarem Auslaufbogen aus nichtrostendem Stahl, absperrbar, Gewindeanschluss, DN 10.
Menge: 5,000 St

##### Abschnitt 01.03.03 Rohrleitungen und Zubehör

*Hinweis: Allgemeiner Hinweis*
Allgemeiner Hinweis

Verlegung
Bei der Verlegung der Rohrleitungen ist auf den notwendigen Abstand zur späteren Anbringung der Wärmedämmung zu achten. Auszugehen ist von einer Dämmstärke nach DIN 1988, bzw. GEG.

Rohrleitungszuschlag
Der Rohrleitungszuschlag ist nicht separat ausgewiesen und in den Meterpreis einzurechnen für:
- Verschnitt,
- Schweiß-, Löt- und Dichtungsmaterial, Klebstoff
- Rohrhülsen im Wand- und Deckendurchführungsbereich

Armaturen
Alle Armaturen sind in geräuscharmer Ausführung mit Rosetten und Zubehör zu liefern. Soweit nicht anderes gefordert gilt Messing poliert und hochglanzverchromt als Standard. Für alle Armaturen sind einheitliche Bediengriffe zu verwenden.

Verfugungen
Bei allen Einrichtungsgegenständen sind die Wandanschlussfugen mit dauerelastischem Material in der Farbe der Einrichtungsgegenstände abzudichten. Dies ist in die Einheitspreise einzurechnen.

Bemusterung
Von den Einrichtungsgegenständen, Armaturen und Hygieneobjekten sind grundsätzlich vor der Ausführung Muster vorzulegen.

*Hinweis: Hinweis zu nachfolgenden Positionen:*
Hinweis zu nachfolgenden Positionen:
Das Rohrleitungssytem der Trinkwasserversorgung ist einschl. aller Form- und Verbindungsstücke in einem System herzustellen, um Schnittstellenprobleme bei der Gewährleistung zu vermeiden und / oder Ersatzteilbeschaffungen zu optimieren.
Rohrleitungen und Form- / Verbindungsstücke müssen über DVGW-Zulassungen für Trinkwasser verfügen.

Sämtliche Trinkwasserrohrleitungen müssen PN16 sein.

*Hinweis: Trinkwasser, Montagehöhe bis 3,5 m*

**01.03.03.1 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes bis 3,5 m über der Standfläche des hierfür erforderlichen Gerüstes.
Menge: 130,000 m

**01.03.03.2 Rohr Stahl niro geschweißt TW AD 18mm WD 1mm Pressen**
STLB-Bau 2023-10 042
Rohrleitung aus nichtrostenden Stahlrohren DVGW GW 541, geschweißt, für Trinkwasser DIN 1988-200, Außendurchmesser 18 mm, Wanddicke 1 mm, Verbindung durch Pressen, mit Verpresstkennzeichnung, einschl. Dichtungsmittel und Herstellen der Verbindungen, Form- und Verbindungsstücke werden gesondert vergütet, Rohrbefestigungen werden gesondert vergütet, Verlegung in Gebäuden, Arbeitshöhe des Montageortes bis 3,5 m über der Standfläche des hierfür erforderlichen Gerüstes.
Menge: 49,000 m

**01.03.03.3 Rohr Stahl niro geschweißt TW AD 22mm WD 1,2mm Pressen**
STLB-Bau 2023-10 042
Rohrleitung aus nichtrostenden Stahlrohren DVGW GW 541, geschweißt, für Trinkwasser DIN 1988-200, Außendurchmesser 22 mm, Wanddicke 1,2 mm, Verbindung durch Pressen, mit Verpresstkennzeichnung, einschl. Dichtungsmittel und Herstellen der Verbindungen, Form- und Verbindungsstücke werden gesondert vergütet, Rohrbefestigungen werden gesondert vergütet, Verlegung in Gebäuden, Arbeitshöhe des Montageortes bis 3,5 m über der Standfläche des hierfür erforderlichen Gerüstes.
Menge: 413,000 m

**01.03.03.4 Rohr Stahl niro geschweißt TW AD 28mm WD 1,2mm Pressen**
STLB-Bau 2023-10 042
Rohrleitung aus nichtrostenden Stahlrohren DVGW GW 541, geschweißt, für Trinkwasser DIN 1988-200, Außendurchmesser 28 mm, Wanddicke 1,2 mm, Verbindung durch Pressen, mit Verpresstkennzeichnung, einschl. Dichtungsmittel und Herstellen der Verbindungen, Form- und Verbindungsstücke werden gesondert vergütet, Rohrbefestigungen werden gesondert vergütet, Verlegung in Gebäuden, Arbeitshöhe des Montageortes bis 3,5 m über der Standfläche des hierfür erforderlichen Gerüstes.
Menge: 330,000 m

**01.03.03.5 Rohr Stahl niro geschweißt TW AD 35mm WD 1,5mm Pressen**
STLB-Bau 2023-10 042
Rohrleitung aus nichtrostenden Stahlrohren DVGW GW 541, geschweißt, für Trinkwasser DIN 1988-200, Außendurchmesser 35 mm, Wanddicke 1,5 mm, Verbindung durch Pressen, mit Verpresstkennzeichnung, einschl. Dichtungsmittel und Herstellen der Verbindungen, Form- und Verbindungsstücke werden gesondert vergütet, Rohrbefestigungen werden gesondert vergütet, Verlegung in Gebäuden, Arbeitshöhe des Montageortes bis 3,5 m über der Standfläche des hierfür erforderlichen Gerüstes.
Menge: 20,000 m

**01.03.03.6 Rohr Stahl niro geschweißt TW AD 42mm WD 1,5mm Pressen**
STLB-Bau 2023-10 042
Rohrleitung aus nichtrostenden Stahlrohren DVGW GW 541, geschweißt, für Trinkwasser DIN 1988-200, Außendurchmesser 42 mm, Wanddicke 1,5 mm, Verbindung durch Pressen, mit Verpresstkennzeichnung, einschl. Dichtungsmittel und Herstellen der Verbindungen, Form- und Verbindungsstücke werden gesondert vergütet, Rohrbefestigungen werden gesondert vergütet, Verlegung in Gebäuden, Arbeitshöhe des Montageortes bis 3,5 m über der Standfläche des hierfür erforderlichen Gerüstes.
Menge: 149,000 m

**01.03.03.7 Muffe Einsteckende Stahl niro TW Pressverbindung AD 42mm**
STLB-Bau 2023-10 042
Muffe, mit Einsteckende, aus nichtrostendem Stahl, für Rohrleitung aus nichtrostendem Stahl, für Trinkwasser DIN 1988-200, als Pressverbindung mit DVGW-Zertifizierung, mit Verpresstkennzeichnung, Außendurchmesser 42 mm.
Menge: 7,000 St

**01.03.03.8 Bogen Einsteckende Stahl niro 90Grad TW Pressverbindung AD 15mm**
STLB-Bau 2023-10 042
Bogen, mit Einsteckende, aus nichtrostendem Stahl, 90 Grad, für Rohrleitung aus nichtrostendem Stahl, für Trinkwasser DIN 1988-200, als Pressverbindung mit DVGW-Zertifizierung, mit Verpresstkennzeichnung, Außendurchmesser 15 mm.
Menge: 170,000 St

**01.03.03.9 Bogen Einsteckende Stahl niro 90Grad TW Pressverbindung AD 18mm**
STLB-Bau 2023-10 042
Bogen, mit Einsteckende, aus nichtrostendem Stahl, 90 Grad, für Rohrleitung aus nichtrostendem Stahl, für Trinkwasser DIN 1988-200, als Pressverbindung mit DVGW-Zertifizierung, mit Verpresstkennzeichnung, Außendurchmesser 18 mm.
Menge: 115,000 St

**01.03.03.10 Bogen Einsteckende Stahl niro 90Grad TW Pressverbindung AD 22mm**
STLB-Bau 2023-10 042
Bogen, mit Einsteckende, aus nichtrostendem Stahl, 90 Grad, für Rohrleitung aus nichtrostendem Stahl, für Trinkwasser DIN 1988-200, als Pressverbindung mit DVGW-Zertifizierung, mit Verpresstkennzeichnung, Außendurchmesser 22 mm.
Menge: 285,000 St

**01.03.03.11 Bogen Einsteckende Stahl niro 90Grad TW Pressverbindung AD 28mm**
STLB-Bau 2023-10 042
Bogen, mit Einsteckende, aus nichtrostendem Stahl, 90 Grad, für Rohrleitung aus nichtrostendem Stahl, für Trinkwasser DIN 1988-200, als Pressverbindung mit DVGW-Zertifizierung, mit Verpresstkennzeichnung, Außendurchmesser 28 mm.
Menge: 197,000 St

**01.03.03.12 Bogen Einsteckende Stahl niro 90Grad TW Pressverbindung AD 42mm**
STLB-Bau 2023-10 042
Bogen, mit Einsteckende, aus nichtrostendem Stahl, 90 Grad, für Rohrleitung aus nichtrostendem Stahl, für Trinkwasser DIN 1988-200, als Pressverbindung mit DVGW-Zertifizierung, mit Verpresstkennzeichnung, Außendurchmesser 42 mm.
Menge: 33,000 St

**01.03.03.13 T-Stück Einsteckende Stahl niro TW Pressverbindung AD 15mm**
STLB-Bau 2023-10 042
T-Stück, mit Einsteckende, aus nichtrostendem Stahl, für Rohrleitung aus nichtrostendem Stahl, für Trinkwasser DIN 1988-200, als Pressverbindung mit DVGW-Zertifizierung, mit Verpresstkennzeichnung, Außendurchmesser 15 mm.
Menge: 28,000 St

**01.03.03.14 T-Stück Einsteckende Stahl niro TW Pressverbindung AD 18mm**
STLB-Bau 2023-10 042
T-Stück, mit Einsteckende, aus nichtrostendem Stahl, für Rohrleitung aus nichtrostendem Stahl, für Trinkwasser DIN 1988-200, als Pressverbindung mit DVGW-Zertifizierung, mit Verpresstkennzeichnung, Außendurchmesser 18 mm.
Menge: 40,000 St

**01.03.03.15 T-Stück Einsteckende Stahl niro TW Pressverbindung AD 22mm**
STLB-Bau 2023-10 042
T-Stück, mit Einsteckende, aus nichtrostendem Stahl, für Rohrleitung aus nichtrostendem Stahl, für Trinkwasser DIN 1988-200, als Pressverbindung mit DVGW-Zertifizierung, mit Verpresstkennzeichnung, Außendurchmesser 22 mm.
Menge: 55,000 St

**01.03.03.16 T-Stück Einsteckende Stahl niro TW Pressverbindung AD 28mm**
STLB-Bau 2023-10 042
T-Stück, mit Einsteckende, aus nichtrostendem Stahl, für Rohrleitung aus nichtrostendem Stahl, für Trinkwasser DIN 1988-200, als Pressverbindung mit DVGW-Zertifizierung, mit Verpresstkennzeichnung, Außendurchmesser 28 mm.
Menge: 20,000 St

**01.03.03.17 T-Stück reduziert Einsteckende Stahl niro TW Pressverbindung AD 18mm x 15mm**
STLB-Bau 2023-10 042
T-Stück, reduziert, mit Einsteckende, aus nichtrostendem Stahl, für Rohrleitung aus nichtrostendem Stahl, Werkstoff-Nr 1.4521, für Trinkwasser DIN 1988-200, als Pressverbindung mit DVGW-Zertifizierung, mit Verpresstkennzeichnung, Außendurchmesser 18 mm, 2. Durchmesser 15 mm.
Menge: 30,000 St

**01.03.03.18 T-Stück reduziert Einsteckende Stahl niro TW Pressverbindung AD 22mm x 15mm**
STLB-Bau 2024-04 042
T-Stück, reduziert, mit Einsteckende, aus nichtrostendem Stahl, für Rohrleitung aus nichtrostendem Stahl, Werkstoff-Nr 1.4521, für Trinkwasser DIN 1988-200, als Pressverbindung mit DVGW-Zertifizierung, mit Verpresstkennzeichnung, Außendurchmesser 22 mm, 2. Durchmesser 15 mm.
Menge: 4,000 St

**01.03.03.19 T-Stück reduziert Einsteckende Stahl niro TW Pressverbindung AD 28mm x 22mm**
STLB-Bau 2023-10 042
T-Stück, reduziert, mit Einsteckende, aus nichtrostendem Stahl, für Rohrleitung aus nichtrostendem Stahl, Werkstoff-Nr 1.4521, für Trinkwasser DIN 1988-200, als Pressverbindung mit DVGW-Zertifizierung, mit Verpresstkennzeichnung, Außendurchmesser 28 mm, 2. Durchmesser 22 mm.
Menge: 8,000 St

**01.03.03.20 T-Stück reduziert Einsteckende Stahl niro TW Pressverbindung AD 35mm x 22mm**
STLB-Bau 2024-04 042
T-Stück, reduziert, mit Einsteckende, aus nichtrostendem Stahl, für Rohrleitung aus nichtrostendem Stahl, Werkstoff-Nr 1.4521, für Trinkwasser DIN 1988-200, als Pressverbindung mit DVGW-Zertifizierung, mit Verpresstkennzeichnung, Außendurchmesser 35 mm, 2. Durchmesser 22 mm.
Menge: 6,000 St

**01.03.03.21 T-Stück reduziert Einsteckende Stahl niro TW Pressverbindung AD 35mm x 28mm**
STLB-Bau 2024-04 042
T-Stück, reduziert, mit Einsteckende, aus nichtrostendem Stahl, für Rohrleitung aus nichtrostendem Stahl, Werkstoff-Nr 1.4521, für Trinkwasser DIN 1988-200, als Pressverbindung mit DVGW-Zertifizierung, mit Verpresstkennzeichnung, Außendurchmesser 35 mm, 2. Durchmesser 28 mm.
Menge: 6,000 St

**01.03.03.22 T-Stück reduziert Einsteckende Stahl niro TW Pressverbindung AD 42mm x 22mm**
STLB-Bau 2023-10 042
T-Stück, reduziert, mit Einsteckende, aus nichtrostendem Stahl, für Rohrleitung aus nichtrostendem Stahl, Werkstoff-Nr 1.4521, für Trinkwasser DIN 1988-200, als Pressverbindung mit DVGW-Zertifizierung, mit Verpresstkennzeichnung, Außendurchmesser 42 mm, 2. Durchmesser 22 mm.
Menge: 4,000 St

**01.03.03.23 T-Stück reduziert Einsteckende Stahl niro TW Pressverbindung AD 54mm x 22mm**
STLB-Bau 2023-10 042
T-Stück, reduziert, mit Einsteckende, aus nichtrostendem Stahl, für Rohrleitung aus nichtrostendem Stahl, Werkstoff-Nr 1.4521, für Trinkwasser DIN 1988-200, als Pressverbindung mit DVGW-Zertifizierung, mit Verpresstkennzeichnung, Außendurchmesser 54 mm, 2. Durchmesser 22 mm.
Menge: 11,000 St

**01.03.03.24 T-Stück reduziert Einsteckende Stahl niro TW Pressverbindung AD 54mm x 42mm**
STLB-Bau 2023-10 042
T-Stück, reduziert, mit Einsteckende, aus nichtrostendem Stahl, für Rohrleitung aus nichtrostendem Stahl, Werkstoff-Nr 1.4521, für Trinkwasser DIN 1988-200, als Pressverbindung mit DVGW-Zertifizierung, mit Verpresstkennzeichnung und Prüfsicherheit, Außendurchmesser 54 mm, 2. Durchmesser 42 mm.
Menge: 11,000 St

**01.03.03.25 Reduzierstück Einsteckende Stahl niro TW Pressverbindung AD 18mm x 15mm**
STLB-Bau 2023-10 042
Reduzierstück, mit Einsteckende, aus nichtrostendem Stahl, für Rohrleitung aus nichtrostendem Stahl, Werkstoff-Nr 1.4521, für Trinkwasser DIN 1988-200, als Pressverbindung mit DVGW-Zertifizierung, mit Verpresstkennzeichnung, Außendurchmesser 18 mm, 2. Durchmesser 15 mm.
Menge: 39,000 St

**01.03.03.26 Reduzierstück Einsteckende Stahl niro TW Pressverbindung AD 22mm x 15mm**
STLB-Bau 2024-04 042
Reduzierstück, mit Einsteckende, aus nichtrostendem Stahl, für Rohrleitung aus nichtrostendem Stahl, Werkstoff-Nr 1.4521, für Trinkwasser DIN 1988-200, als Pressverbindung mit DVGW-Zertifizierung, mit Verpresstkennzeichnung, Außendurchmesser 22 mm, 2. Durchmesser 15 mm.
Menge: 12,000 St

**01.03.03.27 Reduzierstück Einsteckende Stahl niro TW Pressverbindung AD 22mm x 18mm**
STLB-Bau 2023-10 042
Reduzierstück, mit Einsteckende, aus nichtrostendem Stahl, für Rohrleitung aus nichtrostendem Stahl, Werkstoff-Nr 1.4521, für Trinkwasser DIN 1988-200, als Pressverbindung mit DVGW-Zertifizierung, mit Verpresstkennzeichnung, Außendurchmesser 22 mm, 2. Durchmesser 18 mm.
Menge: 14,000 St

**01.03.03.28 Reduzierstück Einsteckende Stahl niro TW Pressverbindung AD 28mm x 15mm**
STLB-Bau 2024-04 042
Reduzierstück, mit Einsteckende, aus nichtrostendem Stahl, für Rohrleitung aus nichtrostendem Stahl, Werkstoff-Nr 1.4521, für Trinkwasser DIN 1988-200, als Pressverbindung mit DVGW-Zertifizierung, mit Verpresstkennzeichnung, Außendurchmesser 28 mm, 2. Durchmesser 15 mm.
Menge: 13,000 St

**01.03.03.29 Reduzierstück Einsteckende Stahl niro TW Pressverbindung AD 28mm x 18mm**
STLB-Bau 2024-04 042
Reduzierstück, mit Einsteckende, aus nichtrostendem Stahl, für Rohrleitung aus nichtrostendem Stahl, Werkstoff-Nr 1.4521, für Trinkwasser DIN 1988-200, als Pressverbindung mit DVGW-Zertifizierung, mit Verpresstkennzeichnung, Außendurchmesser 28 mm, 2. Durchmesser 18 mm.
Menge: 4,000 St

**01.03.03.30 Reduzierstück Einsteckende Stahl niro TW Pressverbindung AD 28mm x 22mm**
STLB-Bau 2023-10 042
Reduzierstück, mit Einsteckende, aus nichtrostendem Stahl, für Rohrleitung aus nichtrostendem Stahl, Werkstoff-Nr 1.4521, für Trinkwasser DIN 1988-200, als Pressverbindung mit DVGW-Zertifizierung, mit Verpresstkennzeichnung, Außendurchmesser 28 mm, 2. Durchmesser 22 mm.
Menge: 6,000 St

**01.03.03.31 Reduzierstück Einsteckende Stahl niro TW Pressverbindung AD 35mm x 28mm**
STLB-Bau 2023-10 042
Reduzierstück, mit Einsteckende, aus nichtrostendem Stahl, für Rohrleitung aus nichtrostendem Stahl, Werkstoff-Nr 1.4521, für Trinkwasser DIN 1988-200, als Pressverbindung mit DVGW-Zertifizierung, mit Verpresstkennzeichnung, Außendurchmesser 35 mm, 2. Durchmesser 28 mm.
Menge: 4,000 St

**01.03.03.32 Reduzierstück Einsteckende Stahl niro TW Pressverbindung AD 42mm x 35mm**
STLB-Bau 2023-10 042
Reduzierstück, mit Einsteckende, aus nichtrostendem Stahl, für Rohrleitung aus nichtrostendem Stahl, Werkstoff-Nr 1.4521, für Trinkwasser DIN 1988-200, als Pressverbindung mit DVGW-Zertifizierung, mit Verpresstkennzeichnung, Außendurchmesser 42 mm, 2. Durchmesser 35 mm.
Menge: 4,000 St

**01.03.03.33 Übergangsstück Einsteckende AG Stahl niro TW Pressverbindung AD 28mm R3/4**
STLB-Bau 2024-04 042
Übergangsstück, mit Einsteckende und Außengewinde, aus nichtrostendem Stahl, für Rohrleitung aus nichtrostendem Stahl, Werkstoff-Nr 1.4521, für Trinkwasser DIN 1988-200, als Pressverbindung mit DVGW-Zertifizierung, mit Verpresstkennzeichnung, Außendurchmesser 28 mm, Gewindeanschluss R 3/4.
Menge: 14,000 St

**01.03.03.34 Übergangsstück Einsteckende IG Stahl niro TW Pressverbindung AD 15mm Rp1/2**
STLB-Bau 2024-04 042
Übergangsstück, mit Einsteckende und Innengewinde, aus nichtrostendem Stahl, für Rohrleitung aus nichtrostendem Stahl, Werkstoff-Nr 1.4521, für Trinkwasser DIN 1988-200, als Pressverbindung mit DVGW-Zertifizierung, mit Verpresstkennzeichnung, Außendurchmesser 15 mm, Gewindeanschluss Rp 1/2.
Menge: 48,000 St

**01.03.03.35 Übergangsstück Einsteckende IG Stahl niro TW Pressverbindung AD 18mm Rp1/2**
STLB-Bau 2023-10 042
Übergangsstück, mit Einsteckende und Innengewinde, aus nichtrostendem Stahl, für Rohrleitung aus nichtrostendem Stahl, Werkstoff-Nr 1.4521, für Trinkwasser DIN 1988-200, als Pressverbindung mit DVGW-Zertifizierung, mit Verpresstkennzeichnung, Außendurchmesser 18 mm, Gewindeanschluss Rp 1/2.
Menge: 61,000 St

**01.03.03.36 Übergangsstück Einsteckende IG Stahl niro TW Pressverbindung AD 22mm Rp1/2**
STLB-Bau 2023-10 042
Übergangsstück, mit Einsteckende und Innengewinde, aus nichtrostendem Stahl, für Rohrleitung aus nichtrostendem Stahl, Werkstoff-Nr 1.4521, für Trinkwasser DIN 1988-200, als Pressverbindung mit DVGW-Zertifizierung, mit Verpresstkennzeichnung, Außendurchmesser 22 mm, Gewindeanschluss Rp 1/2.
Menge: 48,000 St

**01.03.03.37 Übergangsstück Einsteckende IG Stahl niro TW Pressverbindung AD 28mm Rp1/2**
STLB-Bau 2024-04 042
Übergangsstück, mit Einsteckende und Innengewinde, aus nichtrostendem Stahl, für Rohrleitung aus nichtrostendem Stahl, Werkstoff-Nr 1.4521, für Trinkwasser DIN 1988-200, als Pressverbindung mit DVGW-Zertifizierung, mit Verpresstkennzeichnung, Außendurchmesser 28 mm, Gewindeanschluss Rp 1/2.
Menge: 12,000 St

**01.03.03.38 Doppelanschlusswinkel Stahl niro Rp 1/2/15mm TW Pressverbindung AD 15mm**
STLB-Bau 2024-04 042
Doppelanschlusswinkel einschl. Abpressstopfen, verdrehsicher, in 45-Grad-Stufen arretierbar, aus nichtrostendem Stahl, Anschlussmaße Rp 1/2/15 mm, für Rohrleitung aus nichtrostendem Stahl, für Trinkwasser DIN 1988-200, als Pressverbindung mit DVGW-Zertifizierung, mit Verpresstkennzeichnung, Außendurchmesser 15 mm.
Menge: 29,000 St

**01.03.03.39 Doppelanschlusswinkel Stahl niro Rp 1/2/18mm TW Pressverbindung AD 18mm**
STLB-Bau 2024-04 042
Doppelanschlusswinkel einschl. Abpressstopfen, verdrehsicher, in 45-Grad-Stufen arretierbar, aus nichtrostendem Stahl, Anschlussmaße Rp 1/2/18 mm, für Rohrleitung aus nichtrostendem Stahl, für Trinkwasser DIN 1988-200, als Pressverbindung mit DVGW-Zertifizierung, mit Verpresstkennzeichnung, Außendurchmesser 18 mm.
Menge: 23,000 St

**01.03.03.40 Doppelanschlusswinkel Stahl niro Rp 1/2/22 mm TW Pressverbindung AD 22mm**
STLB-Bau 2024-04 042
Doppelanschlusswinkel einschl. Abpressstopfen, verdrehsicher, in 45-Grad-Stufen arretierbar, aus nichtrostendem Stahl, Anschlussmaße Rp 1/2/22 mm, für Rohrleitung aus nichtrostendem Stahl, für Trinkwasser DIN 1988-200, als Pressverbindung mit DVGW-Zertifizierung, mit Verpresstkennzeichnung, Außendurchmesser 22 mm.
Menge: 23,000 St

**01.03.03.41 Doppelanschlusswinkel Stahl niro Rp 3/4/22mm TW Pressverbindung AD 22mm**
STLB-Bau 2024-04 042
Doppelanschlusswinkel einschl. Abpressstopfen, verdrehsicher, in 45-Grad-Stufen arretierbar, aus nichtrostendem Stahl, Anschlussmaße Rp 3/4/22 mm, für Rohrleitung aus nichtrostendem Stahl, für Trinkwasser DIN 1988-200, als Pressverbindung mit DVGW-Zertifizierung, mit Verpresstkennzeichnung, Außendurchmesser 22 mm.
Menge: 12,000 St

**01.03.03.42 Hahnverlängerung, zylindr. IG kon. AG Rotguss TW Rp1/2, 12,5mm**
Hahnverlängerung, zylindr. IG kon. AG Rotguss TW Rp1/2

Hahnverlängerung, mit zylindrischem Innen- und konischen Außengewinde, aus Rotguss, für Trinkwasser DIN 1988-200, mit Innenvielkant, Rp1/2, Länge: 12,5 mm
Menge: 23,000 St

**01.03.03.43 Hahnverlängerung, zylindr. IG kon. AG Rotguss TW Rp1/2 17,5mm**
Hahnverlängerung, zylindr. IG kon. AG Rotguss TW Rp1/2

Hahnverlängerung, mit zylindrischem Innen- und konischen Außengewinde, aus Rotguss, für Trinkwasser DIN 1988-200, mit Innenvielkant, Rp1/2, Länge: 17,5 mm
Menge: 23,000 St

**01.03.03.44 Hahnverlängerung, zylindr. IG kon. AG Rotguss TW Rp1/2 20mm**
Hahnverlängerung, zylindr. IG kon. AG Rotguss TW Rp1/2

Hahnverlängerung, mit zylindrischem Innen- und konischen Außengewinde, aus Rotguss, für Trinkwasser DIN 1988-200, mit Innenvielkant, Rp1/2, Länge: 20 mm
Menge: 23,000 St

**01.03.03.45 Hahnverlängerung, zylindr. IG kon. AG Rotguss TW Rp1/2 25mm**
Hahnverlängerung, zylindr. IG kon. AG Rotguss TW Rp1/2

Hahnverlängerung, mit zylindrischem Innen- und konischen Außengewinde, aus Rotguss, für Trinkwasser DIN 1988-200, mit Innenvielkant, Rp1/2, Länge: 25 mm
Menge: 23,000 St

**01.03.03.46 Hahnverlängerung, zylindr. IG kon. AG Rotguss TW Rp1/2 30mm**
Hahnverlängerung, zylindr. IG kon. AG Rotguss TW Rp1/2

Hahnverlängerung, mit zylindrischem Innen- und konischen Außengewinde, aus Rotguss, für Trinkwasser DIN 1988-200, mit Innenvielkant, Rp1/2, Länge: 30 mm
Menge: 23,000 St

**01.03.03.47 Hahnverlängerung, zylindr. IG kon. AG Rotguss TW Rp1/2 40mm**
Hahnverlängerung, zylindr. IG kon. AG Rotguss TW Rp1/2

Hahnverlängerung, mit zylindrischem Innen- und konischen Außengewinde, aus Rotguss, für Trinkwasser DIN 1988-200, mit Innenvielkant, Rp1/2, Länge: 40 mm
Menge: 23,000 St

##### Abschnitt 01.03.04 Befestigungselemente

**Ausführungsbeschreibung 7 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.03.04.1 Profilstahlkonstruktion aus serienmäßigen Profilschienen, bis 3,5m**
*** gemäß Ausführungsbeschreibung 7
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschienen.
Arbeitshöhe des Montageortes bis 3,5 m über der Standfläche des hierfür erforderlichen Gerüstes
Menge: 300,000 kg

**Ausführungsbeschreibung 8 Rohrschellen, bis 3,5m, Befestigungsuntergrund: Holz**
*Rohrschellen, bis 3,5m, Befestigungsuntergrund: Holz*
Folgender Deckenaufbau ist bei den Rohrschellen in der Holz-hybrid Decke (120 mm Aufbeton + 240 mm Brettsperrholz) zu berücksichtigen:
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
**01.03.04.2 Rohrschelle Stahl verz L bis 0,5m DN12**
*** gemäß Ausführungsbeschreibung 8
STLB-Bau 2024-04 042
Rohraufhängung als Rohrschelle, aus verzinktem Stahl, mit schalldämmenden Einlagen, Anforderungen entsprechend DIN 4109-1, Länge Aufhängung bis 0,5 m, Befestigung an Montageschienen, Befestigungsuntergrund Holz, Rohr aus nichtrostendem Stahl, DN 12, Arbeitshöhe des Montageortes bis 3,5 m über der Standfläche des hierfür erforderlichen Gerüstes.
Menge: 90,000 St

**01.03.04.3 Rohrschelle Stahl verz L bis 0,5m DN15**
*** gemäß Ausführungsbeschreibung 8
STLB-Bau 2024-04 042
Rohraufhängung als Rohrschelle, aus verzinktem Stahl, mit schalldämmenden Einlagen, Anforderungen entsprechend DIN 4109-1, Länge Aufhängung bis 0,5 m, Befestigung an Montageschienen, Befestigungsuntergrund Holz, Rohr aus nichtrostendem Stahl, DN 15, Arbeitshöhe des Montageortes bis 3,5 m über der Standfläche des hierfür erforderlichen Gerüstes.
Menge: 60,000 St

**01.03.04.4 Rohrschelle Stahl verz L bis 0,5m DN20**
*** gemäß Ausführungsbeschreibung 8
STLB-Bau 2024-04 042
Rohraufhängung als Rohrschelle, aus verzinktem Stahl, mit schalldämmenden Einlagen, Anforderungen entsprechend DIN 4109-1, Länge Aufhängung bis 0,5 m, Befestigung an Montageschienen, Befestigungsuntergrund Holz, Rohr aus nichtrostendem Stahl, DN 20, Arbeitshöhe des Montageortes bis 3,5 m über der Standfläche des hierfür erforderlichen Gerüstes.
Menge: 100,000 St

**01.03.04.5 Rohrschelle Stahl verz L bis 0,5m DN25**
*** gemäß Ausführungsbeschreibung 8
STLB-Bau 2024-04 042
Rohraufhängung als Rohrschelle, aus verzinktem Stahl, mit schalldämmenden Einlagen, Anforderungen entsprechend DIN 4109-1, Länge Aufhängung bis 0,5 m, Befestigung an Montageschienen, Befestigungsuntergrund Holz, Rohr aus nichtrostendem Stahl, DN 25, Arbeitshöhe des Montageortes bis 3,5 m über der Standfläche des hierfür erforderlichen Gerüstes.
Menge: 50,000 St

**01.03.04.6 Rohrschelle Stahl verz L bis 0,5m DN32**
*** gemäß Ausführungsbeschreibung 8
STLB-Bau 2024-04 042
Rohraufhängung als Rohrschelle, aus verzinktem Stahl, mit schalldämmenden Einlagen, Anforderungen entsprechend DIN 4109-1, Länge Aufhängung bis 0,5 m, Befestigung an Montageschienen, Befestigungsuntergrund Holz, Rohr aus nichtrostendem Stahl, DN 32, Arbeitshöhe des Montageortes bis 3,5 m über der Standfläche des hierfür erforderlichen Gerüstes.
Menge: 35,000 St

**01.03.04.7 Rohrschelle Stahl verz L bis 0,5m DN40**
*** gemäß Ausführungsbeschreibung 8
STLB-Bau 2024-04 042
Rohraufhängung als Rohrschelle, aus verzinktem Stahl, mit schalldämmenden Einlagen, Anforderungen entsprechend DIN 4109-1, Länge Aufhängung bis 0,5 m, Befestigung an Montageschienen, Befestigungsuntergrund Holz, Rohr aus nichtrostendem Stahl, DN 40, Arbeitshöhe des Montageortes bis 3,5 m über der Standfläche des hierfür erforderlichen Gerüstes.
Menge: 40,000 St

*Hinweis: Rohrschellen, bis 3,5m, Befestigungsuntergrund: Beton*

**01.03.04.8 Rohrschelle Stahl verz L bis 0,5m DN12**
STLB-Bau 2024-04 042
Rohraufhängung als Rohrschelle, aus verzinktem Stahl, mit schalldämmenden Einlagen, Anforderungen entsprechend DIN 4109-1, Länge Aufhängung bis 0,5 m, Befestigung an Montageschienen, Befestigungsuntergrund Beton, Rohr aus nichtrostendem Stahl, DN 12, Arbeitshöhe des Montageortes bis 3,5 m über der Standfläche des hierfür erforderlichen Gerüstes.
Menge: 90,000 St

**01.03.04.9 Rohrschelle Stahl verz L bis 0,5m DN15**
STLB-Bau 2024-04 042
Rohraufhängung als Rohrschelle, aus verzinktem Stahl, mit schalldämmenden Einlagen, Anforderungen entsprechend DIN 4109-1, Länge Aufhängung bis 0,5 m, Befestigung an Montageschienen, Befestigungsuntergrund Beton, Rohr aus nichtrostendem Stahl, DN 15, Arbeitshöhe des Montageortes bis 3,5 m über der Standfläche des hierfür erforderlichen Gerüstes.
Menge: 60,000 St

**01.03.04.10 Rohrschelle Stahl verz L bis 0,5m DN20**
STLB-Bau 2024-04 042
Rohraufhängung als Rohrschelle, aus verzinktem Stahl, mit schalldämmenden Einlagen, Anforderungen entsprechend DIN 4109-1, Länge Aufhängung bis 0,5 m, Befestigung an Montageschienen, Befestigungsuntergrund Beton, Rohr aus nichtrostendem Stahl, DN 20, Arbeitshöhe des Montageortes bis 3,5 m über der Standfläche des hierfür erforderlichen Gerüstes.
Menge: 100,000 St

**01.03.04.11 Rohrschelle Stahl verz L bis 0,5m DN25**
STLB-Bau 2024-04 042
Rohraufhängung als Rohrschelle, aus verzinktem Stahl, mit schalldämmenden Einlagen, Anforderungen entsprechend DIN 4109-1, Länge Aufhängung bis 0,5 m, Befestigung an Montageschienen, Befestigungsuntergrund Beton, Rohr aus nichtrostendem Stahl, DN 25, Arbeitshöhe des Montageortes bis 3,5 m über der Standfläche des hierfür erforderlichen Gerüstes.
Menge: 50,000 St

**01.03.04.12 Rohrschelle Stahl verz L bis 0,5m DN32**
STLB-Bau 2024-04 042
Rohraufhängung als Rohrschelle, aus verzinktem Stahl, mit schalldämmenden Einlagen, Anforderungen entsprechend DIN 4109-1, Länge Aufhängung bis 0,5 m, Befestigung an Montageschienen, Befestigungsuntergrund Beton, Rohr aus nichtrostendem Stahl, DN 32, Arbeitshöhe des Montageortes bis 3,5 m über der Standfläche des hierfür erforderlichen Gerüstes.
Menge: 35,000 St

**01.03.04.13 Rohrschelle Stahl verz L bis 0,5m DN40**
STLB-Bau 2024-04 042
Rohraufhängung als Rohrschelle, aus verzinktem Stahl, mit schalldämmenden Einlagen, Anforderungen entsprechend DIN 4109-1, Länge Aufhängung bis 0,5 m, Befestigung an Montageschienen, Befestigungsuntergrund Beton, Rohr aus nichtrostendem Stahl, DN 40, Arbeitshöhe des Montageortes bis 3,5 m über der Standfläche des hierfür erforderlichen Gerüstes.
Menge: 40,000 St

#### Bereich 01.04 Druckstufe 3: Hochhaus 2

##### Abschnitt 01.04.01 Apparate und Zubehör

**Ausführungsbeschreibung 9 Einbringung Druckerhöhungsanlagen / Komponenten Zentral**
*Einbringung Druckerhöhungsanlagen / Komponenten Zentrale*
Ein Großteil der Sanitärkomponenten ist im Untergeschoss 1 aufgestellt. Die Einbringung der Komponenten erfolgt über die Tiefgaragenabfahrt. Die Tiefgaragenabfahrt weist eine maximale Durchfahrtshöhe von 4,50 m, eine maximale Durchfahrtsbreite von 6 m und eine Steigung von 15 % auf und endet im Untergeschoss 2. Von dort kommt man über die Rampenauffahrt ins Untergeschoss 1.
Die Rampenauffahrt weist eine maximale Durchfahrtshöhe von 2,20 m, eine maximale Durchfahrtsbreite von 6,50 m und eine Steigung von 15 % auf. Angekommen im Untergeschoss 1
können die Komponenten ebenerdig, ohne Höhenversatz an Ihren vorgesehenen Platz transportiert werden.
Die maximale lichte Durchfahrtshöhe in der Tiefgarage UG1 von 2,20 ist unbedingt zu beachten. Maximale Bodenlast zur Einbringung der Komponenten: 3 kN / m²
Geeignete Transportmittel sind zu berücksichtigen

*Hinweis: Druckerhöhungsanlage 3, Hochhaus, Etagen 14-23*

**01.04.01.1 Druckerhöhungsanlage Kreiselpumpe**
Druckerhöhungsanlage für Trinkwasser DIN 1988-500, für Trinkwasser-Installation, mit Anschluss an die öffentliche Trinkwasserversorgung,
Volumenstrom in m3/h
6,2

Anlagenförderdruck in MPa
1,3

verfügbarer Druck vor der Druckerhöhungsanlage min./max. in MPa
0,30/0,59

Verrohrung aus nichtrostendem Stahl, Armaturen innerhalb der Anlage, aus nichtrostendem Stahl, Anforderung an den Schallschutz DIN 4109-1, Nennvolumen Membranausdehnungsgefäß MAG-W mind. 8 l, Kreiselpumpe, mit Wassermangelsicherung, für vertikale Anordnung, Fördermedium Trinkwasser, kalt (PWC), Pumpengehäuse aus nichtrostendem Stahl, Laufrad aus nichtrostendem Stahl, Welle aus nichtrostendem Stahl, Grundrahmen aus Stahl, korrosionsgeschützt, Pumpenantriebsmotor DIN EN 60034-1 (VDE 0530-1), mit drehzahlgeregeltem Antrieb, Bemessungsbetriebsspannung 230 V AC, Schutzart IP 54 DIN EN 60529 (VDE 0470-1), Energieeffizienz min. IE4, mit integriertem Motorschutz, Steuerungseinheit, anschlussfertig verdrahtet, in der Anlage integriert, Schutzart IP 54 DIN EN 60529 (VDE 0470-1), mit Hauptschalter und Hauptsicherung, mit Wahlschalter zur Schaltung der Antriebe, von außen bedienbar, für Hand-, 0- und Automatikbetrieb, mit optischen Betriebs- und Störmeldeanzeigen, Druckregelung mit Druckschalter, mit Wiedereinschaltautomatik, komplett verdrahtet und geschaltet, Sammelstörmeldung mit potentialfreiem Kontakt.

Hersteller und Typ '....................................................'
vom Bieter einzutragen,
Menge: 1,000 St

##### Abschnitt 01.04.02 Armaturen und Zubehör

**01.04.02.1 Absperrventil Rotguss Schrägsitz Entleerungsventil Handrad PN16 DN20 Dämmschalen**
STLB-Bau 2024-04 042
Absperrventil, für Trinkwasserleitung DIN 1988-200, Gehäuse, Oberteil und wasserberührende Teile der Innengarnitur aus Rotguss DIN EN 1982, Schrägsitzform mit Entleerungsventil, mit wartungsfreier Spindelabdichtung, Spindelabdichtung mit O-Ring aus EPDM, mit Handrad, mit angeformtem Pressanschluss, Nenndruck 1,6 MPa (16 bar), DN 20, mit Dämmschalen.
Menge: 8,000 St

**01.04.02.2 Absperrventil Rotguss Schrägsitz Entleerungsventil Handrad PN16 DN25 Dämmschalen**
STLB-Bau 2024-04 042
Absperrventil, für Trinkwasserleitung DIN 1988-200, Gehäuse, Oberteil und wasserberührende Teile der Innengarnitur aus Rotguss DIN EN 1982, Schrägsitzform mit Entleerungsventil, mit wartungsfreier Spindelabdichtung, Spindelabdichtung mit O-Ring aus EPDM, mit Handrad, mit angeformtem Pressanschluss, Nenndruck 1,6 MPa (16 bar), DN 25, mit Dämmschalen.
Menge: 6,000 St

**01.04.02.3 Absperrventil Rotguss Schrägsitz Entleerungsventil Handrad PN16 DN32 Dämmschalen**
STLB-Bau 2024-04 042
Absperrventil, für Trinkwasserleitung DIN 1988-200, Gehäuse, Oberteil und wasserberührende Teile der Innengarnitur aus Rotguss DIN EN 1982, Schrägsitzform mit Entleerungsventil, mit wartungsfreier Spindelabdichtung, Spindelabdichtung mit O-Ring aus EPDM, mit Handrad, mit angeformtem Pressanschluss, Nenndruck 1,6 MPa (16 bar), DN 32, mit Dämmschalen.
Menge: 2,000 St

**01.04.02.4 Absperrventil Rotguss Schrägsitz Entleerungsventil Handrad PN16 DN40 Dämmschalen**
STLB-Bau 2024-04 042
Absperrventil, für Trinkwasserleitung DIN 1988-200, Gehäuse, Oberteil und wasserberührende Teile der Innengarnitur aus Rotguss DIN EN 1982, Schrägsitzform mit Entleerungsventil, mit wartungsfreier Spindelabdichtung, Spindelabdichtung mit O-Ring aus EPDM, mit Handrad, mit angeformtem Pressanschluss, Nenndruck 1,6 MPa (16 bar), DN 40, mit Dämmschalen.
Menge: 1,000 St

**01.04.02.5 Übergangsflansch Einsteckende Stahl niro PN10/16 TW Pressverbindung AD 76,1mm**
STLB-Bau 2024-04 042
Übergangsflansch, mit Einsteckende, aus nichtrostendem Stahl, PN 10/16, für Rohrleitung aus nichtrostendem Stahl, Werkstoff-Nr 1.4521, für Trinkwasser DIN 1988-200, als Pressverbindung mit DVGW-Zertifizierung, mit Verpresstkennzeichnung, Außendurchmesser 76,1 mm.
Menge: 10,000 St

**01.04.02.6 Druckminderer PN16 Vordruck 4bar Hinterdruck 1,5-6bar TW Rotguss R3/4**
STLB-Bau 2024-04 042
Druckminderer, in Verbindung mit Druckmessgeräten für Vor- und Hinterdruck, Nenndruck 1,6 MPa (16 bar), min. Vordruck 4 bar, Hinterdruck 1,5 bis 6 bar, entlastet, DIN EN 1567, für Trinkwasserleitung DIN 1988-200, max. Betriebstemperatur 30 Grad C, mit Gewindeanschluss und Anschlussverschraubungen, mit Schallschutzprüfzeichen DIN EN ISO 3822-1 Klasse I, Gehäuse aus Rotguss, R 3/4.
Menge: 7,000 St

**01.04.02.7 Spüleinr. elektron. Nassraum DN15 Rotguss Magnetselbstschlussventil Vorabsperr. programmierbar**
STLB-Bau 2024-04 045
Elektronische Spüleinrichtung zur Verhinderung von Trinkwasserstagnation in Rohrleitungen, für Einbau in Nassraum, DN 15, mit Gewindeanschluss, aus Rotguss, medienberührende Teile nickelfrei, mit Magnet-Selbstschlussventil und Vorabsperrung als Durchgangsventil, Ventil in Ruhestellung geschlossen, Auslösung programmierbar, für Wandeinbau für Installationsgestell, mit Wandeinbaukasten aus Kunststoff, mit angeformtem Geruchverschluss, DN 50, mit Wandabdeckplatte aus nichtrostendem Stahl, Werkstoff-Nr 1.4301, geschliffen, Bemessungsbetriebsspannung 230 V AC.
Menge: 10,000 St

**01.04.02.8 Probenahmeventil Rotguss absperrbar DN10**
STLB-Bau 2024-04 042
Probenahmeventil, zur Bestimmung mikrobiologischer und chemischer Parameter nach TrinkwVO, für Trinkwasser DIN 1988-200, Gehäuse, Oberteil und wasserberührende Teile der Innengarnitur aus Rotguss, Ventilkörper 360 Grad drehbar mit abflammbarem und drehbarem Auslaufbogen aus nichtrostendem Stahl, absperrbar, Gewindeanschluss, DN 10.
Menge: 5,000 St

##### Abschnitt 01.04.03 Rohrleitungen und Zubehör

*Hinweis: Allgemeiner Hinweis*
Allgemeiner Hinweis

Verlegung
Bei der Verlegung der Rohrleitungen ist auf den notwendigen Abstand zur späteren Anbringung der Wärmedämmung zu achten. Auszugehen ist von einer Dämmstärke nach DIN 1988, bzw. GEG.

Rohrleitungszuschlag
Der Rohrleitungszuschlag ist nicht separat ausgewiesen und in den Meterpreis einzurechnen für:
- Verschnitt,
- Schweiß-, Löt- und Dichtungsmaterial, Klebstoff
- Rohrhülsen im Wand- und Deckendurchführungsbereich

Armaturen
Alle Armaturen sind in geräuscharmer Ausführung mit Rosetten und Zubehör zu liefern. Soweit nicht anderes gefordert gilt Messing poliert und hochglanzverchromt als Standard. Für alle Armaturen sind einheitliche Bediengriffe zu verwenden.

Verfugungen
Bei allen Einrichtungsgegenständen sind die Wandanschlussfugen mit dauerelastischem Material in der Farbe der Einrichtungsgegenstände abzudichten. Dies ist in die Einheitspreise einzurechnen.

Bemusterung
Von den Einrichtungsgegenständen, Armaturen und Hygieneobjekten sind grundsätzlich vor der Ausführung Muster vorzulegen.

*Hinweis: Hinweis zu nachfolgenden Positionen:*
Hinweis zu nachfolgenden Positionen:
Das Rohrleitungssytem der Trinkwasserversorgung ist einschl. aller Form- und Verbindungsstücke in einem System herzustellen, um Schnittstellenprobleme bei der Gewährleistung zu vermeiden und / oder Ersatzteilbeschaffungen zu optimieren.
Rohrleitungen und Form- / Verbindungsstücke müssen über DVGW-Zulassungen für Trinkwasser verfügen.

Sämtliche Trinkwasserrohrleitungen müssen PN16 sein.

*Hinweis: Trinkwasser, Montagehöhe bis 3,5 m*

**01.04.03.1 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes bis 3,5 m über der Standfläche des hierfür erforderlichen Gerüstes.
Menge: 145,000 m

**01.04.03.2 Rohr Stahl niro geschweißt TW AD 18mm WD 1mm Pressen**
STLB-Bau 2023-10 042
Rohrleitung aus nichtrostenden Stahlrohren DVGW GW 541, geschweißt, für Trinkwasser DIN 1988-200, Außendurchmesser 18 mm, Wanddicke 1 mm, Verbindung durch Pressen, mit Verpresstkennzeichnung, einschl. Dichtungsmittel und Herstellen der Verbindungen, Form- und Verbindungsstücke werden gesondert vergütet, Rohrbefestigungen werden gesondert vergütet, Verlegung in Gebäuden, Arbeitshöhe des Montageortes bis 3,5 m über der Standfläche des hierfür erforderlichen Gerüstes.
Menge: 73,000 m

**01.04.03.3 Rohr Stahl niro geschweißt TW AD 22mm WD 1,2mm Pressen**
STLB-Bau 2023-10 042
Rohrleitung aus nichtrostenden Stahlrohren DVGW GW 541, geschweißt, für Trinkwasser DIN 1988-200, Außendurchmesser 22 mm, Wanddicke 1,2 mm, Verbindung durch Pressen, mit Verpresstkennzeichnung, einschl. Dichtungsmittel und Herstellen der Verbindungen, Form- und Verbindungsstücke werden gesondert vergütet, Rohrbefestigungen werden gesondert vergütet, Verlegung in Gebäuden, Arbeitshöhe des Montageortes bis 3,5 m über der Standfläche des hierfür erforderlichen Gerüstes.
Menge: 356,000 m

**01.04.03.4 Rohr Stahl niro geschweißt TW AD 28mm WD 1,2mm Pressen**
STLB-Bau 2023-10 042
Rohrleitung aus nichtrostenden Stahlrohren DVGW GW 541, geschweißt, für Trinkwasser DIN 1988-200, Außendurchmesser 28 mm, Wanddicke 1,2 mm, Verbindung durch Pressen, mit Verpresstkennzeichnung, einschl. Dichtungsmittel und Herstellen der Verbindungen, Form- und Verbindungsstücke werden gesondert vergütet, Rohrbefestigungen werden gesondert vergütet, Verlegung in Gebäuden, Arbeitshöhe des Montageortes bis 3,5 m über der Standfläche des hierfür erforderlichen Gerüstes.
Menge: 150,000 m

**01.04.03.5 Rohr Stahl niro geschweißt TW AD 35mm WD 1,5mm Pressen**
STLB-Bau 2023-10 042
Rohrleitung aus nichtrostenden Stahlrohren DVGW GW 541, geschweißt, für Trinkwasser DIN 1988-200, Außendurchmesser 35 mm, Wanddicke 1,5 mm, Verbindung durch Pressen, mit Verpresstkennzeichnung, einschl. Dichtungsmittel und Herstellen der Verbindungen, Form- und Verbindungsstücke werden gesondert vergütet, Rohrbefestigungen werden gesondert vergütet, Verlegung in Gebäuden, Arbeitshöhe des Montageortes bis 3,5 m über der Standfläche des hierfür erforderlichen Gerüstes.
Menge: 81,000 m

**01.04.03.6 Rohr Stahl niro geschweißt TW AD 42mm WD 1,5mm Pressen**
STLB-Bau 2023-10 042
Rohrleitung aus nichtrostenden Stahlrohren DVGW GW 541, geschweißt, für Trinkwasser DIN 1988-200, Außendurchmesser 42 mm, Wanddicke 1,5 mm, Verbindung durch Pressen, mit Verpresstkennzeichnung, einschl. Dichtungsmittel und Herstellen der Verbindungen, Form- und Verbindungsstücke werden gesondert vergütet, Rohrbefestigungen werden gesondert vergütet, Verlegung in Gebäuden, Arbeitshöhe des Montageortes bis 3,5 m über der Standfläche des hierfür erforderlichen Gerüstes.
Menge: 186,000 m

**01.04.03.7 Muffe Einsteckende Stahl niro TW Pressverbindung AD 42mm**
STLB-Bau 2023-10 042
Muffe, mit Einsteckende, aus nichtrostendem Stahl, für Rohrleitung aus nichtrostendem Stahl, für Trinkwasser DIN 1988-200, als Pressverbindung mit DVGW-Zertifizierung, mit Verpresstkennzeichnung, Außendurchmesser 42 mm.
Menge: 20,000 St

**01.04.03.8 Bogen Einsteckende Stahl niro 90Grad TW Pressverbindung AD 15mm**
STLB-Bau 2023-10 042
Bogen, mit Einsteckende, aus nichtrostendem Stahl, 90 Grad, für Rohrleitung aus nichtrostendem Stahl, für Trinkwasser DIN 1988-200, als Pressverbindung mit DVGW-Zertifizierung, mit Verpresstkennzeichnung, Außendurchmesser 15 mm.
Menge: 170,000 St

**01.04.03.9 Bogen Einsteckende Stahl niro 90Grad TW Pressverbindung AD 18mm**
STLB-Bau 2023-10 042
Bogen, mit Einsteckende, aus nichtrostendem Stahl, 90 Grad, für Rohrleitung aus nichtrostendem Stahl, für Trinkwasser DIN 1988-200, als Pressverbindung mit DVGW-Zertifizierung, mit Verpresstkennzeichnung, Außendurchmesser 18 mm.
Menge: 130,000 St

**01.04.03.10 Bogen Einsteckende Stahl niro 90Grad TW Pressverbindung AD 22mm**
STLB-Bau 2023-10 042
Bogen, mit Einsteckende, aus nichtrostendem Stahl, 90 Grad, für Rohrleitung aus nichtrostendem Stahl, für Trinkwasser DIN 1988-200, als Pressverbindung mit DVGW-Zertifizierung, mit Verpresstkennzeichnung, Außendurchmesser 22 mm.
Menge: 240,000 St

**01.04.03.11 Bogen Einsteckende Stahl niro 90Grad TW Pressverbindung AD 28mm**
STLB-Bau 2023-10 042
Bogen, mit Einsteckende, aus nichtrostendem Stahl, 90 Grad, für Rohrleitung aus nichtrostendem Stahl, für Trinkwasser DIN 1988-200, als Pressverbindung mit DVGW-Zertifizierung, mit Verpresstkennzeichnung, Außendurchmesser 28 mm.
Menge: 93,000 St

**01.04.03.12 Bogen Einsteckende Stahl niro 90Grad TW Pressverbindung AD 35mm**
STLB-Bau 2023-10 042
Bogen, mit Einsteckende, aus nichtrostendem Stahl, 90 Grad, für Rohrleitung aus nichtrostendem Stahl, für Trinkwasser DIN 1988-200, als Pressverbindung mit DVGW-Zertifizierung, mit Verpresstkennzeichnung, Außendurchmesser 35 mm.
Menge: 42,000 St

**01.04.03.13 Bogen Einsteckende Stahl niro 90Grad TW Pressverbindung AD 42mm**
STLB-Bau 2023-10 042
Bogen, mit Einsteckende, aus nichtrostendem Stahl, 90 Grad, für Rohrleitung aus nichtrostendem Stahl, für Trinkwasser DIN 1988-200, als Pressverbindung mit DVGW-Zertifizierung, mit Verpresstkennzeichnung, Außendurchmesser 42 mm.
Menge: 38,000 St

**01.04.03.14 T-Stück Einsteckende Stahl niro TW Pressverbindung AD 15mm**
STLB-Bau 2023-10 042
T-Stück, mit Einsteckende, aus nichtrostendem Stahl, für Rohrleitung aus nichtrostendem Stahl, für Trinkwasser DIN 1988-200, als Pressverbindung mit DVGW-Zertifizierung, mit Verpresstkennzeichnung, Außendurchmesser 15 mm.
Menge: 25,000 St

**01.04.03.15 T-Stück Einsteckende Stahl niro TW Pressverbindung AD 18mm**
STLB-Bau 2023-10 042
T-Stück, mit Einsteckende, aus nichtrostendem Stahl, für Rohrleitung aus nichtrostendem Stahl, für Trinkwasser DIN 1988-200, als Pressverbindung mit DVGW-Zertifizierung, mit Verpresstkennzeichnung, Außendurchmesser 18 mm.
Menge: 43,000 St

**01.04.03.16 T-Stück Einsteckende Stahl niro TW Pressverbindung AD 22mm**
STLB-Bau 2023-10 042
T-Stück, mit Einsteckende, aus nichtrostendem Stahl, für Rohrleitung aus nichtrostendem Stahl, für Trinkwasser DIN 1988-200, als Pressverbindung mit DVGW-Zertifizierung, mit Verpresstkennzeichnung, Außendurchmesser 22 mm.
Menge: 55,000 St

**01.04.03.17 T-Stück Einsteckende Stahl niro TW Pressverbindung AD 28mm**
STLB-Bau 2023-10 042
T-Stück, mit Einsteckende, aus nichtrostendem Stahl, für Rohrleitung aus nichtrostendem Stahl, für Trinkwasser DIN 1988-200, als Pressverbindung mit DVGW-Zertifizierung, mit Verpresstkennzeichnung, Außendurchmesser 28 mm.
Menge: 7,000 St

**01.04.03.18 T-Stück Einsteckende Stahl niro TW Pressverbindung AD 35mm**
STLB-Bau 2023-10 042
T-Stück, mit Einsteckende, aus nichtrostendem Stahl, für Rohrleitung aus nichtrostendem Stahl, für Trinkwasser DIN 1988-200, als Pressverbindung mit DVGW-Zertifizierung, mit Verpresstkennzeichnung, Außendurchmesser 35 mm.
Menge: 4,000 St

**01.04.03.19 T-Stück reduziert Einsteckende Stahl niro TW Pressverbindung AD 18mm x 15mm**
STLB-Bau 2023-10 042
T-Stück, reduziert, mit Einsteckende, aus nichtrostendem Stahl, für Rohrleitung aus nichtrostendem Stahl, Werkstoff-Nr 1.4521, für Trinkwasser DIN 1988-200, als Pressverbindung mit DVGW-Zertifizierung, mit Verpresstkennzeichnung, Außendurchmesser 18 mm, 2. Durchmesser 15 mm.
Menge: 36,000 St

**01.04.03.20 T-Stück reduziert Einsteckende Stahl niro TW Pressverbindung AD 28mm x 22mm**
STLB-Bau 2023-10 042
T-Stück, reduziert, mit Einsteckende, aus nichtrostendem Stahl, für Rohrleitung aus nichtrostendem Stahl, Werkstoff-Nr 1.4521, für Trinkwasser DIN 1988-200, als Pressverbindung mit DVGW-Zertifizierung, mit Verpresstkennzeichnung, Außendurchmesser 28 mm, 2. Durchmesser 22 mm.
Menge: 8,000 St

**01.04.03.21 T-Stück reduziert Einsteckende Stahl niro TW Pressverbindung AD 35mm x 22mm**
STLB-Bau 2024-04 042
T-Stück, reduziert, mit Einsteckende, aus nichtrostendem Stahl, für Rohrleitung aus nichtrostendem Stahl, Werkstoff-Nr 1.4521, für Trinkwasser DIN 1988-200, als Pressverbindung mit DVGW-Zertifizierung, mit Verpresstkennzeichnung, Außendurchmesser 35 mm, 2. Durchmesser 22 mm.
Menge: 6,000 St

**01.04.03.22 T-Stück reduziert Einsteckende Stahl niro TW Pressverbindung AD 35mm x 28mm**
STLB-Bau 2024-04 042
T-Stück, reduziert, mit Einsteckende, aus nichtrostendem Stahl, für Rohrleitung aus nichtrostendem Stahl, Werkstoff-Nr 1.4521, für Trinkwasser DIN 1988-200, als Pressverbindung mit DVGW-Zertifizierung, mit Verpresstkennzeichnung, Außendurchmesser 35 mm, 2. Durchmesser 28 mm.
Menge: 8,000 St

**01.04.03.23 T-Stück reduziert Einsteckende Stahl niro TW Pressverbindung AD 42mm x 22mm**
STLB-Bau 2023-10 042
T-Stück, reduziert, mit Einsteckende, aus nichtrostendem Stahl, für Rohrleitung aus nichtrostendem Stahl, Werkstoff-Nr 1.4521, für Trinkwasser DIN 1988-200, als Pressverbindung mit DVGW-Zertifizierung, mit Verpresstkennzeichnung, Außendurchmesser 42 mm, 2. Durchmesser 22 mm.
Menge: 4,000 St

**01.04.03.24 Reduzierstück Einsteckende Stahl niro TW Pressverbindung AD 18mm x 15mm**
STLB-Bau 2023-10 042
Reduzierstück, mit Einsteckende, aus nichtrostendem Stahl, für Rohrleitung aus nichtrostendem Stahl, Werkstoff-Nr 1.4521, für Trinkwasser DIN 1988-200, als Pressverbindung mit DVGW-Zertifizierung, mit Verpresstkennzeichnung, Außendurchmesser 18 mm, 2. Durchmesser 15 mm.
Menge: 52,000 St

**01.04.03.25 Reduzierstück Einsteckende Stahl niro TW Pressverbindung AD 22mm x 15mm**
STLB-Bau 2024-04 042
Reduzierstück, mit Einsteckende, aus nichtrostendem Stahl, für Rohrleitung aus nichtrostendem Stahl, Werkstoff-Nr 1.4521, für Trinkwasser DIN 1988-200, als Pressverbindung mit DVGW-Zertifizierung, mit Verpresstkennzeichnung, Außendurchmesser 22 mm, 2. Durchmesser 15 mm.
Menge: 8,000 St

**01.04.03.26 Reduzierstück Einsteckende Stahl niro TW Pressverbindung AD 22mm x 18mm**
STLB-Bau 2023-10 042
Reduzierstück, mit Einsteckende, aus nichtrostendem Stahl, für Rohrleitung aus nichtrostendem Stahl, Werkstoff-Nr 1.4521, für Trinkwasser DIN 1988-200, als Pressverbindung mit DVGW-Zertifizierung, mit Verpresstkennzeichnung, Außendurchmesser 22 mm, 2. Durchmesser 18 mm.
Menge: 17,000 St

**01.04.03.27 Reduzierstück Einsteckende Stahl niro TW Pressverbindung AD 28mm x 15mm**
STLB-Bau 2024-04 042
Reduzierstück, mit Einsteckende, aus nichtrostendem Stahl, für Rohrleitung aus nichtrostendem Stahl, Werkstoff-Nr 1.4521, für Trinkwasser DIN 1988-200, als Pressverbindung mit DVGW-Zertifizierung, mit Verpresstkennzeichnung, Außendurchmesser 28 mm, 2. Durchmesser 15 mm.
Menge: 7,000 St

**01.04.03.28 Reduzierstück Einsteckende Stahl niro TW Pressverbindung AD 28mm x 22mm**
STLB-Bau 2023-10 042
Reduzierstück, mit Einsteckende, aus nichtrostendem Stahl, für Rohrleitung aus nichtrostendem Stahl, Werkstoff-Nr 1.4521, für Trinkwasser DIN 1988-200, als Pressverbindung mit DVGW-Zertifizierung, mit Verpresstkennzeichnung, Außendurchmesser 28 mm, 2. Durchmesser 22 mm.
Menge: 7,000 St

**01.04.03.29 Reduzierstück Einsteckende Stahl niro TW Pressverbindung AD 35mm x 15mm**
STLB-Bau 2024-04 042
Reduzierstück, mit Einsteckende, aus nichtrostendem Stahl, für Rohrleitung aus nichtrostendem Stahl, Werkstoff-Nr 1.4521, für Trinkwasser DIN 1988-200, als Pressverbindung mit DVGW-Zertifizierung, mit Verpresstkennzeichnung, Außendurchmesser 35 mm, 2. Durchmesser 15 mm.
Menge: 4,000 St

**01.04.03.30 Reduzierstück Einsteckende Stahl niro TW Pressverbindung AD 35mm x 22mm**
STLB-Bau 2024-04 042
Reduzierstück, mit Einsteckende, aus nichtrostendem Stahl, für Rohrleitung aus nichtrostendem Stahl, Werkstoff-Nr 1.4521, für Trinkwasser DIN 1988-200, als Pressverbindung mit DVGW-Zertifizierung, mit Verpresstkennzeichnung, Außendurchmesser 35 mm, 2. Durchmesser 22 mm.
Menge: 6,000 St

**01.04.03.31 Reduzierstück Einsteckende Stahl niro TW Pressverbindung AD 35mm x 28mm**
STLB-Bau 2023-10 042
Reduzierstück, mit Einsteckende, aus nichtrostendem Stahl, für Rohrleitung aus nichtrostendem Stahl, Werkstoff-Nr 1.4521, für Trinkwasser DIN 1988-200, als Pressverbindung mit DVGW-Zertifizierung, mit Verpresstkennzeichnung, Außendurchmesser 35 mm, 2. Durchmesser 28 mm.
Menge: 4,000 St

**01.04.03.32 Reduzierstück Einsteckende Stahl niro TW Pressverbindung AD 42mm x 35mm**
STLB-Bau 2023-10 042
Reduzierstück, mit Einsteckende, aus nichtrostendem Stahl, für Rohrleitung aus nichtrostendem Stahl, Werkstoff-Nr 1.4521, für Trinkwasser DIN 1988-200, als Pressverbindung mit DVGW-Zertifizierung, mit Verpresstkennzeichnung, Außendurchmesser 42 mm, 2. Durchmesser 35 mm.
Menge: 4,000 St

**01.04.03.33 Übergangsstück Einsteckende AG Stahl niro TW Pressverbindung AD 15mm R1/2**
STLB-Bau 2024-04 042
Übergangsstück, mit Einsteckende und Außengewinde, aus nichtrostendem Stahl, für Rohrleitung aus nichtrostendem Stahl, Werkstoff-Nr 1.4521, für Trinkwasser DIN 1988-200, als Pressverbindung mit DVGW-Zertifizierung, mit Verpresstkennzeichnung, Außendurchmesser 15 mm, Gewindeanschluss R 1/2.
Menge: 4,000 St

**01.04.03.34 Übergangsstück Einsteckende AG Stahl niro TW Pressverbindung AD 18mm R1/2**
STLB-Bau 2024-04 042
Übergangsstück, mit Einsteckende und Außengewinde, aus nichtrostendem Stahl, für Rohrleitung aus nichtrostendem Stahl, Werkstoff-Nr 1.4521, für Trinkwasser DIN 1988-200, als Pressverbindung mit DVGW-Zertifizierung, mit Verpresstkennzeichnung, Außendurchmesser 18 mm, Gewindeanschluss R 1/2.
Menge: 4,000 St

**01.04.03.35 Übergangsstück Einsteckende AG Stahl niro TW Pressverbindung AD 28mm R3/4**
STLB-Bau 2024-04 042
Übergangsstück, mit Einsteckende und Außengewinde, aus nichtrostendem Stahl, für Rohrleitung aus nichtrostendem Stahl, Werkstoff-Nr 1.4521, für Trinkwasser DIN 1988-200, als Pressverbindung mit DVGW-Zertifizierung, mit Verpresstkennzeichnung, Außendurchmesser 28 mm, Gewindeanschluss R 3/4.
Menge: 4,000 St

**01.04.03.36 Übergangsstück Einsteckende IG Stahl niro TW Pressverbindung AD 15mm Rp1/2**
STLB-Bau 2024-04 042
Übergangsstück, mit Einsteckende und Innengewinde, aus nichtrostendem Stahl, für Rohrleitung aus nichtrostendem Stahl, Werkstoff-Nr 1.4521, für Trinkwasser DIN 1988-200, als Pressverbindung mit DVGW-Zertifizierung, mit Verpresstkennzeichnung, Außendurchmesser 15 mm, Gewindeanschluss Rp 1/2.
Menge: 48,000 St

**01.04.03.37 Übergangsstück Einsteckende IG Stahl niro TW Pressverbindung AD 18mm Rp1/2**
STLB-Bau 2023-10 042
Übergangsstück, mit Einsteckende und Innengewinde, aus nichtrostendem Stahl, für Rohrleitung aus nichtrostendem Stahl, Werkstoff-Nr 1.4521, für Trinkwasser DIN 1988-200, als Pressverbindung mit DVGW-Zertifizierung, mit Verpresstkennzeichnung, Außendurchmesser 18 mm, Gewindeanschluss Rp 1/2.
Menge: 65,000 St

**01.04.03.38 Übergangsstück Einsteckende IG Stahl niro TW Pressverbindung AD 22mm Rp1/2**
STLB-Bau 2023-10 042
Übergangsstück, mit Einsteckende und Innengewinde, aus nichtrostendem Stahl, für Rohrleitung aus nichtrostendem Stahl, Werkstoff-Nr 1.4521, für Trinkwasser DIN 1988-200, als Pressverbindung mit DVGW-Zertifizierung, mit Verpresstkennzeichnung, Außendurchmesser 22 mm, Gewindeanschluss Rp 1/2.
Menge: 50,000 St

**01.04.03.39 Übergangsstück Einsteckende IG Stahl niro TW Pressverbindung AD 28mm Rp1/2**
STLB-Bau 2024-04 042
Übergangsstück, mit Einsteckende und Innengewinde, aus nichtrostendem Stahl, für Rohrleitung aus nichtrostendem Stahl, Werkstoff-Nr 1.4521, für Trinkwasser DIN 1988-200, als Pressverbindung mit DVGW-Zertifizierung, mit Verpresstkennzeichnung, Außendurchmesser 28 mm, Gewindeanschluss Rp 1/2.
Menge: 6,000 St

**01.04.03.40 Doppelanschlusswinkel Stahl niro Rp 1/2/15mm TW Pressverbindung AD 15mm**
STLB-Bau 2024-04 042
Doppelanschlusswinkel einschl. Abpressstopfen, verdrehsicher, in 45-Grad-Stufen arretierbar, aus nichtrostendem Stahl, Anschlussmaße Rp 1/2/15 mm, für Rohrleitung aus nichtrostendem Stahl, für Trinkwasser DIN 1988-200, als Pressverbindung mit DVGW-Zertifizierung, mit Verpresstkennzeichnung, Außendurchmesser 15 mm.
Menge: 29,000 St

**01.04.03.41 Doppelanschlusswinkel Stahl niro Rp 1/2/18mm TW Pressverbindung AD 18mm**
STLB-Bau 2024-04 042
Doppelanschlusswinkel einschl. Abpressstopfen, verdrehsicher, in 45-Grad-Stufen arretierbar, aus nichtrostendem Stahl, Anschlussmaße Rp 1/2/18 mm, für Rohrleitung aus nichtrostendem Stahl, für Trinkwasser DIN 1988-200, als Pressverbindung mit DVGW-Zertifizierung, mit Verpresstkennzeichnung, Außendurchmesser 18 mm.
Menge: 23,000 St

**01.04.03.42 Doppelanschlusswinkel Stahl niro Rp 1/2/22 mm TW Pressverbindung AD 22mm**
STLB-Bau 2024-04 042
Doppelanschlusswinkel einschl. Abpressstopfen, verdrehsicher, in 45-Grad-Stufen arretierbar, aus nichtrostendem Stahl, Anschlussmaße Rp 1/2/22 mm, für Rohrleitung aus nichtrostendem Stahl, für Trinkwasser DIN 1988-200, als Pressverbindung mit DVGW-Zertifizierung, mit Verpresstkennzeichnung, Außendurchmesser 22 mm.
Menge: 23,000 St

**01.04.03.43 Doppelanschlusswinkel Stahl niro Rp 3/4/22mm TW Pressverbindung AD 22mm**
STLB-Bau 2024-04 042
Doppelanschlusswinkel einschl. Abpressstopfen, verdrehsicher, in 45-Grad-Stufen arretierbar, aus nichtrostendem Stahl, Anschlussmaße Rp 3/4/22 mm, für Rohrleitung aus nichtrostendem Stahl, für Trinkwasser DIN 1988-200, als Pressverbindung mit DVGW-Zertifizierung, mit Verpresstkennzeichnung, Außendurchmesser 22 mm.
Menge: 12,000 St

**01.04.03.44 Hahnverlängerung, zylindr. IG kon. AG Rotguss TW Rp1/2, 12,5mm**
Hahnverlängerung, zylindr. IG kon. AG Rotguss TW Rp1/2

Hahnverlängerung, mit zylindrischem Innen- und konischen Außengewinde, aus Rotguss, für Trinkwasser DIN 1988-200, mit Innenvielkant, Rp1/2, Länge: 12,5 mm
Menge: 20,000 St

**01.04.03.45 Hahnverlängerung, zylindr. IG kon. AG Rotguss TW Rp1/2 17,5mm**
Hahnverlängerung, zylindr. IG kon. AG Rotguss TW Rp1/2

Hahnverlängerung, mit zylindrischem Innen- und konischen Außengewinde, aus Rotguss, für Trinkwasser DIN 1988-200, mit Innenvielkant, Rp1/2, Länge: 17,5 mm
Menge: 20,000 St

**01.04.03.46 Hahnverlängerung, zylindr. IG kon. AG Rotguss TW Rp1/2 20mm**
Hahnverlängerung, zylindr. IG kon. AG Rotguss TW Rp1/2

Hahnverlängerung, mit zylindrischem Innen- und konischen Außengewinde, aus Rotguss, für Trinkwasser DIN 1988-200, mit Innenvielkant, Rp1/2, Länge: 20 mm
Menge: 20,000 St

**01.04.03.47 Hahnverlängerung, zylindr. IG kon. AG Rotguss TW Rp1/2 25mm**
Hahnverlängerung, zylindr. IG kon. AG Rotguss TW Rp1/2

Hahnverlängerung, mit zylindrischem Innen- und konischen Außengewinde, aus Rotguss, für Trinkwasser DIN 1988-200, mit Innenvielkant, Rp1/2, Länge: 25 mm
Menge: 20,000 St

**01.04.03.48 Hahnverlängerung, zylindr. IG kon. AG Rotguss TW Rp1/2 30mm**
Hahnverlängerung, zylindr. IG kon. AG Rotguss TW Rp1/2

Hahnverlängerung, mit zylindrischem Innen- und konischen Außengewinde, aus Rotguss, für Trinkwasser DIN 1988-200, mit Innenvielkant, Rp1/2, Länge: 30 mm
Menge: 20,000 St

**01.04.03.49 Hahnverlängerung, zylindr. IG kon. AG Rotguss TW Rp1/2 40mm**
Hahnverlängerung, zylindr. IG kon. AG Rotguss TW Rp1/2

Hahnverlängerung, mit zylindrischem Innen- und konischen Außengewinde, aus Rotguss, für Trinkwasser DIN 1988-200, mit Innenvielkant, Rp1/2, Länge: 40 mm
Menge: 20,000 St

##### Abschnitt 01.04.04 Befestigungselemente

**Ausführungsbeschreibung 10 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.04.04.1 Profilstahlkonstruktion aus serienmäßigen Profilschienen, bis 3,5m**
*** gemäß Ausführungsbeschreibung 10
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschienen.
Arbeitshöhe des Montageortes bis 3,5 m über der Standfläche des hierfür erforderlichen Gerüstes
Menge: 250,000 kg

**Ausführungsbeschreibung 11 Rohrschellen, bis 3,5m, Befestigungsuntergrund: Holz**
*Rohrschellen, bis 3,5m, Befestigungsuntergrund: Holz*
Folgender Deckenaufbau ist bei den Rohrschellen in der Holz-hybrid Decke (120 mm Aufbeton + 240 mm Brettsperrholz) zu berücksichtigen:
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
**01.04.04.2 Rohrschelle Stahl verz L bis 0,5m DN12**
*** gemäß Ausführungsbeschreibung 11
STLB-Bau 2024-04 042
Rohraufhängung als Rohrschelle, aus verzinktem Stahl, mit schalldämmenden Einlagen, Anforderungen entsprechend DIN 4109-1, Länge Aufhängung bis 0,5 m, Befestigung an Montageschienen, Befestigungsuntergrund Holz, Rohr aus nichtrostendem Stahl, DN 12, Arbeitshöhe des Montageortes bis 3,5 m über der Standfläche des hierfür erforderlichen Gerüstes.
Menge: 80,000 St

**01.04.04.3 Rohrschelle Stahl verz L bis 0,5m DN15**
*** gemäß Ausführungsbeschreibung 11
STLB-Bau 2024-04 042
Rohraufhängung als Rohrschelle, aus verzinktem Stahl, mit schalldämmenden Einlagen, Anforderungen entsprechend DIN 4109-1, Länge Aufhängung bis 0,5 m, Befestigung an Montageschienen, Befestigungsuntergrund Holz, Rohr aus nichtrostendem Stahl, DN 15, Arbeitshöhe des Montageortes bis 3,5 m über der Standfläche des hierfür erforderlichen Gerüstes.
Menge: 50,000 St

**01.04.04.4 Rohrschelle Stahl verz L bis 0,5m DN20**
*** gemäß Ausführungsbeschreibung 11
STLB-Bau 2024-04 042
Rohraufhängung als Rohrschelle, aus verzinktem Stahl, mit schalldämmenden Einlagen, Anforderungen entsprechend DIN 4109-1, Länge Aufhängung bis 0,5 m, Befestigung an Montageschienen, Befestigungsuntergrund Holz, Rohr aus nichtrostendem Stahl, DN 20, Arbeitshöhe des Montageortes bis 3,5 m über der Standfläche des hierfür erforderlichen Gerüstes.
Menge: 90,000 St

**01.04.04.5 Rohrschelle Stahl verz L bis 0,5m DN25**
*** gemäß Ausführungsbeschreibung 11
STLB-Bau 2024-04 042
Rohraufhängung als Rohrschelle, aus verzinktem Stahl, mit schalldämmenden Einlagen, Anforderungen entsprechend DIN 4109-1, Länge Aufhängung bis 0,5 m, Befestigung an Montageschienen, Befestigungsuntergrund Holz, Rohr aus nichtrostendem Stahl, DN 25, Arbeitshöhe des Montageortes bis 3,5 m über der Standfläche des hierfür erforderlichen Gerüstes.
Menge: 40,000 St

**01.04.04.6 Rohrschelle Stahl verz L bis 0,5m DN32**
*** gemäß Ausführungsbeschreibung 11
STLB-Bau 2024-04 042
Rohraufhängung als Rohrschelle, aus verzinktem Stahl, mit schalldämmenden Einlagen, Anforderungen entsprechend DIN 4109-1, Länge Aufhängung bis 0,5 m, Befestigung an Montageschienen, Befestigungsuntergrund Holz, Rohr aus nichtrostendem Stahl, DN 32, Arbeitshöhe des Montageortes bis 3,5 m über der Standfläche des hierfür erforderlichen Gerüstes.
Menge: 25,000 St

**01.04.04.7 Rohrschelle Stahl verz L bis 0,5m DN40**
*** gemäß Ausführungsbeschreibung 11
STLB-Bau 2024-04 042
Rohraufhängung als Rohrschelle, aus verzinktem Stahl, mit schalldämmenden Einlagen, Anforderungen entsprechend DIN 4109-1, Länge Aufhängung bis 0,5 m, Befestigung an Montageschienen, Befestigungsuntergrund Holz, Rohr aus nichtrostendem Stahl, DN 40, Arbeitshöhe des Montageortes bis 3,5 m über der Standfläche des hierfür erforderlichen Gerüstes.
Menge: 30,000 St

*Hinweis: Rohrschellen, bis 3,5m, Befestigungsuntergrund: Beton*

**01.04.04.8 Rohrschelle Stahl verz L bis 0,5m DN12**
STLB-Bau 2024-04 042
Rohraufhängung als Rohrschelle, aus verzinktem Stahl, mit schalldämmenden Einlagen, Anforderungen entsprechend DIN 4109-1, Länge Aufhängung bis 0,5 m, Befestigung an Montageschienen, Befestigungsuntergrund Beton, Rohr aus nichtrostendem Stahl, DN 12, Arbeitshöhe des Montageortes bis 3,5 m über der Standfläche des hierfür erforderlichen Gerüstes.
Menge: 80,000 St

**01.04.04.9 Rohrschelle Stahl verz L bis 0,5m DN15**
STLB-Bau 2024-04 042
Rohraufhängung als Rohrschelle, aus verzinktem Stahl, mit schalldämmenden Einlagen, Anforderungen entsprechend DIN 4109-1, Länge Aufhängung bis 0,5 m, Befestigung an Montageschienen, Befestigungsuntergrund Beton, Rohr aus nichtrostendem Stahl, DN 15, Arbeitshöhe des Montageortes bis 3,5 m über der Standfläche des hierfür erforderlichen Gerüstes.
Menge: 50,000 St

**01.04.04.10 Rohrschelle Stahl verz L bis 0,5m DN20**
STLB-Bau 2024-04 042
Rohraufhängung als Rohrschelle, aus verzinktem Stahl, mit schalldämmenden Einlagen, Anforderungen entsprechend DIN 4109-1, Länge Aufhängung bis 0,5 m, Befestigung an Montageschienen, Befestigungsuntergrund Beton, Rohr aus nichtrostendem Stahl, DN 20, Arbeitshöhe des Montageortes bis 3,5 m über der Standfläche des hierfür erforderlichen Gerüstes.
Menge: 90,000 St

**01.04.04.11 Rohrschelle Stahl verz L bis 0,5m DN25**
STLB-Bau 2024-04 042
Rohraufhängung als Rohrschelle, aus verzinktem Stahl, mit schalldämmenden Einlagen, Anforderungen entsprechend DIN 4109-1, Länge Aufhängung bis 0,5 m, Befestigung an Montageschienen, Befestigungsuntergrund Beton, Rohr aus nichtrostendem Stahl, DN 25, Arbeitshöhe des Montageortes bis 3,5 m über der Standfläche des hierfür erforderlichen Gerüstes.
Menge: 40,000 St

**01.04.04.12 Rohrschelle Stahl verz L bis 0,5m DN32**
STLB-Bau 2024-04 042
Rohraufhängung als Rohrschelle, aus verzinktem Stahl, mit schalldämmenden Einlagen, Anforderungen entsprechend DIN 4109-1, Länge Aufhängung bis 0,5 m, Befestigung an Montageschienen, Befestigungsuntergrund Beton, Rohr aus nichtrostendem Stahl, DN 32, Arbeitshöhe des Montageortes bis 3,5 m über der Standfläche des hierfür erforderlichen Gerüstes.
Menge: 25,000 St

**01.04.04.13 Rohrschelle Stahl verz L bis 0,5m DN40**
STLB-Bau 2024-04 042
Rohraufhängung als Rohrschelle, aus verzinktem Stahl, mit schalldämmenden Einlagen, Anforderungen entsprechend DIN 4109-1, Länge Aufhängung bis 0,5 m, Befestigung an Montageschienen, Befestigungsuntergrund Beton, Rohr aus nichtrostendem Stahl, DN 40, Arbeitshöhe des Montageortes bis 3,5 m über der Standfläche des hierfür erforderlichen Gerüstes.
Menge: 30,000 St

#### Bereich 01.05 Schmutzwasser fetthaltig

##### Abschnitt 01.05.01 Apparate und Zubehör

*Hinweis: Einbringung Fettabscheider und Zubehör*
Die Fettabscheideranlage befindet sich im Untergeschoss 1. Die Einbringung der Komponenten erfolgt über die Tiefgaragenabfahrt. Die Tiefgaragenabfahrt weist eine maximale Durchfahrtshöhe von 4,50 m, eine maximale Durchfahrtsbreite von 6 m und eine Steigung von 15 % auf und endet im Untergeschoss 2. Von dort kommt man über die Rampenauffahrt ins Untergeschoss 1.
Die Rampenauffahrt weist eine maximale Durchfahrtshöhe von 2,20 m, eine maximale Durchfahrtsbreite von 6,50 m und eine Steigung von 15 % auf. Angekommen im Untergeschoss 1
können die Komponenten ebenerdig, ohne Höhenversatz an Ihren vorgesehenen Platz transportiert werden.
Die maximale lichte Durchfahrtshöhe in der Tiefgarage UG1 von 2,20 ist unbedingt zu beachten. Bodenlast Tiefgarage 3 kN/m²
Geeignete Transportmittel sind zu berücksichtigen

**01.05.01.1 Fett-Abscheider S+P Stahl niro NS10 1000l autom.Entsorgung Bedientableau Stutzen automatisch 2Wartungsöffnungen**
Abscheideranlage für Fette DIN EN 1825-1 und DIN 4040-100 mit Probenahmeeinrichtung und integriertem Schlammfang, mit allgemeiner bauaufsichtlicher Zulassung, aus nichtrostendem Stahl, zur freien Aufstellung in frostgeschützten Räumen, unterlüftet, mit typgeprüfter Statik DIN 19901, Gruppe F1, Nenngröße 10, Schlammfanginhalt mind. 1400 l, mit Schauglas und Fülleinrichtung, mit Entsorgungseinrichtung automatisch gesteuert, intern betriebsbereit verdrahtet einschl. aller erforderlichen Funktionsteile, mit externem Bedienungstableau, Entsorgungsstutzen, Anschluss an Nassmüllanlage, Entleerung durch eingebaute Förderpumpe, Entsorgungsablauf, Innenreinigung und Wiederbefüllung automatisch gesteuert, einschl. 2 geruchdichter Wartungsöffnungen.

Nennweite Auslauf (DN): 150
Nennweite Zulauf (DN): 150

Aufstellfläche LxB max. 3,0 x 2,0 m

Hersteller und Typ '....................................................'
vom Bieter einzutragen,
Menge: 1,000 St

*Hinweis: Hebeanlage Fettabscheider*

**01.05.01.2 Abwasserhebeanlage H 8 m 2Pumpen Steuerungseinheit IP54**
STLB-Bau 2024-04 046
Abwasserhebeanlage für fäkalienfreies Abwasser DIN EN 12050-2,
Volumenstrom '10.5' m3/h,
Förderhöhe '8' m, Zulauf DN 150, Anschluss druckseitig DN 50, einschl. Behälter, mit 2 Pumpenaggregaten, Freistromlaufrad, einschl. Rückflussverhinderer DIN EN 12050-4 und Absperrschieber im Zulauf und in der Druckleitung, Bemessungsbetriebsspannung 400 V AC, Direkteinschaltung, Steuerungseinheit, anschlussfertig verdrahtet, Schutzart IP 54 DIN EN 60529 (VDE 0470-1), als Wandverteiler, mit Hauptschalter, mit Schaltung der Antriebe, für Hand-, 0- und Automatikbetrieb, mit Niveauregelung, mit automatisch wechselnder Einschaltung der Pumpenantriebe nach jeder Schaltung, mit Trockenlaufsicherung, optische und akustische Alarmmeldung bei zu hohem Wasserstand, Sammelstörmeldung mit potentialfreiem Kontakt,
Hersteller und Typ '....................................................'
vom Bieter einzutragen.
Menge: 1,000 St

*Hinweis: Temperaturhaltung fetth. Abwasserleitung innerhalb Tiefgarage*
Temperaturhaltung fetth. Abwasserleitung innerhalb Tiefgarage gegen Außenluft

**01.05.01.3 Heizbandsteuerung 4Heizkreise L 40-60m Temperatur-Messel.**
STLB-Bau 2024-04 022
Heizbandsteuerung einschl. Thermostat, 4 Heizkreise, Heizkreislänge über 40 bis 60 m, mit Temperatur-Messelement, einschl. Verteilerkasten und Leitungsschutz für Wandmontage.
Menge: 1,000 St

**01.05.01.4 Begleitheizung Temperaturhaltung Entsorgungssystem fettführend Leistung vermindernd Guss DN80**
Begleitheizung zur Temperaturhaltung für Rohrleitungen von fettführenden Entsorgungssystemen, mit korrosionsschützendem Außenmantel,
max. auftretende Mediumtemperatur in Grad C
60

min. Umgebungstemperatur in Grad C
5

Heizleitung mit sich deutlich vermindernder Leistung bei steigender Temperatur, mit Schutzgeflecht,
Nennleistung in W/m  31

Arbeitshöhe des Montageortes über 3,5 bis 5,5 m über der Standfläche des hierfür erforderlichen Gerüstes, Gerüst wird gesondert vergütet.

mit VDE-Registrierung, Rohrleitung aus Gusseisen, DN 80, Befestigung mit Kabelbindern alle 30 cm, abgerechnet wird die zu beheizende Rohrleitungslänge
Menge: 41,000 m

**01.05.01.5 Begleitheizung Temperaturhaltung Entsorgungssystem fettführend Leistung vermindernd Guss DN100**
Begleitheizung zur Temperaturhaltung für Rohrleitungen von fettführenden Entsorgungssystemen, mit korrosionsschützendem Außenmantel,
max. auftretende Mediumtemperatur in Grad C
60

min. Umgebungstemperatur in Grad C
5

Heizleitung mit sich deutlich vermindernder Leistung bei steigender Temperatur, mit Schutzgeflecht,
Nennleistung in W/m  31

Arbeitshöhe des Montageortes über 3,5 bis 5,5 m über der Standfläche des hierfür erforderlichen Gerüstes, Gerüst wird gesondert vergütet.

mit VDE-Registrierung, Rohrleitung aus Gusseisen, DN 100, Befestigung mit Kabelbindern alle 30 cm, abgerechnet wird die zu beheizende Rohrleitungslänge
Menge: 118,000 m

**01.05.01.6 Heizband-Endabschluss**
STLB-Bau 2024-04 022
Heizband-Endabschluss.
Menge: 20,000 St

**01.05.01.7 Inbetriebnahme Begleitheizung**
Inbetriebnahme Begleitheizung,
einschl. Protokoll mit Messwerten Stromaufnahme und Temperaturen.
Menge: 1,000 St

##### Abschnitt 01.05.02 Rohrleitungen und Zubehör

*Hinweis: Hinweis zu nachfolgenden Positionen*
Hinweis zu nachfolgenden Positionen:
Das Rohrleitungssytem der Entwässerung ist einschl. aller Form- und Verbindungsstücke in einem System herzustellen, um Schnittstellenprobleme bei der Gewährleistung zu vermeiden und / oder Ersatzteilbeschaffungen zu optimieren.

*Hinweis: fetthaltiges Schmutzwasser, Montagehöhe bis 3,5 m*

**01.05.02.1 Abwasserltg Guss 2K-Epoxid-Besch 2fach außen Verzinkung Grundierung DN50 Gebäude**
STLB-Bau 2024-04 044
Abwasserleitung aus Gusseisen, DIN EN 877 und DIN 19522, zur Ableitung fetthaltiger Abwässer, innen mit 2-facher Zweikomponenten-Epoxid-Beschichtung, außen mit Verzinkung und Grundierung, Farbton grau, DN 50, Verlegung in Gebäuden, Form- und Verbindungsstücke werden gesondert vergütet, Rohrbefestigungen werden gesondert vergütet, Arbeitshöhe des Montageortes bis 3,5 m über der Standfläche des hierfür erforderlichen Gerüstes,
Hersteller und Typ '....................................................'
vom Bieter einzutragen.
Menge: 34,000 m

**01.05.02.2 Abwasserltg Guss 2K-Epoxid-Besch 2fach außen Verzinkung Grundierung DN80 Gebäude**
STLB-Bau 2024-04 044
Abwasserleitung aus Gusseisen, DIN EN 877 und DIN 19522, zur Ableitung fetthaltiger Abwässer, innen mit 2-facher Zweikomponenten-Epoxid-Beschichtung, außen mit Verzinkung und Grundierung, Farbton grau, DN 80, Verlegung in Gebäuden, Form- und Verbindungsstücke werden gesondert vergütet, Rohrbefestigungen werden gesondert vergütet, Arbeitshöhe des Montageortes bis 3,5 m über der Standfläche des hierfür erforderlichen Gerüstes.
Menge: 49,000 m

**01.05.02.3 Abwasserltg Guss 2K-Epoxid-Besch 2fach außen Verzinkung Grundierung DN100 Gebäude**
STLB-Bau 2024-04 044
Abwasserleitung aus Gusseisen, DIN EN 877 und DIN 19522, zur Ableitung fetthaltiger Abwässer, innen mit 2-facher Zweikomponenten-Epoxid-Beschichtung, außen mit Verzinkung und Grundierung, Farbton grau, DN 100, Verlegung in Gebäuden, Form- und Verbindungsstücke werden gesondert vergütet, Rohrbefestigungen werden gesondert vergütet, Arbeitshöhe des Montageortes bis 3,5 m über der Standfläche des hierfür erforderlichen Gerüstes.
Menge: 126,000 m

**01.05.02.4 Abwasserltg Guss 2K-Epoxid-Besch 2fach außen Verzinkung Grundierung DN150 Gebäude**
STLB-Bau 2024-04 044
Abwasserleitung aus Gusseisen, DIN EN 877 und DIN 19522, zur Ableitung fetthaltiger Abwässer, innen mit 2-facher Zweikomponenten-Epoxid-Beschichtung, außen mit Verzinkung und Grundierung, Farbton grau, DN 150, Verlegung in Gebäuden, Form- und Verbindungsstücke werden gesondert vergütet, Rohrbefestigungen werden gesondert vergütet, Arbeitshöhe des Montageortes bis 3,5 m über der Standfläche des hierfür erforderlichen Gerüstes.
Menge: 12,000 m

*Hinweis: fetthaltiges Schmutzwasser, Montagehöhe über 3,5 m - 5,5 m*

**01.05.02.5 Abwasserltg Guss 2K-Epoxid-Besch 2fach außen Verzinkung Grundierung DN50 Gebäude**
STLB-Bau 2024-04 044
Abwasserleitung aus Gusseisen, DIN EN 877 und DIN 19522, zur Ableitung fetthaltiger Abwässer, innen mit 2-facher Zweikomponenten-Epoxid-Beschichtung, außen mit Verzinkung und Grundierung, Farbton grau, DN 50, Verlegung in Gebäuden, Form- und Verbindungsstücke werden gesondert vergütet, Rohrbefestigungen werden gesondert vergütet, Arbeitshöhe des Montageortes über 3,5 bis 5,5 m über der Standfläche des hierfür erforderlichen Gerüstes, Gerüst wird gesondert vergütet.
Menge: 18,000 m

**01.05.02.6 Abwasserltg Guss 2K-Epoxid-Besch 2fach außen Verzinkung Grundierung DN80 Gebäude**
STLB-Bau 2024-04 044
Abwasserleitung aus Gusseisen, DIN EN 877 und DIN 19522, zur Ableitung fetthaltiger Abwässer, innen mit 2-facher Zweikomponenten-Epoxid-Beschichtung, außen mit Verzinkung und Grundierung, Farbton grau, DN 80, Verlegung in Gebäuden, Form- und Verbindungsstücke werden gesondert vergütet, Rohrbefestigungen werden gesondert vergütet, Arbeitshöhe des Montageortes über 3,5 bis 5,5 m über der Standfläche des hierfür erforderlichen Gerüstes, Gerüst wird gesondert vergütet.
Menge: 27,000 m

**01.05.02.7 Abwasserltg Guss 2K-Epoxid-Besch 2fach außen Verzinkung Grundierung DN100 Gebäude**
STLB-Bau 2024-04 044
Abwasserleitung aus Gusseisen, DIN EN 877 und DIN 19522, zur Ableitung fetthaltiger Abwässer, innen mit 2-facher Zweikomponenten-Epoxid-Beschichtung, außen mit Verzinkung und Grundierung, Farbton grau, DN 100, Verlegung in Gebäuden, Form- und Verbindungsstücke werden gesondert vergütet, Rohrbefestigungen werden gesondert vergütet, Arbeitshöhe des Montageortes über 3,5 bis 5,5 m über der Standfläche des hierfür erforderlichen Gerüstes, Gerüst wird gesondert vergütet.
Menge: 56,000 m

**01.05.02.8 Bogen bis 45Grad Guss 2K-Epoxid-Besch 2fach außen Verzinkung Grundierung DN50**
STLB-Bau 2024-04 044
Bogen, bis 45 Grad, für Abwasserleitung aus Gusseisen, innen mit 2-facher Zweikomponenten-Epoxid-Beschichtung, zur Ableitung fetthaltiger Abwässer, außen mit Verzinkung und Grundierung, Farbton grau, DN 50.
Menge: 61,000 St

**01.05.02.9 Bogen bis 45Grad Guss 2K-Epoxid-Besch 2fach außen Verzinkung Grundierung DN80**
STLB-Bau 2024-04 044
Bogen, bis 45 Grad, für Abwasserleitung aus Gusseisen, innen mit 2-facher Zweikomponenten-Epoxid-Beschichtung, zur Ableitung fetthaltiger Abwässer, außen mit Verzinkung und Grundierung, Farbton grau, DN 80.
Menge: 28,000 St

**01.05.02.10 Bogen bis 45Grad Guss 2K-Epoxid-Besch 2fach außen Verzinkung Grundierung DN100**
STLB-Bau 2024-04 044
Bogen, bis 45 Grad, für Abwasserleitung aus Gusseisen, innen mit 2-facher Zweikomponenten-Epoxid-Beschichtung, zur Ableitung fetthaltiger Abwässer, außen mit Verzinkung und Grundierung, Farbton grau, DN 100.
Menge: 39,000 St

**01.05.02.11 Bogen bis 45Grad Guss 2K-Epoxid-Besch 2fach außen Verzinkung Grundierung DN150**
STLB-Bau 2024-04 044
Bogen, bis 45 Grad, für Abwasserleitung aus Gusseisen, innen mit 2-facher Zweikomponenten-Epoxid-Beschichtung, zur Ableitung fetthaltiger Abwässer, außen mit Verzinkung und Grundierung, Farbton grau, DN 150.
Menge: 1,000 St

**01.05.02.12 Bogen 45-90Grad Guss 2K-Epoxid-Besch 2fach außen Verzinkung Grundierung DN50**
STLB-Bau 2024-04 044
Bogen, über 45 bis 90 Grad, für Abwasserleitung aus Gusseisen, innen mit 2-facher Zweikomponenten-Epoxid-Beschichtung, zur Ableitung fetthaltiger Abwässer, außen mit Verzinkung und Grundierung, Farbton grau, DN 50.
Menge: 20,000 St

**01.05.02.13 Bogen 45-90Grad Guss 2K-Epoxid-Besch 2fach außen Verzinkung Grundierung DN80**
STLB-Bau 2024-04 044
Bogen, über 45 bis 90 Grad, für Abwasserleitung aus Gusseisen, innen mit 2-facher Zweikomponenten-Epoxid-Beschichtung, zur Ableitung fetthaltiger Abwässer, außen mit Verzinkung und Grundierung, Farbton grau, DN 80.
Menge: 12,000 St

**01.05.02.14 Bogen 45-90Grad Guss 2K-Epoxid-Besch 2fach außen Verzinkung Grundierung DN100**
STLB-Bau 2024-04 044
Bogen, über 45 bis 90 Grad, für Abwasserleitung aus Gusseisen, innen mit 2-facher Zweikomponenten-Epoxid-Beschichtung, zur Ableitung fetthaltiger Abwässer, außen mit Verzinkung und Grundierung, Farbton grau, DN 100.
Menge: 51,000 St

**01.05.02.15 Bogen 45-90Grad Guss 2K-Epoxid-Besch 2fach außen Verzinkung Grundierung DN150**
STLB-Bau 2024-04 044
Bogen, über 45 bis 90 Grad, für Abwasserleitung aus Gusseisen, innen mit 2-facher Zweikomponenten-Epoxid-Beschichtung, zur Ableitung fetthaltiger Abwässer, außen mit Verzinkung und Grundierung, Farbton grau, DN 150.
Menge: 2,000 St

**01.05.02.16 Abzweig red. 45-90Grad Guss 2K-Epoxid-Besch 2fach außen Verzinkung Grundierung DN80 DN50**
STLB-Bau 2024-04 044
Abzweig, reduziert, über 45 bis 90 Grad, für Abwasserleitung aus Gusseisen, innen mit 2-facher Zweikomponenten-Epoxid-Beschichtung, zur Ableitung fetthaltiger Abwässer, außen mit Verzinkung und Grundierung, Farbton grau, DN 80, 2. DN 50.
Menge: 12,000 St

**01.05.02.17 Abzweig red. bis 45Grad Guss 2K-Epoxid-Besch 2fach außen Verzinkung Grundierung DN80 DN50**
STLB-Bau 2024-04 044
Abzweig, reduziert, bis 45 Grad, für Abwasserleitung aus Gusseisen, innen mit 2-facher Zweikomponenten-Epoxid-Beschichtung, zur Ableitung fetthaltiger Abwässer, außen mit Verzinkung und Grundierung, Farbton grau, DN 80, 2. DN 50.
Menge: 3,000 St

**01.05.02.18 Abzweig red. bis 45Grad Guss 2K-Epoxid-Besch 2fach außen Verzinkung Grundierung DN100 DN50**
STLB-Bau 2024-04 044
Abzweig, reduziert, bis 45 Grad, für Abwasserleitung aus Gusseisen, innen mit 2-facher Zweikomponenten-Epoxid-Beschichtung, zur Ableitung fetthaltiger Abwässer, außen mit Verzinkung und Grundierung, Farbton grau, DN 100, 2. DN 50.
Menge: 10,000 St

**01.05.02.19 Abzweig red. 45-90Grad Guss 2K-Epoxid-Besch 2fach außen Verzinkung Grundierung DN100 DN50**
STLB-Bau 2024-04 044
Abzweig, reduziert, über 45 bis 90 Grad, für Abwasserleitung aus Gusseisen, innen mit 2-facher Zweikomponenten-Epoxid-Beschichtung, zur Ableitung fetthaltiger Abwässer, außen mit Verzinkung und Grundierung, Farbton grau, DN 100, 2. DN 50.
Menge: 2,000 St

**01.05.02.20 Abzweig red. 45-90Grad Guss 2K-Epoxid-Besch 2fach außen Verzinkung Grundierung DN150 DN100**
STLB-Bau 2024-04 044
Abzweig, reduziert, über 45 bis 90 Grad, für Abwasserleitung aus Gusseisen, innen mit 2-facher Zweikomponenten-Epoxid-Beschichtung, zur Ableitung fetthaltiger Abwässer, außen mit Verzinkung und Grundierung, Farbton grau, DN 150, 2. DN 100.
Menge: 2,000 St

**01.05.02.21 Abzweig red. bis 45Grad Guss 2K-Epoxid-Besch 2fach außen Verzinkung Grundierung DN100 DN80**
STLB-Bau 2024-04 044
Abzweig, reduziert, bis 45 Grad, für Abwasserleitung aus Gusseisen, innen mit 2-facher Zweikomponenten-Epoxid-Beschichtung, zur Ableitung fetthaltiger Abwässer, außen mit Verzinkung und Grundierung, Farbton grau, DN 100, 2. DN 80.
Menge: 7,000 St

**01.05.02.22 Abzweig red. 45-90Grad Guss 2K-Epoxid-Besch 2fach außen Verzinkung Grundierung DN100 DN80**
STLB-Bau 2024-04 044
Abzweig, reduziert, über 45 bis 90 Grad, für Abwasserleitung aus Gusseisen, innen mit 2-facher Zweikomponenten-Epoxid-Beschichtung, zur Ableitung fetthaltiger Abwässer, außen mit Verzinkung und Grundierung, Farbton grau, DN 100, 2. DN 80.
Menge: 1,000 St

**01.05.02.23 Abzweig 45-90Grad Guss 2K-Epoxid-Besch 2fach außen Verzinkung Grundierung DN50**
STLB-Bau 2024-04 044
Abzweig, über 45 bis 90 Grad, für Abwasserleitung aus Gusseisen, innen mit 2-facher Zweikomponenten-Epoxid-Beschichtung, zur Ableitung fetthaltiger Abwässer, außen mit Verzinkung und Grundierung, Farbton grau, DN 50.
Menge: 4,000 St

**01.05.02.24 Abzweig bis 45Grad Guss 2K-Epoxid-Besch 2fach außen Verzinkung Grundierung DN80**
STLB-Bau 2024-04 044
Abzweig, bis 45 Grad, für Abwasserleitung aus Gusseisen, innen mit 2-facher Zweikomponenten-Epoxid-Beschichtung, zur Ableitung fetthaltiger Abwässer, außen mit Verzinkung und Grundierung, Farbton grau, DN 80.
Menge: 1,000 St

**01.05.02.25 Abzweig 45-90Grad Guss 2K-Epoxid-Besch 2fach außen Verzinkung Grundierung DN80**
STLB-Bau 2024-04 044
Abzweig, über 45 bis 90 Grad, für Abwasserleitung aus Gusseisen, innen mit 2-facher Zweikomponenten-Epoxid-Beschichtung, zur Ableitung fetthaltiger Abwässer, außen mit Verzinkung und Grundierung, Farbton grau, DN 80.
Menge: 4,000 St

**01.05.02.26 Abzweig bis 45Grad Guss 2K-Epoxid-Besch 2fach außen Verzinkung Grundierung DN100**
STLB-Bau 2024-04 044
Abzweig, bis 45 Grad, für Abwasserleitung aus Gusseisen, innen mit 2-facher Zweikomponenten-Epoxid-Beschichtung, zur Ableitung fetthaltiger Abwässer, außen mit Verzinkung und Grundierung, Farbton grau, DN 100.
Menge: 38,000 St

**01.05.02.27 Abzweig 45-90Grad Guss 2K-Epoxid-Besch 2fach außen Verzinkung Grundierung DN100**
STLB-Bau 2024-04 044
Abzweig, über 45 bis 90 Grad, für Abwasserleitung aus Gusseisen, innen mit 2-facher Zweikomponenten-Epoxid-Beschichtung, zur Ableitung fetthaltiger Abwässer, außen mit Verzinkung und Grundierung, Farbton grau, DN 100.
Menge: 2,000 St

**01.05.02.28 Abzweig 45-90Grad Guss 2K-Epoxid-Besch 2fach außen Verzinkung Grundierung DN150**
STLB-Bau 2024-04 044
Abzweig, über 45 bis 90 Grad, für Abwasserleitung aus Gusseisen, innen mit 2-facher Zweikomponenten-Epoxid-Beschichtung, zur Ableitung fetthaltiger Abwässer, außen mit Verzinkung und Grundierung, Farbton grau, DN 150.
Menge: 1,000 St

**01.05.02.29 Enddeckel Guss 2K-Epoxid-Besch 2fach außen Verzinkung Grundierung DN50**
STLB-Bau 2024-04 044
Enddeckel für Abwasserleitung aus Gusseisen, innen mit 2-facher Zweikomponenten-Epoxid-Beschichtung, zur Ableitung fetthaltiger Abwässer, außen mit Verzinkung und Grundierung, Farbton grau, DN 50.
Menge: 30,000 St

**01.05.02.30 Enddeckel Guss 2K-Epoxid-Besch 2fach außen Verzinkung Grundierung DN80**
STLB-Bau 2024-04 044
Enddeckel für Abwasserleitung aus Gusseisen, innen mit 2-facher Zweikomponenten-Epoxid-Beschichtung, zur Ableitung fetthaltiger Abwässer, außen mit Verzinkung und Grundierung, Farbton grau, DN 80.
Menge: 6,000 St

**01.05.02.31 Enddeckel Guss 2K-Epoxid-Besch 2fach außen Verzinkung Grundierung DN100**
STLB-Bau 2024-04 044
Enddeckel für Abwasserleitung aus Gusseisen, innen mit 2-facher Zweikomponenten-Epoxid-Beschichtung, zur Ableitung fetthaltiger Abwässer, außen mit Verzinkung und Grundierung, Farbton grau, DN 100.
Menge: 5,000 St

**01.05.02.32 Passstück Guss 2K-Epoxid-Besch 2fach außen Verzinkung Grundierung DN50**
STLB-Bau 2024-04 044
Passstück bis 50 cm, für Abwasserleitung aus Gusseisen, innen mit 2-facher Zweikomponenten-Epoxid-Beschichtung, zur Ableitung fetthaltiger Abwässer, außen mit Verzinkung und Grundierung, Farbton grau, DN 50.
Menge: 9,000 St

**01.05.02.33 Passstück Guss 2K-Epoxid-Besch 2fach außen Verzinkung Grundierung DN80**
STLB-Bau 2024-04 044
Passstück bis 50 cm, für Abwasserleitung aus Gusseisen, innen mit 2-facher Zweikomponenten-Epoxid-Beschichtung, zur Ableitung fetthaltiger Abwässer, außen mit Verzinkung und Grundierung, Farbton grau, DN 80.
Menge: 13,000 St

**01.05.02.34 Passstück Guss 2K-Epoxid-Besch 2fach außen Verzinkung Grundierung DN100**
STLB-Bau 2024-04 044
Passstück bis 50 cm, für Abwasserleitung aus Gusseisen, innen mit 2-facher Zweikomponenten-Epoxid-Beschichtung, zur Ableitung fetthaltiger Abwässer, außen mit Verzinkung und Grundierung, Farbton grau, DN 100.
Menge: 20,000 St

**01.05.02.35 Passstück Guss 2K-Epoxid-Besch 2fach außen Verzinkung Grundierung DN150**
STLB-Bau 2024-04 044
Passstück bis 50 cm, für Abwasserleitung aus Gusseisen, innen mit 2-facher Zweikomponenten-Epoxid-Beschichtung, zur Ableitung fetthaltiger Abwässer, außen mit Verzinkung und Grundierung, Farbton grau, DN 150.
Menge: 4,000 St

**01.05.02.36 Reduzierstück Guss 2K-Epoxid-Besch 2fach außen Verzinkung Grundierung DN100 DN50**
STLB-Bau 2024-04 044
Reduzierstück für Abwasserleitung aus Gusseisen, innen mit 2-facher Zweikomponenten-Epoxid-Beschichtung, zur Ableitung fetthaltiger Abwässer, außen mit Verzinkung und Grundierung, Farbton grau, DN 100, 2. DN 50.
Menge: 1,000 St

**01.05.02.37 Reduzierstück Guss 2K-Epoxid-Besch 2fach außen Verzinkung Grundierung DN100 DN80**
STLB-Bau 2024-04 044
Reduzierstück für Abwasserleitung aus Gusseisen, innen mit 2-facher Zweikomponenten-Epoxid-Beschichtung, zur Ableitung fetthaltiger Abwässer, außen mit Verzinkung und Grundierung, Farbton grau, DN 100, 2. DN 80.
Menge: 5,000 St

**01.05.02.38 Reduzierstück Guss 2K-Epoxid-Besch 2fach außen Verzinkung Grundierung DN150 DN100**
STLB-Bau 2024-04 044
Reduzierstück für Abwasserleitung aus Gusseisen, innen mit 2-facher Zweikomponenten-Epoxid-Beschichtung, zur Ableitung fetthaltiger Abwässer, außen mit Verzinkung und Grundierung, Farbton grau, DN 150, 2. DN 100.
Menge: 1,000 St

**01.05.02.39 Gummimanschette Spannhülse Guss 2K-Epoxid-Besch außen Verzinkung Grundierung DN50**
STLB-Bau 2024-04 044
Gummimanschette und Spannhülse, aus nichtrostendem Stahl, mit Spannschraube aus verzinktem Stahl, für Abwasserleitung aus Gusseisen, innen mit Zweikomponenten-Epoxid-Beschichtung, außen mit Verzinkung und Grundierung, DN 50.
Menge: 241,000 St

**01.05.02.40 Gummimanschette Spannhülse Guss 2K-Epoxid-Besch außen Verzinkung Grundierung DN80**
STLB-Bau 2024-04 044
Gummimanschette und Spannhülse, aus nichtrostendem Stahl, mit Spannschraube aus verzinktem Stahl, für Abwasserleitung aus Gusseisen, innen mit Zweikomponenten-Epoxid-Beschichtung, außen mit Verzinkung und Grundierung, DN 80.
Menge: 198,000 St

**01.05.02.41 Gummimanschette Spannhülse Guss 2K-Epoxid-Besch außen Verzinkung Grundierung DN100**
STLB-Bau 2024-04 044
Gummimanschette und Spannhülse, aus nichtrostendem Stahl, mit Spannschraube aus verzinktem Stahl, für Abwasserleitung aus Gusseisen, innen mit Zweikomponenten-Epoxid-Beschichtung, außen mit Verzinkung und Grundierung, DN 100.
Menge: 460,000 St

**01.05.02.42 Gummimanschette Spannhülse Guss 2K-Epoxid-Besch außen Verzinkung Grundierung DN150**
STLB-Bau 2024-04 044
Gummimanschette und Spannhülse, aus nichtrostendem Stahl, mit Spannschraube aus verzinktem Stahl, für Abwasserleitung aus Gusseisen, innen mit Zweikomponenten-Epoxid-Beschichtung, außen mit Verzinkung und Grundierung, DN 150.
Menge: 30,000 St

##### Abschnitt 01.05.03 Befestigungselemente

**Ausführungsbeschreibung 12 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.05.03.1 Profilstahlkonstruktion aus serienmäßigen Profilschienen, bis 3,5m**
*** gemäß Ausführungsbeschreibung 12
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes bis 3,5 m über der Standfläche des hierfür erforderlichen Gerüstes
Menge: 100,000 kg

**01.05.03.2 Profilstahlkonstruktion aus serienmäßigen Profilschienen, 3,5m - 5,5m**
*** gemäß Ausführungsbeschreibung 12
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes 3,5 m bis 5,5m über der Standfläche des hierfür erforderlichen Gerüstes
Menge: 50,000 kg

*Hinweis: Rohrschellen, bis 3,5m, Befestigungsuntergrund: Beton*

**01.05.03.3 Rohrschelle Stahl verz L bis 0,5m DN50**
STLB-Bau 2024-04 042
Rohraufhängung als Rohrschelle, aus verzinktem Stahl, mit schalldämmenden Einlagen, Anforderungen entsprechend DIN 4109-1, Länge Aufhängung bis 0,5 m, Befestigung an Montageschienen, Befestigungsuntergrund Beton, DN 50, Arbeitshöhe des Montageortes bis 3,5 m über der Standfläche des hierfür erforderlichen Gerüstes.
Menge: 20,000 St

**01.05.03.4 Rohrschelle Stahl verz L bis 0,5m DN80**
STLB-Bau 2024-04 042
Rohraufhängung als Rohrschelle, aus verzinktem Stahl, mit schalldämmenden Einlagen, Anforderungen entsprechend DIN 4109-1, Länge Aufhängung bis 0,5 m, Befestigung an Montageschienen, Befestigungsuntergrund Beton, DN 80, Arbeitshöhe des Montageortes bis 3,5 m über der Standfläche des hierfür erforderlichen Gerüstes.
Menge: 40,000 St

**01.05.03.5 Rohrschelle Stahl verz L bis 0,5m DN100**
STLB-Bau 2024-04 042
Rohraufhängung als Rohrschelle, aus verzinktem Stahl, mit schalldämmenden Einlagen, Anforderungen entsprechend DIN 4109-1, Länge Aufhängung bis 0,5 m, Befestigung an Montageschienen, Befestigungsuntergrund Beton, DN 100, Arbeitshöhe des Montageortes bis 3,5 m über der Standfläche des hierfür erforderlichen Gerüstes.
Menge: 80,000 St

**01.05.03.6 Rohrschelle Stahl verz L bis 0,5m DN150**
STLB-Bau 2024-04 042
Rohraufhängung als Rohrschelle, aus verzinktem Stahl, mit schalldämmenden Einlagen, Anforderungen entsprechend DIN 4109-1, Länge Aufhängung bis 0,5 m, Befestigung an Montageschienen, Befestigungsuntergrund Beton, DN 150, Arbeitshöhe des Montageortes bis 3,5 m über der Standfläche des hierfür erforderlichen Gerüstes.
Menge: 10,000 St

*Hinweis: Rohrschellen, 3,5m - 5,5m, Befestigungsuntergrund: Beton*

**01.05.03.7 Rohrschelle Stahl verz L bis 0,5m DN50**
STLB-Bau 2024-04 042
Rohraufhängung als Rohrschelle, aus verzinktem Stahl, mit schalldämmenden Einlagen, Anforderungen entsprechend DIN 4109-1, Länge Aufhängung bis 0,5 m, Befestigung an Montageschienen, Befestigungsuntergrund Beton, DN 50, Arbeitshöhe des Montageortes über 3,5 bis 5,5 m über der Standfläche des hierfür erforderlichen Gerüstes, Gerüst wird gesondert vergütet.
Menge: 10,000 St

**01.05.03.8 Rohrschelle Stahl verz L bis 0,5m DN80**
STLB-Bau 2024-04 042
Rohraufhängung als Rohrschelle, aus verzinktem Stahl, mit schalldämmenden Einlagen, Anforderungen entsprechend DIN 4109-1, Länge Aufhängung bis 0,5 m, Befestigung an Montageschienen, Befestigungsuntergrund Beton, DN 80, Arbeitshöhe des Montageortes über 3,5 bis 5,5 m über der Standfläche des hierfür erforderlichen Gerüstes, Gerüst wird gesondert vergütet.
Menge: 20,000 St

**01.05.03.9 Rohrschelle Stahl verz L bis 0,5m DN100**
STLB-Bau 2024-04 042
Rohraufhängung als Rohrschelle, aus verzinktem Stahl, mit schalldämmenden Einlagen, Anforderungen entsprechend DIN 4109-1, Länge Aufhängung bis 0,5 m, Befestigung an Montageschienen, Befestigungsuntergrund Beton, DN 100, Arbeitshöhe des Montageortes über 3,5 bis 5,5 m über der Standfläche des hierfür erforderlichen Gerüstes, Gerüst wird gesondert vergütet.
Menge: 35,000 St

#### Bereich 01.06 Schmutzwasser

##### Abschnitt 01.06.01 Abläufe und Rinnen

*Hinweis: Trichtersifon*

**01.06.01.1 Geruchverschluss Abwasserleitung PP heißwasserbest. DN/OD50**
Geruchverschluss, senkrechter Einlauf, waagerechter Auslauf, mit Trichter, für Abwasserleitung, aus PP-Rohr DIN EN 1451-1, heißwasserbeständig (bis 95 Grad C), DN/OD50.
Menge: 25,000 St

**01.06.01.2 Geruchverschluss Abwasserleitung PP heißwasserbest. DN/OD50, mit Kugelverschluss**
Geruchverschluss, senkrechter Einlauf, waagerechter Auslauf, mit Trichter, mit Kugelverschluss, mit Reinigungsöffnung, für Abwasserleitung, aus PP-Rohr DIN EN 1451-1, heißwasserbeständig (bis 95 Grad C), DN/OD50.
Menge: 4,000 St

**01.06.01.3 Geruchverschluss Prüfzeichen Waschmaschine/Geschirrspülmaschine 1 1/2xDN50 Kunststoff heißwasserbest. Röhrengeruchverschluss**
STLB-Bau 2024-04 045
Geruchverschluss DIN 19541 mit Prüfzeichen, für Waschmaschine/Geschirrspülmaschine, 1 1/2 x DN 50, aus Kunststoff, heißwasserbeständig, als Röhrengeruchverschluss, mit Anschlussbogen.
Menge: 2,000 St

*Hinweis: Schmutzwasser Strangentlüftungen*

**01.06.01.4 Dachhaubenkopf DN 80**
Dachhaube Schmutzwasser DN80,
Neigung 0°, mit Kondensatsperre, bestehend aus Dachhaubenkopf und Standrohr isoliert
Material:  Stahlblech mit Spezial-Aluminium-
  Zinkbeschichtung
Oberfläche: wetterfeste Pulverbeschichtung (außen und
  innen)
Standrohr: Doppelrohr, außen Stahl verzinkt mit aufgepresstem Stahlflansch, innen Kunststoff (HT),
Isolierung: PUR-Schaum,
Brandbest.: Außenrohr brandbeständig,
  Innenrohr Feuerwiderstandsklasse B 1,
Rohranschlusslänge: unter Flansch 360 mm zum direkten
  Anschluss von Guss-Rohr.
Qualitätsmerkmale: korrosions- und UV-beständig.
Befestigung:  ausschließlich vom Dach,
Standrohrlänge:  650 mm.
Inkl. Schiebeflansch
Menge: 1,000 St

**01.06.01.5 Dachhaubenkopf DN 100**
Dachhaubenkopf,
wie vor beschrieben, jedoch DN 100.
Menge: 13,000 St

**01.06.01.6 Dachhaubenkopf DN 125**
Dachhaubenkopf,
wie vor beschrieben, jedoch DN 125.
Menge: 10,000 St

**01.06.01.7 Dachhaubenkopf DN 150**
Dachhaubenkopf,
wie vor beschrieben, jedoch DN 150.
Menge: 10,000 St

**Ausführungsbeschreibung 13 Entwässerungsrinne für Einbau in Gussasphalt, Tiefgarag**
*Entwässerungsrinne für Einbau in Gussasphalt, Tiefgarage*
Entwässerungsrinne für Einbau in Gussasphalt, Tiefgarage

Die Rinnen werden im Beton in einen bauseitig erstellten Schlitz innerhalb der Bodenplatte aufgestellt.
Abmessungen Schlitz innerhalb Boden: (Breite x Höhe) 200 x 150 mm

max. Höhe der Entwässerungsrinnen und Abläufe: 100 mm

**01.06.01.8 Entwässerungsrinne D400 NW 150mm Polymerbeton Flachrinne Abdeck. Stahl verz Arretierung**
*** gemäß Ausführungsbeschreibung 13
STLB-Bau 2024-04 009
Entwässerungsrinne für Oberflächenwasser DIN EN 1433 und DIN 19580, Klasse D 400, zur Entwässerung von Parkhäusern, Parkdecks, Tiefgaragen, für Einbau in Gussasphalt, Nennweite 150 mm, aus Polymerbeton, Entwässerungsrinne DIN 19580 als Flachrinne, ohne Gefälle, mit Abdeckung aus verzinktem Stahl, als Stegrost, mit Kantenschutz aus nichtrostendem Stahl, mit Arretierung, einschl. Ummantelung, aus Normalbeton
Hersteller und Typ '....................................................'
vom Bieter einzutragen.
Menge: 47,000 m

**01.06.01.9 Senkr.Ablauf Entwässerungsrinne D400 NW 150mm L 0,5m Polymerbeton Flachrinne Abdeck. Stahl verz Arretierung Ablauf Ltg anschließen**
*** gemäß Ausführungsbeschreibung 13
STLB-Bau 2024-04 009
Senkrechter Ablauf für Entwässerungsrinne, Klasse D 400, zur Entwässerung von Parkhäusern, Parkdecks, Tiefgaragen, für Einbau in Gussasphalt, Nennweite 150 mm, Baulänge 0,5 m, aus Polymerbeton, Entwässerungsrinne DIN 19580 als Flachrinne, mit Abdeckung aus verzinktem Stahl, als Stegrost, mit Kantenschutz aus nichtrostendem Stahl, mit Arretierung, Ablauf an Leitung anschließen, DN 100, einschl. Ummantelung, aus Normalbeton
Hersteller und Typ '....................................................'
vom Bieter einzutragen.
Menge: 4,000 St

**Ausführungsbeschreibung 14 Entwässerungsrinnen und Abläufe für gewerbliche Küche**
*Entwässerungsrinnen und Abläufe für gewerbliche Küche*
Entwässerungsrinnen und Abläufe für gewerbliche Küche

Bodenabläufe und Rinnen im Bereich der gewerblichen Küche (Küche, Spülküche und Produktionsküche)  sind für folgenden Fußbodenaufbau anzubieten:
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
**01.06.01.10 Bodenablauf Geruchverschluss R90 DN100 Gehäuse Stahl niro Pressdichtungsflansch Abgang senkrecht höhenverstellb. Aufsatzstück Rostrahmen Stahl niro Rostrahmen Stahl niro Rost Stahl niro lose eingelegt B 125-150mm L 125-150mm L15**
*** gemäß Ausführungsbeschreibung 14
Bodenablauf DIN EN 1253-1 mit Geruchverschluss, herausnehmbar, Feuerwiderstandsklasse R 90 DIN 4102-11, Anschluss DN 100, Gehäuse aus nichtrostendem Stahl, Werkstoff-Nr 1.4301, mit Pressdichtungsflansch, 2-teilig, Abgang senkrecht, mit höhenverstellbarem Aufsatzstück und seitenverstellbarem Rostrahmen, Aufsatzstück aus nichtrostendem Stahl, besandeter Flansch, Rostrahmen aus nichtrostendem Stahl, Rost aus nichtrostendem Stahl, lose eingelegt, Rost-/Plattenbreite über 125 bis 150 mm, Rost-/Plattenlänge über 125 bis 150 mm, Klasse L 15.
Menge: 12,000 St

*Hinweis: Kalkulationshinweis Entwässerungsrinnen / Schlitzrinnen*
Kalkulationshinweis Entwässerungsrinnen:

Alle Entwässerungsrinnen und Einlaufkästen sind vor Bestellung vor Ort aufzumessen. Dies ist in den Einheitspreis einzukalkulieren.

*Hinweis: Spülküche*

**01.06.01.11 Entwässerungsrinne Stahl niro B 300mm L 2300mm Gitterrost Stahl niro L15**
*** gemäß Ausführungsbeschreibung 14
Entwässerungsrinne für Bodeneinbau, mit Eigengefälle, aus nichtrostendem Stahl, Werkstoff-Nr 1.4301, aus vorgefertigten Rinnenteilen mit Flanschen bzw. Anschlussstutzen einschl. Dichtungsmittel, Spannelementen und/oder Schrauben aus nichtrostendem Stahl, mit Ablaufstutzen, Siebrost als Schmutzfänger, besandeter Flansch, mit höhenjustierbaren Schrauben, Breite 300 mm, Länge 2300 mm, Anzahl der Einzelteile 2, Abdeckung mit Gitterrost aus nichtrostendem Stahl, Werkstoff-Nr 1.4301, Klasse L 15 DIN EN 1253-4, Maschenweite 23/23.
Menge: 1,000 St

**01.06.01.12 Entwässerungsrinne Stahl niro B 300mm L 3200mm Gitterrost Stahl niro L15**
*** gemäß Ausführungsbeschreibung 14
Entwässerungsrinne für Bodeneinbau, mit Eigengefälle, aus nichtrostendem Stahl, Werkstoff-Nr 1.4301, aus vorgefertigten Rinnenteilen mit Flanschen bzw. Anschlussstutzen einschl. Dichtungsmittel, Spannelementen und/oder Schrauben aus nichtrostendem Stahl, mit Ablaufstutzen, Siebrost als Schmutzfänger, besandeter Flansch, mit höhenjustierbaren Schrauben, Breite 300 mm, Länge 3200 mm, Anzahl der Einzelteile 2, Abdeckung mit Gitterrost aus nichtrostendem Stahl, Werkstoff-Nr 1.4301, Klasse L 15 DIN EN 1253-4, Maschenweite 23/23.
Menge: 1,000 St

*Hinweis: Produktionsküche*

**01.06.01.13 Entwässerungsrinne Stahl niro B 600mm L 600mm Gitterrost Stahl niro L15**
*** gemäß Ausführungsbeschreibung 14
Entwässerungsrinne für Bodeneinbau, mit Eigengefälle, aus nichtrostendem Stahl, Werkstoff-Nr 1.4301, aus vorgefertigten Rinnenteilen mit Flanschen bzw. Anschlussstutzen einschl. Dichtungsmittel, Spannelementen und/oder Schrauben aus nichtrostendem Stahl, mit Ablaufstutzen, Siebrost als Schmutzfänger, besandeter Flansch, mit höhenjustierbaren Schrauben, Breite 600 mm, Länge 600 mm, Anzahl der Einzelteile 2, Abdeckung mit Gitterrost aus nichtrostendem Stahl, Werkstoff-Nr 1.4301, Klasse L 15 DIN EN 1253-4, Maschenweite 23/23.
Menge: 4,000 St

**01.06.01.14 Entwässerungsrinne Stahl niro B 500mm L 600mm Gitterrost Stahl niro L15**
*** gemäß Ausführungsbeschreibung 14
Entwässerungsrinne für Bodeneinbau, mit Eigengefälle, aus nichtrostendem Stahl, Werkstoff-Nr 1.4301, aus vorgefertigten Rinnenteilen mit Flanschen bzw. Anschlussstutzen einschl. Dichtungsmittel, Spannelementen und/oder Schrauben aus nichtrostendem Stahl, mit Ablaufstutzen, Siebrost als Schmutzfänger, besandeter Flansch, mit höhenjustierbaren Schrauben, Breite 500 mm, Länge 600 mm, Anzahl der Einzelteile 2, Abdeckung mit Gitterrost aus nichtrostendem Stahl, Werkstoff-Nr 1.4301, Klasse L 15 DIN EN 1253-4, Maschenweite 23/23.
Menge: 2,000 St

**01.06.01.15 Entwässerungsrinne Stahl niro B 400mm L 1900mm Gitterrost Stahl niro L15**
*** gemäß Ausführungsbeschreibung 14
Entwässerungsrinne für Bodeneinbau, mit Eigengefälle, aus nichtrostendem Stahl, Werkstoff-Nr 1.4301, aus vorgefertigten Rinnenteilen mit Flanschen bzw. Anschlussstutzen einschl. Dichtungsmittel, Spannelementen und/oder Schrauben aus nichtrostendem Stahl, mit Ablaufstutzen, Siebrost als Schmutzfänger, besandeter Flansch, mit höhenjustierbaren Schrauben, Breite 400 mm, Länge 1900 mm, Anzahl der Einzelteile 2, Abdeckung mit Gitterrost aus nichtrostendem Stahl, Werkstoff-Nr 1.4301, Klasse L 15 DIN EN 1253-4, Maschenweite 23/23.
Menge: 1,000 St

*Hinweis: Schlitzrinnen Küche E0*

**01.06.01.16 Schlitzrinne Stahl niro L 1200mm, Schlitzbreite 20 mm**
*** gemäß Ausführungsbeschreibung 14
Schlitzrinne für Bodeneinbau, mit Eigengefälle, aus nichtrostendem Stahl, Werkstoff-Nr 1.4301, aus vorgefertigten Rinnenteilen mit Flanschen bzw. Anschlussstutzen einschl. Dichtungsmittel, Spannelementen und/oder Schrauben aus nichtrostendem Stahl, mit höhenjustierbaren Schrauben, einschl. Einlaufkasten, besandeter Flansch, Pos. Einlaufkasten gem. Aufmaß vor Ort, Länge 1200 mm, Schlitzbreite 20 mm
Hersteller und Typ '....................................................'
vom Bieter einzutragen.
Menge: 12,000 St

**01.06.01.17 Schlitzrinne Stahl niro L 2000mm, Schlitzbreite 20 mm**
*** gemäß Ausführungsbeschreibung 14
Schlitzrinne für Bodeneinbau, mit Eigengefälle, aus nichtrostendem Stahl, Werkstoff-Nr 1.4301, aus vorgefertigten Rinnenteilen mit Flanschen bzw. Anschlussstutzen einschl. Dichtungsmittel, Spannelementen und/oder Schrauben aus nichtrostendem Stahl, mit höhenjustierbaren Schrauben, einschl. Einlaufkasten, besandeter Flansch, Pos. Einlaufkasten gem. Aufmaß vor Ort, Länge 2000 mm, Schlitzbreite 20 mm
Menge: 4,000 St

**01.06.01.18 Schlitzrinne Stahl niro L 5500mm, Schlitzbreite 20 mm**
*** gemäß Ausführungsbeschreibung 14
Schlitzrinne für Bodeneinbau, mit Eigengefälle, aus nichtrostendem Stahl, Werkstoff-Nr 1.4301, aus vorgefertigten Rinnenteilen mit Flanschen bzw. Anschlussstutzen einschl. Dichtungsmittel, Spannelementen und/oder Schrauben aus nichtrostendem Stahl, mit höhenjustierbaren Schrauben, einschl. Einlaufkasten, besandeter Flansch, Pos. Einlaufkasten gem. Aufmaß vor Ort, Länge 500 mm, Schlitzbreite 20 mm
Menge: 1,000 St

*Hinweis: Ablaufkörper für Entwässerungsrinnen*
Ablaufkörper für Entwässerungsrinnen Küche

**01.06.01.19 Bodenablauf Geruchverschluss R90 DN100 Gehäuse Stahl niro Pressdichtungsflansch Abgang senkrecht**
*** gemäß Ausführungsbeschreibung 14
STLB-Bau 2024-04 044
Bodenablauf DIN EN 1253-1 mit Geruchverschluss, herausnehmbar, Feuerwiderstandsklasse R 90 DIN 4102-11, Anschluss DN 100, Gehäuse aus nichtrostendem Stahl, Werkstoff-Nr 1.4301, mit Pressdichtungsflansch, Abgang senkrecht.
Menge: 25,000 St

**Ausführungsbeschreibung 15 Abläufe und Rinnen Küche / Vorbereitung 1. OG**
*Abläufe und Rinnen Küche / Vorbereitung 1. OG*
Abläufe und Rinnen Küche / Vorbereitung 1. OG

Die nachfolgenden Rinnen und Abläufe sind für folgenden Fußbodenaufbau anzubieten:

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
**01.06.01.20 Bodenablauf Geruchverschluss R90 DN100 Gehäuse Stahl niro Pressdichtungsflansch Abgang senkrecht höhenverstellb. Aufsatzstück Rostrahmen Stahl niro Rostrahmen Stahl niro Rost Stahl niro lose eingelegt B 125-150mm L 125-150mm L15**
*** gemäß Ausführungsbeschreibung 15
Bodenablauf DIN EN 1253-1 mit Geruchverschluss, herausnehmbar, Feuerwiderstandsklasse R 90 DIN 4102-11, Anschluss DN 100, Gehäuse aus nichtrostendem Stahl, Werkstoff-Nr 1.4301, mit Pressdichtungsflansch, 2-teilig, Abgang senkrecht, mit höhenverstellbaresm Aufsatzstück und seitenverstellbarem Rostrahmen, Aufsatzstück aus nichtrostendem Stahl, besandeter Flansch, Rostrahmen aus nichtrostendem Stahl, Rost aus nichtrostendem Stahl, lose eingelegt, Rost-/Plattenbreite über 125 bis 150 mm, Rost-/Plattenlänge über 125 bis 150 mm, Klasse L 15.
Menge: 2,000 St

**01.06.01.21 Schlitzrinne Stahl niro L 1200mm, Schlitzbreite 20 mm**
*** gemäß Ausführungsbeschreibung 15
Schlitzrinne für Bodeneinbau, mit Eigengefälle, aus nichtrostendem Stahl, Werkstoff-Nr 1.4301, aus vorgefertigten Rinnenteilen mit Flanschen bzw. Anschlussstutzen einschl. Dichtungsmittel, Spannelementen und/oder Schrauben aus nichtrostendem Stahl, mit höhenjustierbaren Schrauben, einschl. Einlaufkasten, besandeter Flansch, Pos. Einlaufkasten gem. Aufmaß vor Ort, Länge 1200 mm, Schlitzbreite 20 mm
Menge: 2,000 St

**01.06.01.22 Bodenablauf Geruchverschluss R90 DN100 Gehäuse Stahl niro Pressdichtungsflansch Abgang senkrecht**
*** gemäß Ausführungsbeschreibung 15
STLB-Bau 2024-04 044
Bodenablauf DIN EN 1253-1 mit Geruchverschluss, herausnehmbar, Feuerwiderstandsklasse R 90 DIN 4102-11, Anschluss DN 100, Gehäuse aus nichtrostendem Stahl, Werkstoff-Nr 1.4301, mit Pressdichtungsflansch, Abgang senkrecht.
Menge: 2,000 St

**Ausführungsbeschreibung 16 Abläufe und Rinnen Spülküche 2. OG**
*Abläufe und Rinnen Spülküche 2. OG*
Abläufe und Rinnen Spülküche 2. OG

Die nachfolgenden Rinnen und Abläufe sind für folgenden Fußbodenaufbau anzubieten:

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
**01.06.01.23 Bodenablauf Geruchverschluss R90 DN100 Gehäuse Stahl niro Pressdichtungsflansch Abgang senkrecht höhenverstellb. Aufsatzstück Rostrahmen Stahl niro Rostrahmen Stahl niro Rost Stahl niro lose eingelegt B 125-150mm L 125-150mm L15**
*** gemäß Ausführungsbeschreibung 16
Bodenablauf DIN EN 1253-1 mit Geruchverschluss, herausnehmbar, Feuerwiderstandsklasse R 90 DIN 4102-11, Anschluss DN 100, Gehäuse aus nichtrostendem Stahl, Werkstoff-Nr 1.4301, mit Pressdichtungsflansch, 2-teilig, Abgang senkrecht, mit höhenverstellbaresm Aufsatzstück und seitenverstellbarem Rostrahmen, Aufsatzstück aus nichtrostendem Stahl, für Verbundabdichtung, Rostrahmen aus nichtrostendem Stahl, Rost aus nichtrostendem Stahl, lose eingelegt, Rost-/Plattenbreite über 125 bis 150 mm, Rost-/Plattenlänge über 125 bis 150 mm, Klasse L 15.
Menge: 1,000 St

**01.06.01.24 Schlitzrinne Stahl niro L 1200mm, Schlitzbreite 20 mm**
*** gemäß Ausführungsbeschreibung 16
Schlitzrinne für Bodeneinbau, mit Eigengefälle, aus nichtrostendem Stahl, Werkstoff-Nr 1.4301, aus vorgefertigten Rinnenteilen mit Flanschen bzw. Anschlussstutzen einschl. Dichtungsmittel, Spannelementen und/oder Schrauben aus nichtrostendem Stahl, mit höhenjustierbaren Schrauben, einschl. Einlaufkasten, für Verbundabdichtung, Pos. Einlaufkasten gem. Aufmaß vor Ort, Länge 1200 mm, Schlitzbreite 20 mm
Menge: 1,000 St

**01.06.01.25 Bodenablauf Geruchverschluss R90 DN100 Gehäuse Stahl niro Pressdichtungsflansch Abgang senkrecht**
*** gemäß Ausführungsbeschreibung 16
STLB-Bau 2024-04 044
Bodenablauf DIN EN 1253-1 mit Geruchverschluss, herausnehmbar, Feuerwiderstandsklasse R 90 DIN 4102-11, Anschluss DN 100, Gehäuse aus nichtrostendem Stahl, Werkstoff-Nr 1.4301, mit Pressdichtungsflansch, Abgang senkrecht.
Menge: 1,000 St

*Hinweis: Bodenabläufe Untergeschosse:*

**01.06.01.26 Bodenablauf Geruchverschluss Guss R90 DN100 Abgang senkrecht Aufsatzstück Stahl niro höhenverstellb. Aufsatzstück Rostrahmen Stahl niro Schlitzrost Stahl niro lose eingelegt K3**
STLB-Bau 2024-04 044
Bodenablauf DIN EN 1253-1 mit Geruchverschluss, herausnehmbar, aus Gusseisen, Feuerwiderstandsklasse R 90 DIN 4102-11, DN 100, Abgang senkrecht, Gehäuse grundbeschichtet, mit Aufsatzstück aus nichtrostendem Stahl, stufenlos höhenverstellbar, mit Rostrahmen aus nichtrostendem Stahl, mit Schlitzrost aus nichtrostendem Stahl, lose eingelegt, Klasse K 3.
Menge: 21,000 St

**01.06.01.27 Bodenablauf Geruchverschluss PP Abgang senkrecht DN100 Aufsatzstück Rostrahmen Kunststoff H 100-150mm Rostrahmen Stahl niro Schlitzrost Stahl niro lose eingelegt Durchm. 120mm K3**
STLB-Bau 2024-04 044
Bodenablauf DIN EN 1253-1 mit Geruchverschluss, herausnehmbar, aus Kunststoff, Gehäuse aus PP, Abgang senkrecht, Anschluss DN 100, mit Aufsatzstück und Rostrahmen, Aufsatzstück aus Kunststoff, Höhe über 100 bis 150 mm, Rostrahmen aus nichtrostendem Stahl, mit Schlitzrost aus nichtrostendem Stahl, lose eingelegt, Rost-Durchmesser 120 mm, Klasse K 3.
Menge: 11,000 St

**01.06.01.28 Bodenablauf Geruchverschluss PP Abgang senkrecht DN100 höhenverstellb. Aufsatzstück Rostrahmen Kunststoff H 100-150mm Klebeflansch Rostrahmen Stahl niro Schlitzrost Stahl niro lose eingelegt Durchm. 120mm K3**
Bodenablauf DIN EN 1253-1 mit Geruchverschluss, herausnehmbar, aus Kunststoff, Gehäuse aus PP, Abgang senkrecht, Anschluss DN 100, mit Aufsatzstück, höhenverstellbar und Rostrahmen, Aufsatzstück aus Kunststoff, Höhe über 100 bis 150 mm, für Verbundabdichtung, Rostrahmen aus nichtrostendem Stahl, mit Schlitzrost aus nichtrostendem Stahl, lose eingelegt, Rost-Durchmesser 120 mm, Klasse K 3
Menge: 3,000 St

##### Abschnitt 01.06.02 Apparate und Zubehör

*Hinweis: Kondensat-Hebeanlage*

**01.06.02.1 Kondensat-Kreiselpumpe, Behälter, Nassläufer Motorleistung 0,03 kW stufenlos regelbar Kondensat PN6 230VAC**
Kreiselpumpe als Kondensatpumpe, als Nassläufer,
max. Motorleistung bis '0,03' kW, stufenlos regelbar,
differenzdruckgeregelt, Steckerfertig mit Schukostecker,
mit Behälter, Behältergehäuse aus Kunsstoff, pH >=3,0
benötigter Volumenstrom Pumpe in m3/h
2

Mind.-Förderhöhe in m
4

Fördermedium Kondensat, Betriebsdruck PN 6, mit Motor, Bemessungsbetriebsspannung 230 V AC, blockierstromfest.
Menge: 2,000 St

*Hinweis: Hebeanlage Treppenhaus 2*

*Hinweis: Einbringung Hebeanlage und Tauchpumpe TRH 2*
Die Hebeanlage und die Tauchpumpe bei Treppenhaus 2 werden in der Aufzugunterfahrt und im Schacht im UG01 aufgestellt. Die Einbringung der Komponenten erfolgt aus dem UG02 über eine Einbringöffnung. Dabei muss ein Höhenunterschied von ca. 2,90 m (von OKFFB UG2 zu OKFFB UG1) überwunden werden.
Dafür notwendige Arbeitshilfen sind in den Einheitspreis der nachfolgend aufgeführten Komponenten einzurechnen.
Bei der Einbringung ist zu beachten, dass diese Komponenten sich im Gebäudeteil des Bauabschnittes 1.2 befinden und somit erst nach Beendigung des Bauabschnittes eingebracht werden sollen um lange Lagerung zu vermeiden.
Maximale Bodenlast zur Einbringung der Komponenten: 5 kN / m²

**01.06.02.2 Fäkalienhebeanlage H 12 m 2Pumpen Steuerungseinheit IP54**
STLB-Bau 2024-04 046
Fäkalienhebeanlage DIN EN 12050-1, heißwasserbeständig,
Volumenstrom '10' m3/h,
Förderhöhe '12' m, Zulauf DN 100, Anschluss druckseitig DN 50, einschl. Behälter, mit 2 Pumpenaggregaten, Freistromlaufrad, einschl. Rückflussverhinderer DIN EN 12050-4 und Absperrschieber im Zulauf und in der Druckleitung, Bemessungsbetriebsspannung 400 V AC, Direkteinschaltung, Steuerungseinheit, anschlussfertig verdrahtet, Schutzart IP 54 DIN EN 60529 (VDE 0470-1), als Standverteiler, mit Niveauregelung, mit automatisch wechselnder Einschaltung der Pumpenantriebe nach jeder Schaltung, mit Trockenlaufsicherung, optische und akustische Alarmmeldung bei zu hohem Wasserstand, Sammelstörmeldung mit potentialfreiem Kontakt,
Hersteller und Typ '....................................................'
vom Bieter einzutragen.
Menge: 1,000 St

*Hinweis: Hebeanlage Treppenhaus 4*

*Hinweis: Einbringung Hebeanlage TRH 4*
Die Hebeanlage ist im Untergeschoss 2 im Schacht am Treppenhaus 4 aufgestellt. Die Einbringung der Komponenten erfolgt über die Tiefgaragenabfahrt. Die Tiefgaragenabfahrt weist eine maximale Durchfahrtshöhe von 4,50 m, eine maximale Durchfahrtsbreite von 6 m und eine Steigung von 15 % auf und endet im Untergeschoss 2. Dort angekommen,
können die Komponenten ebenerdig, ohne Höhenversatz an Ihren vorgesehenen Platz transportiert werden.
Maximale Bodenlast zur Einbringung der Komponenten: 5 kN / m²

**01.06.02.3 Fäkalienhebeanlage H 11 m 2Pumpen Steuerungseinheit IP54**
STLB-Bau 2024-04 046
Fäkalienhebeanlage DIN EN 12050-1, heißwasserbeständig,
Volumenstrom '10' m3/h,
Förderhöhe '11' m, Zulauf DN 100, Anschluss druckseitig DN 50, einschl. Behälter, mit 2 Pumpenaggregaten, Freistromlaufrad, einschl. Rückflussverhinderer DIN EN 12050-4 und Absperrschieber im Zulauf und in der Druckleitung, Bemessungsbetriebsspannung 400 V AC, Direkteinschaltung, Steuerungseinheit, anschlussfertig verdrahtet, Schutzart IP 54 DIN EN 60529 (VDE 0470-1), als Standverteiler, mit Niveauregelung, mit automatisch wechselnder Einschaltung der Pumpenantriebe nach jeder Schaltung, mit Trockenlaufsicherung, optische und akustische Alarmmeldung bei zu hohem Wasserstand, Sammelstörmeldung mit potentialfreiem Kontakt.
Menge: 1,000 St

*Hinweis: Hebeanlage Treppenhaus 8*

*Hinweis: Einbringung Hebeanlage TRH 8*
Die Hebeanlage ist im Untergeschoss 2 nördlich vom Treppenhaus 8 aufgestellt. Die Einbringung der Komponenten erfolgt über die Tiefgaragenabfahrt. Die Tiefgaragenabfahrt weist eine maximale Durchfahrtshöhe von 4,50 m, eine maximale Durchfahrtsbreite von 6 m und eine Steigung von 15 % auf und endet im Untergeschoss 2. Dort angekommen,
können die Komponenten ebenerdig, ohne Höhenversatz an Ihren vorgesehenen Platz transportiert werden.
Maximale Bodenlast zur Einbringung der Komponenten: 5 kN / m²

**01.06.02.4 Fäkalienhebeanlage H 11 m 2Pumpen Steuerungseinheit IP54**
STLB-Bau 2024-04 046
Fäkalienhebeanlage DIN EN 12050-1, heißwasserbeständig,
Volumenstrom '10' m3/h,
Förderhöhe '11' m, Zulauf DN 100, Anschluss druckseitig DN 70, einschl. Behälter, mit 2 Pumpenaggregaten, Freistromlaufrad, einschl. Rückflussverhinderer DIN EN 12050-4 und Absperrschieber im Zulauf und in der Druckleitung, Bemessungsbetriebsspannung 400 V AC, Direkteinschaltung, Steuerungseinheit, anschlussfertig verdrahtet, Schutzart IP 54 DIN EN 60529 (VDE 0470-1), als Standverteiler, mit Niveauregelung, mit automatisch wechselnder Einschaltung der Pumpenantriebe nach jeder Schaltung, mit Trockenlaufsicherung, optische und akustische Alarmmeldung bei zu hohem Wasserstand, Sammelstörmeldung mit potentialfreiem Kontakt.
Menge: 1,000 St

*Hinweis: Hebeanlage Treppenhaus 9*

*Hinweis: Einbringung Hebeanlage TRH 9*
Die Hebeanlage ist im Untergeschoss 2 im Schacht am Treppenhaus 9 aufgestellt. Die Einbringung der Komponenten erfolgt über die Tiefgaragenabfahrt. Die Tiefgaragenabfahrt weist eine maximale Durchfahrtshöhe von 4,50 m, eine maximale Durchfahrtsbreite von 6 m und eine Steigung von 15 % auf und endet im Untergeschoss 2. Dort angekommen,
können die Komponenten ebenerdig, ohne Höhenversatz an Ihren vorgesehenen Platz transportiert werden.
Maximale Bodenlast zur Einbringung der Komponenten: 5 kN / m²

**01.06.02.5 Abwasserhebeanlage H 10 m 2Pumpen Steuerungseinheit IP54**
STLB-Bau 2024-04 046
Abwasserhebeanlage für fäkalienfreies Abwasser DIN EN 12050-2, heißwasserbeständig,
Volumenstrom '3' m3/h,
Förderhöhe '10' m, Zulauf DN 100, Anschluss druckseitig DN 40, einschl. Behälter, mit 2 Pumpenaggregaten, Freistromlaufrad, einschl. Rückflussverhinderer DIN EN 12050-4 und Absperrschieber im Zulauf und in der Druckleitung, Bemessungsbetriebsspannung 400 V AC, Direkteinschaltung, Steuerungseinheit, anschlussfertig verdrahtet, Schutzart IP 54 DIN EN 60529 (VDE 0470-1), als Standverteiler, mit Niveauregelung, mit automatisch wechselnder Einschaltung der Pumpenantriebe nach jeder Schaltung, mit Trockenlaufsicherung, optische und akustische Alarmmeldung bei zu hohem Wasserstand, Sammelstörmeldung mit potentialfreiem Kontakt,
Hersteller und Typ '....................................................'
vom Bieter einzutragen.
Menge: 1,000 St

*Hinweis: Kleinhebeanlage für Ausgussbecken Putzmittelraum*

**01.06.02.6 Abwasserhebeanlage H 5 m 1Pumpe Steuerungseinheit IP54**
STLB-Bau 2024-04 046
Abwasserhebeanlage für fäkalienfreies Abwasser DIN EN 12050-2, heißwasserbeständig,
Volumenstrom '2' m3/h,
Förderhöhe '5' m, Zulauf DN 50, Anschluss druckseitig DN 32, einschl. Behälter, mit einem Pumpenaggregat, Freistromlaufrad, einschl. Rückflussverhinderer DIN EN 12050-4 und Absperrschieber in der Druckleitung, Bemessungsbetriebsspannung 230 V AC, Direkteinschaltung, Steuerungseinheit, anschlussfertig verdrahtet, Schutzart IP 54 DIN EN 60529 (VDE 0470-1), mit Niveauregelung, mit Trockenlaufsicherung, akustische Alarmmeldung bei zu hohem Wasserstand, Sammelstörmeldung mit potentialfreiem Kontakt.
Menge: 1,000 St

*Hinweis: Tauchpumpe für Feuerwehraufzug*
Tauchpumpe für Schacht Feuerwehraufzug

**01.06.02.7 Tauchpumpe H 15 m, 29 m3/h, 1Pumpe Steuerungseinheit**
Abwasserhebeanlage für fäkalienfreies Abwasser DIN EN 12050-2,
Volumenstrom '29' m3/h,
Förderhöhe '15' m, Zulauf DN 50, Anschluss druckseitig DN 50,
zum Einbau in vorh. Schacht, WU-Beton, Schutzart IP 68 DIN EN 60529 (VDE 0470-1), mit einem Pumpenaggregat, Freistromlaufrad, einschl. Rückflussverhinderer DIN EN 12050-4 und Absperrschieber in der Druckleitung, Bemessungsbetriebsspannung 400 V AC, Direkteinschaltung, Steuerungseinheit, anschlussfertig verdrahtet, mit Hauptschalter, Niveauregelung durch Schwimmerschalter, mit Trockenlaufsicherung, mit Wicklungsschutz, akustische Alarmmeldung bei zu hohem Wasserstand, Sammelstörmeldung mit potentialfreiem Kontakt.
Menge: 1,000 St

##### Abschnitt 01.06.03 Rohrleitungen und Zubehör

*Hinweis: Hinweis zu nachfolgenden Positionen*
Hinweis zu nachfolgenden Positionen:
Das Rohrleitungssytem der Entwässerung ist einschl. aller Form- und Verbindungsstücke in einem System herzustellen, um Schnittstellenprobleme bei der Gewährleistung zu vermeiden und / oder Ersatzteilbeschaffungen zu optimieren.

*Hinweis: Hinweis zur Materialität*
Im Hochhausschacht, im Sitzungssaal, in notwendigen Fluren, sowie im gesamten Untergeschoss werden alle Schmutzwasserleitungen in SML ausgeführt. In allen anderen Bereichen wird für die Schmutzwasserleitungen PP verwendet.
Druckleitungen werden in PE ausgeführt.

*Hinweis: Schmutzwasser, Montagehöhe bis 3,5 m*

**01.06.03.1 Abwasserltg Guss 2K-Epoxid-Besch Grundbesch DN50 Gebäude**
STLB-Bau 2024-04 044
Abwasserleitung aus Gusseisen, DIN EN 877 und DIN 19522, innen mit Zweikomponenten-Epoxid-Beschichtung, außen mit Grundbeschichtung, Farbton rotbraun, DN 50, Verlegung in Gebäuden, Form- und Verbindungsstücke werden gesondert vergütet, Rohrbefestigungen werden gesondert vergütet, Arbeitshöhe des Montageortes bis 3,5 m über der Standfläche des hierfür erforderlichen Gerüstes,
Hersteller und Typ '....................................................'
vom Bieter einzutragen.
Menge: 440,000 m

**01.06.03.2 Abwasserltg Guss 2K-Epoxid-Besch Grundbesch DN80 Gebäude**
STLB-Bau 2024-04 044
Abwasserleitung aus Gusseisen, DIN EN 877 und DIN 19522, innen mit Zweikomponenten-Epoxid-Beschichtung, außen mit Grundbeschichtung, Farbton rotbraun, DN 80, Verlegung in Gebäuden, Form- und Verbindungsstücke werden gesondert vergütet, Rohrbefestigungen werden gesondert vergütet, Arbeitshöhe des Montageortes bis 3,5 m über der Standfläche des hierfür erforderlichen Gerüstes.
Menge: 550,000 m

**01.06.03.3 Abwasserltg Guss 2K-Epoxid-Besch Grundbesch DN100 Gebäude**
STLB-Bau 2023-10 044
Abwasserleitung aus Gusseisen, DIN EN 877 und DIN 19522, innen mit Zweikomponenten-Epoxid-Beschichtung, außen mit Grundbeschichtung, Farbton rotbraun, DN 100, Verlegung in Gebäuden, Form- und Verbindungsstücke werden gesondert vergütet, Rohrbefestigungen werden gesondert vergütet, Arbeitshöhe des Montageortes bis 3,5 m über der Standfläche des hierfür erforderlichen Gerüstes.
Menge: 990,000 m

**01.06.03.4 Abwasserltg Guss 2K-Epoxid-Besch Grundbesch DN125 Gebäude**
STLB-Bau 2023-10 044
Abwasserleitung aus Gusseisen, DIN EN 877 und DIN 19522, innen mit Zweikomponenten-Epoxid-Beschichtung, außen mit Grundbeschichtung, Farbton rotbraun, DN 125, Verlegung in Gebäuden, Form- und Verbindungsstücke werden gesondert vergütet, Rohrbefestigungen werden gesondert vergütet, Arbeitshöhe des Montageortes bis 3,5 m über der Standfläche des hierfür erforderlichen Gerüstes.
Menge: 255,000 m

**01.06.03.5 Abwasserltg Guss 2K-Epoxid-Besch Grundbesch DN150 Gebäude**
STLB-Bau 2023-10 044
Abwasserleitung aus Gusseisen, DIN EN 877 und DIN 19522, innen mit Zweikomponenten-Epoxid-Beschichtung, außen mit Grundbeschichtung, Farbton rotbraun, DN 150, Verlegung in Gebäuden, Form- und Verbindungsstücke werden gesondert vergütet, Rohrbefestigungen werden gesondert vergütet, Arbeitshöhe des Montageortes bis 3,5 m über der Standfläche des hierfür erforderlichen Gerüstes.
Menge: 480,000 m

**01.06.03.6 Abwasserltg Guss 2K-Epoxid-Besch Grundbesch DN200 Gebäude**
STLB-Bau 2024-04 044
Abwasserleitung aus Gusseisen, DIN EN 877 und DIN 19522, innen mit Zweikomponenten-Epoxid-Beschichtung, außen mit Grundbeschichtung, Farbton rotbraun, DN 200, Verlegung in Gebäuden, Form- und Verbindungsstücke werden gesondert vergütet, Rohrbefestigungen werden gesondert vergütet, Arbeitshöhe des Montageortes bis 3,5 m über der Standfläche des hierfür erforderlichen Gerüstes.
Menge: 10,000 m

*Hinweis: Schmutzwasser, Montagehöhe über 3,5 m - 5,5 m*

**01.06.03.7 Abwasserltg Guss 2K-Epoxid-Besch Grundbesch DN50 Gebäude**
STLB-Bau 2024-04 044
Abwasserleitung aus Gusseisen, DIN EN 877 und DIN 19522, innen mit Zweikomponenten-Epoxid-Beschichtung, außen mit Grundbeschichtung, Farbton rotbraun, DN 50, Verlegung in Gebäuden, Form- und Verbindungsstücke werden gesondert vergütet, Rohrbefestigungen werden gesondert vergütet, Arbeitshöhe des Montageortes über 3,5 bis 5,5 m über der Standfläche des hierfür erforderlichen Gerüstes, Gerüst wird gesondert vergütet.
Menge: 35,000 m

**01.06.03.8 Abwasserltg Guss 2K-Epoxid-Besch Grundbesch DN80 Gebäude**
STLB-Bau 2024-04 044
Abwasserleitung aus Gusseisen, DIN EN 877 und DIN 19522, innen mit Zweikomponenten-Epoxid-Beschichtung, außen mit Grundbeschichtung, Farbton rotbraun, DN 80, Verlegung in Gebäuden, Form- und Verbindungsstücke werden gesondert vergütet, Rohrbefestigungen werden gesondert vergütet, Arbeitshöhe des Montageortes über 3,5 bis 5,5 m über der Standfläche des hierfür erforderlichen Gerüstes, Gerüst wird gesondert vergütet.
Menge: 39,000 m

**01.06.03.9 Abwasserltg Guss 2K-Epoxid-Besch Grundbesch DN100 Gebäude**
STLB-Bau 2024-04 044
Abwasserleitung aus Gusseisen, DIN EN 877 und DIN 19522, innen mit Zweikomponenten-Epoxid-Beschichtung, außen mit Grundbeschichtung, Farbton rotbraun, DN 100, Verlegung in Gebäuden, Form- und Verbindungsstücke werden gesondert vergütet, Rohrbefestigungen werden gesondert vergütet, Arbeitshöhe des Montageortes über 3,5 bis 5,5 m über der Standfläche des hierfür erforderlichen Gerüstes, Gerüst wird gesondert vergütet.
Menge: 151,000 m

**01.06.03.10 Abwasserltg Guss 2K-Epoxid-Besch Grundbesch DN125 Gebäude**
STLB-Bau 2024-04 044
Abwasserleitung aus Gusseisen, DIN EN 877 und DIN 19522, innen mit Zweikomponenten-Epoxid-Beschichtung, außen mit Grundbeschichtung, Farbton rotbraun, DN 125, Verlegung in Gebäuden, Form- und Verbindungsstücke werden gesondert vergütet, Rohrbefestigungen werden gesondert vergütet, Arbeitshöhe des Montageortes über 3,5 bis 5,5 m über der Standfläche des hierfür erforderlichen Gerüstes, Gerüst wird gesondert vergütet.
Menge: 100,000 m

**01.06.03.11 Abwasserltg Guss 2K-Epoxid-Besch Grundbesch DN150 Gebäude**
STLB-Bau 2024-04 044
Abwasserleitung aus Gusseisen, DIN EN 877 und DIN 19522, innen mit Zweikomponenten-Epoxid-Beschichtung, außen mit Grundbeschichtung, Farbton rotbraun, DN 150, Verlegung in Gebäuden, Form- und Verbindungsstücke werden gesondert vergütet, Rohrbefestigungen werden gesondert vergütet, Arbeitshöhe des Montageortes über 3,5 bis 5,5 m über der Standfläche des hierfür erforderlichen Gerüstes, Gerüst wird gesondert vergütet.
Menge: 28,000 m

**01.06.03.12 Bogen bis 45Grad Guss 2K-Epoxid-Besch Grundbesch DN50**
STLB-Bau 2024-04 044
Bogen, bis 45 Grad, für Abwasserleitung aus Gusseisen, innen mit Zweikomponenten-Epoxid-Beschichtung, außen mit Grundbeschichtung, Farbton rotbraun, DN 50.
Menge: 180,000 St

**01.06.03.13 Bogen bis 45Grad Guss 2K-Epoxid-Besch Grundbesch DN80**
STLB-Bau 2023-10 044
Bogen, bis 45 Grad, für Abwasserleitung aus Gusseisen, innen mit Zweikomponenten-Epoxid-Beschichtung, außen mit Grundbeschichtung, Farbton rotbraun, DN 80.
Menge: 160,000 St

**01.06.03.14 Bogen bis 45Grad Guss 2K-Epoxid-Besch Grundbesch DN100**
STLB-Bau 2023-10 044
Bogen, bis 45 Grad, für Abwasserleitung aus Gusseisen, innen mit Zweikomponenten-Epoxid-Beschichtung, außen mit Grundbeschichtung, Farbton rotbraun, DN 100.
Menge: 440,000 St

**01.06.03.15 Bogen bis 45Grad Guss 2K-Epoxid-Besch Grundbesch DN125**
STLB-Bau 2023-10 044
Bogen, bis 45 Grad, für Abwasserleitung aus Gusseisen, innen mit Zweikomponenten-Epoxid-Beschichtung, außen mit Grundbeschichtung, Farbton rotbraun, DN 125.
Menge: 30,000 St

**01.06.03.16 Bogen bis 45Grad Guss 2K-Epoxid-Besch Grundbesch DN150**
STLB-Bau 2023-10 044
Bogen, bis 45 Grad, für Abwasserleitung aus Gusseisen, innen mit Zweikomponenten-Epoxid-Beschichtung, außen mit Grundbeschichtung, Farbton rotbraun, DN 150.
Menge: 71,000 St

**01.06.03.17 Bogen bis 45Grad Guss 2K-Epoxid-Besch Grundbesch DN200**
STLB-Bau 2024-04 044
Bogen, bis 45 Grad, für Abwasserleitung aus Gusseisen, innen mit Zweikomponenten-Epoxid-Beschichtung, außen mit Grundbeschichtung, Farbton rotbraun, DN 200.
Menge: 4,000 St

**01.06.03.18 Bogen 45-90Grad Guss 2K-Epoxid-Besch Grundbesch DN50**
STLB-Bau 2024-04 044
Bogen, über 45 bis 90 Grad, für Abwasserleitung aus Gusseisen, innen mit Zweikomponenten-Epoxid-Beschichtung, außen mit Grundbeschichtung, Farbton rotbraun, DN 50.
Menge: 140,000 St

**01.06.03.19 Bogen 45-90Grad Guss 2K-Epoxid-Besch Grundbesch DN80**
STLB-Bau 2024-04 044
Bogen, über 45 bis 90 Grad, für Abwasserleitung aus Gusseisen, innen mit Zweikomponenten-Epoxid-Beschichtung, außen mit Grundbeschichtung, Farbton rotbraun, DN 80.
Menge: 93,000 St

**01.06.03.20 Bogen 45-90Grad Guss 2K-Epoxid-Besch Grundbesch DN100**
STLB-Bau 2023-10 044
Bogen, über 45 bis 90 Grad, für Abwasserleitung aus Gusseisen, innen mit Zweikomponenten-Epoxid-Beschichtung, außen mit Grundbeschichtung, Farbton rotbraun, DN 100.
Menge: 180,000 St

**01.06.03.21 Bogen 45-90Grad Guss 2K-Epoxid-Besch Grundbesch DN125**
STLB-Bau 2023-10 044
Bogen, über 45 bis 90 Grad, für Abwasserleitung aus Gusseisen, innen mit Zweikomponenten-Epoxid-Beschichtung, außen mit Grundbeschichtung, Farbton rotbraun, DN 125.
Menge: 12,000 St

**01.06.03.22 Bogen 45-90Grad Guss 2K-Epoxid-Besch Grundbesch DN150**
STLB-Bau 2023-10 044
Bogen, über 45 bis 90 Grad, für Abwasserleitung aus Gusseisen, innen mit Zweikomponenten-Epoxid-Beschichtung, außen mit Grundbeschichtung, Farbton rotbraun, DN 150.
Menge: 4,000 St

**01.06.03.23 Bogen 45-90Grad Guss 2K-Epoxid-Besch Grundbesch DN200**
STLB-Bau 2024-04 044
Bogen, über 45 bis 90 Grad, für Abwasserleitung aus Gusseisen, innen mit Zweikomponenten-Epoxid-Beschichtung, außen mit Grundbeschichtung, Farbton rotbraun, DN 200.
Menge: 1,000 St

**01.06.03.24 Bogen Doppelbogen Guss 2K-Epoxid-Besch Grundbesch DN50**
STLB-Bau 2024-04 044
Bogen, als Doppelbogen, für Abwasserleitung aus Gusseisen, innen mit Zweikomponenten-Epoxid-Beschichtung, außen mit Grundbeschichtung, Farbton rotbraun, DN 50.
Menge: 20,000 St

**01.06.03.25 Bogen Doppelbogen Guss 2K-Epoxid-Besch Grundbesch DN80**
STLB-Bau 2024-04 044
Bogen, als Doppelbogen, für Abwasserleitung aus Gusseisen, innen mit Zweikomponenten-Epoxid-Beschichtung, außen mit Grundbeschichtung, Farbton rotbraun, DN 80.
Menge: 41,000 St

**01.06.03.26 Bogen Doppelbogen Guss 2K-Epoxid-Besch Grundbesch DN100**
STLB-Bau 2024-04 044
Bogen, als Doppelbogen, für Abwasserleitung aus Gusseisen, innen mit Zweikomponenten-Epoxid-Beschichtung, außen mit Grundbeschichtung, Farbton rotbraun, DN 100.
Menge: 30,000 St

**01.06.03.27 Bogen Doppelbogen Guss 2K-Epoxid-Besch Grundbesch DN125**
STLB-Bau 2024-04 044
Bogen, als Doppelbogen, für Abwasserleitung aus Gusseisen, innen mit Zweikomponenten-Epoxid-Beschichtung, außen mit Grundbeschichtung, Farbton rotbraun, DN 125.
Menge: 10,000 St

**01.06.03.28 Bogen Doppelbogen Guss 2K-Epoxid-Besch Grundbesch DN150**
STLB-Bau 2024-04 044
Bogen, als Doppelbogen, für Abwasserleitung aus Gusseisen, innen mit Zweikomponenten-Epoxid-Beschichtung, außen mit Grundbeschichtung, Farbton rotbraun, DN 150.
Menge: 6,000 St

**01.06.03.29 Bogen Doppelbogen Guss 2K-Epoxid-Besch Grundbesch DN200**
STLB-Bau 2024-04 044
Bogen, als Doppelbogen, für Abwasserleitung aus Gusseisen, innen mit Zweikomponenten-Epoxid-Beschichtung, außen mit Grundbeschichtung, Farbton rotbraun, DN 200.
Menge: 2,000 St

**01.06.03.30 Abzweig red. 45-90Grad Guss 2K-Epoxid-Besch Grundbesch DN80 DN50**
STLB-Bau 2024-04 044
Abzweig, reduziert, über 45 bis 90 Grad, für Abwasserleitung aus Gusseisen, innen mit Zweikomponenten-Epoxid-Beschichtung, außen mit Grundbeschichtung, DN 80, 2. DN 50.
Menge: 32,000 St

**01.06.03.31 Abzweig red. bis 45Grad Guss 2K-Epoxid-Besch Grundbesch DN100 DN50**
STLB-Bau 2024-04 044
Abzweig, reduziert, bis 45 Grad, für Abwasserleitung aus Gusseisen, innen mit Zweikomponenten-Epoxid-Beschichtung, außen mit Grundbeschichtung, DN 100, 2. DN 50.
Menge: 22,000 St

**01.06.03.32 Abzweig red. 45-90Grad Guss 2K-Epoxid-Besch Grundbesch DN100 DN50**
STLB-Bau 2024-04 044
Abzweig, reduziert, über 45 bis 90 Grad, für Abwasserleitung aus Gusseisen, innen mit Zweikomponenten-Epoxid-Beschichtung, außen mit Grundbeschichtung, DN 100, 2. DN 50.
Menge: 27,000 St

**01.06.03.33 Abzweig red. 45-90Grad Guss 2K-Epoxid-Besch Grundbesch DN100 DN80**
STLB-Bau 2024-04 044
Abzweig, reduziert, über 45 bis 90 Grad, für Abwasserleitung aus Gusseisen, innen mit Zweikomponenten-Epoxid-Beschichtung, außen mit Grundbeschichtung, DN 100, 2. DN 80.
Menge: 33,000 St

**01.06.03.34 Abzweig red. 45-90Grad Guss 2K-Epoxid-Besch Grundbesch DN125 DN50**
STLB-Bau 2024-04 044
Abzweig, reduziert, über 45 bis 90 Grad, für Abwasserleitung aus Gusseisen, innen mit Zweikomponenten-Epoxid-Beschichtung, außen mit Grundbeschichtung, DN 125, 2. DN 50.
Menge: 3,000 St

**01.06.03.35 Abzweig red. 45-90Grad Guss 2K-Epoxid-Besch Grundbesch DN125 DN80**
STLB-Bau 2024-04 044
Abzweig, reduziert, über 45 bis 90 Grad, für Abwasserleitung aus Gusseisen, innen mit Zweikomponenten-Epoxid-Beschichtung, außen mit Grundbeschichtung, DN 125, 2. DN 80.
Menge: 6,000 St

**01.06.03.36 Abzweig red. 45-90Grad Guss 2K-Epoxid-Besch Grundbesch DN125 DN100**
STLB-Bau 2024-04 044
Abzweig, reduziert, über 45 bis 90 Grad, für Abwasserleitung aus Gusseisen, innen mit Zweikomponenten-Epoxid-Beschichtung, außen mit Grundbeschichtung, DN 125, 2. DN 100.
Menge: 14,000 St

**01.06.03.37 Abzweig red. 45-90Grad Guss 2K-Epoxid-Besch Grundbesch DN150 DN50**
STLB-Bau 2024-04 044
Abzweig, reduziert, über 45 bis 90 Grad, für Abwasserleitung aus Gusseisen, innen mit Zweikomponenten-Epoxid-Beschichtung, außen mit Grundbeschichtung, DN 150, 2. DN 50.
Menge: 22,000 St

**01.06.03.38 Abzweig red. 45-90Grad Guss 2K-Epoxid-Besch Grundbesch DN150 DN80**
STLB-Bau 2024-04 044
Abzweig, reduziert, über 45 bis 90 Grad, für Abwasserleitung aus Gusseisen, innen mit Zweikomponenten-Epoxid-Beschichtung, außen mit Grundbeschichtung, DN 150, 2. DN 80.
Menge: 17,000 St

**01.06.03.39 Abzweig red. 45-90Grad Guss 2K-Epoxid-Besch Grundbesch DN150 DN100**
STLB-Bau 2024-04 044
Abzweig, reduziert, über 45 bis 90 Grad, für Abwasserleitung aus Gusseisen, innen mit Zweikomponenten-Epoxid-Beschichtung, außen mit Grundbeschichtung, DN 150, 2. DN 100.
Menge: 118,000 St

**01.06.03.40 Abzweig red. 45-90Grad Guss 2K-Epoxid-Besch Grundbesch DN150 DN125**
STLB-Bau 2024-04 044
Abzweig, reduziert, über 45 bis 90 Grad, für Abwasserleitung aus Gusseisen, innen mit Zweikomponenten-Epoxid-Beschichtung, außen mit Grundbeschichtung, DN 150, 2. DN 125.
Menge: 6,000 St

**01.06.03.41 Abzweig red. 45-90Grad Guss 2K-Epoxid-Besch Grundbesch DN200 DN150**
STLB-Bau 2024-04 044
Abzweig, reduziert, über 45 bis 90 Grad, für Abwasserleitung aus Gusseisen, innen mit Zweikomponenten-Epoxid-Beschichtung, außen mit Grundbeschichtung, DN 200, 2. DN 150.
Menge: 1,000 St

**01.06.03.42 Abzweig 45-90Grad Guss 2K-Epoxid-Besch Grundbesch DN50**
STLB-Bau 2024-04 044
Abzweig, über 45 bis 90 Grad, für Abwasserleitung aus Gusseisen, innen mit Zweikomponenten-Epoxid-Beschichtung, außen mit Grundbeschichtung, DN 50.
Menge: 33,000 St

**01.06.03.43 Abzweig 45-90Grad Guss 2K-Epoxid-Besch Grundbesch DN80**
STLB-Bau 2024-04 044
Abzweig, über 45 bis 90 Grad, für Abwasserleitung aus Gusseisen, innen mit Zweikomponenten-Epoxid-Beschichtung, außen mit Grundbeschichtung, DN 80.
Menge: 14,000 St

**01.06.03.44 Abzweig 45-90Grad Guss 2K-Epoxid-Besch Grundbesch DN100**
STLB-Bau 2024-04 044
Abzweig, über 45 bis 90 Grad, für Abwasserleitung aus Gusseisen, innen mit Zweikomponenten-Epoxid-Beschichtung, außen mit Grundbeschichtung, DN 100.
Menge: 147,000 St

**01.06.03.45 Abzweig 45-90Grad Guss 2K-Epoxid-Besch Grundbesch DN125**
STLB-Bau 2024-04 044
Abzweig, über 45 bis 90 Grad, für Abwasserleitung aus Gusseisen, innen mit Zweikomponenten-Epoxid-Beschichtung, außen mit Grundbeschichtung, DN 125.
Menge: 8,000 St

**01.06.03.46 Abzweig 45-90Grad Guss 2K-Epoxid-Besch Grundbesch DN150**
STLB-Bau 2024-04 044
Abzweig, über 45 bis 90 Grad, für Abwasserleitung aus Gusseisen, innen mit Zweikomponenten-Epoxid-Beschichtung, außen mit Grundbeschichtung, DN 150.
Menge: 5,000 St

**01.06.03.47 Reduzierstück Guss 2K-Epoxid-Besch Grundbesch DN80 DN50**
STLB-Bau 2024-04 044
Reduzierstück für Abwasserleitung aus Gusseisen, innen mit Zweikomponenten-Epoxid-Beschichtung, außen mit Grundbeschichtung, Farbton rotbraun, DN 80, 2. DN 50.
Menge: 4,000 St

**01.06.03.48 Reduzierstück Guss 2K-Epoxid-Besch Grundbesch DN100 DN80**
STLB-Bau 2023-10 044
Reduzierstück für Abwasserleitung aus Gusseisen, innen mit Zweikomponenten-Epoxid-Beschichtung, außen mit Grundbeschichtung, Farbton rotbraun, DN 100, 2. DN 80.
Menge: 22,000 St

**01.06.03.49 Reduzierstück Guss 2K-Epoxid-Besch Grundbesch DN125 DN80**
STLB-Bau 2024-04 044
Reduzierstück für Abwasserleitung aus Gusseisen, innen mit Zweikomponenten-Epoxid-Beschichtung, außen mit Grundbeschichtung, Farbton rotbraun, DN 125, 2. DN 80.
Menge: 3,000 St

**01.06.03.50 Reduzierstück Guss 2K-Epoxid-Besch Grundbesch DN125 DN100**
STLB-Bau 2023-10 044
Reduzierstück für Abwasserleitung aus Gusseisen, innen mit Zweikomponenten-Epoxid-Beschichtung, außen mit Grundbeschichtung, Farbton rotbraun, DN 125, 2. DN 100.
Menge: 13,000 St

**01.06.03.51 Reduzierstück Guss 2K-Epoxid-Besch Grundbesch DN150 DN125**
STLB-Bau 2023-10 044
Reduzierstück für Abwasserleitung aus Gusseisen, innen mit Zweikomponenten-Epoxid-Beschichtung, außen mit Grundbeschichtung, Farbton rotbraun, DN 150, 2. DN 125.
Menge: 2,000 St

**01.06.03.52 Reduzierstück Guss 2K-Epoxid-Besch Grundbesch DN150 DN100**
STLB-Bau 2024-04 044
Reduzierstück für Abwasserleitung aus Gusseisen, innen mit Zweikomponenten-Epoxid-Beschichtung, außen mit Grundbeschichtung, Farbton rotbraun, DN 150, 2. DN 100.
Menge: 2,000 St

**01.06.03.53 Reduzierstück Guss 2K-Epoxid-Besch Grundbesch DN200 DN150**
STLB-Bau 2024-04 044
Reduzierstück für Abwasserleitung aus Gusseisen, innen mit Zweikomponenten-Epoxid-Beschichtung, außen mit Grundbeschichtung, Farbton rotbraun, DN 200, 2. DN 150.
Menge: 2,000 St

**01.06.03.54 Anschlussmuffe Guss 2K-Epoxid-Besch Grundbesch DN80**
STLB-Bau 2024-04 044
Anschlussmuffe, für PP-Rohr, mit vorgestochenen Anschlussringen für unterschiedliche Außendurchmesser, mit Dichtlippen und Spannschelle aus nichtrostendem Stahl, für Abwasserleitung aus Gusseisen, innen mit Zweikomponenten-Epoxid-Beschichtung, außen mit Grundbeschichtung, DN 80.
Menge: 30,000 St

**01.06.03.55 Anschlussmuffe Guss 2K-Epoxid-Besch Grundbesch DN100**
STLB-Bau 2024-04 044
Anschlussmuffe, für PP-Rohr, mit vorgestochenen Anschlussringen für unterschiedliche Außendurchmesser, mit Dichtlippen und Spannschelle aus nichtrostendem Stahl, für Abwasserleitung aus Gusseisen, innen mit Zweikomponenten-Epoxid-Beschichtung, außen mit Grundbeschichtung, DN 100.
Menge: 81,000 St

**01.06.03.56 Anschlussmuffe Guss 2K-Epoxid-Besch Grundbesch DN125**
STLB-Bau 2024-04 044
Anschlussmuffe, für PP-Rohr, mit vorgestochenen Anschlussringen für unterschiedliche Außendurchmesser, mit Dichtlippen und Spannschelle aus nichtrostendem Stahl, für Abwasserleitung aus Gusseisen, innen mit Zweikomponenten-Epoxid-Beschichtung, außen mit Grundbeschichtung, DN 125.
Menge: 20,000 St

**01.06.03.57 Anschlussmuffe Guss 2K-Epoxid-Besch Grundbesch DN150**
STLB-Bau 2024-04 044
Anschlussmuffe, für PP-Rohr, mit vorgestochenen Anschlussringen für unterschiedliche Außendurchmesser, mit Dichtlippen und Spannschelle aus nichtrostendem Stahl, für Abwasserleitung aus Gusseisen, innen mit Zweikomponenten-Epoxid-Beschichtung, außen mit Grundbeschichtung, DN 150.
Menge: 10,000 St

**01.06.03.58 Passstück Guss 2K-Epoxid-Besch Grundbesch DN50**
STLB-Bau 2024-04 044
Passstück bis 50 cm, für Abwasserleitung aus Gusseisen, innen mit Zweikomponenten-Epoxid-Beschichtung, außen mit Grundbeschichtung, DN 50.
Menge: 30,000 St

**01.06.03.59 Passstück Guss 2K-Epoxid-Besch Grundbesch DN80**
STLB-Bau 2023-10 044
Passstück bis 50 cm, für Abwasserleitung aus Gusseisen, innen mit Zweikomponenten-Epoxid-Beschichtung, außen mit Grundbeschichtung, DN 80.
Menge: 42,000 St

**01.06.03.60 Passstück Guss 2K-Epoxid-Besch Grundbesch DN100**
STLB-Bau 2023-10 044
Passstück bis 50 cm, für Abwasserleitung aus Gusseisen, innen mit Zweikomponenten-Epoxid-Beschichtung, außen mit Grundbeschichtung, DN 100.
Menge: 75,000 St

**01.06.03.61 Passstück Guss 2K-Epoxid-Besch Grundbesch DN125**
STLB-Bau 2023-10 044
Passstück bis 50 cm, für Abwasserleitung aus Gusseisen, innen mit Zweikomponenten-Epoxid-Beschichtung, außen mit Grundbeschichtung, DN 125.
Menge: 14,000 St

**01.06.03.62 Passstück Guss 2K-Epoxid-Besch Grundbesch DN150**
STLB-Bau 2023-10 044
Passstück bis 50 cm, für Abwasserleitung aus Gusseisen, innen mit Zweikomponenten-Epoxid-Beschichtung, außen mit Grundbeschichtung, DN 150.
Menge: 24,000 St

**01.06.03.63 Passstück Guss 2K-Epoxid-Besch Grundbesch DN200**
STLB-Bau 2024-04 044
Passstück bis 50 cm, für Abwasserleitung aus Gusseisen, innen mit Zweikomponenten-Epoxid-Beschichtung, außen mit Grundbeschichtung, DN 200.
Menge: 1,000 St

**01.06.03.64 Enddeckel Klemmschelle Guss 2K-Epoxid-Besch Grundbesch DN50**
STLB-Bau 2024-04 044
Enddeckel mit Klemmschelle, für Abwasserleitung aus Gusseisen, innen mit Zweikomponenten-Epoxid-Beschichtung, außen mit Grundbeschichtung, DN 50.
Menge: 40,000 St

**01.06.03.65 Enddeckel Klemmschelle Guss 2K-Epoxid-Besch Grundbesch DN80**
STLB-Bau 2023-10 044
Enddeckel mit Klemmschelle, für Abwasserleitung aus Gusseisen, innen mit Zweikomponenten-Epoxid-Beschichtung, außen mit Grundbeschichtung, DN 80.
Menge: 9,000 St

**01.06.03.66 Enddeckel Klemmschelle Guss 2K-Epoxid-Besch Grundbesch DN100**
STLB-Bau 2023-10 044
Enddeckel mit Klemmschelle, für Abwasserleitung aus Gusseisen, innen mit Zweikomponenten-Epoxid-Beschichtung, außen mit Grundbeschichtung, DN 100.
Menge: 10,000 St

**01.06.03.67 Enddeckel Klemmschelle Guss 2K-Epoxid-Besch Grundbesch DN125**
STLB-Bau 2023-10 044
Enddeckel mit Klemmschelle, für Abwasserleitung aus Gusseisen, innen mit Zweikomponenten-Epoxid-Beschichtung, außen mit Grundbeschichtung, DN 125.
Menge: 4,000 St

**01.06.03.68 Enddeckel Klemmschelle Guss 2K-Epoxid-Besch Grundbesch DN150**
STLB-Bau 2023-10 044
Enddeckel mit Klemmschelle, für Abwasserleitung aus Gusseisen, innen mit Zweikomponenten-Epoxid-Beschichtung, außen mit Grundbeschichtung, DN 150.
Menge: 3,000 St

**01.06.03.69 Enddeckel Klemmschelle Guss 2K-Epoxid-Besch Grundbesch DN200**
STLB-Bau 2024-04 044
Enddeckel mit Klemmschelle, für Abwasserleitung aus Gusseisen, innen mit Zweikomponenten-Epoxid-Beschichtung, außen mit Grundbeschichtung, DN 200.
Menge: 2,000 St

**01.06.03.70 Reinigungsrohr runde Öffnung Guss 2K-Epoxid-Besch Grundbesch DN80**
STLB-Bau 2023-10 044
Reinigungsrohr mit runder Öffnung, für Abwasserleitung aus Gusseisen, innen mit Zweikomponenten-Epoxid-Beschichtung, außen mit Grundbeschichtung, DN 80.
Menge: 10,000 St

**01.06.03.71 Reinigungsrohr runde Öffnung Guss 2K-Epoxid-Besch Grundbesch DN100**
STLB-Bau 2023-10 044
Reinigungsrohr mit runder Öffnung, für Abwasserleitung aus Gusseisen, innen mit Zweikomponenten-Epoxid-Beschichtung, außen mit Grundbeschichtung, DN 100.
Menge: 24,000 St

**01.06.03.72 Reinigungsrohr runde Öffnung Guss 2K-Epoxid-Besch Grundbesch DN125**
STLB-Bau 2023-10 044
Reinigungsrohr mit runder Öffnung, für Abwasserleitung aus Gusseisen, innen mit Zweikomponenten-Epoxid-Beschichtung, außen mit Grundbeschichtung, DN 125.
Menge: 10,000 St

**01.06.03.73 Reinigungsrohr runde Öffnung Guss 2K-Epoxid-Besch Grundbesch DN150**
STLB-Bau 2023-10 044
Reinigungsrohr mit runder Öffnung, für Abwasserleitung aus Gusseisen, innen mit Zweikomponenten-Epoxid-Beschichtung, außen mit Grundbeschichtung, DN 150.
Menge: 3,000 St

**01.06.03.74 Fallrohrstütze Guss 2K-Epoxid-Besch Grundbesch DN100**
STLB-Bau 2023-10 044
Fallrohrstütze einschl. Befestigung, für Abwasserleitung aus Gusseisen, innen mit Zweikomponenten-Epoxid-Beschichtung, außen mit Grundbeschichtung, Farbton rotbraun, DN 100.
Menge: 36,000 St

**01.06.03.75 Fallrohrstütze Guss 2K-Epoxid-Besch Grundbesch DN125**
STLB-Bau 2023-10 044
Fallrohrstütze einschl. Befestigung, für Abwasserleitung aus Gusseisen, innen mit Zweikomponenten-Epoxid-Beschichtung, außen mit Grundbeschichtung, Farbton rotbraun, DN 125.
Menge: 6,000 St

**01.06.03.76 Fallrohrstütze Guss 2K-Epoxid-Besch Grundbesch DN150**
STLB-Bau 2024-04 044
Fallrohrstütze einschl. Befestigung, für Abwasserleitung aus Gusseisen, innen mit Zweikomponenten-Epoxid-Beschichtung, außen mit Grundbeschichtung, Farbton rotbraun, DN 150.
Menge: 22,000 St

**01.06.03.77 Auflagerung Fallrohrstütze Guss 2K-Epoxid-Besch Grundbesch DN100**
STLB-Bau 2023-10 044
Auflagerung für Fallrohrstütze, für Abwasserleitung aus Gusseisen, innen mit Zweikomponenten-Epoxid-Beschichtung, außen mit Grundbeschichtung, DN 100.
Menge: 36,000 St

**01.06.03.78 Auflagerung Fallrohrstütze Guss 2K-Epoxid-Besch Grundbesch DN125**
STLB-Bau 2023-10 044
Auflagerung für Fallrohrstütze, für Abwasserleitung aus Gusseisen, innen mit Zweikomponenten-Epoxid-Beschichtung, außen mit Grundbeschichtung, DN 125.
Menge: 6,000 St

**01.06.03.79 Auflagerung Fallrohrstütze Guss 2K-Epoxid-Besch Grundbesch DN150**
STLB-Bau 2024-04 044
Auflagerung für Fallrohrstütze, für Abwasserleitung aus Gusseisen, innen mit Zweikomponenten-Epoxid-Beschichtung, außen mit Grundbeschichtung, Farbton rotbraun, DN 150.
Menge: 22,000 St

**01.06.03.80 Gummimanschette Spannhülse Guss 2K-Epoxid-Besch Grundbesch DN50**
STLB-Bau 2023-10 044
Gummimanschette und Spannhülse, aus nichtrostendem Stahl, mit Spannschraube aus verzinktem Stahl, für Abwasserleitung aus Gusseisen, innen mit Zweikomponenten-Epoxid-Beschichtung, außen mit Grundbeschichtung, DN 50.
Menge: 1287,000 St

**01.06.03.81 Gummimanschette Spannhülse Guss 2K-Epoxid-Besch Grundbesch DN80**
STLB-Bau 2023-10 044
Gummimanschette und Spannhülse, aus nichtrostendem Stahl, mit Spannschraube aus verzinktem Stahl, für Abwasserleitung aus Gusseisen, innen mit Zweikomponenten-Epoxid-Beschichtung, außen mit Grundbeschichtung, DN 80.
Menge: 1045,000 St

**01.06.03.82 Gummimanschette Spannhülse Guss 2K-Epoxid-Besch Grundbesch DN100**
STLB-Bau 2023-10 044
Gummimanschette und Spannhülse, aus nichtrostendem Stahl, mit Spannschraube aus verzinktem Stahl, für Abwasserleitung aus Gusseisen, innen mit Zweikomponenten-Epoxid-Beschichtung, außen mit Grundbeschichtung, DN 100.
Menge: 2864,000 St

**01.06.03.83 Gummimanschette Spannhülse Guss 2K-Epoxid-Besch Grundbesch DN125**
STLB-Bau 2023-10 044
Gummimanschette und Spannhülse, aus nichtrostendem Stahl, mit Spannschraube aus verzinktem Stahl, für Abwasserleitung aus Gusseisen, innen mit Zweikomponenten-Epoxid-Beschichtung, außen mit Grundbeschichtung, DN 125.
Menge: 402,000 St

**01.06.03.84 Gummimanschette Spannhülse Guss 2K-Epoxid-Besch Grundbesch DN150**
STLB-Bau 2023-10 044
Gummimanschette und Spannhülse, aus nichtrostendem Stahl, mit Spannschraube aus verzinktem Stahl, für Abwasserleitung aus Gusseisen, innen mit Zweikomponenten-Epoxid-Beschichtung, außen mit Grundbeschichtung, DN 150.
Menge: 702,000 St

**01.06.03.85 Gummimanschette Spannhülse Guss 2K-Epoxid-Besch Grundbesch DN200**
STLB-Bau 2024-04 044
Gummimanschette und Spannhülse, aus nichtrostendem Stahl, mit Spannschraube aus verzinktem Stahl, für Abwasserleitung aus Gusseisen, innen mit Zweikomponenten-Epoxid-Beschichtung, außen mit Grundbeschichtung, Farbton rotbraun, DN 200.
Menge: 24,000 St

**01.06.03.86 Sicherungsschelle zugfest Guss 2K-Epoxid-Besch Grundbesch DN80**
STLB-Bau 2024-04 044
Zugfeste Sicherungsschelle für Abwasserleitung aus Gusseisen, innen mit Zweikomponenten-Epoxid-Beschichtung, außen mit Grundbeschichtung, DN 80.
Menge: 60,000 St

**01.06.03.87 Sicherungsschelle zugfest Guss 2K-Epoxid-Besch Grundbesch DN100**
STLB-Bau 2024-04 044
Zugfeste Sicherungsschelle für Abwasserleitung aus Gusseisen, innen mit Zweikomponenten-Epoxid-Beschichtung, außen mit Grundbeschichtung, DN 100.
Menge: 200,000 St

**01.06.03.88 Sicherungsschelle zugfest Guss 2K-Epoxid-Besch Grundbesch DN125**
STLB-Bau 2024-04 044
Zugfeste Sicherungsschelle für Abwasserleitung aus Gusseisen, innen mit Zweikomponenten-Epoxid-Beschichtung, außen mit Grundbeschichtung, DN 125.
Menge: 100,000 St

**01.06.03.89 Sicherungsschelle zugfest Guss 2K-Epoxid-Besch Grundbesch DN150**
STLB-Bau 2024-04 044
Zugfeste Sicherungsschelle für Abwasserleitung aus Gusseisen, innen mit Zweikomponenten-Epoxid-Beschichtung, außen mit Grundbeschichtung, DN 150.
Menge: 80,000 St

**01.06.03.90 Sicherungsschelle zugfest Guss 2K-Epoxid-Besch Grundbesch DN200**
STLB-Bau 2024-04 044
Zugfeste Sicherungsschelle für Abwasserleitung aus Gusseisen, innen mit Zweikomponenten-Epoxid-Beschichtung, außen mit Grundbeschichtung, DN 200.
Menge: 60,000 St

**01.06.03.91 Belüftungsventil Kl.BI DN50**
STLB-Bau 2023-10 044
Belüftungsventil DIN EN 12380 für Abwasserleitungen, oberhalb der Rückstauebene, Klasse B I, von -20 Grad C bis 60 Grad C, DN 50.
Menge: 3,000 St

**01.06.03.92 Belüftungsventil Kl.BI DN70**
STLB-Bau 2023-10 044
Belüftungsventil DIN EN 12380 für Abwasserleitungen, oberhalb der Rückstauebene, Klasse B I, von -20 Grad C bis 60 Grad C, DN 70.
Menge: 1,000 St

**01.06.03.93 Belüftungsventil Kl.BI DN100**
STLB-Bau 2024-04 044
Belüftungsventil DIN EN 12380 für Abwasserleitungen, oberhalb der Rückstauebene, Klasse B I, von -20 Grad C bis 60 Grad C, DN 100.
Menge: 1,000 St

*Hinweis: Druckleitung Hebeanlagen*

**01.06.03.94 Abwasserltg PE heißwasserbest. DN/OD32 Gebäude**
STLB-Bau 2024-04 044
Abwasserleitung aus PE-Rohr DIN EN 1519-1, heißwasserbeständig, DN/OD 32, Verlegung in Gebäuden, Form- und Verbindungsstücke werden gesondert vergütet, Rohrbefestigungen werden gesondert vergütet, Arbeitshöhe des Montageortes bis 3,5 m über der Standfläche des hierfür erforderlichen Gerüstes,
Hersteller und Typ '....................................................'
vom Bieter einzutragen.
Menge: 7,000 m

**01.06.03.95 Abwasserltg PE heißwasserbest. DN/OD40 Gebäude**
STLB-Bau 2024-04 044
Abwasserleitung aus PE-Rohr DIN EN 1519-1, heißwasserbeständig, DN/OD 40, Verlegung in Gebäuden, Form- und Verbindungsstücke werden gesondert vergütet, Rohrbefestigungen werden gesondert vergütet, Arbeitshöhe des Montageortes bis 3,5 m über der Standfläche des hierfür erforderlichen Gerüstes.
Menge: 12,000 m

**01.06.03.96 Abwasserltg PE heißwasserbest. DN/OD50 Gebäude**
STLB-Bau 2024-04 044
Abwasserleitung aus PE-Rohr DIN EN 1519-1, heißwasserbeständig, DN/OD 50, Verlegung in Gebäuden, Form- und Verbindungsstücke werden gesondert vergütet, Rohrbefestigungen werden gesondert vergütet, Arbeitshöhe des Montageortes bis 3,5 m über der Standfläche des hierfür erforderlichen Gerüstes.
Menge: 120,000 m

**01.06.03.97 Abwasserltg PE heißwasserbest. DN/OD75 Gebäude**
STLB-Bau 2024-04 044
Abwasserleitung aus PE-Rohr DIN EN 1519-1, heißwasserbeständig, DN/OD 75, Verlegung in Gebäuden, Form- und Verbindungsstücke werden gesondert vergütet, Rohrbefestigungen werden gesondert vergütet, Arbeitshöhe des Montageortes bis 3,5 m über der Standfläche des hierfür erforderlichen Gerüstes.
Menge: 6,000 m

**01.06.03.98 Bogen 45-90Grad Abwasserleitung PE heißwasserbest. DN/OD32**
STLB-Bau 2024-04 044
Bogen, über 45 bis 90 Grad, für Abwasserleitung, aus PE-Rohr DIN EN 1519-1, heißwasserbeständig, DN/OD 32.
Menge: 6,000 St

**01.06.03.99 Bogen 45-90Grad Abwasserleitung PE heißwasserbest. DN/OD40**
STLB-Bau 2023-10 044
Bogen, über 45 bis 90 Grad, für Abwasserleitung, aus PE-Rohr DIN EN 1519-1, heißwasserbeständig, DN/OD 40.
Menge: 6,000 St

**01.06.03.100 Bogen 45-90Grad Abwasserleitung PE heißwasserbest. DN/OD50**
STLB-Bau 2023-10 044
Bogen, über 45 bis 90 Grad, für Abwasserleitung, aus PE-Rohr DIN EN 1519-1, heißwasserbeständig, DN/OD 50.
Menge: 40,000 St

**01.06.03.101 Bogen 45-90Grad Abwasserleitung PE heißwasserbest. DN/OD80**
STLB-Bau 2023-10 044
Bogen, über 45 bis 90 Grad, für Abwasserleitung, aus PE-Rohr DIN EN 1519-1, heißwasserbeständig, DN/OD 80.
Menge: 2,000 St

**01.06.03.102 Abzweig bis 45Grad Abwasserleitung PE heißwasserbest. DN/OD75**
STLB-Bau 2023-10 044
Abzweig, bis 45 Grad, für Abwasserleitung, aus PE-Rohr DIN EN 1519-1, heißwasserbeständig, DN/OD 75.
Menge: 1,000 St

**01.06.03.103 Schweißmuffe Abwasserleitung PE heißwasserbest. DN/OD40**
STLB-Bau 2023-10 044
Heizwendel-Schweißmuffe, für Abwasserleitung, aus PE-Rohr DIN EN 1519-1, heißwasserbeständig, DN/OD 40.
Menge: 2,000 St

**01.06.03.104 Schweißmuffe Abwasserleitung PE heißwasserbest. DN/OD50**
STLB-Bau 2023-10 044
Heizwendel-Schweißmuffe, für Abwasserleitung, aus PE-Rohr DIN EN 1519-1, heißwasserbeständig, DN/OD 50.
Menge: 20,000 St

**01.06.03.105 Schweißmuffe Abwasserleitung PE heißwasserbest. DN/OD75**
STLB-Bau 2023-10 044
Heizwendel-Schweißmuffe, für Abwasserleitung, aus PE-Rohr DIN EN 1519-1, heißwasserbeständig, DN/OD 75.
Menge: 1,000 St

*Hinweis: Schmutzwasser PP, Montagehöhe bis 3,5 m*

**01.06.03.106 Abwasserltg PP heißwasserbest. DN/OD50 Gebäude**
STLB-Bau 2024-04 044
Abwasserleitung aus PP-Rohr DIN EN 1451-1, heißwasserbeständig (bis 95 Grad C), DN/OD 50, Verbindung mit Steckmuffe, einschl. Dichtringen, Verlegung in Gebäuden, Form- und Verbindungsstücke werden gesondert vergütet, Rohrbefestigungen werden gesondert vergütet, Arbeitshöhe des Montageortes bis 3,5 m über der Standfläche des hierfür erforderlichen Gerüstes.
Menge: 560,000 m

**01.06.03.107 Abwasserltg PP heißwasserbest. DN/OD75 Gebäude**
STLB-Bau 2024-04 044
Abwasserleitung aus PP-Rohr DIN EN 1451-1, heißwasserbeständig (bis 95 Grad C), DN/OD 75, Verbindung mit Steckmuffe, einschl. Dichtringen, Verlegung in Gebäuden, Form- und Verbindungsstücke werden gesondert vergütet, Rohrbefestigungen werden gesondert vergütet, Arbeitshöhe des Montageortes bis 3,5 m über der Standfläche des hierfür erforderlichen Gerüstes.
Menge: 410,000 m

**01.06.03.108 Abwasserltg PP heißwasserbest. DN/OD100 Gebäude**
STLB-Bau 2024-04 044
Abwasserleitung aus PP-Rohr DIN EN 1451-1, heißwasserbeständig (bis 95 Grad C), DN/OD 100, Verbindung mit Steckmuffe, einschl. Dichtringen, Verlegung in Gebäuden, Form- und Verbindungsstücke werden gesondert vergütet, Rohrbefestigungen werden gesondert vergütet, Arbeitshöhe des Montageortes bis 3,5 m über der Standfläche des hierfür erforderlichen Gerüstes.
Menge: 700,000 m

**01.06.03.109 Abwasserltg PP heißwasserbest. DN/OD125 Gebäude**
STLB-Bau 2024-04 044
Abwasserleitung aus PP-Rohr DIN EN 1451-1, heißwasserbeständig (bis 95 Grad C), DN/OD 125, Verbindung mit Steckmuffe, einschl. Dichtringen, Verlegung in Gebäuden, Form- und Verbindungsstücke werden gesondert vergütet, Rohrbefestigungen werden gesondert vergütet, Arbeitshöhe des Montageortes bis 3,5 m über der Standfläche des hierfür erforderlichen Gerüstes.
Menge: 250,000 m

**01.06.03.110 Abwasserltg PP heißwasserbest. DN/OD160 Gebäude**
STLB-Bau 2024-04 044
Abwasserleitung aus PP-Rohr DIN EN 1451-1, heißwasserbeständig (bis 95 Grad C), DN/OD 160, Verbindung mit Steckmuffe, einschl. Dichtringen, Verlegung in Gebäuden, Form- und Verbindungsstücke werden gesondert vergütet, Rohrbefestigungen werden gesondert vergütet, Arbeitshöhe des Montageortes bis 3,5 m über der Standfläche des hierfür erforderlichen Gerüstes.
Menge: 2,000 m

*Hinweis: Schmutzwasser PP, Montagehöhe über 3,5 m - 5,5 m*

**01.06.03.111 Abwasserltg PP heißwasserbest. DN/OD50 Gebäude**
STLB-Bau 2024-04 044
Abwasserleitung aus PP-Rohr DIN EN 1451-1, heißwasserbeständig (bis 95 Grad C), DN/OD 50, Verbindung mit Steckmuffe, einschl. Dichtringen, Verlegung in Gebäuden, Form- und Verbindungsstücke werden gesondert vergütet, Rohrbefestigungen werden gesondert vergütet, Arbeitshöhe des Montageortes über 3,5 bis 5,5 m über der Standfläche des hierfür erforderlichen Gerüstes, Gerüst wird gesondert vergütet.
Menge: 51,000 m

**01.06.03.112 Abwasserltg PP heißwasserbest. DN/OD75 Gebäude**
STLB-Bau 2024-04 044
Abwasserleitung aus PP-Rohr DIN EN 1451-1, heißwasserbeständig (bis 95 Grad C), DN/OD 75, Verbindung mit Steckmuffe, einschl. Dichtringen, Verlegung in Gebäuden, Form- und Verbindungsstücke werden gesondert vergütet, Rohrbefestigungen werden gesondert vergütet, Arbeitshöhe des Montageortes über 3,5 bis 5,5 m über der Standfläche des hierfür erforderlichen Gerüstes, Gerüst wird gesondert vergütet.
Menge: 98,000 m

**01.06.03.113 Abwasserltg PP heißwasserbest. DN/OD90 Gebäude**
STLB-Bau 2024-04 044
Abwasserleitung aus PP-Rohr DIN EN 1451-1, heißwasserbeständig (bis 95 Grad C), DN/OD 90, Verbindung mit Steckmuffe, einschl. Dichtringen, Verlegung in Gebäuden, Form- und Verbindungsstücke werden gesondert vergütet, Rohrbefestigungen werden gesondert vergütet, Arbeitshöhe des Montageortes über 3,5 bis 5,5 m über der Standfläche des hierfür erforderlichen Gerüstes, Gerüst wird gesondert vergütet.
Menge: 65,000 m

**01.06.03.114 Abwasserltg PP heißwasserbest. DN/OD100 Gebäude**
STLB-Bau 2024-04 044
Abwasserleitung aus PP-Rohr DIN EN 1451-1, heißwasserbeständig (bis 95 Grad C), DN/OD 100, Verbindung mit Steckmuffe, einschl. Dichtringen, Verlegung in Gebäuden, Form- und Verbindungsstücke werden gesondert vergütet, Rohrbefestigungen werden gesondert vergütet, Arbeitshöhe des Montageortes über 3,5 bis 5,5 m über der Standfläche des hierfür erforderlichen Gerüstes, Gerüst wird gesondert vergütet.
Menge: 184,000 m

**01.06.03.115 Abwasserltg PP heißwasserbest. DN/OD125 Gebäude**
STLB-Bau 2024-04 044
Abwasserleitung aus PP-Rohr DIN EN 1451-1, heißwasserbeständig (bis 95 Grad C), DN/OD 125, Verbindung mit Steckmuffe, einschl. Dichtringen, Verlegung in Gebäuden, Form- und Verbindungsstücke werden gesondert vergütet, Rohrbefestigungen werden gesondert vergütet, Arbeitshöhe des Montageortes über 3,5 bis 5,5 m über der Standfläche des hierfür erforderlichen Gerüstes, Gerüst wird gesondert vergütet.
Menge: 64,000 m

**01.06.03.116 Abwasserltg PP heißwasserbest. DN/OD160 Gebäude**
STLB-Bau 2024-04 044
Abwasserleitung aus PP-Rohr DIN EN 1451-1, heißwasserbeständig (bis 95 Grad C), DN/OD 160, Verbindung mit Steckmuffe, einschl. Dichtringen, Verlegung in Gebäuden, Form- und Verbindungsstücke werden gesondert vergütet, Rohrbefestigungen werden gesondert vergütet, Arbeitshöhe des Montageortes über 3,5 bis 5,5 m über der Standfläche des hierfür erforderlichen Gerüstes, Gerüst wird gesondert vergütet.
Menge: 5,000 m

**01.06.03.117 Bogen bis 45Grad Abwasserleitung PP heißwasserbest. DN/OD50**
STLB-Bau 2023-10 044
Bogen, bis 45 Grad, für Abwasserleitung, aus PP-Rohr DIN EN 1451-1, heißwasserbeständig (bis 95 Grad C), DN/OD 50.
Menge: 730,000 St

**01.06.03.118 Bogen bis 45Grad Abwasserleitung PP heißwasserbest. DN/OD75**
STLB-Bau 2023-10 044
Bogen, bis 45 Grad, für Abwasserleitung, aus PP-Rohr DIN EN 1451-1, heißwasserbeständig (bis 95 Grad C), DN/OD 75.
Menge: 180,000 St

**01.06.03.119 Bogen bis 45Grad Abwasserleitung PP heißwasserbest. DN/OD100**
STLB-Bau 2023-10 044
Bogen, bis 45 Grad, für Abwasserleitung, aus PP-Rohr DIN EN 1451-1, heißwasserbeständig (bis 95 Grad C), DN/OD 100.
Menge: 276,000 St

**01.06.03.120 Bogen bis 45Grad Abwasserleitung PP heißwasserbest. DN/OD125**
STLB-Bau 2024-04 044
Bogen, bis 45 Grad, für Abwasserleitung, aus PP-Rohr DIN EN 1451-1, heißwasserbeständig (bis 95 Grad C), DN/OD 125.
Menge: 41,000 St

**01.06.03.121 Bogen bis 45Grad Abwasserleitung PP heißwasserbest. DN/OD160**
STLB-Bau 2024-04 044
Bogen, bis 45 Grad, für Abwasserleitung, aus PP-Rohr DIN EN 1451-1, heißwasserbeständig (bis 95 Grad C), DN/OD 160.
Menge: 30,000 St

**01.06.03.122 Bogen 45-90Grad Abwasserleitung PP heißwasserbest. DN/OD50**
STLB-Bau 2023-10 044
Bogen, über 45 bis 90 Grad, für Abwasserleitung, aus PP-Rohr DIN EN 1451-1, heißwasserbeständig (bis 95 Grad C), DN/OD 50.
Menge: 400,000 St

**01.06.03.123 Bogen 45-90Grad Abwasserleitung PP heißwasserbest. DN/OD75**
STLB-Bau 2023-10 044
Bogen, über 45 bis 90 Grad, für Abwasserleitung, aus PP-Rohr DIN EN 1451-1, heißwasserbeständig (bis 95 Grad C), DN/OD 75.
Menge: 44,000 St

**01.06.03.124 Bogen 45-90Grad Abwasserleitung PP heißwasserbest. DN/OD100**
STLB-Bau 2023-10 044
Bogen, über 45 bis 90 Grad, für Abwasserleitung, aus PP-Rohr DIN EN 1451-1, heißwasserbeständig (bis 95 Grad C), DN/OD 100.
Menge: 180,000 St

**01.06.03.125 Bogen 45-90Grad Abwasserleitung PP heißwasserbest. DN/OD125**
STLB-Bau 2024-04 044
Bogen, über 45 bis 90 Grad, für Abwasserleitung, aus PP-Rohr DIN EN 1451-1, heißwasserbeständig (bis 95 Grad C), DN/OD 125.
Menge: 8,000 St

**01.06.03.126 Bogen 45-90Grad Abwasserleitung PP heißwasserbest. DN/OD160**
STLB-Bau 2024-04 044
Bogen, über 45 bis 90 Grad, für Abwasserleitung, aus PP-Rohr DIN EN 1451-1, heißwasserbeständig (bis 95 Grad C), DN/OD 160.
Menge: 12,000 St

**01.06.03.127 Abzweig bis 45Grad Abwasserleitung PP heißwasserbest. DN/OD50**
STLB-Bau 2023-10 044
Abzweig, bis 45 Grad, abgehende Stutzen mit Steckmuffe für Abwasserleitung, aus PP-Rohr DIN EN 1451-1, heißwasserbeständig (bis 95 Grad C), DN/OD 50.
Menge: 63,000 St

**01.06.03.128 Abzweig 45-90Grad Abwasserleitung PP heißwasserbest. DN/OD50**
STLB-Bau 2024-04 044
Abzweig, über 45 bis 90 Grad, für Abwasserleitung, aus PP-Rohr DIN EN 1451-1, heißwasserbeständig (bis 95 Grad C), DN/OD 50.
Menge: 15,000 St

**01.06.03.129 Abzweig bis 45Grad Abwasserleitung PP heißwasserbest. DN/OD75**
STLB-Bau 2023-10 044
Abzweig, bis 45 Grad, abgehende Stutzen mit Steckmuffe für Abwasserleitung, aus PP-Rohr DIN EN 1451-1, heißwasserbeständig (bis 95 Grad C), DN/OD 75.
Menge: 13,000 St

**01.06.03.130 Abzweig 45-90Grad Abwasserleitung PP heißwasserbest. DN/OD75**
STLB-Bau 2024-04 044
Abzweig, über 45 bis 90 Grad, für Abwasserleitung, aus PP-Rohr DIN EN 1451-1, heißwasserbeständig (bis 95 Grad C), DN/OD 75.
Menge: 10,000 St

**01.06.03.131 Abzweig bis 45Grad Abwasserleitung PP heißwasserbest. DN/OD100**
STLB-Bau 2023-10 044
Abzweig, bis 45 Grad, abgehende Stutzen mit Steckmuffe für Abwasserleitung, aus PP-Rohr DIN EN 1451-1, heißwasserbeständig (bis 95 Grad C), DN/OD 100.
Menge: 160,000 St

**01.06.03.132 Abzweig 45-90Grad Abwasserleitung PP heißwasserbest. DN/OD100**
STLB-Bau 2024-04 044
Abzweig, über 45 bis 90 Grad, für Abwasserleitung, aus PP-Rohr DIN EN 1451-1, heißwasserbeständig (bis 95 Grad C), DN/OD 100.
Menge: 175,000 St

**01.06.03.133 Abzweig 45-90Grad Abwasserleitung PP heißwasserbest. DN/OD125**
STLB-Bau 2024-04 044
Abzweig, über 45 bis 90 Grad, für Abwasserleitung, aus PP-Rohr DIN EN 1451-1, heißwasserbeständig (bis 95 Grad C), DN/OD 125.
Menge: 3,000 St

**01.06.03.134 Abzweig 45-90Grad Abwasserleitung PP heißwasserbest. DN/OD160**
STLB-Bau 2024-04 044
Abzweig, über 45 bis 90 Grad, für Abwasserleitung, aus PP-Rohr DIN EN 1451-1, heißwasserbeständig (bis 95 Grad C), DN/OD 160.
Menge: 1,000 St

**01.06.03.135 Abzweig red. 45-90Grad Abwasserleitung PP heißwasserbest. DN/OD75 DN50**
STLB-Bau 2024-04 044
Abzweig, reduziert, über 45 bis 90 Grad, für Abwasserleitung, aus PP-Rohr DIN EN 1451-1, heißwasserbeständig (bis 95 Grad C), DN/OD 75, 2. DN/OD 50.
Menge: 44,000 St

**01.06.03.136 Abzweig red. bis 45Grad Abwasserleitung PP heißwasserbest. DN/OD75 DN50**
STLB-Bau 2024-04 044
Abzweig, reduziert, bis 45 Grad, für Abwasserleitung, aus PP-Rohr DIN EN 1451-1, heißwasserbeständig (bis 95 Grad C), DN/OD 75, 2. DN/OD 50.
Menge: 45,000 St

**01.06.03.137 Abzweig red. bis 45Grad Abwasserleitung PP heißwasserbest. DN/OD100 DN75**
STLB-Bau 2024-04 044
Abzweig, reduziert, bis 45 Grad, für Abwasserleitung, aus PP-Rohr DIN EN 1451-1, heißwasserbeständig (bis 95 Grad C), DN/OD 100, 2. DN/OD 75.
Menge: 60,000 St

**01.06.03.138 Abzweig red. 45-90Grad Abwasserleitung PP heißwasserbest. DN/OD100 DN75**
STLB-Bau 2024-04 044
Abzweig, reduziert, über 45 bis 90 Grad, für Abwasserleitung, aus PP-Rohr DIN EN 1451-1, heißwasserbeständig (bis 95 Grad C), DN/OD 100, 2. DN/OD 75.
Menge: 39,000 St

**01.06.03.139 Abzweig red. bis 45Grad Abwasserleitung PP heißwasserbest. DN/OD100 DN50**
STLB-Bau 2024-04 044
Abzweig, reduziert, bis 45 Grad, für Abwasserleitung, aus PP-Rohr DIN EN 1451-1, heißwasserbeständig (bis 95 Grad C), DN/OD 100, 2. DN/OD 50.
Menge: 57,000 St

**01.06.03.140 Abzweig red. 45-90Grad Abwasserleitung PP heißwasserbest. DN/OD100 DN50**
STLB-Bau 2024-04 044
Abzweig, reduziert, über 45 bis 90 Grad, für Abwasserleitung, aus PP-Rohr DIN EN 1451-1, heißwasserbeständig (bis 95 Grad C), DN/OD 100, 2. DN/OD 50.
Menge: 30,000 St

**01.06.03.141 Abzweig red. 45-90Grad Abwasserleitung PP heißwasserbest. DN/OD125 DN75**
STLB-Bau 2024-04 044
Abzweig, reduziert, über 45 bis 90 Grad, für Abwasserleitung, aus PP-Rohr DIN EN 1451-1, heißwasserbeständig (bis 95 Grad C), DN/OD 125, 2. DN/OD 75.
Menge: 6,000 St

**01.06.03.142 Abzweig red. bis 45Grad Abwasserleitung PP heißwasserbest. DN/OD125 DN75**
STLB-Bau 2024-04 044
Abzweig, reduziert, bis 45 Grad, für Abwasserleitung, aus PP-Rohr DIN EN 1451-1, heißwasserbeständig (bis 95 Grad C), DN/OD 125, 2. DN/OD 75.
Menge: 1,000 St

**01.06.03.143 Abzweig red. 45-90Grad Abwasserleitung PP heißwasserbest. DN/OD160 DN100**
STLB-Bau 2024-04 044
Abzweig, reduziert, über 45 bis 90 Grad, für Abwasserleitung, aus PP-Rohr DIN EN 1451-1, heißwasserbeständig (bis 95 Grad C), DN/OD 160, 2. DN/OD 100.
Menge: 1,000 St

**01.06.03.144 Abzweig red. 45-90Grad Abwasserleitung PP heißwasserbest. DN/OD160 DN125**
STLB-Bau 2024-04 044
Abzweig, reduziert, über 45 bis 90 Grad, für Abwasserleitung, aus PP-Rohr DIN EN 1451-1, heißwasserbeständig (bis 95 Grad C), DN/OD 160, 2. DN/OD 125.
Menge: 4,000 St

**01.06.03.145 Überschiebemuffe Abwasserleitung PP heißwasserbest. DN/OD50**
STLB-Bau 2023-10 044
Überschiebemuffe, für Abwasserleitung, aus PP-Rohr DIN EN 1451-1, heißwasserbeständig (bis 95 Grad C), DN/OD 50.
Menge: 10,000 St

**01.06.03.146 Überschiebemuffe Abwasserleitung PP heißwasserbest. DN/OD75**
STLB-Bau 2023-10 044
Überschiebemuffe, für Abwasserleitung, aus PP-Rohr DIN EN 1451-1, heißwasserbeständig (bis 95 Grad C), DN/OD 75.
Menge: 10,000 St

**01.06.03.147 Überschiebemuffe Abwasserleitung PP heißwasserbest. DN/OD100**
STLB-Bau 2023-10 044
Überschiebemuffe, für Abwasserleitung, aus PP-Rohr DIN EN 1451-1, heißwasserbeständig (bis 95 Grad C), DN/OD 100.
Menge: 12,000 St

**01.06.03.148 Reduzierstück Abwasserleitung PP heißwasserbest. DN/OD75 DN50**
STLB-Bau 2023-10 044
Reduzierstück, für Abwasserleitung, aus PP-Rohr DIN EN 1451-1, heißwasserbeständig (bis 95 Grad C), DN/OD 75, 2. DN/OD 50.
Menge: 45,000 St

**01.06.03.149 Reduzierstück Abwasserleitung PP heißwasserbest. DN/OD100 DN50**
STLB-Bau 2024-04 044
Reduzierstück, für Abwasserleitung, aus PP-Rohr DIN EN 1451-1, heißwasserbeständig (bis 95 Grad C), DN/OD 100, 2. DN/OD 50.
Menge: 60,000 St

**01.06.03.150 Reduzierstück Abwasserleitung PP heißwasserbest. DN/OD100 DN75**
STLB-Bau 2023-10 044
Reduzierstück, für Abwasserleitung, aus PP-Rohr DIN EN 1451-1, heißwasserbeständig (bis 95 Grad C), DN/OD 100, 2. DN/OD 75.
Menge: 6,000 St

**01.06.03.151 Reduzierstück Abwasserleitung PP heißwasserbest. DN/OD125 DN100**
STLB-Bau 2024-04 044
Reduzierstück, für Abwasserleitung, aus PP-Rohr DIN EN 1451-1, heißwasserbeständig (bis 95 Grad C), DN/OD 125, 2. DN/OD 100.
Menge: 12,000 St

**01.06.03.152 Reduzierstück Abwasserleitung PP heißwasserbest. DN/OD160 DN100**
STLB-Bau 2024-04 044
Reduzierstück, für Abwasserleitung, aus PP-Rohr DIN EN 1451-1, heißwasserbeständig (bis 95 Grad C), DN/OD 160, 2. DN/OD 100.
Menge: 2,000 St

**01.06.03.153 Reduzierstück Abwasserleitung PP heißwasserbest. DN/OD160 DN125**
STLB-Bau 2024-04 044
Reduzierstück, für Abwasserleitung, aus PP-Rohr DIN EN 1451-1, heißwasserbeständig (bis 95 Grad C), DN/OD 160, 2. DN/OD 125.
Menge: 2,000 St

**01.06.03.154 Passstück Abwasserleitung PP heißwasserbest. DN/OD50**
STLB-Bau 2024-04 044
Passstück bis 50 cm, für Abwasserleitung, aus PP-Rohr DIN EN 1451-1, heißwasserbeständig (bis 95 Grad C), DN/OD 50.
Menge: 30,000 St

**01.06.03.155 Passstück Abwasserleitung PP heißwasserbest. DN/OD75**
STLB-Bau 2024-04 044
Passstück bis 50 cm, für Abwasserleitung, aus PP-Rohr DIN EN 1451-1, heißwasserbeständig (bis 95 Grad C), DN/OD 75.
Menge: 26,000 St

**01.06.03.156 Passstück Abwasserleitung PP heißwasserbest. DN/OD100**
STLB-Bau 2024-04 044
Passstück bis 50 cm, für Abwasserleitung, aus PP-Rohr DIN EN 1451-1, heißwasserbeständig (bis 95 Grad C), DN/OD 100.
Menge: 36,000 St

**01.06.03.157 Passstück Abwasserleitung PP heißwasserbest. DN/OD125**
STLB-Bau 2024-04 044
Passstück bis 50 cm, für Abwasserleitung, aus PP-Rohr DIN EN 1451-1, heißwasserbeständig (bis 95 Grad C), DN/OD 125.
Menge: 16,000 St

**01.06.03.158 Passstück Abwasserleitung PP heißwasserbest. DN/OD160**
STLB-Bau 2024-04 044
Passstück bis 50 cm, für Abwasserleitung, aus PP-Rohr DIN EN 1451-1, heißwasserbeständig (bis 95 Grad C), DN/OD 160.
Menge: 3,000 St

**01.06.03.159 WC-Hosenstück Abwasser PP DN100**
WC-Hosenstück, für Abwasserleitung aus PP-Rohr  DIN EN 1124-1, DN 100. Für den Anschluss von 2 gegenüberliegenden WC-Vorwandgestellen
Menge: 10,000 St

**01.06.03.160 Anschluss herstellen Abwasser-Grundltg DN125 Gussrohr**
STLB-Bau 2024-04 044
Anschluss herstellen, an vorh. Abwasser-Grundleitung, aus Kunststoffrohr, DN 125, mit Gusseisenrohr DIN EN 877 und DIN 19522, einschl. Anschlussformstück und Dichtungsmittel.
Menge: 1,000 St

**01.06.03.161 Anschluss herstellen Abwasser-Grundltg DN150 Gussrohr**
STLB-Bau 2024-04 044
Anschluss herstellen, an vorh. Abwasser-Grundleitung, aus Kunststoffrohr, DN 150, mit Gusseisenrohr DIN EN 877 und DIN 19522, einschl. Anschlussformstück und Dichtungsmittel.
Menge: 4,000 St

**01.06.03.162 Anschluss herstellen Abwasser-Grundltg DN250 Gussrohr**
STLB-Bau 2024-04 044
Anschluss herstellen, an vorh. Abwasser-Grundleitung, aus Kunststoffrohr, DN 250, mit Gusseisenrohr DIN EN 877 und DIN 19522, einschl. Anschlussformstück und Dichtungsmittel.
Menge: 1,000 St

*Hinweis: Ringraumdichtungen für Gebäudeaustritte*

**01.06.03.163 Mediendurchführung einfach Außenwand D 25-40cm Durchm. 150-200mm AD 125-160mm geschlossen**
STLB-Bau 2024-04 042
Mediendurchführung, einfach, rund,
in Außenwand, Wanddicke über 25 bis 40 cm, in vorh. Kernbohrung, Durchmesser über 150 bis 200 mm, Außendurchmesser Medienrohr über 125 bis 160 mm, dicht gegen drückendes Wasser, geschlossene Ausführung,
Hersteller und Typ '....................................................'
vom Bieter einzutragen.
Menge: 6,000 St

**01.06.03.164 Mediendurchführung einfach Außenwand D 25-40cm Durchm. 300-400mm AD 250-300mm geschlossen**
STLB-Bau 2024-04 042
Mediendurchführung, einfach, rund,
in Außenwand, Wanddicke über 25 bis 40 cm, in vorh. Kernbohrung, Durchmesser über 300 bis 400 mm, Außendurchmesser Medienrohr über 250 bis 300 mm, dicht gegen drückendes Wasser, geschlossene Ausführung,
Hersteller und Typ '....................................................'
vom Bieter einzutragen.
Menge: 1,000 St

##### Abschnitt 01.06.04 Befestigungselemente

**Ausführungsbeschreibung 17 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**01.06.04.1 Profilstahlkonstruktion aus serienmäßigen Profilschienen, bis 3,5m**
*** gemäß Ausführungsbeschreibung 17
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschienen.
Arbeitshöhe des Montageortes bis 3,5 m über der Standfläche des hierfür erforderlichen Gerüstes
Menge: 1030,000 kg

**01.06.04.2 Profilstahlkonstruktion aus serienmäßigen Profilschienen, 3,5m - 5,5m**
*** gemäß Ausführungsbeschreibung 17
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes 3,5 m bis 5,5m über der Standfläche des hierfür erforderlichen Gerüstes
Menge: 180,000 kg

**Ausführungsbeschreibung 18 Ausführungsbeschreibung Befestigung F 90 in Holz-Hybrid**
*Ausführungsbeschreibung Befestigung F 90 in Holz-Hybrid-Decke*
Die Befestigung der Rohrschellen und Stützkonstruktionen für Rohrleitungen an der Holz-Hybrid-Decke in notwendigen Fluren und Versammlungsstätten ist wie folgt auszuführen:

- Holzschrauben nach EN 14592 mit gewalztem oder geschmiedetem Gewinde.
 Verhältnis Gewindekerndurchmesser zu Nenndurchmesser  d von 0,6 bis 0,75, Zugfestigkeit fu, k >= 800 N/mm2)
oder
- Holzschrauben (Schlüsselschrauben nach EN 14592 mit geschnittenem Gewinde nach DIN 7998, Festigkeitsklasse 4.6)
- Die Einschraubtiefe "s" muss für 90 Minuten Funktionserhalt mind. s>=130 mm betragen.
- Die seitliche Überdeckung "a" des Verbindungsmittels im Holz muss a>=95 mm sein. Die Balkenbreite "b" bei Holzbalken mind. b=200 mm inkl. Herstellung ggfs. notwendiger Vorbohrung in der Holzhybriddecke. Gewindestange M12 bis 0,50 m Länge.
- Die brandschutztechnische Eignung der Befestigungskonstruktion ist mittels Zulassungsbescheid bzw. Prüfzeugnis nachzuweisen.

**Ausführungsbeschreibung 19 Rohrschellen, bis 3,5m, Befestigungsuntergrund: Holz**
*Rohrschellen, bis 3,5m, Befestigungsuntergrund: Holz*
Folgender Deckenaufbau ist bei den Rohrschellen in der Holz-hybrid Decke (120 mm Aufbeton + 240 mm Brettsperrholz) zu berücksichtigen:
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
**01.06.04.3 Rohrschelle Stahl verz L bis 0,5m DN50**
*** gemäß Ausführungsbeschreibung 19
STLB-Bau 2024-04 042
Rohraufhängung als Rohrschelle, aus verzinktem Stahl, mit schalldämmenden Einlagen, Anforderungen entsprechend DIN 4109-1, Länge Aufhängung bis 0,5 m, Befestigung an Montageschienen, Befestigungsuntergrund Holz, DN 50, Arbeitshöhe des Montageortes bis 3,5 m über der Standfläche des hierfür erforderlichen Gerüstes.
Menge: 400,000 St

**01.06.04.4 Rohrschelle Stahl verz L bis 0,5m DN75**
*** gemäß Ausführungsbeschreibung 19
STLB-Bau 2024-04 042
Rohraufhängung als Rohrschelle, aus verzinktem Stahl, mit schalldämmenden Einlagen, Anforderungen entsprechend DIN 4109-1, Länge Aufhängung bis 0,5 m, Befestigung an Montageschienen, Befestigungsuntergrund Holz, DN 75, Arbeitshöhe des Montageortes bis 3,5 m über der Standfläche des hierfür erforderlichen Gerüstes.
Menge: 165,000 St

**01.06.04.5 Rohrschelle Stahl verz L bis 0,5m DN80**
*** gemäß Ausführungsbeschreibung 19
STLB-Bau 2024-04 042
Rohraufhängung als Rohrschelle, aus verzinktem Stahl, mit schalldämmenden Einlagen, Anforderungen entsprechend DIN 4109-1, Länge Aufhängung bis 0,5 m, Befestigung an Montageschienen, Befestigungsuntergrund Holz, DN 80, Arbeitshöhe des Montageortes bis 3,5 m über der Standfläche des hierfür erforderlichen Gerüstes.
Menge: 215,000 St

**01.06.04.6 Rohrschelle Stahl verz L bis 0,5m DN100**
*** gemäß Ausführungsbeschreibung 19
STLB-Bau 2024-04 042
Rohraufhängung als Rohrschelle, aus verzinktem Stahl, mit schalldämmenden Einlagen, Anforderungen entsprechend DIN 4109-1, Länge Aufhängung bis 0,5 m, Befestigung an Montageschienen, Befestigungsuntergrund Holz, DN 100, Arbeitshöhe des Montageortes bis 3,5 m über der Standfläche des hierfür erforderlichen Gerüstes.
Menge: 670,000 St

**01.06.04.7 Rohrschelle Stahl verz L bis 0,5m DN125**
*** gemäß Ausführungsbeschreibung 19
STLB-Bau 2024-04 042
Rohraufhängung als Rohrschelle, aus verzinktem Stahl, mit schalldämmenden Einlagen, Anforderungen entsprechend DIN 4109-1, Länge Aufhängung bis 0,5 m, Befestigung an Montageschienen, Befestigungsuntergrund Holz, DN 125, Arbeitshöhe des Montageortes bis 3,5 m über der Standfläche des hierfür erforderlichen Gerüstes.
Menge: 200,000 St

**01.06.04.8 Rohrschelle Stahl verz L bis 0,5m DN150**
*** gemäß Ausführungsbeschreibung 19
STLB-Bau 2024-04 042
Rohraufhängung als Rohrschelle, aus verzinktem Stahl, mit schalldämmenden Einlagen, Anforderungen entsprechend DIN 4109-1, Länge Aufhängung bis 0,5 m, Befestigung an Montageschienen, Befestigungsuntergrund Holz, DN 150, Arbeitshöhe des Montageortes bis 3,5 m über der Standfläche des hierfür erforderlichen Gerüstes.
Menge: 215,000 St

**01.06.04.9 Rohrschelle Stahl verz L bis 0,5m DN160**
*** gemäß Ausführungsbeschreibung 19
STLB-Bau 2024-04 042
Rohraufhängung als Rohrschelle, aus verzinktem Stahl, mit schalldämmenden Einlagen, Anforderungen entsprechend DIN 4109-1, Länge Aufhängung bis 0,5 m, Befestigung an Montageschienen, Befestigungsuntergrund Holz, DN 160, Arbeitshöhe des Montageortes bis 3,5 m über der Standfläche des hierfür erforderlichen Gerüstes.
Menge: 2,000 St

**01.06.04.10 Rohrschelle Stahl verz L bis 0,5m DN200**
*** gemäß Ausführungsbeschreibung 19
STLB-Bau 2024-04 042
Rohraufhängung als Rohrschelle, aus verzinktem Stahl, mit schalldämmenden Einlagen, Anforderungen entsprechend DIN 4109-1, Länge Aufhängung bis 0,5 m, Befestigung an Montageschienen, Befestigungsuntergrund Holz, DN 200, Arbeitshöhe des Montageortes bis 3,5 m über der Standfläche des hierfür erforderlichen Gerüstes.
Menge: 2,000 St

**Ausführungsbeschreibung 20 Rohrschellen, 3,5m - 5,5m, Befestigungsuntergrund: Holz**
*Rohrschellen, 3,5m - 5,5m, Befestigungsuntergrund: Holz*
Folgender Deckenaufbau ist bei den Rohrschellen in der Holz-hybrid Decke (120 mm Aufbeton + 240 mm Brettsperrholz) zu berücksichtigen:
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
**01.06.04.11 Rohrschelle Stahl verz L bis 0,5m DN50**
*** gemäß Ausführungsbeschreibung 20
STLB-Bau 2024-04 042
Rohraufhängung als Rohrschelle, aus verzinktem Stahl, mit schalldämmenden Einlagen, Anforderungen entsprechend DIN 4109-1, Länge Aufhängung bis 0,5 m, Befestigung an Montageschienen, Befestigungsuntergrund Holz, DN 50, Arbeitshöhe des Montageortes über 3,5 bis 5,5 m über der Standfläche des hierfür erforderlichen Gerüstes, Gerüst wird gesondert vergütet.
Menge: 35,000 St

**01.06.04.12 Rohrschelle Stahl verz L bis 0,5m DN75**
*** gemäß Ausführungsbeschreibung 20
STLB-Bau 2024-04 042
Rohraufhängung als Rohrschelle, aus verzinktem Stahl, mit schalldämmenden Einlagen, Anforderungen entsprechend DIN 4109-1, Länge Aufhängung bis 0,5 m, Befestigung an Montageschienen, Befestigungsuntergrund Holz, DN 75, Arbeitshöhe des Montageortes über 3,5 bis 5,5 m über der Standfläche des hierfür erforderlichen Gerüstes, Gerüst wird gesondert vergütet.
Menge: 40,000 St

**01.06.04.13 Rohrschelle Stahl verz L bis 0,5m DN80**
*** gemäß Ausführungsbeschreibung 20
STLB-Bau 2024-04 042
Rohraufhängung als Rohrschelle, aus verzinktem Stahl, mit schalldämmenden Einlagen, Anforderungen entsprechend DIN 4109-1, Länge Aufhängung bis 0,5 m, Befestigung an Montageschienen, Befestigungsuntergrund Holz, DN 80, Arbeitshöhe des Montageortes über 3,5 bis 5,5 m über der Standfläche des hierfür erforderlichen Gerüstes, Gerüst wird gesondert vergütet.
Menge: 30,000 St

**01.06.04.14 Rohrschelle Stahl verz L bis 0,5m DN90**
*** gemäß Ausführungsbeschreibung 20
STLB-Bau 2024-04 042
Rohraufhängung als Rohrschelle, aus verzinktem Stahl, mit schalldämmenden Einlagen, Anforderungen entsprechend DIN 4109-1, Länge Aufhängung bis 0,5 m, Befestigung an Montageschienen, Befestigungsuntergrund Holz, DN 90, Arbeitshöhe des Montageortes über 3,5 bis 5,5 m über der Standfläche des hierfür erforderlichen Gerüstes, Gerüst wird gesondert vergütet.
Menge: 25,000 St

**01.06.04.15 Rohrschelle Stahl verz L bis 0,5m DN100**
*** gemäß Ausführungsbeschreibung 20
STLB-Bau 2024-04 042
Rohraufhängung als Rohrschelle, aus verzinktem Stahl, mit schalldämmenden Einlagen, Anforderungen entsprechend DIN 4109-1, Länge Aufhängung bis 0,5 m, Befestigung an Montageschienen, Befestigungsuntergrund Holz, DN 100, Arbeitshöhe des Montageortes über 3,5 bis 5,5 m über der Standfläche des hierfür erforderlichen Gerüstes, Gerüst wird gesondert vergütet.
Menge: 135,000 St

**01.06.04.16 Rohrschelle Stahl verz L bis 0,5m DN125**
*** gemäß Ausführungsbeschreibung 20
STLB-Bau 2024-04 042
Rohraufhängung als Rohrschelle, aus verzinktem Stahl, mit schalldämmenden Einlagen, Anforderungen entsprechend DIN 4109-1, Länge Aufhängung bis 0,5 m, Befestigung an Montageschienen, Befestigungsuntergrund Holz, DN 125, Arbeitshöhe des Montageortes über 3,5 bis 5,5 m über der Standfläche des hierfür erforderlichen Gerüstes, Gerüst wird gesondert vergütet.
Menge: 65,000 St

**01.06.04.17 Rohrschelle Stahl verz L bis 0,5m DN150**
*** gemäß Ausführungsbeschreibung 20
STLB-Bau 2024-04 042
Rohraufhängung als Rohrschelle, aus verzinktem Stahl, mit schalldämmenden Einlagen, Anforderungen entsprechend DIN 4109-1, Länge Aufhängung bis 0,5 m, Befestigung an Montageschienen, Befestigungsuntergrund Holz, DN 150, Arbeitshöhe des Montageortes über 3,5 bis 5,5 m über der Standfläche des hierfür erforderlichen Gerüstes, Gerüst wird gesondert vergütet.
Menge: 15,000 St

**01.06.04.18 Rohrschelle Stahl verz L bis 0,5m DN160**
*** gemäß Ausführungsbeschreibung 20
STLB-Bau 2024-04 042
Rohraufhängung als Rohrschelle, aus verzinktem Stahl, mit schalldämmenden Einlagen, Anforderungen entsprechend DIN 4109-1, Länge Aufhängung bis 0,5 m, Befestigung an Montageschienen, Befestigungsuntergrund Holz, DN 160, Arbeitshöhe des Montageortes über 3,5 bis 5,5 m über der Standfläche des hierfür erforderlichen Gerüstes, Gerüst wird gesondert vergütet.
Menge: 4,000 St

*Hinweis: Rohrschellen, bis 3,5m, Befestigungsuntergrund: Beton*

**01.06.04.19 Rohrschelle Stahl verz L bis 0,5m DN50**
STLB-Bau 2024-04 042
Rohraufhängung als Rohrschelle, aus verzinktem Stahl, mit schalldämmenden Einlagen, Anforderungen entsprechend DIN 4109-1, Länge Aufhängung bis 0,5 m, Befestigung an Montageschienen, Befestigungsuntergrund Beton, DN 50, Arbeitshöhe des Montageortes bis 3,5 m über der Standfläche des hierfür erforderlichen Gerüstes.
Menge: 195,000 St

**01.06.04.20 Rohrschelle Stahl verz L bis 0,5m DN75**
STLB-Bau 2024-04 042
Rohraufhängung als Rohrschelle, aus verzinktem Stahl, mit schalldämmenden Einlagen, Anforderungen entsprechend DIN 4109-1, Länge Aufhängung bis 0,5 m, Befestigung an Montageschienen, Befestigungsuntergrund Beton, DN 75, Arbeitshöhe des Montageortes bis 3,5 m über der Standfläche des hierfür erforderlichen Gerüstes.
Menge: 90,000 St

**01.06.04.21 Rohrschelle Stahl verz L bis 0,5m DN80**
STLB-Bau 2024-04 042
Rohraufhängung als Rohrschelle, aus verzinktem Stahl, mit schalldämmenden Einlagen, Anforderungen entsprechend DIN 4109-1, Länge Aufhängung bis 0,5 m, Befestigung an Montageschienen, Befestigungsuntergrund Beton, DN 80, Arbeitshöhe des Montageortes bis 3,5 m über der Standfläche des hierfür erforderlichen Gerüstes.
Menge: 110,000 St

**01.06.04.22 Rohrschelle Stahl verz L bis 0,5m DN100**
STLB-Bau 2024-04 042
Rohraufhängung als Rohrschelle, aus verzinktem Stahl, mit schalldämmenden Einlagen, Anforderungen entsprechend DIN 4109-1, Länge Aufhängung bis 0,5 m, Befestigung an Montageschienen, Befestigungsuntergrund Beton, DN 100, Arbeitshöhe des Montageortes bis 3,5 m über der Standfläche des hierfür erforderlichen Gerüstes.
Menge: 360,000 St

**01.06.04.23 Rohrschelle Stahl verz L bis 0,5m DN125**
STLB-Bau 2024-04 042
Rohraufhängung als Rohrschelle, aus verzinktem Stahl, mit schalldämmenden Einlagen, Anforderungen entsprechend DIN 4109-1, Länge Aufhängung bis 0,5 m, Befestigung an Montageschienen, Befestigungsuntergrund Beton, DN 125, Arbeitshöhe des Montageortes bis 3,5 m über der Standfläche des hierfür erforderlichen Gerüstes.
Menge: 120,000 St

**01.06.04.24 Rohrschelle Stahl verz L bis 0,5m DN150**
STLB-Bau 2024-04 042
Rohraufhängung als Rohrschelle, aus verzinktem Stahl, mit schalldämmenden Einlagen, Anforderungen entsprechend DIN 4109-1, Länge Aufhängung bis 0,5 m, Befestigung an Montageschienen, Befestigungsuntergrund Beton, DN 150, Arbeitshöhe des Montageortes bis 3,5 m über der Standfläche des hierfür erforderlichen Gerüstes.
Menge: 101,000 St

**01.06.04.25 Rohrschelle Stahl verz L bis 0,5m DN160**
STLB-Bau 2024-04 042
Rohraufhängung als Rohrschelle, aus verzinktem Stahl, mit schalldämmenden Einlagen, Anforderungen entsprechend DIN 4109-1, Länge Aufhängung bis 0,5 m, Befestigung an Montageschienen, Befestigungsuntergrund Beton, DN 160, Arbeitshöhe des Montageortes bis 3,5 m über der Standfläche des hierfür erforderlichen Gerüstes.
Menge: 2,000 St

**01.06.04.26 Rohrschelle Stahl verz L bis 0,5m DN200**
STLB-Bau 2024-04 042
Rohraufhängung als Rohrschelle, aus verzinktem Stahl, mit schalldämmenden Einlagen, Anforderungen entsprechend DIN 4109-1, Länge Aufhängung bis 0,5 m, Befestigung an Montageschienen, Befestigungsuntergrund Beton, DN 200, Arbeitshöhe des Montageortes bis 3,5 m über der Standfläche des hierfür erforderlichen Gerüstes.
Menge: 2,000 St

**01.06.04.27 Rohrschelle Stahl verz L bis 0,5m DN250**
STLB-Bau 2024-04 042
Rohraufhängung als Rohrschelle, aus verzinktem Stahl, mit schalldämmenden Einlagen, Anforderungen entsprechend DIN 4109-1, Länge Aufhängung bis 0,5 m, Befestigung an Montageschienen, Befestigungsuntergrund Beton, DN 250, Arbeitshöhe des Montageortes bis 3,5 m über der Standfläche des hierfür erforderlichen Gerüstes.
Menge: 4,000 St

*Hinweis: Rohrschellen, 3,5m - 5,5m, Befestigungsuntergrund: Beton*

**01.06.04.28 Rohrschelle Stahl verz L bis 0,5m DN50**
STLB-Bau 2024-04 042
Rohraufhängung als Rohrschelle, aus verzinktem Stahl, mit schalldämmenden Einlagen, Anforderungen entsprechend DIN 4109-1, Länge Aufhängung bis 0,5 m, Befestigung an Montageschienen, Befestigungsuntergrund Beton, DN 50, Arbeitshöhe des Montageortes über 3,5 bis 5,5 m über der Standfläche des hierfür erforderlichen Gerüstes, Gerüst wird gesondert vergütet.
Menge: 460,000 St

**01.06.04.29 Rohrschelle Stahl verz L bis 0,5m DN75**
STLB-Bau 2024-04 042
Rohraufhängung als Rohrschelle, aus verzinktem Stahl, mit schalldämmenden Einlagen, Anforderungen entsprechend DIN 4109-1, Länge Aufhängung bis 0,5 m, Befestigung an Montageschienen, Befestigungsuntergrund Beton, DN 75, Arbeitshöhe des Montageortes über 3,5 bis 5,5 m über der Standfläche des hierfür erforderlichen Gerüstes, Gerüst wird gesondert vergütet.
Menge: 215,000 St

**01.06.04.30 Rohrschelle Stahl verz L bis 0,5m DN80**
STLB-Bau 2024-04 042
Rohraufhängung als Rohrschelle, aus verzinktem Stahl, mit schalldämmenden Einlagen, Anforderungen entsprechend DIN 4109-1, Länge Aufhängung bis 0,5 m, Befestigung an Montageschienen, Befestigungsuntergrund Beton, DN 80, Arbeitshöhe des Montageortes über 3,5 bis 5,5 m über der Standfläche des hierfür erforderlichen Gerüstes, Gerüst wird gesondert vergütet.
Menge: 250,000 St

**01.06.04.32 Rohrschelle Stahl verz L bis 0,5m DN100**
STLB-Bau 2024-04 042
Rohraufhängung als Rohrschelle, aus verzinktem Stahl, mit schalldämmenden Einlagen, Anforderungen entsprechend DIN 4109-1, Länge Aufhängung bis 0,5 m, Befestigung an Montageschienen, Befestigungsuntergrund Beton, DN 100, Arbeitshöhe des Montageortes über 3,5 bis 5,5 m über der Standfläche des hierfür erforderlichen Gerüstes, Gerüst wird gesondert vergütet.
Menge: 840,000 St

**01.06.04.33 Rohrschelle Stahl verz L bis 0,5m DN125**
STLB-Bau 2024-04 042
Rohraufhängung als Rohrschelle, aus verzinktem Stahl, mit schalldämmenden Einlagen, Anforderungen entsprechend DIN 4109-1, Länge Aufhängung bis 0,5 m, Befestigung an Montageschienen, Befestigungsuntergrund Beton, DN 125, Arbeitshöhe des Montageortes über 3,5 bis 5,5 m über der Standfläche des hierfür erforderlichen Gerüstes, Gerüst wird gesondert vergütet.
Menge: 275,000 St

**01.06.04.34 Rohrschelle Stahl verz L bis 0,5m DN150**
STLB-Bau 2024-04 042
Rohraufhängung als Rohrschelle, aus verzinktem Stahl, mit schalldämmenden Einlagen, Anforderungen entsprechend DIN 4109-1, Länge Aufhängung bis 0,5 m, Befestigung an Montageschienen, Befestigungsuntergrund Beton, DN 150, Arbeitshöhe des Montageortes über 3,5 bis 5,5 m über der Standfläche des hierfür erforderlichen Gerüstes, Gerüst wird gesondert vergütet.
Menge: 235,000 St

**01.06.04.35 Rohrschelle Stahl verz L bis 0,5m DN160**
STLB-Bau 2024-04 042
Rohraufhängung als Rohrschelle, aus verzinktem Stahl, mit schalldämmenden Einlagen, Anforderungen entsprechend DIN 4109-1, Länge Aufhängung bis 0,5 m, Befestigung an Montageschienen, Befestigungsuntergrund Beton, DN 160, Arbeitshöhe des Montageortes über 3,5 bis 5,5 m über der Standfläche des hierfür erforderlichen Gerüstes, Gerüst wird gesondert vergütet.
Menge: 2,000 St

**01.06.04.36 Rohrschelle Stahl verz L bis 0,5m DN200**
STLB-Bau 2024-04 042
Rohraufhängung als Rohrschelle, aus verzinktem Stahl, mit schalldämmenden Einlagen, Anforderungen entsprechend DIN 4109-1, Länge Aufhängung bis 0,5 m, Befestigung an Montageschienen, Befestigungsuntergrund Beton, DN 200, Arbeitshöhe des Montageortes über 3,5 bis 5,5 m über der Standfläche des hierfür erforderlichen Gerüstes, Gerüst wird gesondert vergütet.
Menge: 6,000 St

##### Abschnitt 01.06.05 Brandschutz

**01.06.05.1 Brandschutzabschottung von Rohrleitung / Mischinstallation aus Guss / Kunststoff DN50**
Brandschutzabschottung von Rohrleitung / Mischinstallation aus Fallleitung Gussrohr (SML), Abgang Kunsttoffrohrleitung ,Baustoffklasse DIN 4102-1 B1 (schwerentflammbar), mit allgemeinem bauaufsichtlichen Prüfzeugnis/allgemeiner bauaufsichtlicher Zulassung, Feuerwiderstandsklasse R 90 DIN EN 13501-2,
Rohrleitung nicht gedämmt, für Wasser/Abwasser, DN50, Verlegung im Gebäude
Menge: 9,000 St

**01.06.05.2 Brandschutzabschottung von Rohrleitung / Mischinstallation aus Guss / Kunststoff DN70**
Brandschutzabschottung von Rohrleitung / Mischinstallation aus Fallleitung Gussrohr (SML), Abgang Kunsttoffrohrleitung ,Baustoffklasse DIN 4102-1 B1 (schwerentflammbar), mit allgemeinem bauaufsichtlichen Prüfzeugnis/allgemeiner bauaufsichtlicher Zulassung, Feuerwiderstandsklasse R 90 DIN EN 13501-2,
Rohrleitung nicht gedämmt, für Wasser/Abwasser, DN70, Verlegung im Gebäude
Menge: 4,000 St

**01.06.05.3 Brandschutzabschottung von Rohrleitung / Mischinstallation aus Guss / Kunststoff DN90**
Brandschutzabschottung von Rohrleitung / Mischinstallation aus Fallleitung Gussrohr (SML), Abgang Kunsttoffrohrleitung ,Baustoffklasse DIN 4102-1 B1 (schwerentflammbar), mit allgemeinem bauaufsichtlichen Prüfzeugnis/allgemeiner bauaufsichtlicher Zulassung, Feuerwiderstandsklasse R 90 DIN EN 13501-2,
Rohrleitung nicht gedämmt, für Wasser/Abwasser, DN90, Verlegung im Gebäude
Menge: 1,000 St

**01.06.05.4 Brandschutzabschottung von Rohrleitung / Mischinstallation aus Guss / Kunststoff DN100**
Brandschutzabschottung von Rohrleitung / Mischinstallation aus Fallleitung Gussrohr (SML), Abgang Kunsttoffrohrleitung ,Baustoffklasse DIN 4102-1 B1 (schwerentflammbar), mit allgemeinem bauaufsichtlichen Prüfzeugnis/allgemeiner bauaufsichtlicher Zulassung, Feuerwiderstandsklasse R 90 DIN EN 13501-2,
Rohrleitung nicht gedämmt, für Wasser/Abwasser, DN100, Verlegung im Gebäude
Menge: 72,000 St

#### Bereich 01.07 Objekte und Zubehör

*Hinweis: Barrierefreies WC*

**01.07.1 Handwaschbecken Sanitärporzellan barrierefrei B 500-550mm Ausladung 600-650mm Fuge verfüllen elast.Dichtstoff Silikon B 7mm**
STLB-Bau 2023-10 045
Handwaschbecken, Beckenaußenform rechteckig, Beckeninnenform rechteckig, schockgeprüft, aus Sanitärporzellan, Farbton weiß, glasiert, mit Loch für Einlocharmatur, mit Überlauf, für Ablaufventil, als barrierefreie Ausführung DIN 18040, Breite über 500 bis 550 mm, Ausladung über 600 bis 650 mm, Befestigung an Installationselement, mit Schallschutz DIN 4109-1, einschl. Verfüllen der Fugen, mit elastischem Dichtstoff DIN EN 15651-3, Basis Silikon, Fugenbreite 7 mm, Farbton weiß,
Hersteller und Typ '....................................................'
vom Bieter einzutragen.
Menge: 26,000 St

**01.07.2 Selbstschlussventil Standventil DN15 Messing Ausladung 150-200mm Durchflussklasse A**
Selbstschlussventil, aus Messing, verchromt, medienberührende Teile nickelfrei, Betätigungselement aus Metall, verchromt, Selbstschluss-Funktionsteil mit Kolbensteuerung, hydraulisch, Wasserlaufzeit einstellbar, unterbrechbar, Mindestfließdruck 1 bar, max. Wassertemperatur 40 Grad C, Standventil, DN 15, Durchflussklasse A (max. 0,25 l/s), mit festem Auslauf, mit Strahlregler mit Luftansaugung DIN EN 246 (Luftsprudler), diebstahlgeschützt, Ausladung über 150 bis 200 mm, mit Verdrehschutz, Anschlussgewinde G 1/2, mit Überwurfmutter,

Hersteller und Typ '....................................................'
vom Bieter einzutragen.
Menge: 26,000 St

**01.07.3 Tiefspül-WC Sanitärporzellan glasiert eckig hängend Ausladung 650-700mm Fuge verfüllen elast.Dichtstoff Silikon B 7mm**
STLB-Bau 2024-04 045
Tiefspül-WC DIN EN 997, als barrierefreie Ausführung DIN 18040, aus Sanitärporzellan, glasiert, Farbton weiß, eckig, mit offenem, glasierten Spülrand, wandhängend, Spülmenge 6 l, Ausladung über 650 bis 700 mm, Abgang waagerecht, Befestigung an Installationselement, mit Schallschutz DIN 4109-1, einschl. Verfüllen der Fugen, mit elastischem Dichtstoff DIN EN 15651-3, Basis Silikon, Fugenbreite 7 mm, Farbton weiß,
Hersteller und Typ '....................................................'
vom Bieter einzutragen.
Menge: 26,000 St

**01.07.4 WC-Rückenstütze Metall korrosionsbest.**
STLB-Bau 2024-04 045
WC-Rückenstütze für WC-Ausladung von 650 bis 700 mm, Metall, korrosionsbeständig, Farbton weiß, mit Befestigungselementen,
Hersteller und Typ '....................................................'
vom Bieter einzutragen.
Menge: 26,000 St

**01.07.5 Stützklappgriff WC Kunststoff Metallkern gerändelt Ausladung 850mm**
STLB-Bau 2023-10 045
Stützklappgriff für WC, aus Kunststoff mit Metallkern,
Farbton
weiss

Griffigkeit durch Rändelung, Ausladung 850 mm, belastbar bis 100 kg am Griffvorderteil, mit Arretierung und Fallbremse, Befestigung mit Flansch, Schrauben verdeckt,
Hersteller und Typ '....................................................'
vom Bieter einzutragen.
Menge: 26,000 St

**01.07.6 Stützklappgriff WC Kunststoff Metallkern gerändelt Ausladung 850mm Papierhalter Spülauslösung Auslösung manuell**
STLB-Bau 2023-10 045
Stützklappgriff für WC, aus Kunststoff mit Metallkern,
Farbton
weiss

Griffigkeit durch Rändelung, Ausladung 850 mm, belastbar bis 100 kg am Griffvorderteil, mit Arretierung und Fallbremse, mit Papierhalter und Spülauslösung, manuell, Befestigung mit Flansch, Schrauben verdeckt,
Hersteller und Typ '....................................................'
vom Bieter einzutragen.
Menge: 26,000 St

**01.07.7 WC-Steuerung (Kabel/ Netz) für Stützklappgriff, mit Drückerplatte**
WC-Steuerung Einsatzbereich
- für barrierefreies Bauen,
- zur manuellen Fernauslösung von UP-Spülkasten über
  Stützklappgriffe mit potenzialfreiem Taster mit
  Schließfunktion,
Eigenschaften
- Spülauslösung über Stützklappgriff, drahtgebunden,
- Spülauslösung auch über Betätigungsplatte möglich,
- 1-Mengen-Spülung möglich,
- Elektrische Hebevorrichtung, selbstkalibrierend,
- Intervallspülung voreingestellt,
- mehrere Taster parallel schaltbar,
- Steckverbindung verwechslungssicher,
- Betrieb mit Kleinspannung,
- keine Netzspannung im Spülkasten,
- Netzteil extern,
Lieferumfang
- Betätigungsplatte, Edelstahl, verschraubbar,
- elektrische Steuerung,
- Lagerbock mit geräuscharmen Servomotor und
  Hebevorrichtung, vormontiert
- Lagerplatte,
- 2 Anschlusskabel, ca. 1,2 m, vorkonfektioniert
- Drückerstange,
- Befestigungsmaterial,
Hersteller/Typ
'....................................................'
vom Bieter einzutragen.
Menge: 26,000 St

**01.07.8 Geruchverschluss Prüfzeichen Waschbecken 1 1/4xDN40 Kunststoff Wandeinbaugeruchverschluss Kasten Abdeck. Reinigungsöffnung**
STLB-Bau 2024-04 045
Geruchverschluss DIN 19541 mit Prüfzeichen, für Waschbecken, 1 1/4 x DN 40, aus Kunststoff, mit Gummilippendichtung, als Wandeinbaugeruchverschluss mit Kasten und Abdeckung, mit Reinigungsöffnung, durch Abdeckplatte verdeckt, mit Anschlussbogen.
Menge: 26,000 St

*Hinweis: WC*

**01.07.9 Tiefspül-WC Sanitärporzellan glasiert abgerundet hängend Ausladung 500-600mm Fuge verfüllen elast.Dichtstoff Silikon B 7mm**
Tiefspül-WC DIN EN 997, aus Sanitärporzellan, glasiert, Farbton weiß, abgerundet, seitliche spülrandfreie Einleitung des Wassers, wandhängend, Spülmenge 4,5 l, Ausladung über 500 bis 600 mm, Abgang waagerecht, Befestigung an Installationselement, mit Schallschutz DIN 4109-1, einschl. Verfüllen der Fugen, mit elastischem Dichtstoff DIN EN 15651-3, Basis Silikon, Fugenbreite 7 mm, Farbton weiß,
Menge: 268,000 St

**01.07.10 WC-Sitz Deckel Kunststoff/Stahl niro**
STLB-Bau 2023-10 045
WC-Sitz mit Deckel, aus Kunststoff/nichtrostendem Stahl, Farbton weiß, Vollprofil mit Kern, mit Befestigungselementen mit durchgehender Scharnierwelle, aus nichtrostendem Stahl, poliert,
Hersteller und Typ '....................................................'
vom Bieter einzutragen.
Menge: 268,000 St

**01.07.11 Abdeckpl. Einbauspülkasten Zweimengenspülung Stahl niro Betätigungsel. Stahl niro**
STLB-Bau 2024-04 045
Abdeckplatte für Einbauspülkasten, für Zweimengenspülung, aus nichtrostendem Stahl, Werkstoff-Nr 1.4301, gebürstet, mit Betätigungselement, aus nichtrostendem Stahl, Werkstoff-Nr 1.4301, gebürstet, Auslösung manuell, mechanisch, für Betätigung von vorn,
Hersteller und Typ '....................................................'
vom Bieter einzutragen.
Menge: 268,000 St

*Hinweis: Duschen*

**01.07.12 Einhebel-Wandeinbaumischer Duschbatterie DN15 Messing Hebel Durchflusskl.A Wandeinbaukasten**
STLB-Bau 2024-04 045
Einhebel-Wandeinbaumischer, Duschbatterie, DN 15, aus Messing, sichtbare Teile verchromt, Oberteil mit Keramikscheiben, mit Durchflussmengeneinstellung, Auslöseelement aus Metall, verchromt, mit Hebel, mit einstellbarem Temperaturanschlag, Durchflussklasse A (max. 0,25 l/s), mit Anschluss für Duschrohr und selbsttätiger Entleerung, mit Wandeinbaukasten aus Kunststoff, Einbautiefe über 70 bis 80 mm, mit Wandabdeckplatte aus Metall, verchromt,
Hersteller und Typ '....................................................'
vom Bieter einzutragen.
Menge: 23,000 St

**01.07.13 Duschkopf festmontiert DN15 Metall 0,12-0,17l/s Kopfdusche**
STLB-Bau 2024-04 045
Festmontierter Duschkopf, DN 15, für Aufputzmontage, aus Metall, verchromt, Durchfluss bei 3 bar Fließdruck über 0,12 bis 0,17 l/s, als Kopfdusche.
Menge: 23,000 St

**01.07.14 Duschwanne Stahl emailliert Schenkel-L 800-850mm T bis 100mm Fuge verfüllen elast.Dichtstoff Silikon B 8mm**
STLB-Bau 2024-04 045
Duschwanne, DIN EN 14527, aus Stahl, emailliert, Duschwannenboden rutschhemmend, mit Untergestell und höhenverstellbaren Füßen, Abdichtung unter/hinter Duschwanne wird gesondert vergütet, für Aufbau auf Rohfußboden, Schenkellänge über 800 bis 850 mm, Tiefe bis 100 mm, Wannenhöhe über Fertigfußboden 30 bis 100 mm, einschl. Verfüllen der Fugen, mit elastischem Dichtstoff DIN EN 15651-3, Basis Silikon, Fugenbreite 8 mm, Farbton weiß,
Hersteller und Typ '....................................................'
vom Bieter einzutragen.
Menge: 23,000 St

**01.07.15 Geruchverschluss Prüfzeichen Duschwanne 1 1/2xDN50 Kunststoff heißwasserbest. Röhrengeruchverschluss**
STLB-Bau 2024-04 045
Geruchverschluss DIN 19541 mit Prüfzeichen, für Duschwanne, 1 1/2 x DN 50, aus Kunststoff, heißwasserbeständig, als Röhrengeruchverschluss, mit Anschlussbogen.
Menge: 23,000 St

*Hinweis: Ausgussbecken*

**01.07.16 Ausgussbecken Stahl emailliert hängend B 500-550mm Ausladung 350-400mm Fuge verfüllen elast.Dichtstoff Silikon B 7mm**
STLB-Bau 2023-10 045
Ausgussbecken, aus Stahl, emailliert, Farbton weiß, wandhängend, mit Spülrand, mit Rückwand, mit Klapprost aus nichtrostendem Stahl, Werkstoff-Nr 1.4301, Befestigung an Installationselement, Breite über 500 bis 550 mm, Ausladung über 350 bis 400 mm, mit Schallschutz DIN 4109-1, einschl. Verfüllen der Fugen, mit elastischem Dichtstoff DIN EN 15651-3, Basis Silikon, Fugenbreite 7 mm, Farbton weiß,
Hersteller und Typ '....................................................'
vom Bieter einzutragen.
Menge: 47,000 St

**01.07.17 Geruchverschluss Prüfzeichen Ausgussbecken 2xDN50 Kunststoff Röhrengeruchverschluss**
STLB-Bau 2024-04 045
Geruchverschluss DIN 19541 mit Prüfzeichen, für Ausgussbecken, mit Geräteanschluss, 2 x DN 50, aus Kunststoff, Farbton weiß, mit Gummilippendichtung, als Röhrengeruchverschluss, mit Anschlussbogen, mit 2 Betriebsverschlüssen, mit Rosette.
Menge: 47,000 St

**01.07.18 Drucklose Armatur mit zwei Drehgriffen**
Drucklose Armatur mit zwei Drehgriffen
geeignet für offene Übertisch-Warmwasserspeicher.
Bedienung über zwei Regulierventile. Zur Nutzung für Ausgussbecken.
Als Zweigriffarmatur
Anschluss: Messingrohre
Montageart: Wandbatterie
Oberfläche: verchromt
Ausladung: bis 200 mm
Hersteller und Typ '....................................................'
vom Bieter einzutragen.
Menge: 47,000 St

*Hinweis: Urinal*

**01.07.19 Urinal Sanitärporzellan glasiert Absaugwirkung**
STLB-Bau 2024-04 045
Urinal, aus Sanitärporzellan, glasiert, mit Absaugwirkung, Zulauf oben, Ablauf unten offen, Befestigung an Installationselement, mit Schallschutz DIN 4109-1,
Hersteller und Typ '....................................................'
vom Bieter einzutragen.
Menge: 72,000 St

**01.07.20 Fertigbauset Wandeinbau Magnet-Urinaldruckspüler DN15 Sensor Einbau-T bis 60mm**
STLB-Bau 2024-04 045
Fertigbauset für Wandeinbau, aus Messing, elektronisch gesteuert, mit Magnet-Urinaldruckspüler DN 15, mit Wandabdeckplatte aus nichtrostendem Stahl, poliert, Steuerelektronik mit Programmwahl und Netzgerät, mit Sensor für radarelektronische Steuerung, berührungslose Auslösung, Spannungsversorgung integriert, Netzteil 230 V, Einbautiefe bis 60 mm,
Hersteller und Typ '....................................................'
vom Bieter einzutragen.
Menge: 72,000 St

*Hinweis: Teeküchen*

**01.07.21 Einhandmischer Standmontage Spültischbatterie DN15 Metall Ausladung 200-250mm Hebel TW-Erwärmer offen Strahlregler H 250-300mm**
STLB-Bau 2024-04 045
Einhandmischer für Standmontage, Spültischbatterie, eigensicher gegen Rückfließen, DN 15, Armaturenkörper aus Metall, verchromt, Ausladung über 200 bis 250 mm, Oberteil mit Kolbenkartusche, mit Warmwasserzuflussbegrenzer, Auslöseelement aus Metall, verchromt, mit Hebel, mit einstellbarem Temperaturanschlag, für offenen Trinkwassererwärmer, mit schwenkbarem Rohrauslauf, mit Strahlregler ohne Luftansaugung DIN EN 246, Auslaufhöhe über 250 bis 300 mm,
Hersteller und Typ '....................................................'
vom Bieter einzutragen.
Menge: 49,000 St

**01.07.22 Geruchverschluss Prüfzeichen Spültisch 1 1/4xDN40 Kunststoff Röhrengeruchverschluss**
STLB-Bau 2024-04 045
Geruchverschluss DIN 19541 mit Prüfzeichen, für Spültisch, mit Geräteanschluss, 1 1/4 x DN 40, aus Kunststoff, Farbton weiß, als Röhrengeruchverschluss, mit Anschlussbogen, mit 2 Betriebsverschlüssen.
Menge: 49,000 St

**01.07.23 Eckventil kombiniertes Geräteanschlussventil DN15 Betätigungsgriff Gewindeanschl. G3/4 Messing Rückflussverhinderer Rosette**
STLB-Bau 2024-04 045
Eckventil, als kombiniertes Geräteanschlussventil, DN 15, Geräuschverhalten DIN 4109-1 Gruppe I, mit Prüfbericht, mit Betätigungsgriff, verchromt, mit Gewindeanschluss G 3/4, Abgang mit Gewindeanschluss G 1/2, aus Messing, verchromt, medienberührende Teile nickelfrei, mit Rückflussverhinderer, mit Rosette.
Menge: 47,000 St

**01.07.24 Eckventil kombiniertes Geräteanschlussventil DN20 Betätigungsgriff Gewindeanschl. selbstdichtend G3/4 Messing Rückflussverhinderer Rosette**
STLB-Bau 2024-04 045
Eckventil, als kombiniertes Geräteanschlussventil, DN 20, Geräuschverhalten DIN 4109-1 Gruppe I, mit Prüfbericht, mit Betätigungsgriff, verchromt, mit selbstdichtendem Gewindeanschluss G 3/4, Abgang mit Gewindeanschluss G 1/2, aus Messing, verchromt, medienberührende Teile nickelfrei, mit Rückflussverhinderer, mit Rosette.
Menge: 2,000 St

*Hinweis: Waschtische*

**01.07.25 Rohbauset Wandeinbau Waschplatz-Wandeinbauarmatur Wandeinbaukasten Einbau-T bis 60mm**
Rohbauset für Wandeinbau, für Waschplatz-Wandeinbauarmatur, elektronisch gesteuert, mit Wandeinbaukasten, Wandeinbaukasten aus Kunststoff, Einbautiefe bis 60 mm, Anschlussstutzen in Wandeinbaukasten eingedichtet, mit Schutzabdeckung, mit Anschlussklemme für 230 V AC.
Einschl. zugehörige Abdeckplatte aus Metall, flächenbündig.
Menge: 177,000 St

**01.07.26 Geruchverschluss Prüfzeichen Waschbecken 1 1/4xDN40 Messing Röhrengeruchverschluss**
STLB-Bau 2024-04 045
Geruchverschluss DIN 19541 mit Prüfzeichen, für Waschbecken, 1 1/4 x DN 40, aus Messing, verchromt, als Röhrengeruchverschluss, mit Anschlussbogen.
Menge: 177,000 St

*Hinweis: Warmwassererzeugung*

**01.07.27 Elektro-Durchflusswassererwärmer 3,5kW elektr. geregelt G1/2**
STLB-Bau 2024-04 045
Elektro-Durchflusswassererwärmer, geschlossen, hängende Anordnung, mit VDE-EMC-Zeichen, für Unterbeckenmontage, Bemessungsbetriebsspannung 230 V AC, Leistung 3,5 kW, elektronisch geregelt, stufenlose Leistungsregelung, Farbton weiß, Anschluss G 1/2, für Montage an Wand, Anschluss Aufputz.
Menge: 40,000 St

**01.07.28 Elektro-Durchflusswassererwärmer 27kW elektr. geregelt G1/2**
STLB-Bau 2024-04 045
Elektro-Durchflusswassererwärmer, geschlossen, hängende Anordnung, mit VDE-EMC-Zeichen, Bemessungsbetriebsspannung 400 V AC, Leistung 27 kW, elektronisch geregelt, stufenlose Leistungsregelung, Temperatureinstellung von 35 bis 60 Grad C, Farbton weiß, Anschluss G 1/2, für festen Anschluss, für Inwandmontage.
Menge: 4,000 St

**01.07.29 Elektro-Durchflusswassererwärmer 2x 27kW Doppelanlage elektr. geregelt G1/2**
Elektro-Durchflusswassererwärmer Doppelanlage, geschlossen, hängende Anordnung, mit VDE-EMC-Zeichen, Bemessungsbetriebsspannung 400 V AC, Leistung 2x 27 kW, elektronisch geregelt, stufenlose Leistungsregelung, Temperatureinstellung von 35 bis 60 Grad C, Farbton weiß, Anschluss G 1/2, für festen Anschluss, für Montage an Wand, Anschluss Unterputz, zur Versorgung einer Zapfstelle (Küchenspüle)
Menge: 2,000 St

**01.07.30 Warmwasserspeicher 5l 1,5kW Innenbehälter Kunststoff außen Kunststoff**
STLB-Bau 2024-04 045
Warmwasserspeicher, offen, mit VDE-EMC-Zeichen, Wärmeverlust DIN EN IEC 60379 (VDE 0705-379-1), für Unterbeckenmontage, Inhalt 5 l, Bemessungsbetriebsspannung 230 V AC, Leistung 1,5 kW, mit Anschlussleitung und Schutzkontaktstecker, Temperatureinstellung stufenlos bis 85 Grad C, mit Sicherheitstemperaturbegrenzer, mit Innenbehälter und Außenbekleidung aus Kunststoff.
Menge: 49,000 St

**01.07.31 Warmwasserspeicher 5l 1,5kW Innenbehälter Kunststoff außen Kunststoff**
STLB-Bau 2024-04 045
Warmwasserspeicher, offen, mit VDE-EMC-Zeichen, Wärmeverlust DIN EN IEC 60379 (VDE 0705-379-1), für Überbeckenmontage, Inhalt 5 l, Bemessungsbetriebsspannung 230 V AC, Leistung 1,5 kW, mit Anschlussleitung und Schutzkontaktstecker, Temperatureinstellung stufenlos bis 85 Grad C, mit Sicherheitstemperaturbegrenzer, mit Innenbehälter und Außenbekleidung aus Kunststoff.
Menge: 46,000 St

**01.07.32 Anschlussarbeiten an Elektro-Durchflusswassererwärmer**
Anschlussarbeiten an Elektro-Durchflusswassererwärmer,
Anschlußarbeiten beidseitig an Durchlauferhitzer 3,5/6,5/27,0 kW, einschl. Kleinmaterial und Nebenarbeiten.
Die Arbeiten dürfen nur durch eine Fachkraft für elektrische Arbeiten ausgeführt werden.
Menge: 46,000 St

**01.07.33 Eckventil Absperr- Anschlussventil DN15 Gewindeanschl. G1/2 Messing Rosette**
STLB-Bau 2024-04 045
Eckventil, als Absperr- und Anschlussventil, DN 15, Geräuschverhalten DIN 4109-1 Gruppe I, mit Prüfbericht, mit Gewindeanschluss G 1/2, Abgang mit Gewindeanschluss G 1/2, aus Messing, verchromt, medienberührende Teile nickelfrei, mit Rosette.
Menge: 120,000 St

**01.07.34 Eckventil Absperr- Anschlussventil DN20 Gewindeanschl. G3/4 Messing Rosette**
STLB-Bau 2024-04 045
Eckventil, als Absperr- und Anschlussventil, DN 20, Geräuschverhalten DIN 4109-1 Gruppe I, mit Prüfbericht, mit Gewindeanschluss G 3/4, Abgang mit Gewindeanschluss G 1/2, aus Messing, verchromt, medienberührende Teile nickelfrei, mit Rosette.
Menge: 24,000 St

#### Bereich 01.08 Vorwandinstallation

*Hinweis: Allgemeiner Hinweis Montageelemente*
Hinweis zu nachfolgenden Positionen

Variabel einsetzbare Montageelemente für die Installationstrennwand (Metall- oder Holzständerwände) und Vorwandinstallation (Vorsatzschale) im Trockenbau zur Aufnahme von Sanitärausstattungsgegenständen. Die Montageelemente sind in einer Systemwand einsetzbar und erfüllen die Anforderungen an den baulichen Brand- und Schallschutz.
Die Montage der Montageelemente erfolgt über zwei Befestigungspunkte am Boden sowie durch 3-fache seitliche Verschraubung mit Selbstbohrschrauben am Ständerwerk.
Bei der Vorwandinstallation sind die Elemente vor einer gemauerten/betonierten Wand oder Ständerwand nach DIN 18 183 mit dem Bausatz für Vorwandmontage zu montieren. Die Montage der Montageelemente erfolgt über zwei Befestigungspunkte am Boden und zwei Befestigungspunkten zur Rückwand.
Für die barrierefreie Badraumgestaltung sind die dafür vorgesehenen Montageelemente (BF) zu verwenden. Das Montageelement erfüllt die Standard-Anforderungen des Schallschutzes nach DIN 4109 sowie die erhöhten Anforderungen nach DIN 4109, Beiblatt 2. Die Beplankung muss mindestens 18 mm einlagig oder 2 x 12,5 mm zweilagig direkt auf den Montageelementen erfolgen und muss vollflächig auf dem Montageelement aufliegen. Die Verarbeitung und Montage ist nach den herstellerspezifischen Vorschriften, den anerkannten Regeln der Technik sowie unter Einhaltung einschlägiger DIN Normen durchzuführen.

*Hinweis: Hinweis zu nachfolgenden Positionen:*
Hinweis zu nachfolgenden Positionen:
Die Vorwand- / Installationstraggestelle einschl. aller Form- und Verbindungsstücke sind aus einem Systemverbund zu liefern, um Schnittstellenprobleme zu Ausbaugewerken sowie bei der Gewährleistung zu vermeiden und / oder Ersatzteilbeschaffungen zu optimieren.

**01.08.1 Installationsel. B 500 mm Inwand / Vorwandmontage Waschbecken-El. höhenverstellbar**
Installationselement, Einbau in Trockenbauwand, mit vorh. Unterkonstruktion aus Metall, Bekleidung wird gesondert vergütet,
max. Breite Installationselement '500' mm, für Inwand /
Vorwandmontage, für Aufbau auf Rohfußboden,
Oberkante Fertigfußboden '200' mm, Waschbecken-Element,
mit Schallschutz DIN 4109-1, als Wandarmatur, statisch selbsttragend, höhenverstellbar, mit Füßen, statisch selbsttragend und Wandwinkel, Fußstützen höhenverstellbar bis 20 cm, mit Befestigung und Anschlüssen für Zu- und Abläufe mit Verrohrung aus nichtrostendem Stahl,
Anzahl Zuläufe
1

mit Ablaufbogen, Ablaufbogen aus PP-Rohr.

Hersteller/Typ '.
..................................................'
vom Bieter einzutragen.
Menge: 177,000 St

**01.08.2 Installationsel. B 500 mm Inwand / Vorwandmontage Waschbecken-El. UP-Geruchsverschluss höhenverstellbar**
Installationselement, Einbau in Trockenbauwand, mit vorh. Unterkonstruktion aus Metall, Bekleidung wird gesondert vergütet,
max. Breite Installationselement '500' mm, für Inwand /
Vorwandmontage, für Aufbau auf Rohfußboden,
Oberkante Fertigfußboden '200' mm, Waschbecken-Element,
mit UP-Geruchsverschluss, mit Schallschutz DIN 4109-1, als Standarmatur, statisch selbsttragend, höhenverstellbar, mit Füßen, statisch selbsttragend und Wandwinkel, Fußstützen höhenverstellbar bis 20 cm, mit Befestigung und Anschlüssen für Zu- und Abläufe mit Verrohrung aus nichtrostendem Stahl,
Anzahl Zuläufe
1

mit Ablaufbogen, Ablaufbogen aus PP-Rohr.
Menge: 26,000 St

**01.08.3 Installationsel. B 500 mm Inwand / Vorwandmontage Ausgussbecken-El. höhenverstellbar**
Installationselement, Einbau in Trockenbauwand, mit vorh. Unterkonstruktion aus Metall, Bekleidung wird gesondert vergütet,
max. Breite Installationselement '500' mm, für Inwand /
Vorwandmontage, für Aufbau auf Rohfußboden,
Oberkante Fertigfußboden '200' mm, Ausgussbecken-Element,
mit Schallschutz DIN 4109-1, statisch selbsttragend, höhenverstellbar, mit Füßen, statisch selbsttragend und Wandwinkel, Fußstützen höhenverstellbar bis 20 cm, mit Befestigung und Anschlüssen für Zu- und Abläufe mit Verrohrung aus nichtrostendem Stahl,
Anzahl Zuläufe
1

mit Ablaufbogen, Ablaufbogen aus PP-Rohr.
Menge: 40,000 St

**01.08.4 Installationsel. B 500 mm Inwand / Vorwandmontage WC-El. Einbauspülkasten höhenverstellbar**
Installationselement, Einbau in Trockenbauwand, mit vorh. Unterkonstruktion aus Metall, Bekleidung wird gesondert vergütet,
max. Breite Installationselement '500' mm, für Inwand /
Vorwandmontage, für Aufbau auf Rohfußboden,
Oberkante Fertigfußboden '200' mm, WC-Element, mit
Einbauspülkasten DIN EN 14055, mit Schallschutz DIN 4109-1, statisch selbsttragend, höhenverstellbar, mit Füßen, statisch selbsttragend und Wandwinkel, Fußstützen höhenverstellbar bis 20 cm, mit Befestigung und Anschlüssen für Zu- und Abläufe mit Verrohrung aus nichtrostendem Stahl,
Anzahl Zuläufe
1

mit Ablaufbogen, Ablaufbogen aus PP-Rohr.
Menge: 268,000 St

**01.08.5 Installationsel. B 500 mm Inwand / Vorwandmontage WC-El. Einbauspülkasten höhenverstellbar barrierefr. Befestig.mög. Stütze Griffe**
Installationselement, Einbau in Trockenbauwand, mit vorh. Unterkonstruktion aus Metall, Bekleidung wird gesondert vergütet,
max. Breite Installationselement '500' mm, für Inwand /
Vorwandmontage, für Aufbau auf Rohfußboden,
Oberkante Fertigfußboden '200' mm, WC-Element, mit
Einbauspülkasten DIN EN 14055, mit Schallschutz DIN 4109-1, statisch selbsttragend, höhenverstellbar, mit Füßen, statisch selbsttragend und Wandwinkel, Fußstützen höhenverstellbar bis 20 cm, als barrierefreie Ausführung DIN 18040, mit Befestigungsmöglichkeiten für Rückenstütze und Stützklappgriffe, Ausführung für 2 Griffe, mit Befestigung und Anschlüssen für Zu- und Abläufe mit Verrohrung aus nichtrostendem Stahl,
Anzahl Zuläufe
1

mit Ablaufbogen, Ablaufbogen aus PP-Rohr.
Menge: 26,000 St

**01.08.6 Installationsel. B 500 mm Inwand / Vorwandmontage Urinal-El. höhenverstellbar**
Installationselement, Einbau in Trockenbauwand, mit vorh. Unterkonstruktion aus Metall, Bekleidung wird gesondert vergütet,
max. Breite Installationselement '500' mm, für Inwand /
Vorwandmontage, für Aufbau auf Rohfußboden,
Oberkante Fertigfußboden '200' mm, Urinal-Element, mit
Schallschutz DIN 4109-1, statisch selbsttragend, höhenverstellbar, mit Füßen, statisch selbsttragend und Wandwinkel, Fußstützen höhenverstellbar bis 20 cm, mit Befestigung und Anschlüssen für Zu- und Abläufe mit Verrohrung aus nichtrostendem Stahl,
Anzahl Zuläufe
1

mit Ablaufbogen, Ablaufbogen aus PP-Rohr.
Menge: 72,000 St

**01.08.7 Installationsel. B 500 mm Inwandmontage Küchenspüle El.**
Installationselement, Einbau in Trockenbauwand, mit vorh. Unterkonstruktion aus Metall, Bekleidung wird gesondert vergütet,
max. Breite Installationselement '500' mm, für Inwandmontage,
Element für Küchenspüle, mit Schallschutz DIN 4109-1, Auslass DN 15, statisch selbsttragend, mit Füßen, statisch selbsttragend und Wandwinkel, Fußstützen höhenverstellbar bis 20 cm, mit Befestigung und Anschlüssen für Zu- und Abläufe mit Verrohrung aus nichtrostendem Stahl,
Anzahl Zuläufe
1

mit Ablaufbogen, Ablaufbogen aus PP-Rohr.
Menge: 62,000 St

**01.08.8 Installationsel. B 500 mm Inwand / Vorwandmontage Dusch-El. UP Armatur**
Installationselement, Einbau in Trockenbauwand, mit vorh. Unterkonstruktion aus Metall, Bekleidung wird gesondert vergütet,
max. Breite Installationselement '500' mm, für Inwand /
Vorwandmontage, Dusch-Element, mit Schallschutz DIN 4109-1, für UP-Armatur, Einhandmischer, statisch selbsttragend, mit Füßen, statisch selbsttragend und Wandwinkel, Fußstützen höhenverstellbar bis 20 cm, mit Anschlüssen für Zuläufe, mit Verrohrung aus nichtrostendem Stahl,
Anzahl Zuläufe
2
.
Menge: 23,000 St

#### Bereich 01.09 sonstige Leistungen

##### Abschnitt 01.09.01 Bemusterung

**01.09.01.1 Bemusterung Sanitärobjekte**
*** Stundenlohnarbeiten
Bemusterung
Sämtliche im Gewerk Sanitär beschriebenen Bauteile, die im
Aufenthaltsbereich sichtbar sind, sind im Original (auch Farbton)
auf der Baustelle dem Auftraggeber in der jeweiligen
Einbausituation zu bemustern. Alternativen müssen bei der
Bemusterung mit Auswirkungen auf Kosten, Nutzen, und
Lieferzeiten aufgelistet werden.

Folgende Bauteile müssen bemustert werden:

1.- Aufputz-Waschtisch-Armatur, Wandmontage (Länge bis
25cm). Kaltwasser ohne Temperaturregelung. Netzbetrieb.
Einsatz in WC-Bereichen

2- elektr. Standwaschtischarmatur, berührungslos.
Abstand der Armatur zum vorderen Rand des Waschtisches
max. 40cm. Kalt- und Warmwasser mit Temperaturregelung
Temperaturbegrenzung beim Auslaufen (max. 45°C). Einsatz in
barrierefreien WCs

3- Niederdruckarmatur für Küchenspülen. Länge bis 23cm.
Elektr. Einhand-Spültischbatterie.Kalt- und Warmwasser mit
Temperaturregelung (durch Untertischboiler).Schwenkbarer
Auslauf. Einsatz in Teeküchen

4- Drucklose Zweigriffarmatur. Ausladung bis. 20cm. Kalt- und
Warmwasser mit zwei Regulierventilen (durch Übertischboiler).
Einsatz in Räumen mit Ausgussbecken

5- Urinal mit geschlossenem Spülrand. Position Zulauf: Hinten,
verdeckter Zulauf.

6- wandhängendes WC, spülrandlos, tiefspülend, Toilettenbrille
ohne Deckel. 4,5 L Spülwasser

7- Rückenstütze mit gepolsterter Lehne mit beidseitig
angebrachten, rechtwinklig gebogenen Stangen, mit
durchgehendem, korrosionsgeschütztem Stahlkern
Einsatz in barrierefreien WCs

8- Stützklappgriff mit Spülauslösung belastbar bis 100 kg, mit
durchgehendem, korrosionsgeschütztem Stahlkern. Kann nach
oben und gebremst nach unten geklappt werden.
Einsatz in barrierefreien WCs

9- Duschwanne, Länge 850 bis 900mm, Breite 850-900mm

10- Unterputz Duscharmatur

11- Ausgussbecken wandhängend, rechteckig, ohne Hahnloch,
ohne Überlauf Kunststoffumrandung schwarz
Einsatz in Putzmittel- und Technikräumen

12- Haartrockner. Automatische Auslösung durch Abnahme der
Handdüse. Laufzeit bis Wiedereinhängen der Handdüse oder
automatische Sicherheitsabschaltung nach ~10 Minuten.
Lautstärke: < 80 Dezibel bei 1m Entfernung
Einsatz in Duschbereichen
Menge: 1,000 St

##### Abschnitt 01.09.02 Dienstleistungen

**01.09.02.1 Fahrgerüste/Arbeitsbühnen zur Montage der Sanitäranlage**
*** Pauschalposition
Fahrgerüste oder fahrbare Arbeitsbühnen, nach Wahl des Auftragnehmers, zur Montage der o.g. Leitungsanlage sowie zugehörige Befestigungen, Rohrleitungen, Formteile und Medienbeschriftung im Rampenbereich im U02, im gesamten Untergeschoss U01 sowie im Erdgeschoss E00 für Montagehöhen über 3,50m - 5,5m.
Das anliefern, mehrmalige auf- und abbauen und umsetzen der Arbeitshilfen ist einzukalkulieren.

Mit dem angegebenen Einheitspreis ist die gesamte Menge an notwendigen Arbeitshilfen abgegolten. Dementsprechend ist der Einheitspreis zu kalkulieren.
Menge: 1,000 psch

**Ausführungsbeschreibung 21 Medienbeschriftung/Medienbezeichnung**
*Medienbeschriftung/Medienbezeichnung*
Rohrleitungen müssen übersichtlich, klar und unverwechselbar durch farbige Medienbezeichnung gekennzeichnet werden. Sie sind insbesondere vor und nach Durchdringungen von Raum-  resp. Stockwerktrennungen, bei Schacht Ein- und Austritten, an unübersichtlichen Kreuzungspunkten sowie neben Stellarmaturen zu beschildern. Die Armaturen selber werden mit dem Produktnamen der Komponente bezeichnet, sofern diese unerkennbar ist. Leitungen müssen im Gebäude alle 10 m gekennzeichnet sein. In geschossweisen, abgeschotteten Schächten ist pro Geschoss eine Bezeichnung anzubringen. Alle Austritte ins Freie (Dach, Lichtschacht, Schächte etc.) sind mit witterungsbeständigen Medienbezeichnung zu bezeichnen. In Gebäudetechnikzentralen sind die Leitungen derart zu kennzeichnen, dass eine Zuordnung zu den verschiedenen Systemen (Anlagen) eindeutig und klar erkennbar ist (z.B. in Lüftungs-, Heizungs- und Kältezentralen).
Generell sind die Kennfarben gemäss DIN 5381 zu verwenden. Ebenso gilt die DIN 2403 «Kennzeichnung von Rohrleitungen nach Durchflussstoffen». Die Lage der spitzen Bezeichnung
gibt die Durchflussrichtung des beförderten Mediums an. Der Text ist parallel zur Flussrichtung, sowie von vorne/ von unten lesbar auszurichten.

**01.09.02.2 Medienbeschriftung/Medienbezeichnung**
*** gemäß Ausführungsbeschreibung 21
Für die gesamte, installierte Sanitäranlage.

Material:  Kunststoff- Klebefolie, witterungs-,  alterungs-, und  lösungsmittelbeständig
Kennzeichnungsfarbe / Schrift:
  gemäss Kennzeichnungsfarben /  schwarz oder weiss
Schrift:  Arial ca. 8 mm
Schildgrösse:  gem. DIN 2403
Menge: 1,000 St

**01.09.02.3 Wiederholtes Einweisen**
Wiederholtes Einweisen des Betriebspersonals, incl.
Beschreibung der Anlagen.
Menge: 1,000 St

### Titel 02 Verwaltungsschule

#### Bereich 02.01 Trinkwasserinstallation

*Hinweis: Allgemeine Hinweise*
Hinweis zu Titel 03

Verlegung
Bei der Verlegung der Rohrleitungen ist auf den notwendigen Abstand zur späteren Anbringung der Wärmedämmung zu achten. Auszugehen ist von einer Dämmstärke nach DIN 1988, bzw. GEG.

Rohrleitungszuschlag
Der Rohrleitungszuschlag ist nicht separat ausgewiesen und in den Meterpreis einzurechnen für:
- Verschnitt,
- Schweiß-, Löt- und Dichtungsmaterial, Klebstoff
- Rohrhülsen im Wand- und Deckendurchführungsbereich

Armaturen
Alle Armaturen sind in geräuscharmer Ausführung mit Rosetten und Zubehör zu liefern. Soweit nicht anderes gefordert gilt Messing poliert und hochglanzverchromt als Standard. Für alle Armaturen sind einheitliche Bediengriffe zu verwenden.

Verfugungen
Bei allen Einrichtungsgegenständen sind die Wandanschlussfugen mit dauerelastischem Material in der Farbe der Einrichtungsgegenstände abzudichten. Dies ist in die Einheitspreise einzurechnen.

Bemusterung
Von den Einrichtungsgegenständen, Armaturen und Hygieneobjekten sind grundsätzlich vor der Ausführung Muster vorzulegen.

##### Abschnitt 02.01.01 Armaturen und Zubehör

**02.01.01.1 Absperrventil Rotguss Schrägsitz Entleerungsventil Handrad PN16 DN15 Dämmschalen**
STLB-Bau 2024-04 042
Absperrventil, für Trinkwasserleitung DIN 1988-200, Gehäuse, Oberteil und wasserberührende Teile der Innengarnitur aus Rotguss DIN EN 1982, Schrägsitzform mit Entleerungsventil, mit wartungsfreier Spindelabdichtung, Spindelabdichtung mit O-Ring aus EPDM, mit Handrad, mit angeformtem Pressanschluss, Nenndruck 1,6 MPa (16 bar), DN 15, mit Dämmschalen.
Menge: 3,000 St

**02.01.01.2 Absperrventil Rotguss Schrägsitz Entleerungsventil Handrad PN16 DN20 Dämmschalen**
STLB-Bau 2024-04 042
Absperrventil, für Trinkwasserleitung DIN 1988-200, Gehäuse, Oberteil und wasserberührende Teile der Innengarnitur aus Rotguss DIN EN 1982, Schrägsitzform mit Entleerungsventil, mit wartungsfreier Spindelabdichtung, Spindelabdichtung mit O-Ring aus EPDM, mit Handrad, mit angeformtem Pressanschluss, Nenndruck 1,6 MPa (16 bar), DN 20, mit Dämmschalen.
Menge: 2,000 St

**02.01.01.3 Absperrventil Rotguss Schrägsitz Entleerungsventil Handrad PN16 DN32 Dämmschalen**
STLB-Bau 2024-04 042
Absperrventil, für Trinkwasserleitung DIN 1988-200, Gehäuse, Oberteil und wasserberührende Teile der Innengarnitur aus Rotguss DIN EN 1982, Schrägsitzform mit Entleerungsventil, mit wartungsfreier Spindelabdichtung, Spindelabdichtung mit O-Ring aus EPDM, mit Handrad, mit angeformtem Pressanschluss, Nenndruck 1,6 MPa (16 bar), DN 32, mit Dämmschalen.
Menge: 1,000 St

**02.01.01.4 Absperrventil Rotguss Schrägsitz Entleerungsventil Handrad PN16 DN40 Dämmschalen**
STLB-Bau 2024-04 042
Absperrventil, für Trinkwasserleitung DIN 1988-200, Gehäuse, Oberteil und wasserberührende Teile der Innengarnitur aus Rotguss DIN EN 1982, Schrägsitzform mit Entleerungsventil, mit wartungsfreier Spindelabdichtung, Spindelabdichtung mit O-Ring aus EPDM, mit Handrad, mit angeformtem Pressanschluss, Nenndruck 1,6 MPa (16 bar), DN 40, mit Dämmschalen.
Menge: 1,000 St

**02.01.01.5 Absperrventil Rotguss Schrägsitz Entleerungsventil Handrad PN16 DN50 Dämmschalen**
STLB-Bau 2024-04 042
Absperrventil, für Trinkwasserleitung DIN 1988-200, Gehäuse, Oberteil und wasserberührende Teile der Innengarnitur aus Rotguss DIN EN 1982, Schrägsitzform mit Entleerungsventil, mit wartungsfreier Spindelabdichtung, Spindelabdichtung mit O-Ring aus EPDM, mit Handrad, mit angeformtem Pressanschluss, Nenndruck 1,6 MPa (16 bar), DN 50, mit Dämmschalen.
Menge: 1,000 St

**02.01.01.6 Druckminderer PN16 Vordruck 10bar Hinterdruck 1,5-6bar TW Rotguss R2**
STLB-Bau 2024-04 042
Druckminderer, in Verbindung mit Druckmessgeräten für Vor- und Hinterdruck, Nenndruck 1,6 MPa (16 bar), min. Vordruck 10 bar, Hinterdruck 1,5 bis 6 bar, entlastet, DIN EN 1567, für Trinkwasserleitung DIN 1988-200, max. Betriebstemperatur 30 Grad C, mit Gewindeanschluss und Anschlussverschraubungen, mit Schallschutzprüfzeichen DIN EN ISO 3822-1 Klasse I, Gehäuse aus Rotguss, R 2.
Menge: 1,000 St

**02.01.01.7 Spüleinr. elektron. Nassraum DN15 Rotguss Magnetselbstschlussventil Vorabsperr. programmierbar**
STLB-Bau 2024-04 045
Elektronische Spüleinrichtung zur Verhinderung von Trinkwasserstagnation in Rohrleitungen, für Einbau in Nassraum, DN 15, mit Gewindeanschluss, aus Rotguss, medienberührende Teile nickelfrei, mit Magnet-Selbstschlussventil und Vorabsperrung als Durchgangsventil, Ventil in Ruhestellung geschlossen, Auslösung programmierbar, für Wandeinbau für Installationsgestell, mit Wandeinbaukasten aus Kunststoff, mit angeformtem Geruchverschluss, DN 50, mit Wandabdeckplatte aus nichtrostendem Stahl, Werkstoff-Nr 1.4301, geschliffen, Bemessungsbetriebsspannung 230 V AC.
Menge: 7,000 St

##### Abschnitt 02.01.02 Rohrleitungen und Zubehör

*Hinweis: Hinweis zu nachfolgenden Positionen:*
Hinweis zu nachfolgenden Positionen:
Das Rohrleitungssytem der Trinkwasserversorgung ist einschl. aller Form- und Verbindungsstücke in einem System herzustellen, um Schnittstellenprobleme bei der Gewährleistung zu vermeiden und / oder Ersatzteilbeschaffungen zu optimieren.
Rohrleitungen und Form- / Verbindungsstücke müssen über DVGW-Zulassungen für Trinkwasser verfügen.

Sämtliche Trinkwasserrohrleitungen müssen PN16 sein.

*Hinweis: Trinkwasser, Montagehöhe bis 3,5 m*

**02.01.02.1 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes bis 3,5 m über der Standfläche des hierfür erforderlichen Gerüstes.
Menge: 80,000 m

**02.01.02.2 Rohr Stahl niro geschweißt TW AD 18mm WD 1mm Pressen**
STLB-Bau 2023-10 042
Rohrleitung aus nichtrostenden Stahlrohren DVGW GW 541, geschweißt, für Trinkwasser DIN 1988-200, Außendurchmesser 18 mm, Wanddicke 1 mm, Verbindung durch Pressen, mit Verpresstkennzeichnung, einschl. Dichtungsmittel und Herstellen der Verbindungen, Form- und Verbindungsstücke werden gesondert vergütet, Rohrbefestigungen werden gesondert vergütet, Verlegung in Gebäuden, Arbeitshöhe des Montageortes bis 3,5 m über der Standfläche des hierfür erforderlichen Gerüstes.
Menge: 35,000 m

**02.01.02.3 Rohr Stahl niro geschweißt TW AD 22mm WD 1,2mm Pressen**
STLB-Bau 2023-10 042
Rohrleitung aus nichtrostenden Stahlrohren DVGW GW 541, geschweißt, für Trinkwasser DIN 1988-200, Außendurchmesser 22 mm, Wanddicke 1,2 mm, Verbindung durch Pressen, mit Verpresstkennzeichnung, einschl. Dichtungsmittel und Herstellen der Verbindungen, Form- und Verbindungsstücke werden gesondert vergütet, Rohrbefestigungen werden gesondert vergütet, Verlegung in Gebäuden, Arbeitshöhe des Montageortes bis 3,5 m über der Standfläche des hierfür erforderlichen Gerüstes.
Menge: 39,000 m

**02.01.02.4 Rohr Stahl niro geschweißt TW AD 35mm WD 1,5mm Pressen**
STLB-Bau 2023-10 042
Rohrleitung aus nichtrostenden Stahlrohren DVGW GW 541, geschweißt, für Trinkwasser DIN 1988-200, Außendurchmesser 35 mm, Wanddicke 1,5 mm, Verbindung durch Pressen, mit Verpresstkennzeichnung, einschl. Dichtungsmittel und Herstellen der Verbindungen, Form- und Verbindungsstücke werden gesondert vergütet, Rohrbefestigungen werden gesondert vergütet, Verlegung in Gebäuden, Arbeitshöhe des Montageortes bis 3,5 m über der Standfläche des hierfür erforderlichen Gerüstes.
Menge: 20,000 m

**02.01.02.5 Rohr Stahl niro geschweißt TW AD 42mm WD 1,5mm Pressen**
STLB-Bau 2023-10 042
Rohrleitung aus nichtrostenden Stahlrohren DVGW GW 541, geschweißt, für Trinkwasser DIN 1988-200, Außendurchmesser 42 mm, Wanddicke 1,5 mm, Verbindung durch Pressen, mit Verpresstkennzeichnung, einschl. Dichtungsmittel und Herstellen der Verbindungen, Form- und Verbindungsstücke werden gesondert vergütet, Rohrbefestigungen werden gesondert vergütet, Verlegung in Gebäuden, Arbeitshöhe des Montageortes bis 3,5 m über der Standfläche des hierfür erforderlichen Gerüstes.
Menge: 20,000 m

**02.01.02.6 Rohr Stahl niro geschweißt TW AD 54mm WD 1,5mm Pressen**
STLB-Bau 2023-10 042
Rohrleitung aus nichtrostenden Stahlrohren DVGW GW 541, geschweißt, für Trinkwasser DIN 1988-200, Außendurchmesser 54 mm, Wanddicke 1,5 mm, Verbindung durch Pressen, mit Verpresstkennzeichnung, einschl. Dichtungsmittel und Herstellen der Verbindungen, Form- und Verbindungsstücke werden gesondert vergütet, Rohrbefestigungen werden gesondert vergütet, Verlegung in Gebäuden, Arbeitshöhe des Montageortes bis 3,5 m über der Standfläche des hierfür erforderlichen Gerüstes.
Menge: 57,000 m

*Hinweis: Trinkwasser, Montagehöhe über 3,5 m - 5,5 m*

**02.01.02.7 Rohr Stahl niro geschweißt TW AD 15mm WD 1mm Pressen**
STLB-Bau 2024-04 042
Rohrleitung aus nichtrostenden Stahlrohren DVGW GW 541, geschweißt, für Trinkwasser DIN 1988-200, Außendurchmesser 15 mm, Wanddicke 1 mm, Verbindung durch Pressen, mit Verpresstkennzeichnung, einschl. Dichtungsmittel und Herstellen der Verbindungen, Form- und Verbindungsstücke werden gesondert vergütet, Rohrbefestigungen werden gesondert vergütet, Verlegung in Gebäuden, Arbeitshöhe des Montageortes über 3,5 bis 5,5 m über der Standfläche des hierfür erforderlichen Gerüstes, Gerüst wird gesondert vergütet.
Menge: 21,000 m

**02.01.02.9 Rohr Stahl niro geschweißt TW AD 22mm WD 1,2mm Pressen**
STLB-Bau 2024-04 042
Rohrleitung aus nichtrostenden Stahlrohren DVGW GW 541, geschweißt, für Trinkwasser DIN 1988-200, Außendurchmesser 22 mm, Wanddicke 1,2 mm, Verbindung durch Pressen, mit Verpresstkennzeichnung, einschl. Dichtungsmittel und Herstellen der Verbindungen, Form- und Verbindungsstücke werden gesondert vergütet, Rohrbefestigungen werden gesondert vergütet, Verlegung in Gebäuden, Arbeitshöhe des Montageortes über 3,5 bis 5,5 m über der Standfläche des hierfür erforderlichen Gerüstes, Gerüst wird gesondert vergütet.
Menge: 10,000 m

**02.01.02.11 Rohr Stahl niro geschweißt TW AD 42mm WD 1,5mm Pressen**
STLB-Bau 2024-04 042
Rohrleitung aus nichtrostenden Stahlrohren DVGW GW 541, geschweißt, für Trinkwasser DIN 1988-200, Außendurchmesser 42 mm, Wanddicke 1,5 mm, Verbindung durch Pressen, mit Verpresstkennzeichnung, einschl. Dichtungsmittel und Herstellen der Verbindungen, Form- und Verbindungsstücke werden gesondert vergütet, Rohrbefestigungen werden gesondert vergütet, Verlegung in Gebäuden, Arbeitshöhe des Montageortes über 3,5 bis 5,5 m über der Standfläche des hierfür erforderlichen Gerüstes, Gerüst wird gesondert vergütet.
Menge: 6,000 m

**02.01.02.12 Muffe Einsteckende Stahl niro TW Pressverbindung AD 54mm**
STLB-Bau 2023-10 042
Muffe, mit Einsteckende, aus nichtrostendem Stahl, für Rohrleitung aus nichtrostendem Stahl, für Trinkwasser DIN 1988-200, als Pressverbindung mit DVGW-Zertifizierung, mit Verpresstkennzeichnung, Außendurchmesser 54 mm.
Menge: 11,000 St

**02.01.02.13 Bogen Einsteckende Stahl niro 90Grad TW Pressverbindung AD 15mm**
STLB-Bau 2023-10 042
Bogen, mit Einsteckende, aus nichtrostendem Stahl, 90 Grad, für Rohrleitung aus nichtrostendem Stahl, für Trinkwasser DIN 1988-200, als Pressverbindung mit DVGW-Zertifizierung, mit Verpresstkennzeichnung, Außendurchmesser 15 mm.
Menge: 83,000 St

**02.01.02.14 Bogen Einsteckende Stahl niro 90Grad TW Pressverbindung AD 18mm**
STLB-Bau 2023-10 042
Bogen, mit Einsteckende, aus nichtrostendem Stahl, 90 Grad, für Rohrleitung aus nichtrostendem Stahl, für Trinkwasser DIN 1988-200, als Pressverbindung mit DVGW-Zertifizierung, mit Verpresstkennzeichnung, Außendurchmesser 18 mm.
Menge: 42,000 St

**02.01.02.15 Bogen Einsteckende Stahl niro 90Grad TW Pressverbindung AD 22mm**
STLB-Bau 2023-10 042
Bogen, mit Einsteckende, aus nichtrostendem Stahl, 90 Grad, für Rohrleitung aus nichtrostendem Stahl, für Trinkwasser DIN 1988-200, als Pressverbindung mit DVGW-Zertifizierung, mit Verpresstkennzeichnung, Außendurchmesser 22 mm.
Menge: 42,000 St

**02.01.02.16 Bogen Einsteckende Stahl niro 90Grad TW Pressverbindung AD 35mm**
STLB-Bau 2023-10 042
Bogen, mit Einsteckende, aus nichtrostendem Stahl, 90 Grad, für Rohrleitung aus nichtrostendem Stahl, für Trinkwasser DIN 1988-200, als Pressverbindung mit DVGW-Zertifizierung, mit Verpresstkennzeichnung, Außendurchmesser 35 mm.
Menge: 15,000 St

**02.01.02.17 Bogen Einsteckende Stahl niro 90Grad TW Pressverbindung AD 42mm**
STLB-Bau 2023-10 042
Bogen, mit Einsteckende, aus nichtrostendem Stahl, 90 Grad, für Rohrleitung aus nichtrostendem Stahl, für Trinkwasser DIN 1988-200, als Pressverbindung mit DVGW-Zertifizierung, mit Verpresstkennzeichnung, Außendurchmesser 42 mm.
Menge: 7,000 St

**02.01.02.18 T-Stück Einsteckende Stahl niro TW Pressverbindung AD 15mm**
STLB-Bau 2023-10 042
T-Stück, mit Einsteckende, aus nichtrostendem Stahl, für Rohrleitung aus nichtrostendem Stahl, für Trinkwasser DIN 1988-200, als Pressverbindung mit DVGW-Zertifizierung, mit Verpresstkennzeichnung, Außendurchmesser 15 mm.
Menge: 14,000 St

**02.01.02.19 T-Stück Einsteckende Stahl niro TW Pressverbindung AD 18mm**
STLB-Bau 2023-10 042
T-Stück, mit Einsteckende, aus nichtrostendem Stahl, für Rohrleitung aus nichtrostendem Stahl, für Trinkwasser DIN 1988-200, als Pressverbindung mit DVGW-Zertifizierung, mit Verpresstkennzeichnung, Außendurchmesser 18 mm.
Menge: 17,000 St

**02.01.02.20 T-Stück Einsteckende Stahl niro TW Pressverbindung AD 22mm**
STLB-Bau 2023-10 042
T-Stück, mit Einsteckende, aus nichtrostendem Stahl, für Rohrleitung aus nichtrostendem Stahl, für Trinkwasser DIN 1988-200, als Pressverbindung mit DVGW-Zertifizierung, mit Verpresstkennzeichnung, Außendurchmesser 22 mm.
Menge: 26,000 St

**02.01.02.21 T-Stück Einsteckende Stahl niro TW Pressverbindung AD 35mm**
STLB-Bau 2023-10 042
T-Stück, mit Einsteckende, aus nichtrostendem Stahl, für Rohrleitung aus nichtrostendem Stahl, für Trinkwasser DIN 1988-200, als Pressverbindung mit DVGW-Zertifizierung, mit Verpresstkennzeichnung, Außendurchmesser 35 mm.
Menge: 7,000 St

**02.01.02.22 T-Stück reduziert Einsteckende Stahl niro TW Pressverbindung AD 18mm x 15mm**
STLB-Bau 2023-10 042
T-Stück, reduziert, mit Einsteckende, aus nichtrostendem Stahl, für Rohrleitung aus nichtrostendem Stahl, Werkstoff-Nr 1.4521, für Trinkwasser DIN 1988-200, als Pressverbindung mit DVGW-Zertifizierung, mit Verpresstkennzeichnung, Außendurchmesser 18 mm, 2. Durchmesser 15 mm.
Menge: 18,000 St

**02.01.02.23 T-Stück reduziert Einsteckende Stahl niro TW Pressverbindung AD 22mm x 18mm**
STLB-Bau 2023-10 042
T-Stück, reduziert, mit Einsteckende, aus nichtrostendem Stahl, für Rohrleitung aus nichtrostendem Stahl, Werkstoff-Nr 1.4521, für Trinkwasser DIN 1988-200, als Pressverbindung mit DVGW-Zertifizierung, mit Verpresstkennzeichnung, Außendurchmesser 22 mm, 2. Durchmesser 18 mm.
Menge: 3,000 St

**02.01.02.24 T-Stück reduziert Einsteckende Stahl niro TW Pressverbindung AD 42mm x 18mm**
STLB-Bau 2024-04 042
T-Stück, reduziert, mit Einsteckende, aus nichtrostendem Stahl, für Rohrleitung aus nichtrostendem Stahl, Werkstoff-Nr 1.4521, für Trinkwasser DIN 1988-200, als Pressverbindung mit DVGW-Zertifizierung, mit Verpresstkennzeichnung, Außendurchmesser 42 mm, 2. Durchmesser 18 mm.
Menge: 3,000 St

**02.01.02.25 T-Stück reduziert Einsteckende Stahl niro TW Pressverbindung AD 42mm x 22mm**
STLB-Bau 2024-04 042
T-Stück, reduziert, mit Einsteckende, aus nichtrostendem Stahl, für Rohrleitung aus nichtrostendem Stahl, Werkstoff-Nr 1.4521, für Trinkwasser DIN 1988-200, als Pressverbindung mit DVGW-Zertifizierung, mit Verpresstkennzeichnung, Außendurchmesser 42 mm, 2. Durchmesser 22 mm.
Menge: 5,000 St

**02.01.02.26 T-Stück reduziert Einsteckende Stahl niro TW Pressverbindung AD 54mm x 15mm**
STLB-Bau 2024-04 042
T-Stück, reduziert, mit Einsteckende, aus nichtrostendem Stahl, für Rohrleitung aus nichtrostendem Stahl, Werkstoff-Nr 1.4521, für Trinkwasser DIN 1988-200, als Pressverbindung mit DVGW-Zertifizierung, mit Verpresstkennzeichnung, Außendurchmesser 54 mm, 2. Durchmesser 15 mm.
Menge: 5,000 St

**02.01.02.27 Reduzierstück Einsteckende Stahl niro TW Pressverbindung AD 18mm x 15mm**
STLB-Bau 2023-10 042
Reduzierstück, mit Einsteckende, aus nichtrostendem Stahl, für Rohrleitung aus nichtrostendem Stahl, Werkstoff-Nr 1.4521, für Trinkwasser DIN 1988-200, als Pressverbindung mit DVGW-Zertifizierung, mit Verpresstkennzeichnung, Außendurchmesser 18 mm, 2. Durchmesser 15 mm.
Menge: 26,000 St

**02.01.02.28 Reduzierstück Einsteckende Stahl niro TW Pressverbindung AD 22mm x 15mm**
STLB-Bau 2024-04 042
Reduzierstück, mit Einsteckende, aus nichtrostendem Stahl, für Rohrleitung aus nichtrostendem Stahl, Werkstoff-Nr 1.4521, für Trinkwasser DIN 1988-200, als Pressverbindung mit DVGW-Zertifizierung, mit Verpresstkennzeichnung, Außendurchmesser 22 mm, 2. Durchmesser 15 mm.
Menge: 6,000 St

**02.01.02.29 Reduzierstück Einsteckende Stahl niro TW Pressverbindung AD 22mm x 18mm**
STLB-Bau 2023-10 042
Reduzierstück, mit Einsteckende, aus nichtrostendem Stahl, für Rohrleitung aus nichtrostendem Stahl, Werkstoff-Nr 1.4521, für Trinkwasser DIN 1988-200, als Pressverbindung mit DVGW-Zertifizierung, mit Verpresstkennzeichnung, Außendurchmesser 22 mm, 2. Durchmesser 18 mm.
Menge: 3,000 St

**02.01.02.30 Reduzierstück Einsteckende Stahl niro TW Pressverbindung AD 35mm x 18mm**
STLB-Bau 2024-04 042
Reduzierstück, mit Einsteckende, aus nichtrostendem Stahl, für Rohrleitung aus nichtrostendem Stahl, Werkstoff-Nr 1.4521, für Trinkwasser DIN 1988-200, als Pressverbindung mit DVGW-Zertifizierung, mit Verpresstkennzeichnung, Außendurchmesser 35 mm, 2. Durchmesser 18 mm.
Menge: 8,000 St

**02.01.02.31 Reduzierstück Einsteckende Stahl niro TW Pressverbindung AD 42mm x 35mm**
STLB-Bau 2023-10 042
Reduzierstück, mit Einsteckende, aus nichtrostendem Stahl, für Rohrleitung aus nichtrostendem Stahl, Werkstoff-Nr 1.4521, für Trinkwasser DIN 1988-200, als Pressverbindung mit DVGW-Zertifizierung, mit Verpresstkennzeichnung, Außendurchmesser 42 mm, 2. Durchmesser 35 mm.
Menge: 3,000 St

**02.01.02.32 Reduzierstück Einsteckende Stahl niro TW Pressverbindung AD 54mm x 28mm**
STLB-Bau 2024-04 042
Reduzierstück, mit Einsteckende, aus nichtrostendem Stahl, für Rohrleitung aus nichtrostendem Stahl, Werkstoff-Nr 1.4521, für Trinkwasser DIN 1988-200, als Pressverbindung mit DVGW-Zertifizierung, mit Verpresstkennzeichnung, Außendurchmesser 54 mm, 2. Durchmesser 28 mm.
Menge: 5,000 St

**02.01.02.33 Reduzierstück Einsteckende Stahl niro TW Pressverbindung AD 54mm x 42mm**
STLB-Bau 2023-10 042
Reduzierstück, mit Einsteckende, aus nichtrostendem Stahl, für Rohrleitung aus nichtrostendem Stahl, Werkstoff-Nr 1.4521, für Trinkwasser DIN 1988-200, als Pressverbindung mit DVGW-Zertifizierung, mit Verpresstkennzeichnung, Außendurchmesser 54 mm, 2. Durchmesser 42 mm.
Menge: 3,000 St

**02.01.02.34 Übergangsstück Einsteckende AG Stahl niro TW Pressverbindung AD 18mm R1/2**
STLB-Bau 2024-04 042
Übergangsstück, mit Einsteckende und Außengewinde, aus nichtrostendem Stahl, für Rohrleitung aus nichtrostendem Stahl, Werkstoff-Nr 1.4521, für Trinkwasser DIN 1988-200, als Pressverbindung mit DVGW-Zertifizierung, mit Verpresstkennzeichnung, Außendurchmesser 18 mm, Gewindeanschluss R 1/2.
Menge: 5,000 St

**02.01.02.35 Übergangsstück Einsteckende AG Stahl niro TW Pressverbindung AD 22mm R1/2**
STLB-Bau 2023-10 042
Übergangsstück, mit Einsteckende und Außengewinde, aus nichtrostendem Stahl, für Rohrleitung aus nichtrostendem Stahl, Werkstoff-Nr 1.4521, für Trinkwasser DIN 1988-200, als Pressverbindung mit DVGW-Zertifizierung, mit Verpresstkennzeichnung, Außendurchmesser 22 mm, Gewindeanschluss R 1/2.
Menge: 3,000 St

**02.01.02.36 Übergangsstück Einsteckende IG Stahl niro TW Pressverbindung AD 15mm Rp1/2**
STLB-Bau 2023-10 042
Übergangsstück, mit Einsteckende und Innengewinde, aus nichtrostendem Stahl, für Rohrleitung aus nichtrostendem Stahl, Werkstoff-Nr 1.4521, für Trinkwasser DIN 1988-200, als Pressverbindung mit DVGW-Zertifizierung, mit Verpresstkennzeichnung, Außendurchmesser 15 mm, Gewindeanschluss Rp 1/2.
Menge: 17,000 St

**02.01.02.37 Übergangsstück Einsteckende IG Stahl niro TW Pressverbindung AD 18mm Rp1/2**
STLB-Bau 2023-10 042
Übergangsstück, mit Einsteckende und Innengewinde, aus nichtrostendem Stahl, für Rohrleitung aus nichtrostendem Stahl, Werkstoff-Nr 1.4521, für Trinkwasser DIN 1988-200, als Pressverbindung mit DVGW-Zertifizierung, mit Verpresstkennzeichnung, Außendurchmesser 18 mm, Gewindeanschluss Rp 1/2.
Menge: 33,000 St

**02.01.02.38 Übergangsstück Einsteckende IG Stahl niro TW Pressverbindung AD 22mm Rp1/2**
STLB-Bau 2023-10 042
Übergangsstück, mit Einsteckende und Innengewinde, aus nichtrostendem Stahl, für Rohrleitung aus nichtrostendem Stahl, Werkstoff-Nr 1.4521, für Trinkwasser DIN 1988-200, als Pressverbindung mit DVGW-Zertifizierung, mit Verpresstkennzeichnung, Außendurchmesser 22 mm, Gewindeanschluss Rp 1/2.
Menge: 14,000 St

**02.01.02.39 Doppelanschlusswinkel Stahl niro Rp 1/2/15mm TW Pressverbindung AD 15mm**
STLB-Bau 2024-04 042
Doppelanschlusswinkel einschl. Abpressstopfen, verdrehsicher, in 45-Grad-Stufen arretierbar, aus nichtrostendem Stahl, Anschlussmaße Rp 1/2/15 mm, für Rohrleitung aus nichtrostendem Stahl, für Trinkwasser DIN 1988-200, als Pressverbindung mit DVGW-Zertifizierung, mit Verpresstkennzeichnung, Außendurchmesser 15 mm.
Menge: 15,000 St

**02.01.02.40 Doppelanschlusswinkel Stahl niro Rp 1/2/18mm TW Pressverbindung AD 18mm**
STLB-Bau 2024-04 042
Doppelanschlusswinkel einschl. Abpressstopfen, verdrehsicher, in 45-Grad-Stufen arretierbar, aus nichtrostendem Stahl, Anschlussmaße Rp 1/2/18 mm, für Rohrleitung aus nichtrostendem Stahl, für Trinkwasser DIN 1988-200, als Pressverbindung mit DVGW-Zertifizierung, mit Verpresstkennzeichnung, Außendurchmesser 18 mm.
Menge: 25,000 St

**02.01.02.41 Hahnverlängerung, zylindr. IG kon. AG Rotguss TW Rp1/2, 12,5mm**
Hahnverlängerung, zylindr. IG kon. AG Rotguss TW Rp1/2

Hahnverlängerung, mit zylindrischem Innen- und konischen Außengewinde, aus Rotguss, für Trinkwasser DIN 1988-200, mit Innenvielkant, Rp1/2, Länge: 12,5 mm
Menge: 8,000 St

**02.01.02.42 Hahnverlängerung, zylindr. IG kon. AG Rotguss TW Rp1/2 17,5mm**
Hahnverlängerung, zylindr. IG kon. AG Rotguss TW Rp1/2

Hahnverlängerung, mit zylindrischem Innen- und konischen Außengewinde, aus Rotguss, für Trinkwasser DIN 1988-200, mit Innenvielkant, Rp1/2, Länge: 17,5 mm
Menge: 8,000 St

**02.01.02.43 Hahnverlängerung, zylindr. IG kon. AG Rotguss TW Rp1/2 20mm**
Hahnverlängerung, zylindr. IG kon. AG Rotguss TW Rp1/2

Hahnverlängerung, mit zylindrischem Innen- und konischen Außengewinde, aus Rotguss, für Trinkwasser DIN 1988-200, mit Innenvielkant, Rp1/2, Länge: 20 mm
Menge: 8,000 St

**02.01.02.44 Hahnverlängerung, zylindr. IG kon. AG Rotguss TW Rp1/2 25mm**
Hahnverlängerung, zylindr. IG kon. AG Rotguss TW Rp1/2

Hahnverlängerung, mit zylindrischem Innen- und konischen Außengewinde, aus Rotguss, für Trinkwasser DIN 1988-200, mit Innenvielkant, Rp1/2, Länge: 25 mm
Menge: 8,000 St

**02.01.02.45 Hahnverlängerung, zylindr. IG kon. AG Rotguss TW Rp1/2 30mm**
Hahnverlängerung, zylindr. IG kon. AG Rotguss TW Rp1/2

Hahnverlängerung, mit zylindrischem Innen- und konischen Außengewinde, aus Rotguss, für Trinkwasser DIN 1988-200, mit Innenvielkant, Rp1/2, Länge: 30 mm
Menge: 8,000 St

**02.01.02.46 Hahnverlängerung, zylindr. IG kon. AG Rotguss TW Rp1/2 40mm**
Hahnverlängerung, zylindr. IG kon. AG Rotguss TW Rp1/2

Hahnverlängerung, mit zylindrischem Innen- und konischen Außengewinde, aus Rotguss, für Trinkwasser DIN 1988-200, mit Innenvielkant, Rp1/2, Länge: 40 mm
Menge: 8,000 St

*Hinweis: Passstücke für bauseitig gestellte Wasserzähler*

**02.01.02.47 Passstück Stahl TW R2, L=300mm**
Passstück, aus Stahl, für Trinkwasserleitung DIN 1988-200, Rohrenden Verschraubung/Verschraubung, R 2, Länge: 300mm
Menge: 1,000 St

##### Abschnitt 02.01.03 Befestigungselemente

**Ausführungsbeschreibung 22 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**02.01.03.1 Profilstahlkonstruktion aus serienmäßigen Profilschienen, bis 3,5m**
*** gemäß Ausführungsbeschreibung 22
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes bis 3,5 m über der Standfläche des hierfür erforderlichen Gerüstes
Menge: 130,000 kg

**02.01.03.2 Profilstahlkonstruktion aus serienmäßigen Profilschienen, 3,5m - 5,5m**
*** gemäß Ausführungsbeschreibung 22
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes 3,5 m bis 5,5m über der Standfläche des hierfür erforderlichen Gerüstes
Menge: 20,000 kg

**Ausführungsbeschreibung 23 Rohrschellen, bis 3,5m, Befestigungsuntergrund: Holz**
*Rohrschellen, bis 3,5m, Befestigungsuntergrund: Holz*
Folgender Deckenaufbau ist bei den Rohrschellen in der Holz-hybrid Decke (120 mm Aufbeton + 240 mm Brettsperrholz) zu berücksichtigen:
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
**02.01.03.3 Rohrschelle Stahl verz L bis 0,5m DN12**
*** gemäß Ausführungsbeschreibung 23
STLB-Bau 2024-04 042
Rohraufhängung als Rohrschelle, aus verzinktem Stahl, mit schalldämmenden Einlagen, Anforderungen entsprechend DIN 4109-1, Länge Aufhängung bis 0,5 m, Befestigung an Montageschienen, Befestigungsuntergrund Holz, Rohr aus nichtrostendem Stahl, DN 12, Arbeitshöhe des Montageortes bis 3,5 m über der Standfläche des hierfür erforderlichen Gerüstes.
Menge: 110,000 St

**02.01.03.4 Rohrschelle Stahl verz L bis 0,5m DN15**
*** gemäß Ausführungsbeschreibung 23
STLB-Bau 2024-04 042
Rohraufhängung als Rohrschelle, aus verzinktem Stahl, mit schalldämmenden Einlagen, Anforderungen entsprechend DIN 4109-1, Länge Aufhängung bis 0,5 m, Befestigung an Montageschienen, Befestigungsuntergrund Holz, Rohr aus nichtrostendem Stahl, DN 15, Arbeitshöhe des Montageortes bis 3,5 m über der Standfläche des hierfür erforderlichen Gerüstes.
Menge: 175,000 St

**02.01.03.5 Rohrschelle Stahl verz L bis 0,5m DN20**
*** gemäß Ausführungsbeschreibung 23
STLB-Bau 2024-04 042
Rohraufhängung als Rohrschelle, aus verzinktem Stahl, mit schalldämmenden Einlagen, Anforderungen entsprechend DIN 4109-1, Länge Aufhängung bis 0,5 m, Befestigung an Montageschienen, Befestigungsuntergrund Holz, Rohr aus nichtrostendem Stahl, DN 20, Arbeitshöhe des Montageortes bis 3,5 m über der Standfläche des hierfür erforderlichen Gerüstes.
Menge: 80,000 St

**02.01.03.6 Rohrschelle Stahl verz L bis 0,5m DN32**
*** gemäß Ausführungsbeschreibung 23
STLB-Bau 2024-04 042
Rohraufhängung als Rohrschelle, aus verzinktem Stahl, mit schalldämmenden Einlagen, Anforderungen entsprechend DIN 4109-1, Länge Aufhängung bis 0,5 m, Befestigung an Montageschienen, Befestigungsuntergrund Holz, Rohr aus nichtrostendem Stahl, DN 32, Arbeitshöhe des Montageortes bis 3,5 m über der Standfläche des hierfür erforderlichen Gerüstes.
Menge: 20,000 St

**02.01.03.7 Rohrschelle Stahl verz L bis 0,5m DN40**
*** gemäß Ausführungsbeschreibung 23
STLB-Bau 2024-04 042
Rohraufhängung als Rohrschelle, aus verzinktem Stahl, mit schalldämmenden Einlagen, Anforderungen entsprechend DIN 4109-1, Länge Aufhängung bis 0,5 m, Befestigung an Montageschienen, Befestigungsuntergrund Holz, Rohr aus nichtrostendem Stahl, DN 40, Arbeitshöhe des Montageortes bis 3,5 m über der Standfläche des hierfür erforderlichen Gerüstes.
Menge: 20,000 St

**02.01.03.8 Rohrschelle Stahl verz L bis 0,5m DN50**
*** gemäß Ausführungsbeschreibung 23
STLB-Bau 2024-04 042
Rohraufhängung als Rohrschelle, aus verzinktem Stahl, mit schalldämmenden Einlagen, Anforderungen entsprechend DIN 4109-1, Länge Aufhängung bis 0,5 m, Befestigung an Montageschienen, Befestigungsuntergrund Holz, Rohr aus nichtrostendem Stahl, DN 50, Arbeitshöhe des Montageortes bis 3,5 m über der Standfläche des hierfür erforderlichen Gerüstes.
Menge: 30,000 St

**Ausführungsbeschreibung 24 Rohrschellen, 3,5m - 5,5m, Befestigungsuntergrund: Holz**
*Rohrschellen, 3,5m - 5,5m, Befestigungsuntergrund: Holz*
Folgender Deckenaufbau ist bei den Rohrschellen in der Holz-hybrid Decke (120 mm Aufbeton + 240 mm Brettsperrholz) zu berücksichtigen:
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
**02.01.03.9 Rohrschelle Stahl verz L bis 0,5m DN12**
*** gemäß Ausführungsbeschreibung 24
STLB-Bau 2024-04 042
Rohraufhängung als Rohrschelle, aus verzinktem Stahl, mit schalldämmenden Einlagen, Anforderungen entsprechend DIN 4109-1, Länge Aufhängung bis 0,5 m, Befestigung an Montageschienen, Befestigungsuntergrund Holz, Rohr aus nichtrostendem Stahl, DN 12, Arbeitshöhe des Montageortes über 3,5 bis 5,5 m über der Standfläche des hierfür erforderlichen Gerüstes, Gerüst wird gesondert vergütet.
Menge: 30,000 St

**02.01.03.10 Rohrschelle Stahl verz L bis 0,5m DN20**
*** gemäß Ausführungsbeschreibung 24
STLB-Bau 2024-04 042
Rohraufhängung als Rohrschelle, aus verzinktem Stahl, mit schalldämmenden Einlagen, Anforderungen entsprechend DIN 4109-1, Länge Aufhängung bis 0,5 m, Befestigung an Montageschienen, Befestigungsuntergrund Holz, Rohr aus nichtrostendem Stahl, DN 20, Arbeitshöhe des Montageortes über 3,5 bis 5,5 m über der Standfläche des hierfür erforderlichen Gerüstes, Gerüst wird gesondert vergütet.
Menge: 20,000 St

**02.01.03.11 Rohrschelle Stahl verz L bis 0,5m DN40**
*** gemäß Ausführungsbeschreibung 24
STLB-Bau 2024-04 042
Rohraufhängung als Rohrschelle, aus verzinktem Stahl, mit schalldämmenden Einlagen, Anforderungen entsprechend DIN 4109-1, Länge Aufhängung bis 0,5 m, Befestigung an Montageschienen, Befestigungsuntergrund Holz, Rohr aus nichtrostendem Stahl, DN 40, Arbeitshöhe des Montageortes über 3,5 bis 5,5 m über der Standfläche des hierfür erforderlichen Gerüstes, Gerüst wird gesondert vergütet.
Menge: 5,000 St

*Hinweis: Rohrschellen, bis 3,5m, Befestigungsuntergrund: Beton*

**02.01.03.12 Rohrschelle Stahl verz L bis 0,5m DN12**
STLB-Bau 2024-04 042
Rohraufhängung als Rohrschelle, aus verzinktem Stahl, mit schalldämmenden Einlagen, Anforderungen entsprechend DIN 4109-1, Länge Aufhängung bis 0,5 m, Befestigung an Montageschienen, Befestigungsuntergrund Beton, Rohr aus nichtrostendem Stahl, DN 12, Arbeitshöhe des Montageortes bis 3,5 m über der Standfläche des hierfür erforderlichen Gerüstes.
Menge: 10,000 St

**02.01.03.13 Rohrschelle Stahl verz L bis 0,5m DN15**
STLB-Bau 2024-04 042
Rohraufhängung als Rohrschelle, aus verzinktem Stahl, mit schalldämmenden Einlagen, Anforderungen entsprechend DIN 4109-1, Länge Aufhängung bis 0,5 m, Befestigung an Montageschienen, Befestigungsuntergrund Beton, Rohr aus nichtrostendem Stahl, DN 15, Arbeitshöhe des Montageortes bis 3,5 m über der Standfläche des hierfür erforderlichen Gerüstes.
Menge: 15,000 St

**02.01.03.14 Rohrschelle Stahl verz L bis 0,5m DN20**
STLB-Bau 2024-04 042
Rohraufhängung als Rohrschelle, aus verzinktem Stahl, mit schalldämmenden Einlagen, Anforderungen entsprechend DIN 4109-1, Länge Aufhängung bis 0,5 m, Befestigung an Montageschienen, Befestigungsuntergrund Beton, Rohr aus nichtrostendem Stahl, DN 20, Arbeitshöhe des Montageortes bis 3,5 m über der Standfläche des hierfür erforderlichen Gerüstes.
Menge: 10,000 St

**02.01.03.15 Rohrschelle Stahl verz L bis 0,5m DN32**
STLB-Bau 2024-04 042
Rohraufhängung als Rohrschelle, aus verzinktem Stahl, mit schalldämmenden Einlagen, Anforderungen entsprechend DIN 4109-1, Länge Aufhängung bis 0,5 m, Befestigung an Montageschienen, Befestigungsuntergrund Beton, Rohr aus nichtrostendem Stahl, DN 32, Arbeitshöhe des Montageortes bis 3,5 m über der Standfläche des hierfür erforderlichen Gerüstes.
Menge: 10,000 St

**02.01.03.16 Rohrschelle Stahl verz L bis 0,5m DN40**
STLB-Bau 2024-04 042
Rohraufhängung als Rohrschelle, aus verzinktem Stahl, mit schalldämmenden Einlagen, Anforderungen entsprechend DIN 4109-1, Länge Aufhängung bis 0,5 m, Befestigung an Montageschienen, Befestigungsuntergrund Beton, Rohr aus nichtrostendem Stahl, DN 40, Arbeitshöhe des Montageortes bis 3,5 m über der Standfläche des hierfür erforderlichen Gerüstes.
Menge: 10,000 St

**02.01.03.17 Rohrschelle Stahl verz L bis 0,5m DN50**
STLB-Bau 2024-04 042
Rohraufhängung als Rohrschelle, aus verzinktem Stahl, mit schalldämmenden Einlagen, Anforderungen entsprechend DIN 4109-1, Länge Aufhängung bis 0,5 m, Befestigung an Montageschienen, Befestigungsuntergrund Beton, Rohr aus nichtrostendem Stahl, DN 50, Arbeitshöhe des Montageortes bis 3,5 m über der Standfläche des hierfür erforderlichen Gerüstes.
Menge: 50,000 St

*Hinweis: Rohrschellen, 3,5m - 5,5m, Befestigungsuntergrund: Beton*

**02.01.03.18 Rohrschelle Stahl verz L bis 0,5m DN12**
STLB-Bau 2024-04 042
Rohraufhängung als Rohrschelle, aus verzinktem Stahl, mit schalldämmenden Einlagen, Anforderungen entsprechend DIN 4109-1, Länge Aufhängung bis 0,5 m, Befestigung an Montageschienen, Befestigungsuntergrund Beton, Rohr aus nichtrostendem Stahl, DN 12, Arbeitshöhe des Montageortes über 3,5 bis 5,5 m über der Standfläche des hierfür erforderlichen Gerüstes, Gerüst wird gesondert vergütet.
Menge: 20,000 St

**02.01.03.19 Rohrschelle Stahl verz L bis 0,5m DN20**
STLB-Bau 2024-04 042
Rohraufhängung als Rohrschelle, aus verzinktem Stahl, mit schalldämmenden Einlagen, Anforderungen entsprechend DIN 4109-1, Länge Aufhängung bis 0,5 m, Befestigung an Montageschienen, Befestigungsuntergrund Beton, Rohr aus nichtrostendem Stahl, DN 20, Arbeitshöhe des Montageortes über 3,5 bis 5,5 m über der Standfläche des hierfür erforderlichen Gerüstes, Gerüst wird gesondert vergütet.
Menge: 15,000 St

**02.01.03.20 Rohrschelle Stahl verz L bis 0,5m DN40**
STLB-Bau 2024-04 042
Rohraufhängung als Rohrschelle, aus verzinktem Stahl, mit schalldämmenden Einlagen, Anforderungen entsprechend DIN 4109-1, Länge Aufhängung bis 0,5 m, Befestigung an Montageschienen, Befestigungsuntergrund Beton, Rohr aus nichtrostendem Stahl, DN 40, Arbeitshöhe des Montageortes über 3,5 bis 5,5 m über der Standfläche des hierfür erforderlichen Gerüstes, Gerüst wird gesondert vergütet.
Menge: 15,000 St

#### Bereich 02.02 Schmutzwasser

##### Abschnitt 02.02.01 Abläufe und Rinnen

*Hinweis: Trichtersifon*

**02.02.01.1 Geruchverschluss Abwasserleitung PP heißwasserbest. DN/OD50**
Geruchverschluss, senkrechter Einlauf, waagerechter Auslauf, mit Trichter, für Abwasserleitung, aus PP-Rohr DIN EN 1451-1, heißwasserbeständig (bis 95 Grad C), DN/OD50.
Menge: 1,000 St

*Hinweis: Bodenablauf Bodenebene Dusche*

**02.02.01.2 Bodenablauf Geruchverschluss Guss R90 DN80 Pressdichtungsflansch Abgang senkrecht Aufsatzstück Stahl niro Pressdichtungsflansch höhenverstellb. Aufsatzstück Rostrahmen Stahl niro Abdeckpl. Guss Grundbesch lose eingelegt Durchm. 200mm**
Bodenablauf DIN EN 1253-1 mit Geruchverschluss, herausnehmbar, aus Gusseisen, Feuerwiderstandsklasse R 90 DIN 4102-11, DN 80, mit Pressdichtungsflansch, 2-teilig, Abgang senkrecht, Gehäuse grundbeschichtet, mit Aufsatzstück aus Kunststoff, für Dünnbettabdichtung, stufenlos höhenverstellbar, mit Schlitzrost aus nichtrostendem Stahl, , lose eingelegt, Rostrahmen 100 x 100 mm
Menge: 1,000 St

##### Abschnitt 02.02.02 Rohrleitungen und Zubehör

*Hinweis: Hinweis zu nachfolgenden Positionen*
Hinweis zu nachfolgenden Positionen
Das Rohrleitungssytem der Entwässerung ist einschl. aller Form- und Verbindungsstücke in einem System herzustellen, um Schnittstellenprobleme bei der Gewährleistung zu vermeiden und / oder Ersatzteilbeschaffungen zu optimieren.

*Hinweis: Hinweis zur Materialität*
Im Hochhausschacht, im Sitzungssaal, in notwendigen Fluren, sowie im gesamten Untergeschoss werden alle Schmutzwasserleitungen in SML ausgeführt. In allen anderen Bereichen wird für die Schmutzwasserleitungen PP verwendet.
Druckleitungen werden in PE ausgeführt.

*Hinweis: Schmutzwasser, Montagehöhe bis 3,5 m*

**02.02.02.1 Abwasserltg Guss 2K-Epoxid-Besch Grundbesch DN50 Gebäude**
STLB-Bau 2024-04 044
Abwasserleitung aus Gusseisen, DIN EN 877 und DIN 19522, innen mit Zweikomponenten-Epoxid-Beschichtung, außen mit Grundbeschichtung, Farbton rotbraun, DN 50, Verlegung in Gebäuden, Form- und Verbindungsstücke werden gesondert vergütet, Rohrbefestigungen werden gesondert vergütet, Arbeitshöhe des Montageortes bis 3,5 m über der Standfläche des hierfür erforderlichen Gerüstes.
Menge: 18,000 m

**02.02.02.2 Abwasserltg Guss 2K-Epoxid-Besch Grundbesch DN80 Gebäude**
STLB-Bau 2024-04 044
Abwasserleitung aus Gusseisen, DIN EN 877 und DIN 19522, innen mit Zweikomponenten-Epoxid-Beschichtung, außen mit Grundbeschichtung, Farbton rotbraun, DN 80, Verlegung in Gebäuden, Form- und Verbindungsstücke werden gesondert vergütet, Rohrbefestigungen werden gesondert vergütet, Arbeitshöhe des Montageortes bis 3,5 m über der Standfläche des hierfür erforderlichen Gerüstes.
Menge: 7,000 m

**02.02.02.3 Abwasserltg Guss 2K-Epoxid-Besch Grundbesch DN100 Gebäude**
STLB-Bau 2023-10 044
Abwasserleitung aus Gusseisen, DIN EN 877 und DIN 19522, innen mit Zweikomponenten-Epoxid-Beschichtung, außen mit Grundbeschichtung, Farbton rotbraun, DN 100, Verlegung in Gebäuden, Form- und Verbindungsstücke werden gesondert vergütet, Rohrbefestigungen werden gesondert vergütet, Arbeitshöhe des Montageortes bis 3,5 m über der Standfläche des hierfür erforderlichen Gerüstes.
Menge: 51,000 m

**02.02.02.4 Abwasserltg Guss 2K-Epoxid-Besch Grundbesch DN125 Gebäude**
STLB-Bau 2023-10 044
Abwasserleitung aus Gusseisen, DIN EN 877 und DIN 19522, innen mit Zweikomponenten-Epoxid-Beschichtung, außen mit Grundbeschichtung, Farbton rotbraun, DN 125, Verlegung in Gebäuden, Form- und Verbindungsstücke werden gesondert vergütet, Rohrbefestigungen werden gesondert vergütet, Arbeitshöhe des Montageortes bis 3,5 m über der Standfläche des hierfür erforderlichen Gerüstes.
Menge: 32,000 m

**02.02.02.5 Bogen bis 45Grad Guss 2K-Epoxid-Besch Grundbesch DN50**
STLB-Bau 2024-04 044
Bogen, bis 45 Grad, für Abwasserleitung aus Gusseisen, innen mit Zweikomponenten-Epoxid-Beschichtung, außen mit Grundbeschichtung, Farbton rotbraun, DN 50.
Menge: 15,000 St

**02.02.02.6 Bogen bis 45Grad Guss 2K-Epoxid-Besch Grundbesch DN100**
STLB-Bau 2023-10 044
Bogen, bis 45 Grad, für Abwasserleitung aus Gusseisen, innen mit Zweikomponenten-Epoxid-Beschichtung, außen mit Grundbeschichtung, Farbton rotbraun, DN 100.
Menge: 10,000 St

**02.02.02.7 Bogen bis 45Grad Guss 2K-Epoxid-Besch Grundbesch DN80**
STLB-Bau 2023-10 044
Bogen, bis 45 Grad, für Abwasserleitung aus Gusseisen, innen mit Zweikomponenten-Epoxid-Beschichtung, außen mit Grundbeschichtung, Farbton rotbraun, DN 80.
Menge: 2,000 St

**02.02.02.8 Bogen bis 45Grad Guss 2K-Epoxid-Besch Grundbesch DN125**
STLB-Bau 2023-10 044
Bogen, bis 45 Grad, für Abwasserleitung aus Gusseisen, innen mit Zweikomponenten-Epoxid-Beschichtung, außen mit Grundbeschichtung, Farbton rotbraun, DN 125.
Menge: 4,000 St

**02.02.02.11 Bogen 45-90Grad Guss 2K-Epoxid-Besch Grundbesch DN50**
STLB-Bau 2024-04 044
Bogen, über 45 bis 90 Grad, für Abwasserleitung aus Gusseisen, innen mit Zweikomponenten-Epoxid-Beschichtung, außen mit Grundbeschichtung, Farbton rotbraun, DN 50.
Menge: 9,000 St

**02.02.02.12 Bogen 45-90Grad Guss 2K-Epoxid-Besch Grundbesch DN80**
STLB-Bau 2024-04 044
Bogen, über 45 bis 90 Grad, für Abwasserleitung aus Gusseisen, innen mit Zweikomponenten-Epoxid-Beschichtung, außen mit Grundbeschichtung, Farbton rotbraun, DN 80.
Menge: 2,000 St

**02.02.02.13 Bogen 45-90Grad Guss 2K-Epoxid-Besch Grundbesch DN100**
STLB-Bau 2023-10 044
Bogen, über 45 bis 90 Grad, für Abwasserleitung aus Gusseisen, innen mit Zweikomponenten-Epoxid-Beschichtung, außen mit Grundbeschichtung, Farbton rotbraun, DN 100.
Menge: 6,000 St

**02.02.02.14 Bogen 45-90Grad Guss 2K-Epoxid-Besch Grundbesch DN125**
STLB-Bau 2023-10 044
Bogen, über 45 bis 90 Grad, für Abwasserleitung aus Gusseisen, innen mit Zweikomponenten-Epoxid-Beschichtung, außen mit Grundbeschichtung, Farbton rotbraun, DN 125.
Menge: 1,000 St

**02.02.02.15 Abzweig red. 45-90Grad Guss 2K-Epoxid-Besch Grundbesch DN80 DN50**
STLB-Bau 2024-04 044
Abzweig, reduziert, über 45 bis 90 Grad, für Abwasserleitung aus Gusseisen, innen mit Zweikomponenten-Epoxid-Beschichtung, außen mit Grundbeschichtung, DN 80, 2. DN 50.
Menge: 1,000 St

**02.02.02.16 Abzweig red. 45-90Grad Guss 2K-Epoxid-Besch Grundbesch DN100 DN50**
STLB-Bau 2024-04 044
Abzweig, reduziert, über 45 bis 90 Grad, für Abwasserleitung aus Gusseisen, innen mit Zweikomponenten-Epoxid-Beschichtung, außen mit Grundbeschichtung, DN 100, 2. DN 50.
Menge: 1,000 St

**02.02.02.17 Abzweig red. 45-90Grad Guss 2K-Epoxid-Besch Grundbesch DN100 DN80**
STLB-Bau 2024-04 044
Abzweig, reduziert, über 45 bis 90 Grad, für Abwasserleitung aus Gusseisen, innen mit Zweikomponenten-Epoxid-Beschichtung, außen mit Grundbeschichtung, DN 100, 2. DN 80.
Menge: 1,000 St

**02.02.02.18 Abzweig red. 45-90Grad Guss 2K-Epoxid-Besch Grundbesch DN125 DN80**
STLB-Bau 2024-04 044
Abzweig, reduziert, über 45 bis 90 Grad, für Abwasserleitung aus Gusseisen, innen mit Zweikomponenten-Epoxid-Beschichtung, außen mit Grundbeschichtung, DN 125, 2. DN 80.
Menge: 1,000 St

**02.02.02.19 Abzweig red. 45-90Grad Guss 2K-Epoxid-Besch Grundbesch DN125 DN100**
STLB-Bau 2024-04 044
Abzweig, reduziert, über 45 bis 90 Grad, für Abwasserleitung aus Gusseisen, innen mit Zweikomponenten-Epoxid-Beschichtung, außen mit Grundbeschichtung, DN 125, 2. DN 100.
Menge: 1,000 St

**02.02.02.20 Abzweig 45-90Grad Guss 2K-Epoxid-Besch Grundbesch DN50**
STLB-Bau 2024-04 044
Abzweig, über 45 bis 90 Grad, für Abwasserleitung aus Gusseisen, innen mit Zweikomponenten-Epoxid-Beschichtung, außen mit Grundbeschichtung, DN 50.
Menge: 1,000 St

**02.02.02.21 Abzweig 45-90Grad Guss 2K-Epoxid-Besch Grundbesch DN100**
STLB-Bau 2024-04 044
Abzweig, über 45 bis 90 Grad, für Abwasserleitung aus Gusseisen, innen mit Zweikomponenten-Epoxid-Beschichtung, außen mit Grundbeschichtung, DN 100.
Menge: 1,000 St

**02.02.02.22 Reduzierstück Guss 2K-Epoxid-Besch Grundbesch DN80 DN50**
STLB-Bau 2023-10 044
Reduzierstück für Abwasserleitung aus Gusseisen, innen mit Zweikomponenten-Epoxid-Beschichtung, außen mit Grundbeschichtung, Farbton rotbraun, DN 80, 2. DN 50.
Menge: 1,000 St

**02.02.02.23 Reduzierstück Guss 2K-Epoxid-Besch Grundbesch DN100 DN80**
STLB-Bau 2023-10 044
Reduzierstück für Abwasserleitung aus Gusseisen, innen mit Zweikomponenten-Epoxid-Beschichtung, außen mit Grundbeschichtung, Farbton rotbraun, DN 100, 2. DN 80.
Menge: 1,000 St

**02.02.02.24 Reduzierstück Guss 2K-Epoxid-Besch Grundbesch DN125 DN100**
STLB-Bau 2023-10 044
Reduzierstück für Abwasserleitung aus Gusseisen, innen mit Zweikomponenten-Epoxid-Beschichtung, außen mit Grundbeschichtung, Farbton rotbraun, DN 125, 2. DN 100.
Menge: 1,000 St

**02.02.02.25 Anschlussmuffe Guss 2K-Epoxid-Besch Grundbesch DN80**
STLB-Bau 2024-04 044
Anschlussmuffe, für PP-Rohr, mit vorgestochenen Anschlussringen für unterschiedliche Außendurchmesser, mit Dichtlippen und Spannschelle aus nichtrostendem Stahl, für Abwasserleitung aus Gusseisen, innen mit Zweikomponenten-Epoxid-Beschichtung, außen mit Grundbeschichtung, DN 80.
Menge: 2,000 St

**02.02.02.26 Anschlussmuffe Guss 2K-Epoxid-Besch Grundbesch DN100**
STLB-Bau 2023-10 044
Anschlussmuffe, für PE-Rohr, mit vorgestochenen Anschlussringen für unterschiedliche Außendurchmesser, mit Dichtlippen und Spannschelle aus nichtrostendem Stahl, für Abwasserleitung aus Gusseisen, innen mit Zweikomponenten-Epoxid-Beschichtung, außen mit Grundbeschichtung, DN 100.
Menge: 3,000 St

**02.02.02.27 Anschlussmuffe Guss 2K-Epoxid-Besch Grundbesch DN125**
STLB-Bau 2023-10 044
Anschlussmuffe, für PE-Rohr, mit vorgestochenen Anschlussringen für unterschiedliche Außendurchmesser, mit Dichtlippen und Spannschelle aus nichtrostendem Stahl, für Abwasserleitung aus Gusseisen, innen mit Zweikomponenten-Epoxid-Beschichtung, außen mit Grundbeschichtung, DN 125.
Menge: 1,000 St

**02.02.02.28 Passstück Guss 2K-Epoxid-Besch Grundbesch DN50**
STLB-Bau 2023-10 044
Passstück bis 50 cm, für Abwasserleitung aus Gusseisen, innen mit Zweikomponenten-Epoxid-Beschichtung, außen mit Grundbeschichtung, DN 50.
Menge: 1,000 St

**02.02.02.29 Passstück Guss 2K-Epoxid-Besch Grundbesch DN80**
STLB-Bau 2023-10 044
Passstück bis 50 cm, für Abwasserleitung aus Gusseisen, innen mit Zweikomponenten-Epoxid-Beschichtung, außen mit Grundbeschichtung, DN 80.
Menge: 1,000 St

**02.02.02.30 Passstück Guss 2K-Epoxid-Besch Grundbesch DN100**
STLB-Bau 2023-10 044
Passstück bis 50 cm, für Abwasserleitung aus Gusseisen, innen mit Zweikomponenten-Epoxid-Beschichtung, außen mit Grundbeschichtung, DN 100.
Menge: 10,000 St

**02.02.02.31 Passstück Guss 2K-Epoxid-Besch Grundbesch DN125**
STLB-Bau 2023-10 044
Passstück bis 50 cm, für Abwasserleitung aus Gusseisen, innen mit Zweikomponenten-Epoxid-Beschichtung, außen mit Grundbeschichtung, DN 125.
Menge: 6,000 St

**02.02.02.32 Enddeckel Klemmschelle Guss 2K-Epoxid-Besch Grundbesch DN50**
STLB-Bau 2023-10 044
Enddeckel mit Klemmschelle, für Abwasserleitung aus Gusseisen, innen mit Zweikomponenten-Epoxid-Beschichtung, außen mit Grundbeschichtung, DN 50.
Menge: 1,000 St

**02.02.02.33 Enddeckel Klemmschelle Guss 2K-Epoxid-Besch Grundbesch DN80**
STLB-Bau 2023-10 044
Enddeckel mit Klemmschelle, für Abwasserleitung aus Gusseisen, innen mit Zweikomponenten-Epoxid-Beschichtung, außen mit Grundbeschichtung, DN 80.
Menge: 2,000 St

**02.02.02.34 Enddeckel Klemmschelle Guss 2K-Epoxid-Besch Grundbesch DN100**
STLB-Bau 2023-10 044
Enddeckel mit Klemmschelle, für Abwasserleitung aus Gusseisen, innen mit Zweikomponenten-Epoxid-Beschichtung, außen mit Grundbeschichtung, DN 100.
Menge: 2,000 St

**02.02.02.35 Enddeckel Klemmschelle Guss 2K-Epoxid-Besch Grundbesch DN125**
STLB-Bau 2023-10 044
Enddeckel mit Klemmschelle, für Abwasserleitung aus Gusseisen, innen mit Zweikomponenten-Epoxid-Beschichtung, außen mit Grundbeschichtung, DN 125.
Menge: 1,000 St

**02.02.02.36 Fallrohrstütze Guss 2K-Epoxid-Besch Grundbesch DN100**
STLB-Bau 2023-10 044
Fallrohrstütze einschl. Befestigung, für Abwasserleitung aus Gusseisen, innen mit Zweikomponenten-Epoxid-Beschichtung, außen mit Grundbeschichtung, Farbton rotbraun, DN 100.
Menge: 2,000 St

**02.02.02.37 Fallrohrstütze Guss 2K-Epoxid-Besch Grundbesch DN125**
STLB-Bau 2023-10 044
Fallrohrstütze einschl. Befestigung, für Abwasserleitung aus Gusseisen, innen mit Zweikomponenten-Epoxid-Beschichtung, außen mit Grundbeschichtung, Farbton rotbraun, DN 125.
Menge: 2,000 St

**02.02.02.38 Auflagerung Fallrohrstütze Guss 2K-Epoxid-Besch Grundbesch DN100**
STLB-Bau 2023-10 044
Auflagerung für Fallrohrstütze, für Abwasserleitung aus Gusseisen, innen mit Zweikomponenten-Epoxid-Beschichtung, außen mit Grundbeschichtung, DN 100.
Menge: 2,000 St

**02.02.02.39 Auflagerung Fallrohrstütze Guss 2K-Epoxid-Besch Grundbesch DN125**
STLB-Bau 2023-10 044
Auflagerung für Fallrohrstütze, für Abwasserleitung aus Gusseisen, innen mit Zweikomponenten-Epoxid-Beschichtung, außen mit Grundbeschichtung, DN 125.
Menge: 2,000 St

**02.02.02.40 Gummimanschette Spannhülse Guss 2K-Epoxid-Besch Grundbesch DN50**
STLB-Bau 2023-10 044
Gummimanschette und Spannhülse, aus nichtrostendem Stahl, mit Spannschraube aus verzinktem Stahl, für Abwasserleitung aus Gusseisen, innen mit Zweikomponenten-Epoxid-Beschichtung, außen mit Grundbeschichtung, DN 50.
Menge: 77,000 St

**02.02.02.41 Gummimanschette Spannhülse Guss 2K-Epoxid-Besch Grundbesch DN80**
STLB-Bau 2023-10 044
Gummimanschette und Spannhülse, aus nichtrostendem Stahl, mit Spannschraube aus verzinktem Stahl, für Abwasserleitung aus Gusseisen, innen mit Zweikomponenten-Epoxid-Beschichtung, außen mit Grundbeschichtung, DN 80.
Menge: 18,000 St

**02.02.02.42 Gummimanschette Spannhülse Guss 2K-Epoxid-Besch Grundbesch DN100**
STLB-Bau 2023-10 044
Gummimanschette und Spannhülse, aus nichtrostendem Stahl, mit Spannschraube aus verzinktem Stahl, für Abwasserleitung aus Gusseisen, innen mit Zweikomponenten-Epoxid-Beschichtung, außen mit Grundbeschichtung, DN 100.
Menge: 76,000 St

**02.02.02.43 Gummimanschette Spannhülse Guss 2K-Epoxid-Besch Grundbesch DN125**
STLB-Bau 2023-10 044
Gummimanschette und Spannhülse, aus nichtrostendem Stahl, mit Spannschraube aus verzinktem Stahl, für Abwasserleitung aus Gusseisen, innen mit Zweikomponenten-Epoxid-Beschichtung, außen mit Grundbeschichtung, DN 125.
Menge: 37,000 St

*Hinweis: Abwasser PP, Montagehöhe bis 3,5 m*

**02.02.02.44 Abwasserltg PP heißwasserbest. DN/OD50 Gebäude**
STLB-Bau 2024-04 044
Abwasserleitung aus PP-Rohr DIN EN 1451-1, heißwasserbeständig (bis 95 Grad C), DN/OD 50, Verbindung mit Steckmuffe, einschl. Dichtringen, Verlegung in Gebäuden, Form- und Verbindungsstücke werden gesondert vergütet, Rohrbefestigungen werden gesondert vergütet, Arbeitshöhe des Montageortes bis 3,5 m über der Standfläche des hierfür erforderlichen Gerüstes.
Menge: 30,000 m

**02.02.02.45 Abwasserltg PP heißwasserbest. DN/OD75 Gebäude**
STLB-Bau 2024-04 044
Abwasserleitung aus PP-Rohr DIN EN 1451-1, heißwasserbeständig (bis 95 Grad C), DN/OD 75, Verbindung mit Steckmuffe, einschl. Dichtringen, Verlegung in Gebäuden, Form- und Verbindungsstücke werden gesondert vergütet, Rohrbefestigungen werden gesondert vergütet, Arbeitshöhe des Montageortes bis 3,5 m über der Standfläche des hierfür erforderlichen Gerüstes.
Menge: 26,000 m

**02.02.02.46 Abwasserltg PP heißwasserbest. DN/OD100 Gebäude**
STLB-Bau 2024-04 044
Abwasserleitung aus PP-Rohr DIN EN 1451-1, heißwasserbeständig (bis 95 Grad C), DN/OD 100, Verbindung mit Steckmuffe, einschl. Dichtringen, Verlegung in Gebäuden, Form- und Verbindungsstücke werden gesondert vergütet, Rohrbefestigungen werden gesondert vergütet, Arbeitshöhe des Montageortes bis 3,5 m über der Standfläche des hierfür erforderlichen Gerüstes.
Menge: 98,000 m

**02.02.02.47 Abwasserltg PP heißwasserbest. DN/OD125 Gebäude**
STLB-Bau 2024-04 044
Abwasserleitung aus PP-Rohr DIN EN 1451-1, heißwasserbeständig (bis 95 Grad C), DN/OD 125, Verbindung mit Steckmuffe, einschl. Dichtringen, Verlegung in Gebäuden, Form- und Verbindungsstücke werden gesondert vergütet, Rohrbefestigungen werden gesondert vergütet, Arbeitshöhe des Montageortes bis 3,5 m über der Standfläche des hierfür erforderlichen Gerüstes.
Menge: 18,000 m

**02.02.02.48 Abwasserltg PP heißwasserbest. DN/OD160 Gebäude**
STLB-Bau 2024-04 044
Abwasserleitung aus PP-Rohr DIN EN 1451-1, heißwasserbeständig (bis 95 Grad C), DN/OD 160, Verbindung mit Steckmuffe, einschl. Dichtringen, Verlegung in Gebäuden, Form- und Verbindungsstücke werden gesondert vergütet, Rohrbefestigungen werden gesondert vergütet, Arbeitshöhe des Montageortes bis 3,5 m über der Standfläche des hierfür erforderlichen Gerüstes.
Menge: 3,000 m

**02.02.02.49 Bogen bis 45Grad Abwasserleitung PP heißwasserbest. DN/OD50**
STLB-Bau 2023-10 044
Bogen, bis 45 Grad, für Abwasserleitung, aus PP-Rohr DIN EN 1451-1, heißwasserbeständig (bis 95 Grad C), DN/OD 50.
Menge: 30,000 St

**02.02.02.50 Bogen bis 45Grad Abwasserleitung PP heißwasserbest. DN/OD75**
STLB-Bau 2023-10 044
Bogen, bis 45 Grad, für Abwasserleitung, aus PP-Rohr DIN EN 1451-1, heißwasserbeständig (bis 95 Grad C), DN/OD 75.
Menge: 14,000 St

**02.02.02.51 Bogen bis 45Grad Abwasserleitung PP heißwasserbest. DN/OD100**
STLB-Bau 2023-10 044
Bogen, bis 45 Grad, für Abwasserleitung, aus PP-Rohr DIN EN 1451-1, heißwasserbeständig (bis 95 Grad C), DN/OD 100.
Menge: 27,000 St

**02.02.02.52 Bogen bis 45Grad Abwasserleitung PP heißwasserbest. DN/OD125**
STLB-Bau 2024-04 044
Bogen, bis 45 Grad, für Abwasserleitung, aus PP-Rohr DIN EN 1451-1, heißwasserbeständig (bis 95 Grad C), DN/OD 125.
Menge: 8,000 St

**02.02.02.53 Bogen bis 45Grad Abwasserleitung PP heißwasserbest. DN/OD160**
STLB-Bau 2024-04 044
Bogen, bis 45 Grad, für Abwasserleitung, aus PP-Rohr DIN EN 1451-1, heißwasserbeständig (bis 95 Grad C), DN/OD 160.
Menge: 8,000 St

**02.02.02.54 Bogen 45-90Grad Abwasserleitung PP heißwasserbest. DN/OD50**
STLB-Bau 2023-10 044
Bogen, über 45 bis 90 Grad, für Abwasserleitung, aus PP-Rohr DIN EN 1451-1, heißwasserbeständig (bis 95 Grad C), DN/OD 50.
Menge: 30,000 St

**02.02.02.55 Bogen 45-90Grad Abwasserleitung PP heißwasserbest. DN/OD75**
STLB-Bau 2023-10 044
Bogen, über 45 bis 90 Grad, für Abwasserleitung, aus PP-Rohr DIN EN 1451-1, heißwasserbeständig (bis 95 Grad C), DN/OD 75.
Menge: 5,000 St

**02.02.02.56 Bogen 45-90Grad Abwasserleitung PP heißwasserbest. DN/OD100**
STLB-Bau 2023-10 044
Bogen, über 45 bis 90 Grad, für Abwasserleitung, aus PP-Rohr DIN EN 1451-1, heißwasserbeständig (bis 95 Grad C), DN/OD 100.
Menge: 16,000 St

**02.02.02.57 Bogen 45-90Grad Abwasserleitung PP heißwasserbest. DN/OD125**
STLB-Bau 2024-04 044
Bogen, über 45 bis 90 Grad, für Abwasserleitung, aus PP-Rohr DIN EN 1451-1, heißwasserbeständig (bis 95 Grad C), DN/OD 125.
Menge: 4,000 St

**02.02.02.58 Bogen 45-90Grad Abwasserleitung PP heißwasserbest. DN/OD160**
STLB-Bau 2024-04 044
Bogen, über 45 bis 90 Grad, für Abwasserleitung, aus PP-Rohr DIN EN 1451-1, heißwasserbeständig (bis 95 Grad C), DN/OD 160.
Menge: 2,000 St

**02.02.02.59 Abzweig bis 45Grad Abwasserleitung PP heißwasserbest. DN/OD50**
STLB-Bau 2023-10 044
Abzweig, bis 45 Grad, abgehende Stutzen mit Steckmuffe für Abwasserleitung, aus PP-Rohr DIN EN 1451-1, heißwasserbeständig (bis 95 Grad C), DN/OD 50.
Menge: 6,000 St

**02.02.02.60 Abzweig 45-90Grad Abwasserleitung PP heißwasserbest. DN/OD50**
STLB-Bau 2024-04 044
Abzweig, über 45 bis 90 Grad, für Abwasserleitung, aus PP-Rohr DIN EN 1451-1, heißwasserbeständig (bis 95 Grad C), DN/OD 50.
Menge: 1,000 St

**02.02.02.61 Abzweig bis 45Grad Abwasserleitung PP heißwasserbest. DN/OD100**
STLB-Bau 2023-10 044
Abzweig, bis 45 Grad, abgehende Stutzen mit Steckmuffe für Abwasserleitung, aus PP-Rohr DIN EN 1451-1, heißwasserbeständig (bis 95 Grad C), DN/OD 100.
Menge: 10,000 St

**02.02.02.62 Abzweig 45-90Grad Abwasserleitung PP heißwasserbest. DN/OD100**
STLB-Bau 2024-04 044
Abzweig, über 45 bis 90 Grad, für Abwasserleitung, aus PP-Rohr DIN EN 1451-1, heißwasserbeständig (bis 95 Grad C), DN/OD 100.
Menge: 4,000 St

**02.02.02.63 Abzweig 45-90Grad Abwasserleitung PP heißwasserbest. DN/OD125**
STLB-Bau 2024-04 044
Abzweig, über 45 bis 90 Grad, für Abwasserleitung, aus PP-Rohr DIN EN 1451-1, heißwasserbeständig (bis 95 Grad C), DN/OD 125.
Menge: 1,000 St

**02.02.02.64 Abzweig red. 45-90Grad Abwasserleitung PP heißwasserbest. DN/OD75 DN50**
STLB-Bau 2024-04 044
Abzweig, reduziert, über 45 bis 90 Grad, für Abwasserleitung, aus PP-Rohr DIN EN 1451-1, heißwasserbeständig (bis 95 Grad C), DN/OD 75, 2. DN/OD 50.
Menge: 2,000 St

**02.02.02.65 Abzweig red. bis 45Grad Abwasserleitung PP heißwasserbest. DN/OD75 DN50**
STLB-Bau 2024-04 044
Abzweig, reduziert, bis 45 Grad, für Abwasserleitung, aus PP-Rohr DIN EN 1451-1, heißwasserbeständig (bis 95 Grad C), DN/OD 75, 2. DN/OD 50.
Menge: 2,000 St

**02.02.02.66 Abzweig red. bis 45Grad Abwasserleitung PP heißwasserbest. DN/OD100 DN50**
STLB-Bau 2024-04 044
Abzweig, reduziert, bis 45 Grad, für Abwasserleitung, aus PP-Rohr DIN EN 1451-1, heißwasserbeständig (bis 95 Grad C), DN/OD 100, 2. DN/OD 50.
Menge: 6,000 St

**02.02.02.67 Abzweig red. 45-90Grad Abwasserleitung PP heißwasserbest. DN/OD100 DN50**
STLB-Bau 2024-04 044
Abzweig, reduziert, über 45 bis 90 Grad, für Abwasserleitung, aus PP-Rohr DIN EN 1451-1, heißwasserbeständig (bis 95 Grad C), DN/OD 100, 2. DN/OD 50.
Menge: 2,000 St

**02.02.02.68 Abzweig red. 45-90Grad Abwasserleitung PP heißwasserbest. DN/OD160 DN125**
STLB-Bau 2024-04 044
Abzweig, reduziert, über 45 bis 90 Grad, für Abwasserleitung, aus PP-Rohr DIN EN 1451-1, heißwasserbeständig (bis 95 Grad C), DN/OD 160, 2. DN/OD 125.
Menge: 1,000 St

**02.02.02.69 Überschiebemuffe Abwasserleitung PP heißwasserbest. DN/OD50**
STLB-Bau 2023-10 044
Überschiebemuffe, für Abwasserleitung, aus PP-Rohr DIN EN 1451-1, heißwasserbeständig (bis 95 Grad C), DN/OD 50.
Menge: 1,000 St

**02.02.02.70 Überschiebemuffe Abwasserleitung PP heißwasserbest. DN/OD75**
STLB-Bau 2023-10 044
Überschiebemuffe, für Abwasserleitung, aus PP-Rohr DIN EN 1451-1, heißwasserbeständig (bis 95 Grad C), DN/OD 75.
Menge: 1,000 St

**02.02.02.71 Überschiebemuffe Abwasserleitung PP heißwasserbest. DN/OD100**
STLB-Bau 2023-10 044
Überschiebemuffe, für Abwasserleitung, aus PP-Rohr DIN EN 1451-1, heißwasserbeständig (bis 95 Grad C), DN/OD 100.
Menge: 1,000 St

**02.02.02.72 Reduzierstück Abwasserleitung PP heißwasserbest. DN/OD125 DN100**
STLB-Bau 2024-04 044
Reduzierstück, für Abwasserleitung, aus PP-Rohr DIN EN 1451-1, heißwasserbeständig (bis 95 Grad C), DN/OD 125, 2. DN/OD 100.
Menge: 1,000 St

**02.02.02.73 Reduzierstück Abwasserleitung PP heißwasserbest. DN/OD160 DN100**
STLB-Bau 2024-04 044
Reduzierstück, für Abwasserleitung, aus PP-Rohr DIN EN 1451-1, heißwasserbeständig (bis 95 Grad C), DN/OD 160, 2. DN/OD 100.
Menge: 1,000 St

##### Abschnitt 02.02.03 Befestigungselemente

**Ausführungsbeschreibung 25 Hinweis zu nachfolgenden Positionen**
*Hinweis zu nachfolgenden Positionen*
Sämtliche Befestigungen sind durch Bohren und Verdübeln herzustellen. Die Verwendung von Schussapparaten ist untersagt.
Bei Bohrungen in Holz sind Durchdringungen der Dampfsperren, welche die Luftdichtheitsebene beschädigen, zu vermeiden.
Es dürfen nur baurechtlich zugelassene Dübel verwendet werden. Der Bieter hat vor der Ausführung die Zulassungsbescheide der von ihm verwendeten Dübel vorzulegen.
Die Montage von Dübeln im Zugzonenbereich von Decken ist mit dem Statiker und Prüfstatiker abzustimmen. Für die Abstimmung erforderliche Zeichnungen sind vom Auftragnehmer zu erstellen und rechtzeitig vor Beginn der Dübelmontage zur Abstimmung zu übergeben.

Für die Befestigung von Rohrleitungen ist grundsätzlich die DIN 4109 zu beachten.
Alle Befestigungen aus Formstahl sind entweder komplett feuerverzinkt oder haben einen Anstrich aus Rostschutzfarbe.
Alle lösbaren Verbindungen sind aus Bauteilen in feuerverzinkter bzw. kadmierter Ausführung herzustellen.
Alle Befestigungsschellen/-bügel sind mit einer wärme- und schalldämmenden Einlage versehen.

**02.02.03.1 Profilstahlkonstruktion aus serienmäßigen Profilschienen, bis 3,5m**
*** gemäß Ausführungsbeschreibung 25
Profilstahlkonstruktion,
feuerverzinkt, für Stütz-, Hänge-, Trag- und Sonderbefestigung, geschraubte Ausführung, aus serienmäßigen Profilschienen mit Verbindungs- und Befestigungsmaterial.
Abrechnung nach den Gewichtsangaben der Herstellerunterlagen.
Der rechnerische Nachweis der Tragfähigkeit ist auf Verlangen vorzulegen.
Befestigung der Konstruktion, körperschallgedämmt DIN 4109, herstellen der Bohrung im Untergrund, Dübel geeignetet mit bauaufsichtlicher Zulassung. Mit Abschlusskappe auf den Enden der Profilschinen.
Arbeitshöhe des Montageortes bis 3,5 m über der Standfläche des hierfür erforderlichen Gerüstes
Menge: 250,000 kg

**Ausführungsbeschreibung 26 Rohrschellen, bis 3,5m, Befestigungsuntergrund: Holz**
*Rohrschellen, bis 3,5m, Befestigungsuntergrund: Holz*
Folgender Deckenaufbau ist bei den Rohrschellen in der Holz-hybrid Decke (120 mm Aufbeton + 240 mm Brettsperrholz) zu berücksichtigen:
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
**02.02.03.2 Rohrschelle Stahl verz L bis 0,5m DN50**
*** gemäß Ausführungsbeschreibung 26
STLB-Bau 2024-04 042
Rohraufhängung als Rohrschelle, aus verzinktem Stahl, mit schalldämmenden Einlagen, Anforderungen entsprechend DIN 4109-1, Länge Aufhängung bis 0,5 m, Befestigung an Montageschienen, Befestigungsuntergrund Holz, DN 50, Arbeitshöhe des Montageortes bis 3,5 m über der Standfläche des hierfür erforderlichen Gerüstes.
Menge: 13,000 St

**02.02.03.3 Rohrschelle Stahl verz L bis 0,5m DN75**
*** gemäß Ausführungsbeschreibung 26
STLB-Bau 2024-04 042
Rohraufhängung als Rohrschelle, aus verzinktem Stahl, mit schalldämmenden Einlagen, Anforderungen entsprechend DIN 4109-1, Länge Aufhängung bis 0,5 m, Befestigung an Montageschienen, Befestigungsuntergrund Holz, DN 75, Arbeitshöhe des Montageortes bis 3,5 m über der Standfläche des hierfür erforderlichen Gerüstes.
Menge: 5,000 St

**02.02.03.4 Rohrschelle Stahl verz L bis 0,5m DN80**
*** gemäß Ausführungsbeschreibung 26
STLB-Bau 2024-04 042
Rohraufhängung als Rohrschelle, aus verzinktem Stahl, mit schalldämmenden Einlagen, Anforderungen entsprechend DIN 4109-1, Länge Aufhängung bis 0,5 m, Befestigung an Montageschienen, Befestigungsuntergrund Holz, DN 80, Arbeitshöhe des Montageortes bis 3,5 m über der Standfläche des hierfür erforderlichen Gerüstes.
Menge: 3,000 St

**02.02.03.5 Rohrschelle Stahl verz L bis 0,5m DN100**
*** gemäß Ausführungsbeschreibung 26
STLB-Bau 2024-04 042
Rohraufhängung als Rohrschelle, aus verzinktem Stahl, mit schalldämmenden Einlagen, Anforderungen entsprechend DIN 4109-1, Länge Aufhängung bis 0,5 m, Befestigung an Montageschienen, Befestigungsuntergrund Holz, DN 100, Arbeitshöhe des Montageortes bis 3,5 m über der Standfläche des hierfür erforderlichen Gerüstes.
Menge: 30,000 St

**02.02.03.6 Rohrschelle Stahl verz L bis 0,5m DN125**
*** gemäß Ausführungsbeschreibung 26
STLB-Bau 2024-04 042
Rohraufhängung als Rohrschelle, aus verzinktem Stahl, mit schalldämmenden Einlagen, Anforderungen entsprechend DIN 4109-1, Länge Aufhängung bis 0,5 m, Befestigung an Montageschienen, Befestigungsuntergrund Holz, DN 125, Arbeitshöhe des Montageortes bis 3,5 m über der Standfläche des hierfür erforderlichen Gerüstes.
Menge: 10,000 St

**02.02.03.7 Rohrschelle Stahl verz L bis 0,5m DN160**
*** gemäß Ausführungsbeschreibung 26
STLB-Bau 2024-04 042
Rohraufhängung als Rohrschelle, aus verzinktem Stahl, mit schalldämmenden Einlagen, Anforderungen entsprechend DIN 4109-1, Länge Aufhängung bis 0,5 m, Befestigung an Montageschienen, Befestigungsuntergrund Holz, DN 160, Arbeitshöhe des Montageortes bis 3,5 m über der Standfläche des hierfür erforderlichen Gerüstes.
Menge: 2,000 St

**Ausführungsbeschreibung 27 Rohrschellen, bis 3,5m, Befestigungsuntergrund: Beton**
*Rohrschellen, bis 3,5m, Befestigungsuntergrund: Beton*

**02.02.03.8 Rohrschelle Stahl verz L bis 0,5m DN50**
STLB-Bau 2024-04 042
Rohraufhängung als Rohrschelle, aus verzinktem Stahl, mit schalldämmenden Einlagen, Anforderungen entsprechend DIN 4109-1, Länge Aufhängung bis 0,5 m, Befestigung an Montageschienen, Befestigungsuntergrund Beton, DN 50, Arbeitshöhe des Montageortes bis 3,5 m über der Standfläche des hierfür erforderlichen Gerüstes.
Menge: 51,000 St

**02.02.03.9 Rohrschelle Stahl verz L bis 0,5m DN75**
STLB-Bau 2024-04 042
Rohraufhängung als Rohrschelle, aus verzinktem Stahl, mit schalldämmenden Einlagen, Anforderungen entsprechend DIN 4109-1, Länge Aufhängung bis 0,5 m, Befestigung an Montageschienen, Befestigungsuntergrund Beton, DN 75, Arbeitshöhe des Montageortes bis 3,5 m über der Standfläche des hierfür erforderlichen Gerüstes.
Menge: 5,000 St

**02.02.03.10 Rohrschelle Stahl verz L bis 0,5m DN80**
STLB-Bau 2024-04 042
Rohraufhängung als Rohrschelle, aus verzinktem Stahl, mit schalldämmenden Einlagen, Anforderungen entsprechend DIN 4109-1, Länge Aufhängung bis 0,5 m, Befestigung an Montageschienen, Befestigungsuntergrund Beton, DN 80, Arbeitshöhe des Montageortes bis 3,5 m über der Standfläche des hierfür erforderlichen Gerüstes.
Menge: 10,000 St

**02.02.03.11 Rohrschelle Stahl verz L bis 0,5m DN100**
STLB-Bau 2024-04 042
Rohraufhängung als Rohrschelle, aus verzinktem Stahl, mit schalldämmenden Einlagen, Anforderungen entsprechend DIN 4109-1, Länge Aufhängung bis 0,5 m, Befestigung an Montageschienen, Befestigungsuntergrund Beton, DN 100, Arbeitshöhe des Montageortes bis 3,5 m über der Standfläche des hierfür erforderlichen Gerüstes.
Menge: 120,000 St

**02.02.03.12 Rohrschelle Stahl verz L bis 0,5m DN125**
STLB-Bau 2024-04 042
Rohraufhängung als Rohrschelle, aus verzinktem Stahl, mit schalldämmenden Einlagen, Anforderungen entsprechend DIN 4109-1, Länge Aufhängung bis 0,5 m, Befestigung an Montageschienen, Befestigungsuntergrund Beton, DN 125, Arbeitshöhe des Montageortes bis 3,5 m über der Standfläche des hierfür erforderlichen Gerüstes.
Menge: 36,000 St

**02.02.03.13 Rohrschelle Stahl verz L bis 0,5m DN160**
STLB-Bau 2024-04 042
Rohraufhängung als Rohrschelle, aus verzinktem Stahl, mit schalldämmenden Einlagen, Anforderungen entsprechend DIN 4109-1, Länge Aufhängung bis 0,5 m, Befestigung an Montageschienen, Befestigungsuntergrund Beton, DN 160, Arbeitshöhe des Montageortes bis 3,5 m über der Standfläche des hierfür erforderlichen Gerüstes.
Menge: 2,000 St

##### Abschnitt 02.02.04 Brandschutz

**02.02.04.1 Brandschutzabschottung von Rohrleitung / Mischinstallation aus Guss / Kunststoff DN50**
Brandschutzabschottung von Rohrleitung / Mischinstallation aus Fallleitung Gussrohr (SML), Abgang Kunsttoffrohrleitung ,Baustoffklasse DIN 4102-1 B1 (schwerentflammbar), mit allgemeinem bauaufsichtlichen Prüfzeugnis/allgemeiner bauaufsichtlicher Zulassung, Feuerwiderstandsklasse R 90 DIN EN 13501-2,
Rohrleitung nicht gedämmt, für Wasser/Abwasser, DN50, Verlegung im Gebäude
Menge: 2,000 St

**02.02.04.2 Brandschutzabschottung von Rohrleitung / Mischinstallation aus Guss / Kunststoff DN70**
Brandschutzabschottung von Rohrleitung / Mischinstallation aus Fallleitung Gussrohr (SML), Abgang Kunsttoffrohrleitung ,Baustoffklasse DIN 4102-1 B1 (schwerentflammbar), mit allgemeinem bauaufsichtlichen Prüfzeugnis/allgemeiner bauaufsichtlicher Zulassung, Feuerwiderstandsklasse R 90 DIN EN 13501-2,
Rohrleitung nicht gedämmt, für Wasser/Abwasser, DN70, Verlegung im Gebäude
Menge: 1,000 St

**02.02.04.3 Brandschutzabschottung von Rohrleitung / Mischinstallation aus Guss / Kunststoff DN100**
Brandschutzabschottung von Rohrleitung / Mischinstallation aus Fallleitung Gussrohr (SML), Abgang Kunsttoffrohrleitung ,Baustoffklasse DIN 4102-1 B1 (schwerentflammbar), mit allgemeinem bauaufsichtlichen Prüfzeugnis/allgemeiner bauaufsichtlicher Zulassung, Feuerwiderstandsklasse R 90 DIN EN 13501-2,
Rohrleitung nicht gedämmt, für Wasser/Abwasser, DN100, Verlegung im Gebäude
Menge: 11,000 St

#### Bereich 02.03 Objekte und Zubehör

*Hinweis: Barrierefreies WC*

**02.03.1 Handwaschbecken Sanitärporzellan barrierefrei B 500-550mm Ausladung 600-650mm Fuge verfüllen elast.Dichtstoff Silikon B 7mm**
STLB-Bau 2024-04 045
Handwaschbecken, Beckenaußenform rechteckig, Beckeninnenform rechteckig, schockgeprüft, aus Sanitärporzellan, Farbton weiß, glasiert, mit Loch für Einlocharmatur, mit Überlauf, für Ablaufventil, als barrierefreie Ausführung DIN 18040, Breite über 500 bis 550 mm, Ausladung über 600 bis 650 mm, Befestigung an Installationselement, mit Schallschutz DIN 4109-1, einschl. Verfüllen der Fugen, mit elastischem Dichtstoff DIN EN 15651-3, Basis Silikon, Fugenbreite 7 mm, Farbton weiß.
Menge: 1,000 St

**02.03.2 Selbstschlussventil Standventil DN15 Messing Ausladung 150-200mm Durchflussklasse A**
Selbstschlussventil, aus Messing, verchromt, medienberührende Teile nickelfrei, Betätigungselement aus Metall, verchromt, Selbstschluss-Funktionsteil mit Kolbensteuerung, hydraulisch, Wasserlaufzeit einstellbar, unterbrechbar, Mindestfließdruck 1 bar, max. Wassertemperatur 40 Grad C, Standventil, DN 15, Durchflussklasse A (max. 0,25 l/s), mit festem Auslauf, mit Strahlregler mit Luftansaugung DIN EN 246 (Luftsprudler), diebstahlgeschützt, Ausladung über 150 bis 200 mm, mit Verdrehschutz, Anschlussgewinde G 1/2, mit Überwurfmutter,
Menge: 1,000 St

**02.03.3 Tiefspül-WC Sanitärporzellan glasiert eckig hängend Ausladung 650-700mm Fuge verfüllen elast.Dichtstoff Silikon B 7mm**
STLB-Bau 2024-04 045
Tiefspül-WC DIN EN 997, als barrierefreie Ausführung DIN 18040, aus Sanitärporzellan, glasiert, Farbton weiß, eckig, mit offenem, glasierten Spülrand, wandhängend, Spülmenge 6 l, Ausladung über 650 bis 700 mm, Abgang waagerecht, Befestigung an Installationselement, mit Schallschutz DIN 4109-1, einschl. Verfüllen der Fugen, mit elastischem Dichtstoff DIN EN 15651-3, Basis Silikon, Fugenbreite 7 mm, Farbton weiß.
Menge: 1,000 St

**02.03.4 WC-Rückenstütze Metall korrosionsbest.**
STLB-Bau 2024-04 045
WC-Rückenstütze für WC-Ausladung von 650 bis 700 mm, Metall, korrosionsbeständig, Farbton weiß, mit Befestigungselementen.
Menge: 1,000 St

**02.03.5 Stützklappgriff WC Kunststoff Metallkern gerändelt Ausladung 850mm**
STLB-Bau 2024-04 045
Stützklappgriff für WC, aus Kunststoff mit Metallkern, Griffigkeit durch Rändelung, Ausladung 850 mm, belastbar bis 100 kg am Griffvorderteil, mit Arretierung und Fallbremse, Befestigung mit Flansch, Schrauben verdeckt.
Menge: 1,000 St

**02.03.6 Stützklappgriff WC Kunststoff Metallkern gerändelt Ausladung 850mm Papierhalter Spülauslösung Auslösung manuell**
STLB-Bau 2024-04 045
Stützklappgriff für WC, aus Kunststoff mit Metallkern, Griffigkeit durch Rändelung, Ausladung 850 mm, belastbar bis 100 kg am Griffvorderteil, mit Arretierung und Fallbremse, mit Papierhalter und Spülauslösung, manuell, Befestigung mit Flansch, Schrauben verdeckt.
Menge: 1,000 St

**02.03.7 WC-Steuerung (Kabel/ Netz) für Stützklappgriff, mit Drückerplatte**
WC-Steuerung Einsatzbereich
- für barrierefreies Bauen,
- zur manuellen Fernauslösung von UP-Spülkasten über
  Stützklappgriffe mit potenzialfreiem Taster mit
  Schließfunktion,
Eigenschaften
- Spülauslösung über Stützklappgriff, drahtgebunden,
- Spülauslösung auch über Betätigungsplatte möglich,
- 1-Mengen-Spülung möglich,
- Elektrische Hebevorrichtung, selbstkalibrierend,
- Intervallspülung voreingestellt,
- mehrere Taster parallel schaltbar,
- Steckverbindung verwechslungssicher,
- Betrieb mit Kleinspannung,
- keine Netzspannung im Spülkasten,
- Netzteil extern,
Lieferumfang
- Betätigungsplatte, Edelstahl, verschraubbar,
- elektrische Steuerung,
- Lagerbock mit geräuscharmen Servomotor und
  Hebevorrichtung, vormontiert
- Lagerplatte,
- 2 Anschlusskabel, ca. 1,2 m, vorkonfektioniert
- Drückerstange,
- Befestigungsmaterial
Menge: 1,000 St

**02.03.8 Geruchverschluss Prüfzeichen Waschbecken 1 1/4xDN40 Kunststoff Wandeinbaugeruchverschluss Kasten Abdeck. Reinigungsöffnung**
STLB-Bau 2024-04 045
Geruchverschluss DIN 19541 mit Prüfzeichen, für Waschbecken, 1 1/4 x DN 40, aus Kunststoff, mit Gummilippendichtung, als Wandeinbaugeruchverschluss mit Kasten und Abdeckung, mit Reinigungsöffnung, durch Abdeckplatte verdeckt, mit Anschlussbogen.
Menge: 1,000 St

*Hinweis: WC*

**02.03.9 Tiefspül-WC Sanitärporzellan glasiert abgerundet hängend Ausladung 500-600mm Fuge verfüllen elast.Dichtstoff Silikon B 7mm**
Tiefspül-WC DIN EN 997, aus Sanitärporzellan, glasiert, Farbton weiß, abgerundet, seitliche spülrandfreie Einleitung des Wassers, wandhängend, Spülmenge 4,5 l, Ausladung über 500 bis 600 mm, Abgang waagerecht, Befestigung an Installationselement, mit Schallschutz DIN 4109-1, einschl. Verfüllen der Fugen, mit elastischem Dichtstoff DIN EN 15651-3, Basis Silikon, Fugenbreite 7 mm, Farbton weiß,
Menge: 17,000 St

**02.03.10 WC-Sitz Deckel Kunststoff/Stahl niro**
STLB-Bau 2024-04 045
WC-Sitz mit Deckel, aus Kunststoff/nichtrostendem Stahl, Farbton weiß, Vollprofil mit Kern, mit Befestigungselementen mit durchgehender Scharnierwelle, aus nichtrostendem Stahl, poliert.
Menge: 17,000 St

**02.03.11 Abdeckpl. Einbauspülkasten Zweimengenspülung Stahl niro Betätigungsel. Stahl niro**
STLB-Bau 2024-04 045
Abdeckplatte für Einbauspülkasten, für Zweimengenspülung, aus nichtrostendem Stahl, Werkstoff-Nr 1.4301, gebürstet, mit Betätigungselement, aus nichtrostendem Stahl, Werkstoff-Nr 1.4301, gebürstet, Auslösung manuell, mechanisch, für Betätigung von vorn.
Menge: 17,000 St

*Hinweis: Duschen*

**02.03.12 Wandbatterie Duschbatterie DN15 Messing Ausladung bis 150mm TW-Erwärmer geschl. Durchflusskl.A Durchflussmengenregler 0,15l/s**
STLB-Bau 2024-04 045
Wandbatterie, Duschbatterie, DN 15, aus Messing, verchromt, Ausladung bis 150 mm, Oberteile mit Keramikscheiben, Betätigungsgriffe aus Metall, verchromt, Berührungsschutz durch thermische Entkopplung, mit Duschabgang G 1/2, für geschlossenen Trinkwassererwärmer, Durchflussklasse A (max. 0,25 l/s), mit S-Anschluss, mit Durchflussmengenregler, Durchflussmenge 0,15 l/s, mit runder Duschstange, Aufsteckzapfen für Gelenkstück, Länge bis 600 mm, Duschschlauch aus Kunststoff, G 1/2 x 1/2, Länge 1500 mm.
Menge: 1,000 St

*Hinweis: Ausgussbecken*

**02.03.13 Ausgussbecken Stahl emailliert hängend B 500-550mm Ausladung 350-400mm Fuge verfüllen elast.Dichtstoff Silikon B 7mm**
STLB-Bau 2024-04 045
Ausgussbecken, aus Stahl, emailliert, Farbton weiß, wandhängend, mit Spülrand, mit Rückwand, mit Klapprost aus nichtrostendem Stahl, Werkstoff-Nr 1.4301, Befestigung an Installationselement, Breite über 500 bis 550 mm, Ausladung über 350 bis 400 mm, mit Schallschutz DIN 4109-1, einschl. Verfüllen der Fugen, mit elastischem Dichtstoff DIN EN 15651-3, Basis Silikon, Fugenbreite 7 mm, Farbton weiß.
Menge: 4,000 St

**02.03.14 Geruchverschluss Prüfzeichen Ausgussbecken 2xDN50 Kunststoff Röhrengeruchverschluss**
STLB-Bau 2024-04 045
Geruchverschluss DIN 19541 mit Prüfzeichen, für Ausgussbecken, mit Geräteanschluss, 2 x DN 50, aus Kunststoff, Farbton weiß, mit Gummilippendichtung, als Röhrengeruchverschluss, mit Anschlussbogen, mit 2 Betriebsverschlüssen, mit Rosette.
Menge: 4,000 St

**02.03.15 Drucklose Armatur mit zwei Drehgriffen**
Drucklose Armatur mit zwei Drehgriffen
geeignet für offene Übertisch-Warmwasserspeicher.
Bedienung über zwei Regulierventile. Zur Nutzung für Ausgussbecken.
Als Zweigriffarmatur
Anschluss: Messingrohre
Montageart: Wandbatterie
Oberfläche: verchromt
Ausladung: bis 200 mm
Menge: 4,000 St

*Hinweis: Urinal*

**02.03.16 Urinal Sanitärporzellan glasiert Absaugwirkung**
STLB-Bau 2024-04 045
Urinal, aus Sanitärporzellan, glasiert, mit Absaugwirkung, Zulauf oben, Ablauf unten offen, Befestigung an Installationselement, mit Schallschutz DIN 4109-1.
Menge: 5,000 St

**02.03.17 Fertigbauset Wandeinbau Magnet-Urinaldruckspüler DN15 Sensor Einbau-T bis 60mm**
STLB-Bau 2024-04 045
Fertigbauset für Wandeinbau, aus Messing, elektronisch gesteuert, mit Magnet-Urinaldruckspüler DN 15, mit Wandabdeckplatte aus nichtrostendem Stahl, poliert, Steuerelektronik mit Programmwahl und Netzgerät, mit Sensor für radarelektronische Steuerung, berührungslose Auslösung, Spannungsversorgung integriert, Netzteil 230 V, Einbautiefe bis 60 mm.
Menge: 5,000 St

*Hinweis: Teeküchen*

**02.03.18 Einhandmischer Standmontage Spültischbatterie DN15 Metall Ausladung 200-250mm Hebel TW-Erwärmer offen Strahlregler H 250-300mm**
STLB-Bau 2024-04 045
Einhandmischer für Standmontage, Spültischbatterie, eigensicher gegen Rückfließen, DN 15, Armaturenkörper aus Metall, verchromt, Ausladung über 200 bis 250 mm, Oberteil mit Kolbenkartusche, mit Warmwasserzuflussbegrenzer, Auslöseelement aus Metall, verchromt, mit Hebel, mit einstellbarem Temperaturanschlag, für offenen Trinkwassererwärmer, mit schwenkbarem Rohrauslauf, mit Strahlregler ohne Luftansaugung DIN EN 246, Auslaufhöhe über 250 bis 300 mm.
Menge: 2,000 St

**02.03.19 Geruchverschluss Prüfzeichen Spültisch 1 1/4xDN40 Kunststoff Röhrengeruchverschluss**
STLB-Bau 2024-04 045
Geruchverschluss DIN 19541 mit Prüfzeichen, für Spültisch, mit Geräteanschluss, 1 1/4 x DN 40, aus Kunststoff, Farbton weiß, als Röhrengeruchverschluss, mit Anschlussbogen, mit 2 Betriebsverschlüssen.
Menge: 2,000 St

**02.03.20 Eckventil kombiniertes Geräteanschlussventil DN15 Betätigungsgriff Gewindeanschl. G3/4 Messing Rückflussverhinderer Rosette**
STLB-Bau 2024-04 045
Eckventil, als kombiniertes Geräteanschlussventil, DN 15, Geräuschverhalten DIN 4109-1 Gruppe I, mit Prüfbericht, mit Betätigungsgriff, verchromt, mit Gewindeanschluss G 3/4, Abgang mit Gewindeanschluss G 1/2, aus Messing, verchromt, medienberührende Teile nickelfrei, mit Rückflussverhinderer, mit Rosette.
Menge: 2,000 St

*Hinweis: Waschtische*

**02.03.21 Rohbauset Wandeinbau Waschplatz-Wandeinbauarmatur Wandeinbaukasten Einbau-T bis 60mm**
Rohbauset für Wandeinbau, für Waschplatz-Wandeinbauarmatur, elektronisch gesteuert, mit Wandeinbaukasten, Wandeinbaukasten aus Kunststoff, Einbautiefe bis 60 mm, Anschlussstutzen in Wandeinbaukasten eingedichtet, mit Schutzabdeckung, mit Anschlussklemme für 230 V AC.
Einschl. zugehörige Abdeckplatte aus Metall, flächenbündig.
Menge: 12,000 St

**02.03.22 Geruchverschluss Prüfzeichen Waschbecken 1 1/4xDN40 Messing Röhrengeruchverschluss**
STLB-Bau 2024-04 045
Geruchverschluss DIN 19541 mit Prüfzeichen, für Waschbecken, 1 1/4 x DN 40, aus Messing, verchromt, als Röhrengeruchverschluss, mit Anschlussbogen.
Menge: 12,000 St

*Hinweis: Warmwassererzeugung*

**02.03.23 Elektro-Durchflusswassererwärmer 3,5kW elektr. geregelt G1/2**
STLB-Bau 2024-04 045
Elektro-Durchflusswassererwärmer, geschlossen, hängende Anordnung, mit VDE-EMC-Zeichen, für Unterbeckenmontage, Bemessungsbetriebsspannung 230 V AC, Leistung 3,5 kW, elektronisch geregelt, stufenlose Leistungsregelung, Farbton weiß, Anschluss G 1/2, für Montage an Wand, Anschluss Aufputz.
Menge: 1,000 St

**02.03.24 Elektro-Durchflusswassererwärmer 27kW elektr. geregelt G1/2**
STLB-Bau 2024-04 045
Elektro-Durchflusswassererwärmer, geschlossen, hängende Anordnung, mit VDE-EMC-Zeichen, Bemessungsbetriebsspannung 400 V AC, Leistung 27 kW, elektronisch geregelt, stufenlose Leistungsregelung, Temperatureinstellung von 35 bis 60 Grad C, Farbton weiß, Anschluss G 1/2, für festen Anschluss, für Montage an Wand, Anschluss Unterputz.
Menge: 1,000 St

**02.03.25 Warmwasserspeicher 5l 1,5kW Innenbehälter Kunststoff außen Kunststoff**
STLB-Bau 2024-04 045
Warmwasserspeicher, offen, mit VDE-EMC-Zeichen, Wärmeverlust DIN EN IEC 60379 (VDE 0705-379-1), für Unterbeckenmontage, Inhalt 5 l, Bemessungsbetriebsspannung 230 V AC, Leistung 1,5 kW, mit Anschlussleitung und Schutzkontaktstecker, Temperatureinstellung stufenlos bis 85 Grad C, mit Sicherheitstemperaturbegrenzer, mit Innenbehälter und Außenbekleidung aus Kunststoff.
Menge: 2,000 St

**02.03.26 Warmwasserspeicher 5l 1,5kW Innenbehälter Kunststoff außen Kunststoff**
STLB-Bau 2024-04 045
Warmwasserspeicher, offen, mit VDE-EMC-Zeichen, Wärmeverlust DIN EN IEC 60379 (VDE 0705-379-1), für Überbeckenmontage, Inhalt 5 l, Bemessungsbetriebsspannung 230 V AC, Leistung 1,5 kW, mit Anschlussleitung und Schutzkontaktstecker, Temperatureinstellung stufenlos bis 85 Grad C, mit Sicherheitstemperaturbegrenzer, mit Innenbehälter und Außenbekleidung aus Kunststoff.
Menge: 4,000 St

**02.03.27 Anschlussarbeiten an Elektro-Durchflusswassererwärmer**
Anschlussarbeiten an Elektro-Durchflusswassererwärmer,
Anschlußarbeiten beidseitig an Durchlauferhitzer 3,5/27,0 kW, einschl. Kleinmaterial und Nebenarbeiten.
Die Arbeiten dürfen nur durch eine Fachkraft für elektrische Arbeiten ausgeführt werden.
Menge: 2,000 St

#### Bereich 02.04 Vorwandinstallation

*Hinweis: Allgemeiner Hinweis Montageelemente*
Hinweis zu nachfolgenden Positionen

Variabel einsetzbare Montageelemente für die Installationstrennwand (Metall- oder Holzständerwände) und Vorwandinstallation (Vorsatzschale) im Trockenbau zur Aufnahme von Sanitärausstattungsgegenständen. Die Montageelemente sind in einer Systemwand einsetzbar und erfüllen die Anforderungen an den baulichen Brand- und Schallschutz.
Die Montage der Montageelemente erfolgt über zwei Befestigungspunkte am Boden sowie durch 3-fache seitliche Verschraubung mit Selbstbohrschrauben am Ständerwerk.
Bei der Vorwandinstallation sind die Elemente vor einer gemauerten/betonierten Wand oder Ständerwand nach DIN 18 183 mit dem Bausatz für Vorwandmontage zu montieren. Die Montage der Montageelemente erfolgt über zwei Befestigungspunkte am Boden und zwei Befestigungspunkten zur Rückwand.
Für die barrierefreie Badraumgestaltung sind die dafür vorgesehenen Montageelemente (BF) zu verwenden. Das Montageelement erfüllt die Standard-Anforderungen des Schallschutzes nach DIN 4109 sowie die erhöhten Anforderungen nach DIN 4109, Beiblatt 2. Die Beplankung muss mindestens 18 mm einlagig oder 2 x 12,5 mm zweilagig direkt auf den Montageelementen erfolgen und muss vollflächig auf dem Montageelement aufliegen. Die Verarbeitung und Montage ist nach den herstellerspezifischen Vorschriften, den anerkannten Regeln der Technik sowie unter Einhaltung einschlägiger DIN Normen durchzuführen.

*Hinweis: Hinweis zu nachfolgenden Positionen:*
Hinweis zu nachfolgenden Positionen:
Die Vorwand- / Installationstraggestelle einschl. aller Form- und Verbindungsstücke sind aus einem Systemverbund zu liefern, um Schnittstellenprobleme zu Ausbaugewerken sowie bei der Gewährleistung zu vermeiden und / oder Ersatzteilbeschaffungen zu optimieren.

**02.04.1 Installationsel. B 500 mm Inwand / Vorwandmontage Waschbecken-El. höhenverstellbar**
Installationselement, Einbau in Trockenbauwand, mit vorh. Unterkonstruktion aus Metall, Bekleidung wird gesondert vergütet,
max. Breite Installationselement '500' mm, für Inwand /
Vorwandmontage, für Aufbau auf Rohfußboden,
Oberkante Fertigfußboden '200' mm, Waschbecken-Element,
mit Schallschutz DIN 4109-1, als Wandarmatur, statisch selbsttragend, höhenverstellbar, mit Füßen, statisch selbsttragend und Wandwinkel, Fußstützen höhenverstellbar bis 20 cm, mit Befestigung und Anschlüssen für Zu- und Abläufe mit Verrohrung aus nichtrostendem Stahl,
Anzahl Zuläufe
1

mit Ablaufbogen, Ablaufbogen aus PP-Rohr.
Menge: 12,000 St

**02.04.2 Installationsel. B 500 mm Inwand / Vorwandmontage Waschbecken-El. UP-Geruchsverschluss höhenverstellbar**
Installationselement, Einbau in Trockenbauwand, mit vorh. Unterkonstruktion aus Metall, Bekleidung wird gesondert vergütet,
max. Breite Installationselement '500' mm, für Inwand /
Vorwandmontage, für Aufbau auf Rohfußboden,
Oberkante Fertigfußboden '200' mm, Waschbecken-Element,
mit UP-Geruchsverschluss, mit Schallschutz DIN 4109-1, als Standarmatur, statisch selbsttragend, höhenverstellbar, mit Füßen, statisch selbsttragend und Wandwinkel, Fußstützen höhenverstellbar bis 20 cm, mit Befestigung und Anschlüssen für Zu- und Abläufe mit Verrohrung aus nichtrostendem Stahl,
Anzahl Zuläufe
1

mit Ablaufbogen, Ablaufbogen aus PP-Rohr.
Menge: 1,000 St

**02.04.3 Installationsel. B 500 mm Inwand / Vorwandmontage Ausgussbecken-El. höhenverstellbar**
Installationselement, Einbau in Trockenbauwand, mit vorh. Unterkonstruktion aus Metall, Bekleidung wird gesondert vergütet,
max. Breite Installationselement '500' mm, für Inwand /
Vorwandmontage, für Aufbau auf Rohfußboden,
Oberkante Fertigfußboden '200' mm, Ausgussbecken-Element,
mit Schallschutz DIN 4109-1, statisch selbsttragend, höhenverstellbar, mit Füßen, statisch selbsttragend und Wandwinkel, Fußstützen höhenverstellbar bis 20 cm, mit Befestigung und Anschlüssen für Zu- und Abläufe mit Verrohrung aus nichtrostendem Stahl,
Anzahl Zuläufe
1

mit Ablaufbogen, Ablaufbogen aus PP-Rohr.
Menge: 3,000 St

**02.04.4 Installationsel. B 500 mm Inwand / Vorwandmontage WC-El. Einbauspülkasten höhenverstellbar**
Installationselement, Einbau in Trockenbauwand, mit vorh. Unterkonstruktion aus Metall, Bekleidung wird gesondert vergütet,
max. Breite Installationselement '500' mm, für Inwand /
Vorwandmontage, für Aufbau auf Rohfußboden,
Oberkante Fertigfußboden '200' mm, WC-Element, mit
Einbauspülkasten DIN EN 14055, mit Schallschutz DIN 4109-1, statisch selbsttragend, höhenverstellbar, mit Füßen, statisch selbsttragend und Wandwinkel, Fußstützen höhenverstellbar bis 20 cm, mit Befestigung und Anschlüssen für Zu- und Abläufe mit Verrohrung aus nichtrostendem Stahl,
Anzahl Zuläufe
1

mit Ablaufbogen, Ablaufbogen aus PP-Rohr.
Menge: 17,000 St

**02.04.5 Installationsel. B 500 mm Inwand / Vorwandmontage WC-El. Einbauspülkasten höhenverstellbar barrierefr. Befestig.mög. Stütze Griffe**
Installationselement, Einbau in Trockenbauwand, mit vorh. Unterkonstruktion aus Metall, Bekleidung wird gesondert vergütet,
max. Breite Installationselement '500' mm, für Inwand /
Vorwandmontage, für Aufbau auf Rohfußboden,
Oberkante Fertigfußboden '200' mm, WC-Element, mit
Einbauspülkasten DIN EN 14055, mit Schallschutz DIN 4109-1, statisch selbsttragend, höhenverstellbar, mit Füßen, statisch selbsttragend und Wandwinkel, Fußstützen höhenverstellbar bis 20 cm, als barrierefreie Ausführung DIN 18040, mit Befestigungsmöglichkeiten für Rückenstütze und Stützklappgriffe, Ausführung für 2 Griffe, mit Befestigung und Anschlüssen für Zu- und Abläufe mit Verrohrung aus nichtrostendem Stahl,
Anzahl Zuläufe
1

mit Ablaufbogen, Ablaufbogen aus PP-Rohr.
Menge: 1,000 St

**02.04.6 Installationsel. B 500 mm Inwand / Vorwandmontage Urinal-El. höhenverstellbar**
Installationselement, Einbau in Trockenbauwand, mit vorh. Unterkonstruktion aus Metall, Bekleidung wird gesondert vergütet,
max. Breite Installationselement '500' mm, für Inwand /
Vorwandmontage, für Aufbau auf Rohfußboden,
Oberkante Fertigfußboden '200' mm, Urinal-Element, mit
Schallschutz DIN 4109-1, statisch selbsttragend, höhenverstellbar, mit Füßen, statisch selbsttragend und Wandwinkel, Fußstützen höhenverstellbar bis 20 cm, mit Befestigung und Anschlüssen für Zu- und Abläufe mit Verrohrung aus nichtrostendem Stahl,
Anzahl Zuläufe
1

mit Ablaufbogen, Ablaufbogen aus PP-Rohr.
Menge: 5,000 St

**02.04.7 Installationsel. B 500 mm Inwandmontage Küchenspüle El.**
Installationselement, Einbau in Trockenbauwand, mit vorh. Unterkonstruktion aus Metall, Bekleidung wird gesondert vergütet,
max. Breite Installationselement '500' mm, für Inwandmontage,
Element für Küchenspüle, mit Schallschutz DIN 4109-1, Auslass DN 15, statisch selbsttragend, mit Füßen, statisch selbsttragend und Wandwinkel, Fußstützen höhenverstellbar bis 20 cm, mit Befestigung und Anschlüssen für Zu- und Abläufe mit Verrohrung aus nichtrostendem Stahl,
Anzahl Zuläufe
1

mit Ablaufbogen, Ablaufbogen aus PP-Rohr.
Menge: 2,000 St

**02.04.8 Installationsel. B 500 mm Inwand / Vorwandmontage Dusch-El.**
Installationselement, Einbau in Trockenbauwand, mit vorh. Unterkonstruktion aus Metall, Bekleidung wird gesondert vergütet,
max. Breite Installationselement '500' mm, für Inwand /
Vorwandmontage, Dusch-Element, mit Schallschutz DIN 4109-1, für Einhandduschbatterie, Auslass DN 15, statisch selbsttragend, mit Füßen, statisch selbsttragend und Wandwinkel, Fußstützen höhenverstellbar bis 20 cm, mit Anschlüssen für Zuläufe, mit Verrohrung aus nichtrostendem Stahl,
Anzahl Zuläufe
2
.
Menge: 1,000 St

#### Bereich 02.05 sonstige Leistungen

##### Abschnitt 02.05.01 Bemusterung

**02.05.01.1 Bemusterung Sanitärobjekte Verwaltungsschule**
*** Stundenlohnarbeiten
Bemusterung
Sämtliche im Gewerk Sanitär beschriebenen Bauteile, die im
Aufenthaltsbereich sichtbar sind, sind im Original (auch Farbton)
auf der Baustelle dem Auftraggeber in der jeweiligen
Einbausituation zu bemustern. Alternativen müssen bei der
Bemusterung mit Auswirkungen auf Kosten, Nutzen, und
Lieferzeiten aufgelistet werden.

Folgende Bauteile müssen bemustert werden:

1.- Aufputz-Waschtisch-Armatur, Wandmontage (Länge bis
25cm). Kaltwasser ohne Temperaturregelung. Netzbetrieb.
Einsatz in WC-Bereichen

2- elektr. Standwaschtischarmatur, berührungslos.
Abstand der Armatur zum vorderen Rand des Waschtisches
max. 40cm. Kalt- und Warmwasser mit Temperaturregelung
Temperaturbegrenzung beim Auslaufen (max. 45°C). Einsatz in
barrierefreien WCs

3- Niederdruckarmatur für Küchenspülen. Länge bis 23cm.
Elektr. Einhand-Spültischbatterie.Kalt- und Warmwasser mit
Temperaturregelung (durch Untertischboiler).Schwenkbarer
Auslauf. Einsatz in Teeküchen

4- Drucklose Zweigriffarmatur. Ausladung bis. 20cm. Kalt- und
Warmwasser mit zwei Regulierventilen (durch Übertischboiler).
Einsatz in Räumen mit Ausgussbecken

5- Urinal mit geschlossenem Spülrand. Position Zulauf: Hinten,
verdeckter Zulauf.

6- wandhängendes WC, spülrandlos, tiefspülend, Toilettenbrille
ohne Deckel. 4,5 L Spülwasser

7- Rückenstütze mit gepolsterter Lehne mit beidseitig
angebrachten, rechtwinklig gebogenen Stangen, mit
durchgehendem, korrosionsgeschütztem Stahlkern
Einsatz in barrierefreien WCs

8- Stützklappgriff mit Spülauslösung belastbar bis 100 kg, mit
durchgehendem, korrosionsgeschütztem Stahlkern. Kann nach
oben und gebremst nach unten geklappt werden.
Einsatz in barrierefreien WCs

9- Aufputz Duscharmatur
Einsatz in barrierefreien WC

10- Ausgussbecken wandhängend, rechteckig, ohne Hahnloch,
ohne Überlauf Kunststoffumrandung schwarz
Einsatz in Putzmittel- und Technikräumen
Menge: 1,000 St

##### Abschnitt 02.05.02 Dienstleistungen

**02.05.02.1 Fahrgerüste/Arbeitsbühnen zur Montage der Sanitäranlage**
*** Pauschalposition
Fahrgerüste oder fahrbare Arbeitsbühnen, nach Wahl des Auftragnehmers, zur Montage der o.g. Leitungsanlage sowie zugehörige Befestigungen, Rohrleitungen, Formteile und Medienbeschriftung im Rampenbereich im U02, im gesamten Untergeschoss U01 sowie im Erdgeschoss E00 für Montagehöhen über 3,50 m.
Das anliefern, mehrmalige auf- und abbauen und umsetzen der Arbeitshilfen ist einzukalkulieren.

Mit dem angegebenen Einheitspreis ist die gesamte Menge an notwendigen Arbeitshilfen abgegolten. Dementsprechend ist der Einheitspreis zu kalkulieren.
Menge: 1,000 psch

**Ausführungsbeschreibung 28 Medienbeschriftung/Medienbezeichnung**
*Medienbeschriftung/Medienbezeichnung*
Rohrleitungen müssen übersichtlich, klar und unverwechselbar durch farbige Medienbezeichnung gekennzeichnet werden. Sie sind insbesondere vor und nach Durchdringungen von Raum-  resp. Stockwerktrennungen, bei Schacht Ein- und Austritten, an unübersichtlichen Kreuzungspunkten sowie neben Stellarmaturen zu beschildern. Die Armaturen selber werden mit dem Produktnamen der Komponente bezeichnet, sofern diese unerkennbar ist. Leitungen müssen im Gebäude alle 10 m gekennzeichnet sein. In geschossweisen, abgeschotteten Schächten ist pro Geschoss eine Bezeichnung anzubringen. Alle Austritte ins Freie (Dach, Lichtschacht, Schächte etc.) sind mit witterungsbeständigen Medienbezeichnung zu bezeichnen. In Gebäudetechnikzentralen sind die Leitungen derart zu kennzeichnen, dass eine Zuordnung zu den verschiedenen Systemen (Anlagen) eindeutig und klar erkennbar ist (z.B. in Lüftungs-, Heizungs- und Kältezentralen).
Generell sind die Kennfarben gemäss DIN 5381 zu verwenden. Ebenso gilt die DIN 2403 «Kennzeichnung von Rohrleitungen nach Durchflussstoffen». Die Lage der spitzen Bezeichnung
gibt die Durchflussrichtung des beförderten Mediums an. Der Text ist parallel zur Flussrichtung, sowie von vorne/ von unten lesbar auszurichten.

**02.05.02.2 Medienbeschriftung/Medienbezeichnung**
*** gemäß Ausführungsbeschreibung 28
Für die gesamte, installierte Regenwasseranlage.

Material:  Kunststoff- Klebefolie, witterungs-,  alterungs-, und  lösungsmittelbeständig
Kennzeichnungsfarbe / Schrift:
  gemäss Kennzeichnungsfarben /  schwarz oder weiss
Schrift:  Arial ca. 8 mm
Schildgrösse:  gem. DIN 2403
Menge: 1,000 St

**02.05.02.3 Wiederholtes Einweisen**
Wiederholtes Einweisen des Betriebspersonals, incl.
Beschreibung der Anlagen.
Menge: 1,000 St

### Titel 03 Löschwassernachspeisung

*Hinweis: Schwimmerventile Nachspeisung Löschwassertanks*

**03.1 Schwimmerventil PN10 R/Rp1**
STLB-Bau 2024-04 042
Schwimmerventil, für Trinkwasserleitung DIN 1988-200, mit Gewindeanschluss, Nenndruck 1 MPa (10 bar), R/Rp 1.
Menge: 2,000 St

**03.2 Schwimmerventil PN10 R/Rp2**
STLB-Bau 2024-04 042
Schwimmerventil, für Trinkwasserleitung DIN 1988-200, mit Gewindeanschluss, Nenndruck 1 MPa (10 bar), R/Rp 2.
Menge: 4,000 St

**03.3 Übergangsstück Einsteckende IG Stahl niro TW Pressverbindung AD 28mm Rp1**
STLB-Bau 2024-04 042
Übergangsstück, mit Einsteckende und Innengewinde, aus nichtrostendem Stahl, für Rohrleitung aus nichtrostendem Stahl, Werkstoff-Nr 1.4521, für Trinkwasser DIN 1988-200, als Pressverbindung mit DVGW-Zertifizierung, mit Verpresstkennzeichnung, Außendurchmesser 28 mm, Gewindeanschluss Rp 1.
Menge: 2,000 St

**03.4 Übergangsstück Einsteckende IG Stahl niro TW Pressverbindung AD 54mm Rp2**
STLB-Bau 2024-04 042
Übergangsstück, mit Einsteckende und Innengewinde, aus nichtrostendem Stahl, für Rohrleitung aus nichtrostendem Stahl, Werkstoff-Nr 1.4521, für Trinkwasser DIN 1988-200, als Pressverbindung mit DVGW-Zertifizierung, mit Verpresstkennzeichnung, Außendurchmesser 54 mm, Gewindeanschluss Rp 2.
Menge: 4,000 St

**03.5 Rohr Stahl niro geschweißt TW AD 28mm WD 1,2mm Pressen**
STLB-Bau 2023-10 042
Rohrleitung aus nichtrostenden Stahlrohren DVGW GW 541, geschweißt, für Trinkwasser DIN 1988-200, Außendurchmesser 28 mm, Wanddicke 1,2 mm, Verbindung durch Pressen, mit Verpresstkennzeichnung, einschl. Dichtungsmittel und Herstellen der Verbindungen, Form- und Verbindungsstücke werden gesondert vergütet, Rohrbefestigungen werden gesondert vergütet, Verlegung in Gebäuden, Arbeitshöhe des Montageortes bis 3,5 m über der Standfläche des hierfür erforderlichen Gerüstes.
Menge: 10,000 m

**03.6 Rohr Stahl niro geschweißt TW AD 54mm WD 1,5mm Pressen**
STLB-Bau 2023-10 042
Rohrleitung aus nichtrostenden Stahlrohren DVGW GW 541, geschweißt, für Trinkwasser DIN 1988-200, Außendurchmesser 54 mm, Wanddicke 1,5 mm, Verbindung durch Pressen, mit Verpresstkennzeichnung, einschl. Dichtungsmittel und Herstellen der Verbindungen, Form- und Verbindungsstücke werden gesondert vergütet, Rohrbefestigungen werden gesondert vergütet, Verlegung in Gebäuden, Arbeitshöhe des Montageortes bis 3,5 m über der Standfläche des hierfür erforderlichen Gerüstes.
Menge: 8,000 m

**03.7 Rohr Stahl niro geschweißt TW AD 76,1mm WD 2mm Pressen**
STLB-Bau 2024-04 042
Rohrleitung aus nichtrostenden Stahlrohren DVGW GW 541, geschweißt, für Trinkwasser DIN 1988-200, Außendurchmesser 76,1 mm, Wanddicke 2 mm, Verbindung durch Pressen, mit Verpresstkennzeichnung, einschl. Dichtungsmittel und Herstellen der Verbindungen, Form- und Verbindungsstücke werden gesondert vergütet, Rohrbefestigungen werden gesondert vergütet, Verlegung in Gebäuden, Arbeitshöhe des Montageortes bis 3,5 m über der Standfläche des hierfür erforderlichen Gerüstes.
Menge: 12,000 m

**03.8 Bogen Einsteckende Stahl niro 90Grad TW Pressverbindung AD 28mm**
STLB-Bau 2023-10 042
Bogen, mit Einsteckende, aus nichtrostendem Stahl, 90 Grad, für Rohrleitung aus nichtrostendem Stahl, für Trinkwasser DIN 1988-200, als Pressverbindung mit DVGW-Zertifizierung, mit Verpresstkennzeichnung, Außendurchmesser 28 mm.
Menge: 8,000 St

**03.9 Bogen Einsteckende Stahl niro 90Grad TW Pressverbindung AD 54mm**
STLB-Bau 2023-10 042
Bogen, mit Einsteckende, aus nichtrostendem Stahl, 90 Grad, für Rohrleitung aus nichtrostendem Stahl, für Trinkwasser DIN 1988-200, als Pressverbindung mit DVGW-Zertifizierung, mit Verpresstkennzeichnung, Außendurchmesser 54 mm.
Menge: 10,000 St

**03.10 Bogen Einsteckende Stahl niro 90Grad TW Pressverbindung AD 76,1mm**
STLB-Bau 2024-04 042
Bogen, mit Einsteckende, aus nichtrostendem Stahl, 90 Grad, für Rohrleitung aus nichtrostendem Stahl, für Trinkwasser DIN 1988-200, als Pressverbindung mit DVGW-Zertifizierung, mit Verpresstkennzeichnung, Außendurchmesser 76,1 mm.
Menge: 6,000 St

**03.11 T-Stück Einsteckende Stahl niro TW Pressverbindung AD 54mm**
STLB-Bau 2024-04 042
T-Stück, mit Einsteckende, aus nichtrostendem Stahl, für Rohrleitung aus nichtrostendem Stahl, Werkstoff-Nr 1.4521, für Trinkwasser DIN 1988-200, als Pressverbindung mit DVGW-Zertifizierung, mit Verpresstkennzeichnung und Prüfsicherheit, Außendurchmesser 54 mm.
Menge: 2,000 St

**03.12 T-Stück reduziert Einsteckende Stahl niro TW Pressverbindung AD 76,1mm x 54mm**
STLB-Bau 2024-04 042
T-Stück, reduziert, mit Einsteckende, aus nichtrostendem Stahl, für Rohrleitung aus nichtrostendem Stahl, Werkstoff-Nr 1.4521, für Trinkwasser DIN 1988-200, als Pressverbindung mit DVGW-Zertifizierung, mit Verpresstkennzeichnung und Prüfsicherheit, Außendurchmesser 76,1 mm, 2. Durchmesser 54 mm.
Menge: 1,000 St

**03.13 Absperrventil Rotguss Schrägsitz Entleerungsventil Handrad PN16 DN25 Dämmschalen**
STLB-Bau 2024-04 042
Absperrventil, für Trinkwasserleitung DIN 1988-200, Gehäuse, Oberteil und wasserberührende Teile der Innengarnitur aus Rotguss DIN EN 1982, Schrägsitzform mit Entleerungsventil, mit wartungsfreier Spindelabdichtung, Spindelabdichtung mit O-Ring aus EPDM, mit Handrad, mit angeformtem Pressanschluss, Nenndruck 1,6 MPa (16 bar), DN 25, mit Dämmschalen.
Menge: 2,000 St

**03.14 Absperrventil Rotguss Schrägsitz Entleerungsventil Handrad PN16 DN50 Dämmschalen**
STLB-Bau 2024-04 042
Absperrventil, für Trinkwasserleitung DIN 1988-200, Gehäuse, Oberteil und wasserberührende Teile der Innengarnitur aus Rotguss DIN EN 1982, Schrägsitzform mit Entleerungsventil, mit wartungsfreier Spindelabdichtung, Spindelabdichtung mit O-Ring aus EPDM, mit Handrad, mit angeformtem Pressanschluss, Nenndruck 1,6 MPa (16 bar), DN 50, mit Dämmschalen.
Menge: 4,000 St

**03.15 Übergangsstück Einsteckende AG Stahl niro TW Pressverbindung AD 28mm R1**
STLB-Bau 2024-04 042
Übergangsstück, mit Einsteckende und Außengewinde, aus nichtrostendem Stahl, für Rohrleitung aus nichtrostendem Stahl, Werkstoff-Nr 1.4521, für Trinkwasser DIN 1988-200, als Pressverbindung mit DVGW-Zertifizierung, mit Verpresstkennzeichnung, Außendurchmesser 28 mm, Gewindeanschluss R 1.
Menge: 4,000 St

**03.16 Übergangsstück Einsteckende AG Stahl niro TW Pressverbindung AD 54mm R2**
STLB-Bau 2024-04 042
Übergangsstück, mit Einsteckende und Außengewinde, aus nichtrostendem Stahl, für Rohrleitung aus nichtrostendem Stahl, Werkstoff-Nr 1.4521, für Trinkwasser DIN 1988-200, als Pressverbindung mit DVGW-Zertifizierung, mit Verpresstkennzeichnung, Außendurchmesser 54 mm, Gewindeanschluss R 2.
Menge: 8,000 St

**03.18 Rückflussverhinderer DN65**
Flanschen-Rückflussverhinderer, Gehäuse aus Gusseisen mit Lamellengraphit EN-GJL, metallisch dichtend, Anschlussmaße DIN EN 1092, PN 10, DN 65, mit Gegenflanschen, Schrauben und Dichtungen.
Menge: 1,000 St

**03.19 Absperrventil Rotguss Schrägsitz Entleerungsventil Handrad PN10 DN65**
STLB-Bau 2024-04 042
Absperrventil, für Trinkwasserleitung DIN 1988-200, Gehäuse, Oberteil und wasserberührende Teile der Innengarnitur aus Rotguss DIN EN 1982, Schrägsitzform mit Entleerungsventil, mit wartungsfreier Spindelabdichtung, Spindelabdichtung mit O-Ring aus EPDM, mit Handrad, mit Flanschanschluss, Nenndruck 1 MPa (10 bar), DN 65.
Menge: 2,000 St

**03.20 Übergangsflansch Einsteckende Stahl niro PN10/16 TW Pressverbindung AD 76,1mm**
STLB-Bau 2024-04 042
Übergangsflansch, mit Einsteckende, aus nichtrostendem Stahl, PN 10/16, für Rohrleitung aus nichtrostendem Stahl, Werkstoff-Nr 1.4521, für Trinkwasser DIN 1988-200, als Pressverbindung mit DVGW-Zertifizierung, mit Verpresstkennzeichnung, Außendurchmesser 76,1 mm.
Menge: 2,000 St

**03.21 Rohrschelle Stahl verz L bis 0,5m DN25**
Rohraufhängung als Rohrschelle, aus verzinktem Stahl, mit schalldämmenden Einlagen, Anforderungen entsprechend DIN 4109-1, Länge Aufhängung bis 0,5 m, Befestigung an Montageschienen, Befestigungsuntergrund Beton, Rohr aus nichtrostendem Stahl, DN 25,
Menge: 6,000 St

**03.22 Rohrschelle Stahl verz L bis 0,5m DN50**
Rohraufhängung als Rohrschelle, aus verzinktem Stahl, mit schalldämmenden Einlagen, Anforderungen entsprechend DIN 4109-1, Länge Aufhängung bis 0,5 m, Befestigung an Montageschienen, Befestigungsuntergrund Beton, Rohr aus nichtrostendem Stahl, DN 50,
Menge: 7,000 St

**03.23 Rohrschelle Stahl verz L bis 0,5m DN65**
Rohraufhängung als Rohrschelle, aus verzinktem Stahl, mit schalldämmenden Einlagen, Anforderungen entsprechend DIN 4109-1, Länge Aufhängung bis 0,5 m, Befestigung an Montageschienen, Befestigungsuntergrund Beton, Rohr aus nichtrostendem Stahl, DN 65,
Menge: 5,000 St

*Hinweis: Ringraumdichtungen für Behälterüberlauf Löschwassertanks*

**03.24 Mediendurchführung einfach Außenwand D 25-40cm Durchm. 150-200mm AD 63-110mm geschlossen**
STLB-Bau 2024-04 042
Mediendurchführung, einfach, rund,
in Außenwand, Wanddicke über 25 bis 40 cm, in vorh. Kernbohrung, Durchmesser über 150 bis 200 mm, Außendurchmesser Medienrohr über 63 bis 110 mm, dicht gegen drückendes Wasser, geschlossene Ausführung,
Hersteller und Typ '....................................................'
vom Bieter einzutragen.
Menge: 3,000 St

**03.25 Einbringung Material in Löschwassertank**
Zu bepreisen ist das Einbringen des Materials sowie des notwendigen Arbeitsgerüsts in die beiden Sprinklertanks sowie den Wandhydrantentank.
Jeder Löschwassertank kann durch ein Mannloch mit den Abmessungen 1m x 1m bestiegen werden.
Die Höhe des Mannlochs über den Tank-Böden beträgt ca. 6,50m
Das Herstellen einer Arbeitsbeleuchtung ist ebenso einzukalkulieren
Menge: 3,000 St

**03.26 Fahrgerüste/Arbeitsbühnen zur Montage der Leitungsanlage Löschwassertank**
Fahrgerüste oder fahrbare Arbeitsbühnen, nach Wahl des Auftragnehmers, zur Montage der o.g. Leitungsanlage sowie zugehörige Befestigungen, Rohrleitungen und Formteile im Löschwassertank. Das Anliefern, mehrmalige Auf- und abbauen und Umsetzen der Arbeitshilfen ist einzukalkulieren
Arbeitshöhe über Standfläche des Gerüsts = ca 6,70m
Eine Fluchtmöglichkeit, aus dem Löschwassertank während den Arbeiten, welche aus Arbeitsschutzgründen gefordert werden könnte, ist einzukalkulieren
Menge: 3,000 St

### Titel 04 sonstige Leistungen

#### Bereich 04.01 Dienstleistungen

*Hinweis: Erstellung der Werk - und Montageplanung*
Die Erstellung der Werk - und Montageplanung durch den AN ist nach VOB Teil C DIN 18381 Punkt 3.1.2 eine Grundleistung des AN. Die Werk- und Montageplanung ist rechtzeitig vor Beginn der Arbeiten zu erstellen und vorzulegen. Konkrete Termine dafür werden im Kick-Off-Termin gemeinsam festgelegt.

*Hinweis: Allgemeine Baustelleneinrichtung*
Aufgrund der beengten Platzverhältnisse innerhalb des Baustellengeländes ist den Auftragnehmern die Stellung eigener Personal- und/oder Materialcontainer grundsätzlich untersagt. Für die beschäftigten Unternehmen wird auf der Baustelle jedoch eine zentrale Containeranlage im Betreibermodell über den Baustellenlogistiker bereitgestellt. Die Auftragnehmer und deren Nachunternehmer sind bei Bedarf verpflichtet die Container über den Baustellenlogistiker anzumieten. Der benötigte Containerbedarf (Anzahl, Typ, Dauer der Anmietung) muss nach Vertragsabschluss dem Auftraggeber bzw. dem Baustellenlogistiker frühzeitig angegeben werden.

Folgende Mietpreise sind zu beachten:
- Bürocontainer (für 2 Personen):
  300,18 € pro Monat (zzgl. MwSt.)
- Bürocontainer (für 4 Personen):
  750,45 € pro Monat (zzgl. MwSt.)
- Tagesunterkunftcontainer (für 8 Personen):
  309,69 € pro Monat (zzgl. MwSt.)
- Materialcontainer:
  86,20 € (zzgl. MwSt.)
- Materialcontainer - Schnellbaucontainer
  614,84 € (zzgl. MwSt.)

Die Container können in Abstimmung mit dem Baulogistiker zusätzlich zur vorbeschriebenen Grundausstattung mit zusätzlichem Mobilar und/oder weiteren Einrichtungsgegenständen (gegen zusätzliche Mietgebühren) wie folgt ausgestattet werden:

- Kühlschrank: 22,50 € pro Monat (zzgl. MwSt)
- Schwerlastregal: 25,00 € pro Monat (zzgl. MwSt)
- Mobile Klimaanlage 22,50 € pro Monat (zzgl. MwSt)
- Zusätzlicher Tisch 19,00 € pro Monat (zzgl. MwSt)
- Zusätzlicher Drehstuhl: 19,00 € pro Monat (zzgl. MwSt)
- Zusätzlicher Aktenschrank: 21,50 € pro Monat (zzgl. MwSt)

Das eigenmächtige Einrichten von Materialräumen (z. B. durch Einbau von Bautüren) ist nicht gestattet.

Sanitätscontainer:
Während der Betriebszeit wird unter Beachtung der Vorgaben ASR ein Sanitätscontainer sowie ein Betriebssanitäter vom Auftraggeber bereitgestellt und vom Baulogistiker innerhalb des Baustellengeländes vorgehalten.

Sanitäre Einrichtungen:
Sanitär Einrichtungen werden unter Beachtung der Vorgaben ASR vom Auftraggeber bereitgestellt und vom Baulogistiker innerhalb des Baustellengeländes vorgehalten. Eine Körperentleerung außerhalb der sanitären Einrichtungen ist strengstens untersagt und wird mit den anfallenden Beseitigungskosten und Baustellenverweis geahndet.

**04.01.1 Übersichtsliste zu gelieferten Bauteilen**
Im Rahmen der Übergabe der erforderlichen Dokumentationen zum Bau, Inbetriebnahme und Wartung der vom Auftragnehmer erbrachten Leistung, sind Informationen daraus zu extrahieren und jeweils in einer Excel-Liste zu dokumentieren, wobei die Vorlage zu dieser Excel-Liste seitens AG zur Verfügung gestellt wird.

Die erforderlichen Informationen beziehen sich auf wartungsrelevante Bauteile und sind entsprechend der in den Excel Listen aufgeführten Attribute durch den AN auszufüllen. Pro Bauteil ist von bis zu 20 Attributen auszugehen, die dann in der jeweiligen Liste auszufüllen sind.

Attribute (exemplarisch)
- Baujahr
- Ende Gewährleistung
- Herstellerbezeichnung
- Fabriknummer
- Inbetriebnahmedatum
- Wartungsintervalle
- Errichtername
- bis zu 20 Stück

Übergabeprozess und -zeitpunkt der Excel-Listen sind in Abstimmung mit dem Auftraggeber und dem Planungsteam zu definieren.

Folgende wartungsrelevante Bauteile sind in der Liste aufzuführen und gemäß den geforderten Attributen auszufüllen.

- 189x Waschtischarmaturen
- 24x Duscharmaturen
- 51x Ausgussbeckenarmaturen
- 312x WC
- 77x Urinal
- 48x Durchlauferhitzer
- 100x Warmwasserspeicher
- 1x Fettabscheider
- 1x Enthärtungsanlage
- 1x Kalkschutzanlage
- 15x Probeentnahmeventil
- 8x Hebeanlage
- 3x Druckerhöhungsanlage
- 9x Rückflussverhinderer
- 85x Hygienespülung
- 5x Systemtrenner
- 1x Trinkwasserfilter
- 5x Frostsichere Armaturen
- 8x Heizkreise für Begleitheizung fetth. Abwasser und Trinkwasser

Abrechnung erfolgt nach Anzahl wartungsrelevanter Bauteile.
Menge: 943,000 St

#### Bereich 04.02 bauliche Maßnahmen

*Hinweis: Kernbohrungen*
In gewissen Schächten erfolgt die brandschutztechnische Schottung horizontal, im Schacht. Der Schacht ist auf der Geschossdeckenebene zubetoniert. In diese Schachttrennung müssen Kernbohrungen zur Durchführung der Leitungen hergestellt werden.

Bei sonstigen erforderlichen Kernbohrungen muss
vor Beginn der Arbeiten eine Abstimmung mit dem Tragwerksplaner und den Architekten erfolgen und eine Freigabe des Kernbohrantrags vorliegen.

Das Entsorgen der Betonkerne und das Entfernen des Bohrwassers ist einzukalkulieren.

**04.02.1 Kernbohrung Stahlbeton Durchm. 25-50mm T 20-25cm Geräteeinsatz mgl., nicht schadstoffbelastet**
STLB-Bau 2023-10 084
Kernbohrung, senkrecht zur Untergrundfläche, Untergrundfläche waagerecht, Bohrkern ist gegen Absturz zu sichern, aus Stahlbeton, Normalbeton, Bohrdurchmesser über 25 bis 50 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 1,000 St

**04.02.2 Kernbohrung Stahlbeton Durchm. 50-100mm T 20-25cm Geräteeinsatz mgl., nicht schadstoffbelastet**
STLB-Bau 2023-10 084
Kernbohrung, senkrecht zur Untergrundfläche, Untergrundfläche waagerecht, Bohrkern ist gegen Absturz zu sichern, aus Stahlbeton, Normalbeton, Bohrdurchmesser über 50 bis 100 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 20,000 St

**04.02.3 Kernbohrung Stahlbeton Durchm. 100-150mm T 20-25cm Geräteeinsatz mgl., nicht schadstoffbelastet**
STLB-Bau 2023-10 084
Kernbohrung, senkrecht zur Untergrundfläche, Untergrundfläche waagerecht, Bohrkern ist gegen Absturz zu sichern, aus Stahlbeton, Normalbeton, Bohrdurchmesser über 100 bis 150 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 18,000 St

**04.02.4 Kernbohrung Stahlbeton Durchm. 150-200mm T 20-25cm Geräteeinsatz mgl., nicht schadstoffbelastet**
STLB-Bau 2023-10 084
Kernbohrung, senkrecht zur Untergrundfläche, Untergrundfläche waagerecht, Bohrkern ist gegen Absturz zu sichern, aus Stahlbeton, Normalbeton, Bohrdurchmesser über 150 bis 200 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 2,000 St

**04.02.5 Kernbohrung Stahlbeton Durchm. 200-250mm T 20-25cm Geräteeinsatz mgl., nicht schadstoffbelastet**
STLB-Bau 2023-10 084
Kernbohrung, senkrecht zur Untergrundfläche, Untergrundfläche waagerecht, Bohrkern ist gegen Absturz zu sichern, aus Stahlbeton, Normalbeton, Bohrdurchmesser über 200 bis 250 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 1,000 St

**04.02.6 Kernbohrung Stahlbeton Durchm. 250-300mm T 20-25cm Geräteeinsatz mgl., nicht schadstoffbelastet**
STLB-Bau 2023-10 084
Kernbohrung, senkrecht zur Untergrundfläche, Untergrundfläche waagerecht, Bohrkern ist gegen Absturz zu sichern, aus Stahlbeton, Normalbeton, Bohrdurchmesser über 250 bis 300 mm, Bohrtiefe über 20 bis 25 cm, einschl. Lösen des Bohrkerns aus dem Gefüge, Wichte des Abbruchstoffes DIN EN 1991-1-1 24 kN/m3,
Geräteeinsatz ist möglich, max. Gesamtgewicht bis 5 t, Ausführung innerhalb des Bauwerks,
aufgenommene Stoffe sammeln, ohne Zerkleinerung, auf LKW des AN laden,
Abfall ist nicht gefährlich, nicht schadstoffbelastet, Zuordnung LAGA Z 0 (uneingeschränkter Einbau),
die Entsorgung wird gesondert vergütet.
Menge: 1,000 St

**04.02.7 Kernbohrung Stahlbeton Durchm. 50-100mm T 15-17,5cm Geräteeinsatz mgl., nicht schadstoffbelastet**
STLB-Bau 2023-10 084
Kernbohrung, senkrecht zur Untergrundfläche, Untergrundfläche senkrecht, aus Stahlbeton, Normalbeton, Bohrdurchmesser über 50 bis 100 mm, Bohrtiefe über 15 bis 17,5 cm, einschl. Lösen des Bohrkerns aus dem Gefüge, Wichte des Abbruchstoffes DIN EN 1991-1-1 24 kN/m3, Arbeitshöhe bis 3,5 m über der Standfläche des hierfür erforderlichen Gerüstes,
Geräteeinsatz ist möglich, max. Gesamtgewicht bis 5 t, Ausführung innerhalb des Bauwerks,
aufgenommene Stoffe sammeln, ohne Zerkleinerung, auf LKW des AN laden,
Abfall ist nicht gefährlich, nicht schadstoffbelastet, Zuordnung LAGA Z 0 (uneingeschränkter Einbau),
die Entsorgung wird gesondert vergütet.
Menge: 8,000 St

**04.02.8 Kernbohrung Stahlbeton Durchm. 100-150mm T 20-25cm Geräteeinsatz mgl., nicht schadstoffbelastet**
STLB-Bau 2023-10 084
Kernbohrung, senkrecht zur Untergrundfläche, Untergrundfläche senkrecht, aus Stahlbeton, Normalbeton, Bohrdurchmesser über 100 bis 150 mm, Bohrtiefe über 20 bis 25 cm, einschl. Lösen des Bohrkerns aus dem Gefüge, Wichte des Abbruchstoffes DIN EN 1991-1-1 24 kN/m3, Arbeitshöhe bis 3,5 m über der Standfläche des hierfür erforderlichen Gerüstes,
Geräteeinsatz ist möglich, max. Gesamtgewicht bis 5 t, Ausführung innerhalb des Bauwerks,
aufgenommene Stoffe sammeln, ohne Zerkleinerung, auf LKW des AN laden,
Abfall ist nicht gefährlich, nicht schadstoffbelastet, Zuordnung LAGA Z 0 (uneingeschränkter Einbau),
die Entsorgung wird gesondert vergütet.
Menge: 5,000 St

**04.02.9 Kernbohrung Stahlbeton Durchm. 150-200mm T 20-25cm Geräteeinsatz mgl., nicht schadstoffbelastet**
STLB-Bau 2023-10 084
Kernbohrung, senkrecht zur Untergrundfläche, Untergrundfläche senkrecht, aus Stahlbeton, Normalbeton, Bohrdurchmesser über 150 bis 200 mm, Bohrtiefe über 20 bis 25 cm, einschl. Lösen des Bohrkerns aus dem Gefüge, Wichte des Abbruchstoffes DIN EN 1991-1-1 24 kN/m3, Arbeitshöhe bis 3,5 m über der Standfläche des hierfür erforderlichen Gerüstes,
Geräteeinsatz ist möglich, max. Gesamtgewicht bis 5 t, Ausführung innerhalb des Bauwerks,
aufgenommene Stoffe sammeln, ohne Zerkleinerung, auf LKW des AN laden,
Abfall ist nicht gefährlich, nicht schadstoffbelastet, Zuordnung LAGA Z 0 (uneingeschränkter Einbau),
die Entsorgung wird gesondert vergütet.
Menge: 31,000 St

**04.02.10 Kernbohrung Stahlbeton Durchm. 200-250mm T 20-25cm Geräteeinsatz mgl., nicht schadstoffbelastet**
STLB-Bau 2023-10 084
Kernbohrung, senkrecht zur Untergrundfläche, Untergrundfläche senkrecht, aus Stahlbeton, Normalbeton, Bohrdurchmesser über 200 bis 250 mm, Bohrtiefe über 20 bis 25 cm, einschl. Lösen des Bohrkerns aus dem Gefüge, Wichte des Abbruchstoffes DIN EN 1991-1-1 24 kN/m3, Arbeitshöhe bis 3,5 m über der Standfläche des hierfür erforderlichen Gerüstes,
Geräteeinsatz ist möglich, max. Gesamtgewicht bis 5 t, Ausführung innerhalb des Bauwerks,
aufgenommene Stoffe sammeln, ohne Zerkleinerung, auf LKW des AN laden,
Abfall ist nicht gefährlich, nicht schadstoffbelastet, Zuordnung LAGA Z 0 (uneingeschränkter Einbau),
die Entsorgung wird gesondert vergütet.
Menge: 12,000 St

**04.02.11 Kernbohrung KS Durchm. 50-100mm T 17,5-20cm Geräteeinsatz mgl., nicht schadstoffbelastet**
STLB-Bau 2023-10 084
Kernbohrung, senkrecht zur Untergrundfläche, Untergrundfläche senkrecht, aus Mauerwerk aus Kalksandstein, Bohrdurchmesser über 50 bis 100 mm, Bohrtiefe über 17,5 bis 20 cm, Wichte des Abbruchstoffes DIN EN 1991-1-1 15 kN/m3, Arbeitshöhe bis 3,5 m über der Standfläche des hierfür erforderlichen Gerüstes,
Geräteeinsatz ist möglich, max. Gesamtgewicht bis 5 t, Ausführung innerhalb des Bauwerks,
aufgenommene Stoffe sammeln, ohne Zerkleinerung, auf LKW des AN laden,
Abfall ist nicht gefährlich, nicht schadstoffbelastet, Zuordnung LAGA Z 0 (uneingeschränkter Einbau),
die Entsorgung wird gesondert vergütet.
Menge: 2,000 St

**04.02.12 Kernbohrung KS Durchm. 100-150mm T 17,5-20cm Geräteeinsatz mgl., nicht schadstoffbelastet**
STLB-Bau 2023-10 084
Kernbohrung, senkrecht zur Untergrundfläche, Untergrundfläche senkrecht, aus Mauerwerk aus Kalksandstein, Bohrdurchmesser über 100 bis 150 mm, Bohrtiefe über 17,5 bis 20 cm, Wichte des Abbruchstoffes DIN EN 1991-1-1 15 kN/m3, Arbeitshöhe bis 3,5 m über der Standfläche des hierfür erforderlichen Gerüstes,
Geräteeinsatz ist möglich, max. Gesamtgewicht bis 5 t, Ausführung innerhalb des Bauwerks,
aufgenommene Stoffe sammeln, ohne Zerkleinerung, auf LKW des AN laden,
Abfall ist nicht gefährlich, nicht schadstoffbelastet, Zuordnung LAGA Z 0 (uneingeschränkter Einbau),
die Entsorgung wird gesondert vergütet.
Menge: 1,000 St

**04.02.13 Kernbohrung KS Durchm. 150-200mm T 17,5-20cm Geräteeinsatz mgl., nicht schadstoffbelastet**
STLB-Bau 2023-10 084
Kernbohrung, senkrecht zur Untergrundfläche, Untergrundfläche senkrecht, aus Mauerwerk aus Kalksandstein, Bohrdurchmesser über 150 bis 200 mm, Bohrtiefe über 17,5 bis 20 cm, Wichte des Abbruchstoffes DIN EN 1991-1-1 15 kN/m3, Arbeitshöhe bis 3,5 m über der Standfläche des hierfür erforderlichen Gerüstes,
Geräteeinsatz ist möglich, max. Gesamtgewicht bis 5 t, Ausführung innerhalb des Bauwerks,
aufgenommene Stoffe sammeln, ohne Zerkleinerung, auf LKW des AN laden,
Abfall ist nicht gefährlich, nicht schadstoffbelastet, Zuordnung LAGA Z 0 (uneingeschränkter Einbau),
die Entsorgung wird gesondert vergütet.
Menge: 1,000 St

#### Bereich 04.03 Druck- und Dichtheitsprüfung

**Ausführungsbeschreibung 29 Druck- und Dichtheitsprüfungen**
*Druck- und Dichtheitsprüfungen*
Druck- und Dichtheitsprüfung von Druckrohrleitungen an Rohrleitungssystemen einschl. aller Einbauteile wie Armaturen, etc., nach DIN 4279,T.1-10 und DIN 4033.
Druckprüfungen müssen je nach Erfordernis auch an Teilabschnitten von Rohrleitungssystemen durchgeführt werden.
Alle Prüfungen sind mit Protokollen (mind. nach Merkblatt des ZVSHK) zu dokumentieren und den Revisionsunterlagen beizulegen.
Die Druckprüfungen für Sanitärleitungen werden nur dann mit Trinkwasser durchgeführt, wenn sichergestellt ist, dass die Anlage unmittelbar nach der Prüfung in Betrieb geht. Ist dies nicht der Fall sind durch den Auftrag- nehmer regelmäßige Spülungen oder Druckproben mit Druckluft durchzuführen.
Die Arbeiten sind einschl. Entleeren zu kalkulieren, wenn das Rohrleitungssystem mit einem anderen Medium zum Betrieb gefüllt wird oder Stagnationen nicht zulässig sind.

**04.03.1 Abschnittsweise Druck- und Dichtheitsprüfung 8 Stränge**
*** gemäß Ausführungsbeschreibung 29
Druck- und Dichtheitsprüfung von Rohrleitungen,
aus nichtrostendem Stahl DVGW GW 541, geschweißt,
Betriebsmedium Trinkwasser DIN 1988-200,
Außendurchmesser 15-28 mm,
Ausführung strangweise vor Dämmung,
im Gebäude,
Ausführung nach DIN EN 806-4, ZVSHK-Merkblatt T82/1, Prüfmedium Luft/Gas,
einschl. aller erforderlicher Anlagen, Abdichtungen, Verankerungen, Rohrverschlüsse.

Die Druckproben haben innerhalb des Strangs abschnittsweise entsprechend dem Baufortschritt zu erfolgen.

Zu bepreisen sind diese abschnittsweisen Druckproben je Strang. Insgesamt gibt es 8 Stränge
Menge: 8,000 St

#### Bereich 04.04 Inbetriebnahmeprozess

##### Abschnitt 04.04.01 Teilinbetriebnahme 1

*Hinweis: Teilinbetriebnahme 1*
Die erste Inbetriebnahme beinhaltet die beiden Untergeschosse, das gesamte Erdgeschoss sowie den gesamten Gemeindetag (Achse H - N; 1 - 3) bis ins 4. OG. Zu diesem Zeitpunkt muss die Anlagentechnik Sanitär für die Inbetriebnahme abgeschlossen sowie die Teilbereiche abgenommen sein. Im Anschluss werden die Bereiche an die späteren Nutzer übergeben, die dort die Nutzung aufnehmen werden. Hierfür müssen noch nicht fertiggestellte Bereiche abgetrennt und vorübergehend die Rohrenden verschlossen werden.

**04.04.01.1 Bezeichnungsschild mehrschichtig Kunststoff H 26mm B 52mm Schildträger Spannband**
STLB-Bau 2023-10 042
Bezeichnungsschild DIN 825, Farbe und Beschriftung nach Angaben des AG, aus mehrschichtigem Kunststoff, Beschriftung 2-zeilig, gedruckt, rechteckig, Höhe 26 mm, Breite 52 mm, Befestigung mit Schildträger aus verzinktem Stahl, Halter und Spannband, Befestigungsuntergrund Rohrumhüllung.
Menge: 20,000 St

**04.04.01.2 Bezeichnungsschild mehrschichtig Kunststoff H 37mm B 74mm Schildträger Spannband**
STLB-Bau 2023-10 042
Bezeichnungsschild DIN 825, Farbe und Beschriftung nach Angaben des AG, aus mehrschichtigem Kunststoff, Beschriftung 2-zeilig, gedruckt, rechteckig, Höhe 37 mm, Breite 74 mm, Befestigung mit Schildträger aus verzinktem Stahl, Halter und Spannband, Befestigungsuntergrund Rohrumhüllung.
Menge: 20,000 St

**04.04.01.3 Bezeichnungsschild mehrschichtig Kunststoff H 52mm B 148mm Schildträger Spannband**
STLB-Bau 2023-10 042
Bezeichnungsschild DIN 825, Farbe und Beschriftung nach Angaben des AG, aus mehrschichtigem Kunststoff, Beschriftung 3-zeilig, gedruckt, rechteckig, Höhe 52 mm, Breite 148 mm, Befestigung mit Schildträger aus verzinktem Stahl, Halter und Spannband, Befestigungsuntergrund Rohrumhüllung.
Menge: 20,000 St

**04.04.01.4 Bezeichnungsschild mehrschichtig Kunststoff H 74mm B 148mm Schildträger Spannband**
STLB-Bau 2023-10 042
Bezeichnungsschild DIN 825, Farbe und Beschriftung nach Angaben des AG, aus mehrschichtigem Kunststoff, Beschriftung 2-zeilig, gedruckt, rechteckig, Höhe 74 mm, Breite 148 mm, Befestigung mit Schildträger aus verzinktem Stahl, Halter und Spannband, Befestigungsuntergrund Rohrumhüllung.
Menge: 8,000 St

*Hinweis: Hinweis zu nachfolgenden Positionen:*
Hinweis zu nachfolgenden Positionen
Spülungen
des Leitungssystems oder von Teilabschnitten, einschl. aller Einbauteile wie Armaturen und Apparate zur Reinigung und Vorbereitung der Inbetriebnahme.
Das Spülen erfolgt im Anschluss an die Druckprobe.
Die Leitungen sind mit einem Luft-Wassergemisch unter Druck zu Spülen. Die Mindestfließgeschwindigkeit muss bei 0,5 m/s liegen.
Schmutzfänger sind nach der Spülung zu reinigen.

**04.04.01.5 Spülen Leitungsanlage Trinkwasser kalt**
Spülen der zuvor beschriebenen Leitungsanlage Trinkwasser DIN EN 806-4,
mit Spülgerät, Rohrleitung aus Rohr aus nichtrostendem Stahl,
für Kaltwasser,
Installation der Spüleinrichtungen einschl. Anschluss und Sicherung von Abwasserschläuchen, sowie Wiederverschließen nach dem Spülvorgang.
Menge: 1,000 St

**04.04.01.6 Bereitstellung eines Spülautomaten**
Bereitstellung eines Spülautomaten,
mit ölfreier Druckluft oder eines Spülkompressors.
Montage und Anschluß (220 V Schukostecker) direkt hinter der Wasserzähleranlage und dem Feinfilter, einschl. Demontage des Spülkompressors, einschl. der Abschlußschläuche, evtl. Paßstücke oder Umgehungen von UP-Armaturen, WW-Gerät usw.
Die Leistung ist je Bauteil A1 und A2 abgefragt, da die Ausführungszeitpunkte aufgrund der Baureihenfolgen zu unterschiedlichen Zeiten zu erwarten sind.
Menge: 1,000 St

**04.04.01.7 Wasseranalyse Trinkwasserversorgung Probe durch AN**
STLB-Bau 2024-04 049
Wasseranalyse erstellen, zur Verwendung des zur Verfügung stehenden Wassers für die Trinkwasserversorgung, Wasserproben entnimmt der AN, aus der öffentlichen Trinkwasserversorgung, die Analyse enthält alle Daten zur Bestimmung der Werkstoffe der Versorgungssysteme und zur Verwendung des Wassers.
Menge: 30,000 St

**04.04.01.8 Inbetriebnahme der Sanitärtechnik**
Inbetriebnahme der gesamten Sanitärtechnik in der Zentrale
Einstellung aller Anlagenteile, Funktionsprüfungen, Probelauf und Einregulierung Druckerhöhungsanlagen, Inbetriebnahme Inkl. Messung Ein- und Ausgangswasserhärte  für  Enthärtungsanlage bzw. gemäß Herstellervorgaben.
Übergabe der Anlage an den Betreiber.

Die Inbetriebnahme ist für folgende Anlagen durchzuführen:

Enthärtungsanlage
Kalkschutzanlage
Druckerhöhungsanlage 1
Fettabscheider
3 Stk. Abwasserhebeanlage
2 Stk. Kondensat-Hebeanlage
3 Stk. Fäkalienhebeanlage
Menge: 12,000 St

**04.04.01.9 Inbetriebnahme der Leitungsführung Sanitär**
Inbetriebnahme der Leitungsführung für die Geschosse U02, U01 und E00
Menge: 1,000 St

**04.04.01.10 Dokumentation Ausführung**
*** Pauschalposition
Im Zuge der Fertigstellung, jeweils mindestens 2 Wochen vor der Abnahme ist durch den Auftragnehmer dem Objektüberwacher des Bauherrn, ohne gesonderte Aufforderung eine vollständige Dokumentation der ausgeführten Leistungen zu übergeben.

Die fachspezifisch erforderlichen Unterlagen sind nach MRL 2006/42/EG in Datei-Ordnern übersichtlich sortiert und mit untenstehendem Inhaltsverzeichnis versehen, abzuliefern.

Die Unterlagen haben zu bestehen aus:

- Zeichnungen vollständig vermaßt mit allen relevanten technischen Details, mit allen Angaben wie beispielsweise Fließarten, Medientyp, Fließrichtung, Fließgeschwindigkeiten und Drücken für Pumpen, Geräte und Rohrleitung mit Anschlusswerten wie Strom, Wärme und Wasser
- ausführlichen Anlagen- und Funktionsbeschreibungen
- Protokolle über Fließmengenmessungen sowie über die Einregulierung, Pumpenkennlinien mit eingetragenem Arbeitspunkt
- Beschreibung der Einbauteile, jeweils mit technischen Daten sowie den Montage- und Wartungsanweisungen
- Ersatzteillisten
- Einarbeiten der technischen Daten der Anlagenkomponenten inkl. Ersatzteile (wie z.B. Motoren, Pumpen, etc.) in die Datenbank PKM Conclude. Die Dateneingabe erfolgt durch den AN
- Zulassungsbescheinigungenen, Prüfbescheide, Abnahmebestätigungen usw., soweit zulassungs-, prüf- und abnahmepflichtige Teile eingebaut wurden
- Lieferantennachweis mit vollständigen Adressangaben
- kompl. Revisionsunterlagen und Zeichnungen
- Dateiformate MS-Office-Programm und CAD (.dwg/.ifc/.rvt)
- Gefahrenanalyse nach EN 1050 und MRL 2006/42/EG, Anhang I

Die Dokumentation der Elektropläne muss mit dem Programm "E-Plan" erfolgen. Die Dokumentation ist als kompletter Datensatz zu liefern.

Der Datensatz muß folgende Dateien enthalten:
- Projekt.PPD
- Seiten.IDX
- Seiten.DAT
- Seiten.SPL

Die Dokumentation ist nach folgenden Dateien zu gliedern:
1.0  Allgemein
1.1  Allgemeine Informationen zu Auftraggeber / Auftragnehmer
1.2  Anlagenschema
1.3 Einweisungs- und Schulungsprotokoll Betreiber
1.4 Allgemeine Hinweise zum Betrieb der Anlage
1.5 Reinigungs- und Pflegehinweise
1.6  Anlagenkennzeichnung
1.7  Gefährdungsbeurteilung nach BetrSichV und ArbSchG §5
1.8  Konformitätserklärung
1.9  Gefahrenanalyse gemäß der angewandten Richtlinien
1.10 Angewandte Normen

2.0 Anlagenaufbau und Beschreibung
2.1  Anlagenbeschreibung
2.2 Anlagenaufbau
2.3  Versorgungsfläche
2.4  Sonderfunktionen
2.5  Übersichtsplan E-Technik (E-Plan!)
2.6 Übersichtsplan MSR-Technik
2.7 Übersichtsplan Einbauorte

3.0  Daten der Geräte und Anlagen
3.1  Liste der verwendeten Bauteile
3.2  Liste der verwendeten Bauteile MSR
3.3  Ersatzteillisten
3.4  Verschleißteilelisten
3.5  Datenblätter (kennzeichn. Merkmale, bauphys. Werte)

4.0  Bedienung und Betrieb der Anlage
4.1  Bedienungsanleitung
4.2  Inbetriebnahme
4.3 Verwendung
4.4  Handhabung
4.5 Installation
4.6  Montage und Demontage
4.7 Rüsten
4.8 Wirtschaftlicher Betrieb
4.9 Wartung, einschließlich Beseitigung von Störungen
4.10 Fehlersuchtabelle
4.11 Prioritätenliste Störmeldungen
4.12 Funktionsbeschreibung MSR-Technik

5.0 Wartung der Anlage
5.1 Wartungsarbeiten und -Tätigkeiten, mit Intervallen
5.2 Zusätzliche besondere Anweisungen Hersteller  Lieferant

6.0  Herstellerunterlagen
6.1 Auflistung und Anschriften der Hersteller / Lieferanten
6.2 Technische Dokumentation des Bauteile des Herstellers gemäß
 Bauteilliste

7.0 Abnahmeunterlage
7.1 Abnahmeprotokoll
7.2 Betriebsmittelfreigabeprotokoll
7.3 Einstell-, Mess- und Druckprotokolle
7.4 Einregulierung Rohr-/ und Kanalnetz
7.5 Leistungsermittlung
7.6 Elektromessprotokoll
7.7 DGUV Messprotokolle
7.8 Isolationsmessprotokoll Schaltschrank
7.9 Spülprotokolle
7.10 Entsorgungsnachweis
7.11 Prüfbuch
7.12 Errichterbestätigung

8.0 Bestandspläne
8.1 Verzeichnis der Bestandspläne
8.2 Änderungsliste
8.3  Pläne
8.4 Verzeichnis der MSR-Pläne
8.5 Pläne Elektro- und MSR-Technik

9.0  Berechnungsunterlagen (Stand Abnahme)
9.1 Rohrnetzberechnungen, Kanalnetzberechnungen
9.2 Wärmebedarfs- / Kühllastberechnung
9.3 Energiebedarfsausweis

Abrechnung pauschal für gesamte Dokumentation mit allen o.g. Dokumenten.
Menge: 1,000 psch

**04.04.01.11 Mitwirken und Aufwendungen technischen Prüfung**
Der Auftragnehmer hat alle benötigten Unterlagen für die anmeldungspflichtigen und überwachungspflichtigen Anlagen an die Aufsichtsstelle bzw. Genehmigungsbehörden,
wie Bauaufsichtsamt in geforderter Zahl zu liefern.

hierzu gehören z.B.:

Konformitäts-, Errichterbescheinigungen, Fachunternehmerbescheinigungen, Vollständigkeitsbescheinigungen, Zulassungen, Mess- und Inbetriebnahmeprotokolle, Revisionspläne.

Alle behördlichen Abnahmen veranlaßt der Auftragnehmer nach Rücksprache mit der Bauleitung und in Kenntnis des Auftraggebers. Neben den allgemeinen Material- und Funktionsprüfungen sind Leistungsmessungen und
-überprüfungen vom Arbeitnehmer gemeinsam nach Vereinbarung mit der Bauleitung und der Abnahmebehörde vorzunehmen und zu protokollieren.

Der Auftragnehmer hat das entsprechende Fachpersonal zur Teilnahme und Unterstützung für den kompletten Zeitraum der technischen Prüfung zur Verfügung zu stellen.
Menge: 1,000 St

##### Abschnitt 04.04.02 Teilinbetriebnahme 2

*Hinweis: Teilinbetriebnahme 2*
Die zweite Inbetriebnahme beinhaltet das erste und zweite Obergeschoss exklusive des zuvor beschriebenen Teilbereichs, der sich bis ins 4. OG erstreckt. Zu diesem Zeitraum muss die Anlagentechnik Sanitär für die Inbetriebnahme abgeschlossen sowie die Teilbereiche abgenommen sein. Hierfür müssen noch nicht fertiggestellte Bereiche abgetrennt und vorübergehend die Rohrenden verschlossen werden. Im Anschluss werden die Bereiche an die späteren Nutzer übergeben, die dort die Nutzung aufnehmen werden.

*Hinweis: Hinweis zu nachfolgenden Positionen:*
Hinweis zu nachfolgenden Positionen
Spülungen
des Leitungssystems oder von Teilabschnitten, einschl. aller Einbauteile wie Armaturen und Apparate zur Reinigung und Vorbereitung der Inbetriebnahme.
Das Spülen erfolgt im Anschluss an die Druckprobe.
Die Leitungen sind mit einem Luft-Wassergemisch unter Druck zu Spülen. Die Mindestfließgeschwindigkeit muss bei 0,5 m/s liegen.
Schmutzfänger sind nach der Spülung zu reinigen.

**04.04.02.1 Spülen Leitungsanlage Trinkwasser kalt**
Spülen der zuvor beschriebenen Leitungsanlage Trinkwasser DIN EN 806-4,
mit Spülgerät, Rohrleitung aus Rohr aus nichtrostendem Stahl,
für Kaltwasser,
Installation der Spüleinrichtungen einschl. Anschluss und Sicherung von Abwasserschläuchen, sowie Wiederverschließen nach dem Spülvorgang.
Menge: 1,000 St

**04.04.02.2 Bereitstellung eines Spülautomaten**
Bereitstellung eines Spülautomaten,
mit ölfreier Druckluft oder eines Spülkompressors.
Montage und Anschluß (220 V Schukostecker) direkt hinter der Wasserzähleranlage und dem Feinfilter, einschl. Demontage des Spülkompressors, einschl. der Abschlußschläuche, evtl. Paßstücke oder Umgehungen von UP-Armaturen, WW-Gerät usw.
Die Leistung ist je Bauteil A1 und A2 abgefragt, da die Ausführungszeitpunkte aufgrund der Baureihenfolgen zu unterschiedlichen Zeiten zu erwarten sind.
Menge: 1,000 St

**04.04.02.3 Wasseranalyse Trinkwasserversorgung Probe durch AN**
STLB-Bau 2024-04 049
Wasseranalyse erstellen, zur Verwendung des zur Verfügung stehenden Wassers für die Trinkwasserversorgung, Wasserproben entnimmt der AN, aus der öffentlichen Trinkwasserversorgung, die Analyse enthält alle Daten zur Bestimmung der Werkstoffe der Versorgungssysteme und zur Verwendung des Wassers.
Menge: 20,000 St

**04.04.02.4 Inbetriebnahme der Leitungsführung Sanitär**
Inbetriebnahme der Geschosse E01 & E02 der Leitungsführung Sanitär
Menge: 1,000 St

**04.04.02.5 Dokumentation Ausführung**
*** Pauschalposition
Erweiterung der bei Teilinbetriebnahme 1 abgegebenen Dokumentation Ausführung um die dazukommenden Geschosse E01 und E02.
Menge: 1,000 psch

**04.04.02.6 Mitwirken und Aufwendungen technischen Prüfung**
Der Auftragnehmer hat alle benötigten Unterlagen für die anmeldungspflichtigen und überwachungspflichtigen Anlagen an die Aufsichtsstelle bzw. Genehmigungsbehörden,
wie Bauaufsichtsamt in geforderter Zahl zu liefern.

hierzu gehören z.B.:

Konformitäts-, Errichterbescheinigungen, Fachunternehmerbescheinigungen, Vollständigkeitsbescheinigungen, Zulassungen, Mess- und Inbetriebnahmeprotokolle, Revisionspläne.

Alle behördlichen Abnahmen veranlaßt der Auftragnehmer nach Rücksprache mit der Bauleitung und in Kenntnis des Auftraggebers. Neben den allgemeinen Material- und Funktionsprüfungen sind Leistungsmessungen und
-überprüfungen vom Arbeitnehmer gemeinsam nach Vereinbarung mit der Bauleitung und der Abnahmebehörde vorzunehmen und zu protokollieren.

Der Auftragnehmer hat das entsprechende Fachpersonal zur Teilnahme und Unterstützung für den kompletten Zeitraum der technischen Prüfung zur Verfügung zu stellen.
Menge: 1,000 St

##### Abschnitt 04.04.03 Teilinbetriebnahme 3

*Hinweis: Teilinbetriebnahme 3*
Die dritte Inbetriebnahme beinhaltet das dritte und vierte Obergeschoss. Mit der dritten Teilinbetriebnahme wird der gesamte Flachbau in Betrieb genommen, sodass die Anlagentechnik für diese Bereiche abgeschlossen sowie Teilbereiche abgenommen sein müssen. Hierfür müssen noch nicht fertiggestellte Bereiche abgetrennt und vorübergehend die Rohrenden verschlossen werden. Im Anschluss werden die Bereiche an die späteren Nutzer übergeben, die dort die Nutzung aufnehmen werden.

*Hinweis: Hinweis zu nachfolgenden Positionen:*
Hinweis zu nachfolgenden Positionen
Spülungen
des Leitungssystems oder von Teilabschnitten, einschl. aller Einbauteile wie Armaturen und Apparate zur Reinigung und Vorbereitung der Inbetriebnahme.
Das Spülen erfolgt im Anschluss an die Druckprobe.
Die Leitungen sind mit einem Luft-Wassergemisch unter Druck zu Spülen. Die Mindestfließgeschwindigkeit muss bei 0,5 m/s liegen.
Schmutzfänger sind nach der Spülung zu reinigen.

**04.04.03.1 Spülen Leitungsanlage Trinkwasser kalt**
Spülen der zuvor beschriebenen Leitungsanlage Trinkwasser DIN EN 806-4,
mit Spülgerät, Rohrleitung aus Rohr aus nichtrostendem Stahl,
für Kaltwasser,
Installation der Spüleinrichtungen einschl. Anschluss und Sicherung von Abwasserschläuchen, sowie Wiederverschließen nach dem Spülvorgang.
Menge: 1,000 St

**04.04.03.2 Bereitstellung eines Spülautomaten**
Bereitstellung eines Spülautomaten,
mit ölfreier Druckluft oder eines Spülkompressors.
Montage und Anschluß (220 V Schukostecker) direkt hinter der Wasserzähleranlage und dem Feinfilter, einschl. Demontage des Spülkompressors, einschl. der Abschlußschläuche, evtl. Paßstücke oder Umgehungen von UP-Armaturen, WW-Gerät usw.
Die Leistung ist je Bauteil A1 und A2 abgefragt, da die Ausführungszeitpunkte aufgrund der Baureihenfolgen zu unterschiedlichen Zeiten zu erwarten sind.
Menge: 1,000 St

**04.04.03.3 Wasseranalyse Trinkwasserversorgung Probe durch AN**
STLB-Bau 2024-04 049
Wasseranalyse erstellen, zur Verwendung des zur Verfügung stehenden Wassers für die Trinkwasserversorgung, Wasserproben entnimmt der AN, aus der öffentlichen Trinkwasserversorgung, die Analyse enthält alle Daten zur Bestimmung der Werkstoffe der Versorgungssysteme und zur Verwendung des Wassers.
Menge: 20,000 St

**04.04.03.4 Inbetriebnahme der Leitungsführung Sanitär**
Inbetriebnahme der Geschosse E03 & E04 der Leitungsführung Sanitär
Menge: 1,000 St

**04.04.03.5 Dokumentation Ausführung**
*** Pauschalposition
Erweiterung der bei Teilinbetriebnahme 2 abgegebenen Dokumentation Ausführung um die dazukommenden Geschosse E03 und E04.
Menge: 1,000 psch

**04.04.03.6 Mitwirken und Aufwendungen technischen Prüfung**
Der Auftragnehmer hat alle benötigten Unterlagen für die anmeldungspflichtigen und überwachungspflichtigen Anlagen an die Aufsichtsstelle bzw. Genehmigungsbehörden,
wie Bauaufsichtsamt in geforderter Zahl zu liefern.

hierzu gehören z.B.:

Konformitäts-, Errichterbescheinigungen, Fachunternehmerbescheinigungen, Vollständigkeitsbescheinigungen, Zulassungen, Mess- und Inbetriebnahmeprotokolle, Revisionspläne.

Alle behördlichen Abnahmen veranlaßt der Auftragnehmer nach Rücksprache mit der Bauleitung und in Kenntnis des Auftraggebers. Neben den allgemeinen Material- und Funktionsprüfungen sind Leistungsmessungen und
-überprüfungen vom Arbeitnehmer gemeinsam nach Vereinbarung mit der Bauleitung und der Abnahmebehörde vorzunehmen und zu protokollieren.

Der Auftragnehmer hat das entsprechende Fachpersonal zur Teilnahme und Unterstützung für den kompletten Zeitraum der technischen Prüfung zur Verfügung zu stellen.
Menge: 1,000 St

##### Abschnitt 04.04.04 Teilinbetriebnahme 4

*Hinweis: Teilinbetriebnahme 4*
Die vierte Inbetriebnahme beinhaltet beinhaltet die gesamten Etagen des Hochhauses (E05-E23). Mit der vierten Teilinbetriebnahme wird das gesamte Gebäude in Betrieb genommen, sodass die Anlagentechnik vollständig abgeschlossen sowie abgenommen sein muss. Im Anschluss werden die Bereiche an die späteren Nutzer übergeben, die dort die Nutzung aufnehmen werden.

*Hinweis: Hinweis zu nachfolgenden Positionen:*
Hinweis zu nachfolgenden Positionen
Spülungen
des Leitungssystems oder von Teilabschnitten, einschl. aller Einbauteile wie Armaturen und Apparate zur Reinigung und Vorbereitung der Inbetriebnahme.
Das Spülen erfolgt im Anschluss an die Druckprobe.
Die Leitungen sind mit einem Luft-Wassergemisch unter Druck zu Spülen. Die Mindestfließgeschwindigkeit muss bei 0,5 m/s liegen.
Schmutzfänger sind nach der Spülung zu reinigen.

**04.04.04.1 Spülen Leitungsanlage Trinkwasser kalt**
Spülen der zuvor beschriebenen Leitungsanlage Trinkwasser DIN EN 806-4,
mit Spülgerät, Rohrleitung aus Rohr aus nichtrostendem Stahl,
für Kaltwasser,
Installation der Spüleinrichtungen einschl. Anschluss und Sicherung von Abwasserschläuchen, sowie Wiederverschließen nach dem Spülvorgang.
Menge: 1,000 St

**04.04.04.2 Bereitstellung eines Spülautomaten**
Bereitstellung eines Spülautomaten,
mit ölfreier Druckluft oder eines Spülkompressors.
Montage und Anschluß (220 V Schukostecker) direkt hinter der Wasserzähleranlage und dem Feinfilter, einschl. Demontage des Spülkompressors, einschl. der Abschlußschläuche, evtl. Paßstücke oder Umgehungen von UP-Armaturen, WW-Gerät usw.
Die Leistung ist je Bauteil A1 und A2 abgefragt, da die Ausführungszeitpunkte aufgrund der Baureihenfolgen zu unterschiedlichen Zeiten zu erwarten sind.
Menge: 1,000 St

**04.04.04.3 Wasseranalyse Trinkwasserversorgung Probe durch AN**
STLB-Bau 2024-04 049
Wasseranalyse erstellen, zur Verwendung des zur Verfügung stehenden Wassers für die Trinkwasserversorgung, Wasserproben entnimmt der AN, aus der öffentlichen Trinkwasserversorgung, die Analyse enthält alle Daten zur Bestimmung der Werkstoffe der Versorgungssysteme und zur Verwendung des Wassers.
Menge: 15,000 St

**04.04.04.4 Inbetriebnahme der Sanitärtechnik**
Inbetriebnahme der gesamten Sanitärtechnik in der Zentrale
Einstellung aller Anlagenteile, Funktionsprüfungen, Probelauf und Einregulierung Druckerhöhungsanlagen, Inbetriebnahme Inkl. Messung Ein- und Ausgangswasserhärte  für  Enthärtungsanlage bzw. gemäß Herstellervorgaben.
Übergabe der Anlage an den Betreiber.

Die Inbetriebnahme ist für folgende Anlagen durchzuführen:

Druckerhöhungsanlage 2
Druckerhöhungsanlage 3
Menge: 2,000 St

**04.04.04.5 Inbetriebnahme der Leitungsführung Sanitär**
Inbetriebnahme der Geschosse des gesamten Hochhauses (E05 - E23) der Sprinkleranlage
Menge: 1,000 St

**04.04.04.6 Dokumentation Ausführung**
*** Pauschalposition
Erweiterung der bei Teilinbetriebnahme 3 abgegebenen Dokumentation Ausführung um die dazukommenden Geschosse des Hochhauses E05 - E23.
Menge: 1,000 psch

**04.04.04.7 Mitwirken und Aufwendungen technischen Prüfung**
Der Auftragnehmer hat alle benötigten Unterlagen für die anmeldungspflichtigen und überwachungspflichtigen Anlagen an die Aufsichtsstelle bzw. Genehmigungsbehörden,
wie Bauaufsichtsamt in geforderter Zahl zu liefern.

hierzu gehören z.B.:

Konformitäts-, Errichterbescheinigungen, Fachunternehmerbescheinigungen, Vollständigkeitsbescheinigungen, Zulassungen, Mess- und Inbetriebnahmeprotokolle, Revisionspläne.

Alle behördlichen Abnahmen veranlaßt der Auftragnehmer nach Rücksprache mit der Bauleitung und in Kenntnis des Auftraggebers. Neben den allgemeinen Material- und Funktionsprüfungen sind Leistungsmessungen und
-überprüfungen vom Arbeitnehmer gemeinsam nach Vereinbarung mit der Bauleitung und der Abnahmebehörde vorzunehmen und zu protokollieren.

Der Auftragnehmer hat das entsprechende Fachpersonal zur Teilnahme und Unterstützung für den kompletten Zeitraum der technischen Prüfung zur Verfügung zu stellen.
Menge: 1,000 St

#### Bereich 04.05 Tagelohnarbeiten

*Hinweis: Tagelohnleistungen*

*Hinweis: Hinweis für Tagelohnarbeiten*
Es wird darauf hingewiesen, dass die nachstehenden Stundensätze für Personal ausschließlich nur nach besonderer Anordnung des Auftraggebers oder dessen Objektüberwachers Verwendung finden. Bei den nachfolgenden Positionen besteht grundsätzlich kein Anspruch auf Erfüllung. Die Abrechnung erfolgt auf Nachweis.

Für unvorhergesehende und im Angebot nicht erfassbare Arbeiten können nach ausdrücklicher Genehmigung  und Anordnung durch die Bauleitung des AG Stundenlohnarbeiten anfallen. Stundenlohnzettel sind arbeitstäglich vorzulegen.

In den nachfolgenden genannten Preisen sind sämtliche Überstunden, Auslösungen, Schmutzzulagen, Bauleitung und Polier usw. enthalten. Die Abrechnung erfolgt auf Nachweis.

Angeboten werden für  die  jeweilige  Arbeitskraft  ein Verrechnungssatz, der sämtliche  Aufwendungen  enthält, insbesondere  die  tatsächlichen  Lohn- und Gehaltskosten  einschließlich vermögenswirksamer Leistungen mit  den  Zuschlägen  für Gemeinkosten, (Sozialkassenbeiträge, Unfallversicherung, Winterbauumlage u. dgl.) sowie Lohn-  bzw.  Gehaltsnebenkosten.  Zuschläge für Überstunden sind eingerechnet, Zuschläge für Nacht-,  Sonntags-  und  Feiertagsarbeit  sind jedoch nicht eingerechnet und gesondert nachzuweisen Diese werden in Höhe der tatsächlich angefallenen tariflichen Mehrkosten zzgl. dem Beitrag zur gesetzlichen Unfallversicherung vergütet.

Der Verrechnungssatz  gilt als unabhängig von der Anzahl der abgerechneten Stunden.

Die Ausführung der anzubietenden Stundenlohnarbeiten ist bei Auftragserteilung noch nicht vereinbart. Die Vereinbarung von Stundenlohnarbeiten kann normalerweise erst während der Bauausführung getroffen werden, nämlich dann, wenn feststeht, welche zusätzlichen Leistungen anfallen.

Die Stundenlohnvereinbarung muss aufgrund des Schriftformerfordernisses des § 54 GemO schriftlich getroffen werden. Sie muss von einem dazu bevollmächtigten Vertreter der Kommune (ggf. auch von einem dazu bevollmächtigten externen Architekten/Ingenieur) unterzeichnet werden.

Für die Stundenlohnvereinbarung kann der Vordruck - KEV 249 StL Vereinbarung - verwendet werden. In diesem Vordruck sind auch die Qualifikationen der Arbeitskräfte festzulegen, welche die Arbeiten ausführen werden. Damit soll verhindert werden, dass der Auftragnehmer für die  Ausführung einfacher Arbeiten überqualifizierte Arbeitskräfte einsetzt und abrechnet. Wurde im Vertrag ein Durchschnittsstundensatz vereinbart, stellt sich dieses Problem nicht. In diesem Fall wird dieser Satz auch dann abgerechnet, wenn der Auftragnehmer überqualifizierte Mitarbeiter einsetzen sollte.

Die Stundenlohnvereinbarung umfasst nur die darin konkret benannten Leistungen. Sollen nach den Vorstellungen der Parteien auch noch andere Leistungen im Stundenlohn abgerechnet werden, bedarf es hierfür einer weiteren ausdrücklichen Vereinbarung.

In der Stundenlohnvereinbarung sollte - neben der Qualifikation des Ausführenden - auch festgelegt werden, welche Verbrauchsmaterialien zur Ausführung der Leistungen benötigt werden.

**04.05.1 Baustellen-Mittellohn sämtliche Kosten/Zuschläge**
*** Bedarfsposition ohne GB
Stundenlohnarbeiten mit Baustellen-Mittellohn der Verrechnungssatz für die jeweilige Arbeitskraft umfasst sämtliche Aufwendungen wie Lohn- und Gehaltskosten, Lohn- und Gehaltsnebenkosten, Zuschläge, lohngebundene und lohnabhängige Kosten, sonstige Sozialkosten, Gemeinkosten, Wagnis und Gewinn sowie der Einsatz von Kleingeräten.
Menge: 1,000 h

*Hinweis: Maschinen und Geräte mit Bedienung*

*Hinweis: Hinweis für Geräte- und Maschineneinsatz*
Es wird darauf hingewiesen, dass die nachstehenden Stundensätze für Maschinen und Geräte ausschließlich nur nach besonderer Anordnung des Auftraggebers oder dessen Objektüberwachers Verwendung finden. Bei den nachfolgenden Positionen besteht grundsätzlich kein Anspruch auf Erfüllung. Die Abrechnung erfolgt auf Nachweis.

Für unvorhergesehende und im Angebot nicht erfassbare Arbeiten können nach ausdrücklicher Genehmigung  und Anordnung durch die Bauleitung des AG Stundenlohnarbeiten anfallen. Stundenlohnzettel sind arbeitstäglich vorzulegen.

In den nachfolgenden genannten Preisen sind sämtliche Aufwendungen für den Einsatz und die Betriebsbereitschaft an der Einsatzstelle, Gerätevorhalte- und Betriebsstoffkosten sowie sämtliche Zuschläge einschließlich der Kosten für Maschinisten enthalten. Die Abrechnung erfolgt auf Nachweis.

Angeboten wird für das jeweilige Gerät ein Verrechnungssatz, der sämtliche Aufwendungen für den Einsatz enthält, insbesondere Geräte- und Betriebsstoffkosten sowie sämtliche Zuschläge einschließlich der Kosten für das Bedienungspersonal. Der Verrechnungssatz gilt für einsatzbereit auf der Baustelle befindlichen Baugeräte. Abgerechnet wir nach tatsächlich geleisteten Arbeitsstunden. Der Verrechnungssatz gilt unabhängig von der Anzahl der abgerechneten Stunden.

**04.05.2 Stemmhammer + Meißel (mit Bohrerverschleiß) einschließlich Bedienung**
*** Bedarfsposition ohne GB
Menge: 1,000 h

**04.05.3 Trennscheibe (mit Diamantscheibenverschleiß) einschließlich Bedienung**
*** Bedarfsposition ohne GB
Menge: 1,000 h

#### Bereich 04.06 Wartungsarbeiten

*Hinweis: Allgemeine Hinweise zu Wartungsarbeiten*
Wartung Anlagen Sanitär

Wartung
Der AG behält sich vor, die Wartung der vertragsgegenständlichen Anlagen separat, zu einem späteren Zeitpunkt zu beauftragen.
Der Bieter hat die Wartungsleistung der zu installierenden Anlagen bereits jetzt anzubieten.
Als Kalkulationsgrundlage dient das beigefügte Wartungs-Vertragsmuster in Verbindung mit den Arbeitskarten, welche dieser Ausschreibung beiliegen, aus welchem sich auch die zu erbringenden Wartungs-/Instandsetzungsarbeiten ergeben.
Die in den Arbeitskarten beschriebenen Leistungen und Wartungsfristen sind ohne Änderungen anzubieten.
Für die in den Bestandslisten aufgeführten Anlagen werden mit Bezug auf den beigefügten Wartungsvertrag nachstehende jährliche Vergütungen unter Zugrundelegung des zum Zeitpunkt des Entstehens der Steuer geltenden Umsatzsteuersatzes als Festpreis für die Laufzeit des Wartungs-Vertrages wie folgt angeboten.

1. Hinweis
Die Angebotsposition für die Wartungsleistung wird im Rahmen der Angebotswertung für die maximale Laufzeit der Wartung (vier Jahre) zu 100% gewertet.
Ungeachtet dessen handelt es sich um eine Bedarfsposition, d.h. der Bieter / AN hat keinen Anspruch auf entsprechende Beauftragung. Bei einer Beauftragung verlängert sich für Teile von maschinellen und elektronischen/elektrotechnischen Anlagen die Verjährungsfrist für Mängelansprüche entsprechend der vertraglichen Regelung.

2. Hinweis
Dem Bieter ist bekannt, dass das vertragsgegenständliche Gebäude von dem Auftraggeber zu Teilen an Miteigentümer verkauft wird. Der Auftraggeber behält sich vor, die Wartungsverträge auf die entstehende Wohnungseigentümergemeinschaft oder einzelne Sondereigentümer zu übertragen (bei gleichzeitigem Ausscheiden des Auftraggebers aus den Wartungsverträgen). Der Bieter soll an einer solchen Vertragsübertragung mitwirken.

**04.06.1 Wartung 1. Jahr**
*** Pauschalposition
*** Bedarfsposition ohne GB
Menge: 1,000 psch

**04.06.2 Wartung 2. Jahr**
*** Pauschalposition
*** Bedarfsposition ohne GB
Menge: 1,000 psch

**04.06.3 Wartung 3. Jahr**
*** Pauschalposition
*** Bedarfsposition ohne GB
Menge: 1,000 psch

**04.06.4 Wartung 4. Jahr**
*** Pauschalposition
*** Bedarfsposition ohne GB
Menge: 1,000 psch
